# Waldershof, Bahnhofstr.
Angebotsaufforderung (GAEB 90, DA83)
Währung: EUR

## Bahnhofstraße Waldershof
Datum: 07.03.26

### Kapitel 1 Bauabschnitt 0+000 bis 0+293

#### Abschnitt 1.1 Baustelleneinrichtung und Verkehrssicherung

##### Titel 1.1.0 Baustelleneinrichtung/Verkehrssicherung

**1.1.0.01 Einrichten, Vorhalten und Räumen der Baustelle**
Baustelleneinrichtung herstellen und vorhalten
sowie Baustelle räumen.

Baustelleneinrichtung herstellen, einschließlich
Beschaffen von Lager- und Arbeitsflächen sowie von
Zufahrtswegen zur Baustelle über die vom AG zur
Verfügung gestellten hinaus.
Anlegen der Lager- und Arbeitsplätze.
Geräte, Werkzeuge und sonstige Betriebsmittel anfahren
und betriebsfertig aufstellen.
Baubüros, Unterkünfte, Werkstätten, abschließbare
Lagerräume und dgl. anfahren, aufbauen und einrichten.
Strom-, Wasseranschluss sowie Entsorgungseinrichtungen
und dgl. für die Baustelle, soweit erforderlich,
herstellen.
Freimachen des Geländes sowie Oberbodenarbeiten gehören
zum Leistungsumfang.
Gerüste, Arbeitsbühnen und dgl. werden gesondert
vergütet, soweit sie nicht Nebenleistungen sind.

Baustelleneinrichtung vorhalten.
Vorhalten, Unterhalten und Betreiben der Anlagen und
Einrichtungen einschließlich Mieten, Pacht, Gebühren
und dgl..

Räumen der Baustelle von allen Geräten, Anlagen,
Einrichtungen und dgl. einschließlich Rückbau der vom
AN erstellten Zufahrtswege.
Alle benutzten Flächen entsprechend dem ursprünglichen
Zustand unter Wahrung der landschaftspflegerischen
Belange ordnungsgemäß herrichten.

Wasser, Strom und sonstige Anschlüsse hat sich der Auftragnehmer selbst zu beschaffen. Die Kosten hierfür
sind in
diese Position einzukalkulieren und mit dem EVU bzw.
mit der Stadt Waldershof direkt abzurechnen.

Bauzeit gem. Unterlagen des AG.
Menge: 1,000 Psch
Zuordnung: 591

**1.1.0.02 Verkehrssicherung einschl. Kontrolle**
Einrichtungen zur Verkehrsführung, -sicherung und -
regelung
innerhalb und außerhalb der Baustelle nach StVO unter
Aufrechterhaltung des Verkehrs aufbauen, vorhalten,
unterhalten, betreiben, ggf. mehrfach umsetzen und
abbauen.

Vollsperrung im Baustellenbereich nach Regelplan B I/
15, Länge Arbeitsbereich ca. 293,00 m.
VAO einholen bei der Stadt Waldershof

Ersatz für beschädigte bzw. abhandene Teile der
Einrichtungen ist einzurechnen, ebenso das Erwirken
notwendiger verkehrsrechtlicher Genehmigungen während
der gesamten Bauzeit für sämtliche beanspruchte
Straßen.
Einschließlich der Einholung der verkehrsrechtlichen
Genehmigungen und der Gebühren hierfür.

Bauzeit gem. Unterlagen des AG.
Menge: 1,000 Psch
Zuordnung: 593

**1.1.0.03 Verkehrssicherung Umleitung einschl. Kontrolle**
Einrichtungen zur Verkehrsführung, -sicherung und -
regelung
außerhalb der Baustelle nach StVO unter
Aufrechterhaltung des Verkehrs aufbauen, vorhalten,
unterhalten, betreiben, ggf. mehrfach umsetzen und
abbauen. (Umleitung)
Ersatz für beschädigte bzw. abhandene Teile der
Einrichtungen ist einzurechnen, ebenso das Erwirken
notwendiger verkehrsrechtlicher Genehmigungen während
der gesamten Bauzeit für sämtliche beanspruchte
Straßen.
Einschließlich der Einholung der verkehrsrechtlichen
Genehmigungen und der Gebühren hierfür.

Bauzeit gem. Unterlagen des AG.
Menge: 1,000 Psch
Zuordnung: 593

**1.1.0.04 Verkehrsflächen unterhalten**
Einrichtung zur Gewährleistung der Verkehrssicherheit
der Verkehrsflächen zur Aufrechterhaltung des
Öffentlichen- und Anliegerverkehrs innerhalb des
Baubereiches.
Herstellen und wiederbeseitigen von provisorischen
Übergänge über Rohrgräben, einschließlich
zwischenzeitlichen Behelfsfahrstreifen und
provisorisches Angleichen von Zufahrten herstellen,
verkehrssicher unterhalten und rückbauen.

Einzurechnen sind Vorkehrungen gegen Staubentwicklung,
Verschmutzung von Anliegereigentum und Ableitung von
Niederschlagswasser.

Bauzeit gem. Unterlagen des AG.
Menge: 1,000 Psch
Zuordnung: 593

**1.1.0.05 Reinigung öffentlicher Verkehrsflächen**
Laufende verkehrssichere Instandhaltung von
öffentlichen
Verkehrsflächen und Reinigung der öffentlichen Straßen
und Gehwege im Bereich der Baustellenausfahrt und
Zwischenlager.

Bauzeit gem. Unterlagen des AG.
Menge: 1,000 psch
Zuordnung: 593

**1.1.0.06 Bau-/Schutzzaun**
Bau- bzw. Schutzzaun aus Drahtgeflecht in festem Rahmen
herstellen, für die Dauer der Bauzeit vorhalten, ggf.
mehrfach
umsetzen, abbauen und beseitigen.
Beschädigte oder abhanden gekommene Teile der
Einrichtungen ersetzen.
Zaunelemente: Höhe mind. 1,80 m, Länge 3,5 m
Zum Absichern der Baustelle zu öffentlichen Flächen und
Gefahrenzonen
Menge: 1840,000 m
Zuordnung: 591

**1.1.0.07 Behelfsbrücke herstellen für Fußgänger**
Behelfsbrücke einschließlich Gründung nach statischen,
konstruktiven und verkehrstechnischen Erfordernissen
herstellen, vorhalten, unterhalten und entsprechend
Bauablauf mehrfach umsetzen. Brücke einschließlich aller Einrichtungen beseitigen.
Brücke für Fußgänger mit Geländer.
Brücke über Rohrgräben o.ä. im Straßen-u. Randbereich.
Menge: 30,000 Stck
Zuordnung: 593

**1.1.0.08 Behelfsüberfahrt b=3,5 m herstellen, vorhalten, beseitigen**
Behelfsüberfahrt für Straßen/Zufahrten in Geländehöhe
für nichtöffentlichen Verkehr,
Brückenklasse 12 gemäß DIN 1072,
Fahrbahnoberfläche aus Stahl,
nutzbare Breite der  Fahrbahn 3,5 m,
Gesamtlänge bis 5,0 m,
für die Dauer der Baustelle herstellen, unterhalten,
wiederaufnehmen und von der Baustelle entfernen.
Einschließlich aller nach Bautenstand erforderlichen
Umsetzungen der Behelfszufahrten.
Menge: 11,000 St
Zuordnung: 593

**1.1.0.09 Baustelleninformation für Anwohner**
Baustelleninformation für die Anwohner mittels
Handzettel
oder mündlich während der gesamten Bauzeit erbringen.
(z.Bsp. vor Asphalteinbau oder zusätzlichen
Behinderungen)
Menge: 1,000 Psch
Zuordnung: 591

**1.1.0.10 Sammelplatz für Müllcontainer**
Sammelplatz für Müllcontainer, gelbe Säcke etc., zur
Sicherstellung ordnungsgemäßer Entsorgungsleistungen
der Dienstleistungsunternehmen (Magnitz), aus
Frostschutz
anlegen. Befahrbarkeit sicher stellen, während der
Baumaßnahme unterhalten und nach Abstimmung mit AG
beseitigen.

Es sind zwei Sammelplätze in die Pauschale
einzukalkulieren: am Anfang und Ende der Baustelle.
Menge: 1,000 Psch
Zuordnung: 591

#### Abschnitt 1.2 Straßenbauarbeiten

##### Titel 1.2.0 Freimachen des Baugeländes

**1.2.0.01 Wurzelstöcke von Hecken und Buschwerk in geschlossenem Bestand roden**
Wurzelstöcke von Hecken, Buschwerk und Bäume bis
10 cm Stammdurchmesser in geschlossenem Bestand roden.
Rodung in Flächen und Böschungen,
Rodungsgut in Eigentum des AN übernehmen und einer
Verwertung nach Wahl des AN zuführen.
Menge: 45,000 m2
Zuordnung: 211

**1.2.0.02 Wurzelstock roden, Durchmesser 10 - 50 cm**
Wurzelstock roden,
Wurzelstock in Flächen und an Böschungen,
Durchmesser über 10 - 50 cm,
Rodungsgut von der Baustelle entfernen und
einer Verwertung nach Wahl des AN zuführen.
Menge: 21,000 St
Zuordnung: 211

**1.2.0.03 Wurzelstock roden, Durchmesser 50 - 100 cm**
Wurzelstock roden,
Wurzelstock in Flächen und an Böschungen,
Durchmesser über 50 - 100 cm,
(mehrstämmig)
Rodungsgut von der Baustelle entfernen und
einer Verwertung nach Wahl des AN zuführen.
Menge: 1,000 St
Zuordnung: 211

**1.2.0.04 Zulage für die Arbeiten im Wurzelbereich von best. Bäumen, d bis 50 cm, Saugbagger**
Zulage für die Arbeiten im Wurzelbereich von
bestehenden Bäumen, Stammdurchmesser bis 50 cm.

Erforderlicher schonender Aushub mit Saugbagger bzw.
Handaushub im Bereich der bestehenden Wurzeln sowie
alle daraus entstehenden Behinderungen des Bauablaufes
ist in diese Position einzurechnen und wird nicht
gesondert vergütet.
Menge: 2,000 St
Zuordnung: 212

**1.2.0.05 Zulage für die Arbeiten im Wurzelbereich von best. Bäumen, d 50 - 100 cm, Saugbagger**
Zulage für die Arbeiten im Wurzelbereich von
bestehenden Bäumen, Stammdurchmesser über 50 - 100 cm.

Erforderlicher schonender Aushub mit Saugbagger bzw.
Handaushub im Bereich der bestehenden Wurzeln sowie
alle daraus entstehenden Behinderungen des Bauablaufes
ist in diese Position einzurechnen und wird nicht
gesondert vergütet.
Menge: 2,000 St
Zuordnung: 212

**1.2.0.06 Baumschutz herstellen und wiederentfernen, Durchmesser 10 - 50 cm**
Baumstammschutz durch Ummantelung mit Brettern einschl.
Polsterung aus Stroh gegen den Baum herstellen.

Nach Abschluss  der Baumaßnahme Baumschutz wieder
entfernen und umweltgerecht entsorgen.

Mindesthöhe der Baumschutzmaßnahme: 3,0 m
Stammdurchmesser: über 10 - 50 cm
Menge: 2,000 St
Zuordnung: 212

**1.2.0.07 Baumschutz herstellen und wiederentfernen, Durchmesser 50 - 100 cm**
Baumstammschutz durch Ummantelung mit Brettern einschl.
Polsterung aus Stroh gegen den Baum herstellen.

Nach Abschluss  der Baumaßnahme Baumschutz wieder
entfernen und umweltgerecht entsorgen.

Mindesthöhe der Baumschutzmaßnahme: 3,0 m
Stammdurchmesser: über 50 - 100 cm
Menge: 2,000 St
Zuordnung: 212

##### Titel 1.2.1 Oberboden

**1.2.1.01 Oberboden abtragen Abtrag ü. 10-30cm Oberb.Verw. AN Abrechnung Abtrag**
StL-Nr. 224106120002101
Oberboden ggf. einschließlich Vegetationsdecke abtragen. Homogenbereiche nach Unterlagen des AG.
Dicke des Abtrages über 10 bis 30 cm.
Oberboden nach Wahl des AN verwerten.
Abrechnung nach Abtragsprofilen.
Menge: 5,000 m3
Zuordnung: 571

##### Titel 1.2.2 Abbrucharbeiten

**1.2.2.01 Straßenablauf ausbauen Beton/Mauerwerk Tiefe ü1,25-1,75m StrA in bef. Fl. Ausbau verwerten**
StL-Nr. 222110505322001
Straßenablauf einschließlich Aufsatz ausbauen. An-
schlussleitungen, die bestehen bleiben, soweit erforderlich abdichten. Das Ausbauen von Rohrleitungen wird
gesondert vergütet.
Straßenablauf aus Beton/Mauerwerk, vollständig ausbauen.
Ausbautiefe ab OK Aufsatz über 1,25 bis 1,75 m.
Straßenablauf liegt in befestigter Fläche. Aufbruch und
Erdarbeiten ausführen.
Sämtliche Ausbaustoffe verwerten nach Wahl des AN.
Menge: 17,000 St
Zuordnung: 594

**1.2.2.02 Fläche abräumen, Baufeldfreimachung Aufwuchs Astwerk Steine/Mauer/Zaun ges.Räumg.Verw.AN**
Fläche nach Unterlagen des AG abräumen.
Strauch- und Baumbestand sowie sonstiger Aufwuchs bis
zu 0,10 m Stammdurchmesser, 1,00 m über dem Erdboden
gemessen, einschließlich Wurzelwerk.
Astwerk gefällter Bäume, Holzreste.
Steine, Betonreste, Mauerreste und abgängige Zäune.
Gesamtes Räumgut nach Wahl des AN verwerten.
Menge: 1,000 Psch
Zuordnung: 591

**1.2.2.03 Entwässerungsrohrleitung abbrechen, über DN 100 bis DN 250**
Entwässerungsrohrleitung abbrechen.
Entwässerungsrohrleitung liegt bis Oberkante Rohr frei.
Zusätzliche Erdarbeiten in der verbliebenen
Leitungszone ausführen.
Das Ausbauen von Schächten wird gesondert vergütet.
Rohr DN 'über DN 100 bis DN 250'
Rohr 'Material Beton, Stahlbeton, Steinzeug,
Kunststoff'
Bettung 'Sand/Beton'
Fliessohlentiefe 'bis 1,75 m'
Wasserhaltung bis zu einer Pumpenleistung von 10 m3
Fördermenge mal 5 m Förderhöhe je Stunde und Haltung
ausführen.
Abbruchgut der Verwertung nach Wahl des AN zuführen.
Erforderlichen Verbau nach Wahl des AN herstellen.
Menge: 170,000 m
Zuordnung: 594

**1.2.2.04 Entwässerungsrohrleitung verfüllen FließBn.m.Quellz. Leitung reinigen**
Entwässerungsrohrleitung verfüllen. Rohrleitung an den
Enden abdichten.
Rohr DN bis ´DN 100 bis DN 250´
Verfüllmaterial = fließfähiger Beton mit Quellzusatz.
Rohrleitung reinigen.
Verschmutzung bis 25 v.H. der Profilhöhe.
Räumgut nach Wahl des AN verwerten.

Hersteller Verfüllmaterial
'"...................."'
Menge: 5,000 m
Zuordnung: 411

**1.2.2.05 Kleinbauwerke einschl. Fundamente beseitigen**
Bauwerke einschl. Fundamente beseitigen.
Vorhandene Kabelschächte,
Kleinrevisionsschächte u. dgl.
aus Mauerwerk bzw. Beton bis 0,75 m3
umbauter Raum abbrechen und beseitigen.
Eventuell wiederverwendbare Teile, insbesondere
Abdeckungen und Roste, sind
bauseitig zu lagern.
Material geht in Eigentum des AN über,
soweit der AG keine Ansprüche darauf
erhebt
Menge: 2,000 St
Zuordnung: 594

**1.2.2.06 Kabel aufnehmen und entfernen '' '' Abd. Verwert. AN Kabel Verwert. AN**
Kabel aufnehmen und entfernen. Das Ausbauen von Schächten wird gesondert vergütet. Behinderungen beim Freilegen durch vorhandene Kabel und Kabelschutzrohre werden
nicht gesondert vergütet. Aufbruch
von Straßenbefestigungen werden gesondert vergütet.
Kabeltyp 'Energiekabel, Telekommunikationskabel, LWL-
Kabel,  '
Kabel 'in Graben liegend, einschl. erforderlicher
Erdarbeiten
Abdeckung aufnehmen und nach Wahl des AN verwerten. Ka-
bel freilegen.
Kabel nach Wahl des AN verwerten.
Menge: 300,000 m
Zuordnung: 556

**1.2.2.07 vorhandene Grenzsteine/Grenzpunkte sichern**
Grenzsteine/Grenzpunkt sichern
Vorhandenene Grenzsteine/ Grenzpunkte als Erdnagel nach
Wahl des AN sichern
Menge: 10,000 St
Zuordnung: 211

**1.2.2.08 Rückbau Bushaltestelle**
Rückbau einer bestehenden Buswartehalle inkl. Sitzbank,
bestehend aus verzinkter Stahlkonstruktion,
transparenten Wand- und Dachelementen aus Kunststoff
sowie Sitzbank aus Holz/Stahl.
Demontage sämtlicher Bauteile einschließlich
Befestigungsmittel, sortenreine Trennung der
Materialien, Abtransport und fachgerechte Entsorgung
gemäß den geltenden gesetzlichen Vorschriften.
Abbbruch/Rückbau der Fundamente und Pflasterflächen
werden gesondert vergütet. Dübellöcher sind bündig zu
verschließen.
Maße: L/T/H ca. 5,25/2,25/2,40 m
Materialien:
- Stahl / Metallkonstruktion
- Kunststoffplatten (Wand- und Dachflächen)
- Holz (Sitzbank)
- gemischte Kleinmaterialien (Schrauben, Dübel etc.)
Menge: 1,000 Psch

**1.2.2.09 Rückbau Briefkasten einschl. Pfosten Briefkasten und PfostenBriefkasten und Pfosten**
Fachgerechte Demontage des Briefkastens vom Pfosten.
Sicherung aller Befestigungselemente (Schrauben,
Muttern, Unterlegscheiben). Ausbau des Pfostens aus dem
Fundament. Reinigung von Briefkasten und Pfosten.
Kennzeichnung aller Bauteile für Wiederverwendung.
Transport von Briefkasten und Pfosten zum Zwischenlager
des AG. Einfache Entfernung: ca. 4 km.
Ausbau des Fundaments (geschätzt: 0,4m × 0,4m × 0,6m
tief = ca. 0,1m³), Entsorgung des Betonabbruchs nach
Wahl des AN.
Loch mit Boden aus der Baustelle verfüllen und
verdichten.
Menge: 1,000 St

**1.2.2.10 Wiederherstellung des Postbriefkastens**
Wiederaufbau des Postbriefkastens einschließlich
Pfosten (von Zwischenlager des AG einschl. Transport),
Herstellung eines neuen Fundaments.
Wiederaufbau des rückgebauten Postbriefkastens
einschließlich aller nachfolgend beschriebenen
Teilleistungen:
Herstellung des Fundaments einschl. der erforderlichen
Schal- und Erdarbeiten. Einbau Sauberkeitsschicht: 5cm
Magerbeton C12/15. Herstellung Betonfundament: C20/25,
Abmessungen 0,4m × 0,4m × 0,6m.
Einbau von4 Ankerschrauben M12 oder Hülsen für
Pfostenbefestigung
Ausrichtung nach Vorgabe/Bestand
Nachbehandlung des Betons mind. 7 Tage
Verfüllung seitlich mit Mutterboden, lagenweise
verdichtet
b) Transport und Montage
Rücktransport von Briefkasten und Pfosten vom
Zwischenlager des AG
Einfache Entfernung: ca. 4 km
Kontrolle auf Vollständigkeit und Transportschäden
Aufstellung und Ausrichtung des Pfostens (lotrecht,
Höhe nach Vorgabe)
Befestigung des Pfostens am Fundament mittels
vorhandener Befestigungselemente
Montage des Briefkastens am Pfosten
Verwendung aller bei Demontage gesicherten
Befestigungselemente
Funktionsprüfung (Türen, Schlösser, Entnahmeklappe)
Endkontrolle auf festen Sitz und Standsicherheit
c) Oberflächenwiederherstellung
Wiederherstellung der Oberfläche im Fundamentbereich
Anpassung an Bestand (Rasen/Pflaster)
Bei Rasen: Ansaat mit Rasensamen, Anwalzen
Bei Pflaster: Wiederverlegung vorhandener Steine oder
Neuverlegung
Nebenleistungen:
Absperrung und Sicherung der Arbeitsstelle nach RSA
Bereitstellung aller erforderlichen Geräte, Werkzeuge
und Hilfsstoffe
Schalungsmaterial für Fundament
Beräumung und Reinigung der Arbeitsstelle
Übergabe an AG mit Funktionsnachweis
Menge: 1,000 St

##### Titel 1.2.3 Oberboden, Erdarbeiten Zwischenlager

**1.2.3.01 Oberboden gesiebt liefern und andecken**
Oberboden gesiebt, frei von Wurzelunkräutern,
nicht verrottbaren Teilen, Steinen > 3 cm und sonstigen
Verunreinigungen liefern und im Baustellenbereich
profilgerecht oder nach Angabe des AG auf allen Flächen
wie Grünflächen, Gärten, Böschungen, Banketten,
Grüninseln, Mulden, Gräben und dgl.,
in einer mittleren Dicke von 5 - 20 cm andecken.
Menge: 150,000 m3
Zuordnung: 591

**1.2.3.02 Liefern und Abdecken der Haufwerke mit Folie**
Gelagerte Abbruch- und Erdmaterialien mit Folie
abdecken und gegen Ausspülungen durch Niederschlag
sichern.
Folie nach Wahl des AN, witterungsbeständig.
Sicherung gegen Starkwind, Sicherung nach Wahl des AN.
Abdeckung lückenlos, Mindestüberlappung 30 cm.
Material nach Abschluss des Bauvorhabens der Verwertung
nach Wahl des AN zuführen.
Abgerechnet wird nach Haufwerksanzahl.
Menge: 1,000 Psch
Zuordnung: 524

**1.2.3.03 Boden bzw. Fels lösen und auf LKW des AG laden. (Zwischenlager)**
Boden bzw. Fels einschl. FSS und Asphaltschichten vom
Zwischenlager auf bereitgestellte LKW  des AG laden.
Beschreibung der Homogenbereiche nach Unterlagen des
AG.
Abgerechnet wird nach Abtragsprofilen.
Transport und Entsorgung erfolgt im Auftrag des AG,
Stadt Waldershof.
Menge: 510,000 m3
Zuordnung: 591

**1.2.3.04 pechhalitgen Asphaltaufbruch lösen und auf LKW des AG laden. (Zwischenlager)**
pechhaltigen Asphaltaufbruch vom Zwischenlager auf
bereitgestellte LKW  des AG laden.
Beschreibung nach Unterlagen des AG.
Abgerechnet wird nach Abtragsprofilen.
Transport und Entsorgung erfolgt im Auftrag des AG,
Stadt Waldershof.
Menge: 495,000 m3
Zuordnung: 591

##### Titel 1.2.4 Wasserhaltungsarbeiten

**1.2.4.01 Drainagerohre DN 100 im Rohrgraben**
Vollgeschlitzte Kunststoffdrainagerohre DN 100 zur
Ableitung
des Grund- und Oberflächenwassers während der Bauzeit
unterhalb der Rohrgrabensohle ca. 20 cm tief liefern
und
verlegen.

Einschließlich der erforderlichen Erdabarbeiten und
einer 10 cm starken Umhüllung mit Splitt 5/8 mm.

Einschließlich das verdrängte Erdmaterial zur
Seitenablagerung des AG fördern und zwischenlagern.
Menge: 100,000 m
Zuordnung: 513

**1.2.4.02 Einfache Pumpenanlage einrichten 'Straßenbau' 21 FD bis 10 m3/h '1,50 m' 31 Rohrleitung Vorflut 20-50 m**
StL-Nr. 22110910191902200
Einfache Pumpenanlage für offene Wasserhaltung zum Trockenlegen und Freihalten der Baugrube von Wasser sowie
zum Ableiten des geförderten Wassers einrichten. Pumpensumpf nach Wahl des AN herstellen. Der Einsatz umfasst das betriebsbereite Aufbauen innerhalb einer Baugrube, das Abbauen sowie das Herstellen und Beseitigen
der Ableitung zum Vorfluter nach Unterlagen des AG.
Vorhalten und Betreiben werden gesondert vergütet.
Baugrube ''
Förderdurchfluss bis 10 m3/h.
Förderhöhe ''
Ableitung mittels Rohrleitung herstellen.
Entfernung zum Vorfluter 20 bis 50,00 m.
Menge: 2,000 St
Zuordnung: 513

**1.2.4.03 Wasserhaltungsanlage auf- und abbauen**
Wasserhaltungsanlage zum Freihalten und Trockenlegen
der Leitungsgräben und zum schadlosen Ableiten des
anfallenden Wassers, bestehend aus einer oder mehreren
Pumpen, Bereitstellung des Stromes und
Ableitungseinrichtung zum bestehenden Vorfluter
anfahren, betriebsbereit aufbauen, vorhalten, abbauen
und abfahren.

Die Pumpenanlage ist mit einem geeigneten Betriebsstundenzähler und Schwimmerschaltung auszustatten.
Die Betriebsstunden sind täglich im Bautagesbericht
festzuhalten.

Pumpenanlage mit einer Förderleistung bis 5 Liter/
Sekunde
Förderhöhe bis 1,50 m.
Menge: 2,000 St
Zuordnung: 513

**1.2.4.04 Wasserhaltungsanlage betreiben**
Wasserhaltungsanlage zum Freihalten und Trockenlegen
der Leitungsgräben betreiben.
Vergütung nach den vom Betriebsstundenzähler erfaßten
Betriebsstunden.
Zuschläge für Überstunden, Sonn- und Feiertagsarbeit
und dgl. werden nicht gesondert vergütet.

Pumpenanlage mit einer Förderleistung bis 5 Liter/
Sekunde
Förderhöhe bis 1,50 m.

Einschließlich Bereitstellung des Stromes.
Menge: 500,000 h
Zuordnung: 513

**1.2.4.05 Verschließen der Drainagerohre DN 100**
Verschließen der vollgeschlitzten
Kunststoffdrainagerohre
DN 100 mit einem Betonpfropfen.
Einzurechnen sind alle Arbeiten, wie zusätzlicher
Erdaushub, Abfahren, Wiederverfüllen, Handschachtung
und Beton. Hierbei ist ein PVC-Vollrohr DN 100
senkrecht nach
oben zu führen, um damit nachträglich die Sickerleitung
mit Beton zu füllen bzw. zu verpressen.

Ausführungsabschnitt: mindestens alle 50 m
Menge: 10,000 St
Zuordnung: 513

**1.2.4.06 Herstellen einer Wassersperre im Rohrgraben, Lehmschlag**
Herstellen einer Wassersperre im Rohrgrabenbereich zur
Verhinderung der Ableitung von sich im Rohrgraben
sammelndem Grundwasser.

Die Wassersperre ist mittels Lehmschlag von Sohle
Rohrgraben (UK Auflager bzw. UK Schotterlage einschl.
Sickerleitung) bis Unterkante Oberboden oder
Frostschutzschicht auf eine Länge von mindestens 1,00 m
und die ganze Rohrgrabenbreite zu erstellen.

Einzurechnen sind die Erdarbeiten, die Lieferung von
geeignetem Lehmmaterial sowie alle erforderlichen
Schal- und Verbaumaterialien und der erforderliche
Handeinbau.

Rohrgrabentiefe bis 1,50 m

Einschließlich das verdrängte Erdmaterial zur
Seitenablagerung des AG fördern und zwischenlagern.
Menge: 10,000 St
Zuordnung: 513

##### Titel 1.2.5 Erdbauarbeiten, Leitungsgräben

*Hinweis*
Vorbemerkungen Baugrundgutachten, Entsorgung
Grundlage für die Entsorgung ist das Baugrundgutachten
des Ingenieurbüros Dr. Ruppert & Felder GmbH,
B-25146-bgr-01 vom 23.05.2025
und B-25146-bgr-01-02 vom 08.07.2025 einschl. Anlagen.

Die Beprobung und Entsorgung der anfallenden Erdstoffe
und Schichten ohne Bindemittel erfolgt durch den AG.
Durch den AN sind die ausgehobenen Erdstoffe und
ungebundenen Schichten
zu dem durch den AG bestimmten Zwischenlager zu
transportieren.
Hierbei ist eine Entfernung von bis zu 4,0 Km
einzukalkulieren.

**1.2.5.01 Boden bzw. Fels lösen und einbauen '' Abrechng. Auftrag**
Boden bzw. Fels aus Abtragsbereichen profilgerecht
lösen und in den Auftragsbereichen profilgerecht einbauen und verdichten einschließlich ggf. erforderlicher
Wasserzugabe. Beschreibung der Homogenbereiche nach
Unterlagen des AG.
Die Herstellung von Mulden und Gräben
wird gesondert vergütet.
Einbaustelle 'Zwischenlager'
Abrechnung nach Auftragsprofilen.
Menge: 2325,000 m3
Zuordnung: 510

**1.2.5.02 Boden von Zwischenlager laden, fördern, einbauen und verdichten**
Zwischengelagerten Boden laden,
fördern (einfache Strecke bis ca. 4,0 km),
profilgerecht bzw. lagenweise
in einer Stärke von 20 bis 35 cm einbauen
in allen Auftragsprofilen, in Straßen- bzw.
Nebenflächen
entlang der neuen Straße als Angleichung und in
Böschungen
einbauen und verdichten.
Menge: 75,000 m3
Zuordnung: 511

**1.2.5.03 Belasteten Boden von Zwischenlager laden und zur Kippe des AG fördern, bis 25 km**
Zwischengelagerten belasteten Boden laden und zur
Deponie des AG fördern (einfache Strecke bis ca. 25 km)
und nach Unterlagen des AG gegen Nachweis zuführen.

Schadstoffklasse Z 0, 1.1, 1.2, 2 und >Z2

Anfallende Deponiekosten der Deponie werden von der
Stadt Waldershof direkt bezahlt.

Die Abrechnung erfolgt nach Wiegescheinen der Deponie.
Menge: 2325,000 m3
Zuordnung: 510

**1.2.5.04 Zulage von Belasteten Boden zur Deponie des AG fördern, ab 25 km bis 6 0 km**
Zulage zur Position Zwischengelagerten belasteten Boden
laden und zur Deponie des AG fördern (einfache Strecke
bis 25 km)
und nach Unterlagen des AG gegen Nachweis zuführen.

Schadstoffklasse Z 0, 1.1, 1.2, 2 und >Z2

Für zusätzliche Transportkosten,
einfache Strecke ab 25 km bis 60 km.
Menge: 150,000 m3
Zuordnung: 510

**1.2.5.05 Geotextil als Trennschicht verlegen Nutz.Dauer<25Jahr pH 4-9 GRK 4 verlegen quer Abr. Überdeckung**
Geotextil als Trenn- und Filterschicht verlegen. Trennschicht nach Unterlagen des AG. Überlappung mindestens
0,50 m. Überschüttung wird gesondert vergütet.
Erforderliche Nutzungsdauer bis 25 Jahre.
pH-Wert des Umgebungsmilieus 4 bis 9.
Geotextilrobustheitsklasse 4.
Verlegen quer zur Straßenachse.
Abgerechnet wird die überdeckte Trennfläche.
Geotextil min 20 KN/m.
Menge: 3700,000 m2
Zuordnung: 520

**1.2.5.06 Vorsiebmaterial 0/100 mm zur Untergrundverbesserung liefern und einbau en**
Schüttmaterial zur Untergrundverbesserung
aus Vorsiebmaterial 0/100 mm liefern,
profilgerecht in einer Stärke von 20 bis 35 cm
einbauen,
Planum mit einer Genauigkeit von +/- 2 cm herstellen
und mit geeigneten Geräten verdichten.

Verformungsmodul: Ev2 > 45 MN/m2

Abrechnung erfolgt nach Lieferscheinen.
Menge: 1250,000 t
Zuordnung: 510

**1.2.5.07 Zulage Lieferung von Schroppen 60/120 mm anstelle Vorsiebmaterial**
Lieferung und Einbau von Schroppen 60/120 mm anstelle
von Vorsiebmaterial zur Bodenstabilisierung.
Position ist nur in Abstimmung mit AG und BÜ ausführen.
Menge: 625,000 to
Zuordnung: 521

**1.2.5.08 Material als Baugrund ( Baugrundersatz und Bankettbereich )**
Material als Baugrund ( Baugrundersatz ) vom AN zu
liefernden Stoffen für Gründungsschicht/
Untergrundverbesserung profilgerecht
einbauen und verdichten.
Baugrube: Bereich Fahrbahnaushub, incl. zusätzlichem
Aushub für die Tieferschachtung der entspr.
Homogenbereich gem. Vorbemerkungen und Unterlagen des
AG.
Material kornabgestuftes Gemisch 0/32 mm aus
gebrochenem Naturgestein,
Einbauen in Baugruben mit Verbau,
Einbauhöhe 30 cm.
Abgerechnet wird nach Auftragsprofilen.
Einbau und Festlegung der Einbaudicke auf besondere
Anordnung des AG.
Menge: 50,000 m3
Zuordnung: 521

*Hinweis*
Vorbemerkung Kabel umlegen
Die Leistungen der nachfolgenden Position sind erst
nach erfolgter Abstimmung mit dem AG und dem
betreffenden Versorgungsträger auszuführen.

**1.2.5.09 Kabel umverlegen '' in Betrieb DU über 30-50 mm Kabel freiliegend Abd.förd.,beseit. K. verl.Sand/Abd. Trassenband d. AN**
Kabel umverlegen. Erdarbeiten und der Aufbruch von
Straßenbefestigungen werden gesondert vergütet.
Kabeltyp 'Energiekabel, Telekommunikationskabel, LWL-
Kabel, Stromkabel, Straßenbeleuchtung'
Kabel bleibt während des Umlegens in Betrieb.
Kabeldurchmesser über 30 bis 50 mm.
Kabel größtenteils freiliegend, ca. 20 m in Schutzrohr.
Abdeckung aufnehmen. Kabel freilegen. Wiederverwendbare
Baustoffe säubern, zum Lagerplatz des AG fördern und
abladen. Lagerplatz nach Unterlagen des AG. Unbrauchbare Stoffe zum Zwischenlager des AG transportieren.
Entfernung 4,0 km
Kabel aufnehmen und in Graben verlegen, einschl. Herstellen der Bettung aus Sand, 10 cm dick. Kabel mit
mind. 10 cm Sand überdecken. Aufgenommene Abdeckung
einbauen, beschädigte Abdeckungen ersetzen.
Trassenwarnband nach Unterlagen des AG liefern und auslegen.
Menge: 300,000 m
Zuordnung: 511

**1.2.5.10 Kabelgraben herstellen, eing. verd. Boden '' '' mit Verbau lag. i./ver.o.Lz. '' Aushub verwerten ''**
Leitungsgraben für für Kabel einschl. Kabelschächte und
Bauwerke profilgerecht herstellen. Straßenaufbruch wird gesondert vergütet.
In eingebautem und verdichtetem Boden.
Grabentiefe 'über 0,80 bis 1,50 m.'
Notwendigen Verbau entsprechend statischen und konstruktiven Erfordernissen herstellen, vorhalten und
entfernen. Bei den statischen Berechnungen zur
Dimensionierung des einzusetzenden Verbaus ist zu
prüfen, ob der Kanalaushub bereichsweise im
Lastausbreitungsbereich der vorhandenen Wohnbebauungen
erfolgt!
Einbaustelle 'Zwischenlager, Entfernung 4,0 km'

Mit Behinderung durch Ver- und Entsorgungsleitungen ist
zu rechnen.
Aushub zur Wiederverwendung innerhalb der Baustelle
lagern, nach Verlegen der Leitung in Graben oberhalb
der Kabelzone einbauen und verdichten einschl. ggf.
erforderlicher Wasserzugabe. Siehe auch  Zusätzlichen
Technischen Vertragsbedingungen und Richtlinien
für Aufgrabungen in Verkehrsflächen (ZTVA-StB).
Beschreibung der Homogenbereiche nach Unterlagen
des AG.  Bodenklasse 3-6 nach DIN 18300:2012_09. Boden
nach LAGA bis Z 1.2. Das Baugrundgutachen liegt den
Ausschreibungsunterlagen bei und gilt nur in seiner
Gesamtheit.

Abrechnung ' mit senkrechten Wänden. Grabenbreite
nach DIN 18 300 ohne Berücksichtigung eines Verbaus.
Auf beengte Bauverhältnisse wird besonders hingewiesen.
Straßenaufbruch wird gesondert vergütet.
Menge: 65,000 m3
Zuordnung: 511

**1.2.5.11 Leitungsgraben herstellen, Rohrltg. DN 160 gew. Boden Tiefe >1,25-1,75m Rohr bis DN 150 mit Verbau lag. i./ver.o.Lz. Aushub verwerten**
Leitungsgraben profilgerecht herstellen. Straßenaufbruch wird gesondert vergütet.
In gewachsenem Boden. Homogenbereich nach Unterlagen
des AG.
Grabentiefe über 1,25 bis 1,75 m.
Breite der Grabensohle für Rohr bis DN 160.
Notwendigen Verbau entsprechend statischen und konstruktiven Erfordernissen herstellen, vorhalten und
entfernen.
Aushub zur Wiederverwendung innerhalb der Baustelle lagern, nach Verlegen der Leitung in Graben oberhalb der
Leitungszone einbauen und verdichten einschl. ggf. erforderlicher Wasserzugabe.
Zum Verfüllen nicht verwendeten Aushub zum
Zwischenlager des AG transportieren.
Entfernung 4,0 km
Menge: 260,000 m3
Zuordnung: 511

**1.2.5.12 Leitungszone verfüllen, Sand 0-4 mm**
Auflager und Umhüllung von Rohren in Leitungszone nach
DIN 4033 herstellen,
Schichtdicke Rohrauflager 15 cm,
Schichtdicke Rohrumhüllung 30 cm über Scheitel,
Einbetten und Überschütten von Leitungen,
Leitung: Kabel und DN 160 bis DN 400,
mit vom AN zu liefernden Material,
Material: Sand 0-4
Die Mengenermittlung erfolgt nach Aufmaß in eingebautem
Zustand.
Menge: 157,250 m3
Zuordnung: 511

**1.2.5.13 Boden d. AG in Leitungsgr. einb. '' 21 Tiefe >1,25-1,75m '' 31 oberh.Leitungsz. Abrechnung senkr.**
StL-Nr. 224108227929101
Boden des AG in Leitungsgraben einschließlich Schachtbaugruben einbauen und verdichten einschl. ggf. erforderlicher Wasserzugabe.
Boden 'vom Zwischenlager (einschl. FSS)'
Grabentiefe über 1,25 bis 1,75 m.
Breite der Grabensohle 'für Rohr bis DN 200.'
Boden nach Verlegen der Leitung in Graben oberhalb der
Leitungszone und in Baugruben einbauen und verdichten.
Abrechnung mit senkrechten Wänden entsprechend
der Abrechnung beim Aushub.
Menge: 200,000 m3
Zuordnung: 511

**1.2.5.14 Suchgraben ausheben**
Boden für Suchgraben ausheben zur Freilegung von
Kabeln,
Rohrleitungen, sowie suchen der Anbindepunkte
nach Abtrag der Oberflächenbefestigung, Aushub seitlich
lagern und wieder verfüllen.
Aushubtiefe bis 1,75 m,
Sohlenbreite bis 0,50 m,
Sohlenlänge über 1,50 bis 3,00 m,
Beschreibung der Homogenbereiche nach Unterlagen
des AG bzw. Vorbemerkungen zu Homogenbereichen
Bei der Kalkulation sind anteilig 50% Handschachtung
einzurechnen.
Ausführung auf Weisung der AG oder der Bauleitung.
Voraussetzung für die Abrechnung der Leistung ist der
Nachweis der Anordnung.
Ein Vergütungsanspruch für Suchkosten ergibt sich nach
DIN 18299 nur, wenn die Lage von Ver- und
Entsorgungsanlagen nicht angegeben werden kann, d.h.
kein Eintrag in Schachtscheinen
Menge: 75,000 m3
Zuordnung: 511

**1.2.5.15 Zulage, Handaushub**
Zulage zur Bodenbewegung für Ausheben von Hand
bei Näherungen unter 0,2 m an Kabel und Leitungen.
Beschreibung der Homogenbereiche nach Unterlagen
des AG bzw. Vorbemerkungen zu Homogenbereichen
Menge: 75,000 m3
Zuordnung: 511

**1.2.5.16 Parallel verlaufende bzw. spitzwinklig querende Druckleitung**
Parallel verlaufende und spitzwinklig querende
Rohrleitung der Ver- und
Entsorgung während der Erdarbeiten sichern.
Druckleitung DN 100 bis DN 250, Material Kunststoff
bzw.
Stahl/Guss. Leitung mit Medium Gas bzw. Flüssigkeit
gefüllt,
Medium unter Betriebsdruck.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 600,000 m
Zuordnung: 511

**1.2.5.17 Parallel verlaufendes bzw. spitzwinklig querendes Kabel**
Parallel verlaufendes bzw. spitzwinklig querendes Kabel
bzw. Schutzrohr der
Energie- bzw. Informationsversorgung während der
Erdarbeiten sichern.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 1200,000 m
Zuordnung: 511

**1.2.5.18 Querende Druckleitung**
Querende Rohrleitung der Ver- und Entsorgung während
der Erdarbeiten sichern.
Leitung quert Rohrtrasse.
Druckleitung DN 25 bis DN 250, Material Kunststoff bzw.
Stahl.
Leitung mit Medium Gas bzw. Flüssigkeit gefüllt,
Medium unter Betriebsdruck.
Leitungsträger und Lage nach Unterlagen des AG.
Arbeiten im Bereich der Leitungstrasse entsprechend den
Vorgaben des zuständigen Rechtsträgers und den
Sicherheitshinweises der BG Bau durchführen.
Mit dieser Position sind alle Erschwernisse und
Mehraufwendungen bei Arbeiten im Bereich der
Leitungszone, einschl. erforderlicher Handschachtungen,
erforderlicher Verbau, Aussparungen im Verbau,
Abfangungen, Anpassung der Kabellage und Verfüllung
einschl. Einsanden abgegolten.
Folgearbeiten im Bereich der Leitungen (Erdarbeiten,
Planum, Tragschichten) in Handarbeit und/oder Kleinverdichtungsgeräten ggf. lagenweise durchführen sind
mit dieser Position abgegolten.
Koordinierung der Leistung mit dem Leitungseigentümer
durchführen.
Menge: 30,000 St
Zuordnung: 511

**1.2.5.19 Querendes Kabel**
Querendes Kabel der Energie- bzw.
Informationsversorgung während der Erdarbeiten sichern.
Leitung quert Rohrtrasse.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder Kleinverdichtungsgeräten ggf. lagenweise durchführen sind
mit dieser Position abgegolten.
Koordinierung der Leistung mit dem Leitungseigentümer
durchführen.
Menge: 45,000 St
Zuordnung: 511

**1.2.5.20 Hindernis im Bod. Mauerwerk/Beton abbrech./aufnehm.**
Hindernis im Boden aus Mauerwerk oder Beton
abbrechen und aufnehmen.
Gesamtes Abbruchgut der Verwertung nach Wahl des AN
zuführen.
Menge: 5,000 m3
Zuordnung: 594

**1.2.5.21 Boden verdichten Erdplanum**
Boden verdichten.
Untergrund Erdplanum
erforderlicher Verdichtungsgrad 100 %
Herstellung in Damm- und Einschnittbereichen
Menge: 5200,000 m2
Zuordnung: 511

**1.2.5.22 Planum herstellen Ev2 = 45 MPa**
StL-Nr. 22110624901
Planum herstellen nach Unterlagen des AG.
Verformungsmodul Ev2 = 45 MPa.
Menge: 5280,000 m2
Zuordnung: 511

**1.2.5.23 Erschwernis durch Einbauten**
Erschwernis durch Einbauten.
Beim bei Erdarbeiten bzw. Herstellung des Planums.
Einbauten = Schächte, Hydranten und Schieberkappen.
Menge: 75,000 St
Zuordnung: 519

**1.2.5.24 Deklarationsanalyse EBV durchführen einschl. Probenahme**
Deklarationsanalyse nach Parameter der
Ersatzbaustoffverordnung (Anl. 1 Tab. 3 BM-0/BG-0 (2:1
Schütteleluat) im Feststoff: SM, TOC, PAK, PCP, EOX; im
Eluat: Sulfat) durchführen,
Mindestuntersuchungsprogramm bei unspezifischen
Verdacht,
Probenahme am Haufwerk des Zwischenlagerplatzes des AN,
als Fachgutachten,

Erstellen eines Berichtes mit den Analyseergebnissen
unter Angabe des Zeitpunktes und Ortes der Probenahme
Übergabe 2-fach
An- und Abfahrten sowie Nebenarbeiten und prov.
Verschluss der Entnahmestelle sind einzurechnen.
Ausführung nur auf Anordnung des AG.
Menge: 2,000 St
Zuordnung: 762

**1.2.5.25 Deklarationsanalyse BBodSchV (neu) durchführen einschl. Probenahme**
Deklarationsanalyse nach BBodSchV (neu) durchführen,
Mindestuntersuchungsprogramm bei unspezifischen
Verdacht,
Probenahme am Haufwerk des Zwischenlagerplatzes des AN,
als Fachgutachten,
Übergabe der Dokumentation 2-fach an AG
Erstellen eines Berichtes mit den Analyseergebnissen
unter Angabe des Zeitpunktes und Ortes der Probenahme
Übergabe 2-fach
An- und Abfahrten sowie Nebenarbeiten und prov.
Verschluss der Entnahmestelle sind einzurechnen.
Ausführung nur auf Anordnung des AG.
Menge: 2,000 St
Zuordnung: 762

**1.2.5.26 Deklarationsanalyse LAGA durchführen, einschl. Probenahme**
Erstellen einer Deklarationsanalyse zur Eingrenzung
belasteter Bereiche bei einem begründetem Verdacht auf
belasteten ungeb. Tragschichtmaterial am freigelegten
Baugrund und Untersuchung desselben nach LAGA M20
Tabelle II. 1.2-1 sowie Bewertung nach Einbauklassen
(Z0 - Z2) aufgrund der Tabellen II. 1.2.-2 Feststoff
und II. 1.2.-3 Eluat zur Schadstofferkennung.
Ausführung vor der Bauausführung der jeweiligen
Bauphase zur rechtzeitigen Festlegung der
ordnungsgemäßen Entsorgung / Verwertung.
Komplettleistung incl. Entnahme von Sonderproben nach
DIN 4021, als Misch- oder Einzelproben, Behälter sind
zur Verfügung zu stellen.
Erstellen der Deklarationsanalyse nach LAGA M 20 zu
vorbeschriebenen Bodenproben für:
pH-Wert
Arsen
Blei
Cadmium
Chrom
Kupfer
Nickel
Quecksilber
Zink
Chlorid
Sulfat
EOX
PAK
TOC
Erstellen eines Berichtes mit den Analyseergebnissen
unter Angabe des Zeitpunktes und Ortes der Probenahme
Übergabe 2-fach
An- und Abfahrten sowie Nebenarbeiten und prov.
Verschluss der Entnahmestelle sind einzurechnen.
Ausführung nur auf Anordnung des AG.
Menge: 2,000 St

**1.2.5.27 Ergänzende Untersuchungen nach der Deponieverordnung, Bestimmung Deponieklasse**
Ergänzende Untersuchungen nach der Deponieverordnung
bei Proben mit Überschreitung der Zuordnungsklasse Z2
nach LAGA
Bestimmung der Deponieklasse
Erstellen eines Berichtes mit den Analyseergebnissen
unter Angabe des Zeitpunktes und Ortes der Probenahme
Übergabe 2-fach
An- und Abfahrten sowie Nebenarbeiten sind
einzurechnen.
Ausführung nur auf Anordnung des AG.
Menge: 2,000 St

**1.2.5.28 Plattendruckvers. f. Kprüfg. durchf., incl. Darstellung**
Plattendruckversuch nach DIN 18134 für Kontrollprüfung nach Angabe des AG durchführen einschl.
Bereitstellung sämtlicher Geräte und Arbeitsmittel, mit
Auswertung und Darstellung der Messergebnisse.

Die Übergabe der Auswertung ist in 2-facher
Ausfertigung den AG bzw. der öBÜ zu übergeben.
Menge: 15,000 St
Zuordnung: 511

**1.2.5.29 Belastungsfahrzeug bereitstellen**
Belastungsfahrzeug als Gegengewicht (z.B. ausreichend
beladener Lkw) für Plattendruckversuch bei Kontrollprüfungen bereitstellen.
Menge: 7,500 h
Zuordnung: 511

##### Titel 1.2.6 Entwässerung für Straßen

**1.2.6.01 Sickerstrang herst. m. Erdarbeiten**
Sickerstrang durch Einfüllen und Verdichten von
Filtermaterial in Graben herstellen. Erdarbeiten in
Boden der
Klassen 3 bis 5 ausführen. Wasserhaltung bis zu einer
Pumpenleistung von 10 m3 Fördermenge mal 5 m
Förderhöhe
je Stunde und Haltung ausführen. Sickerrohrleitungen
werden gesondert vergütet.
Graben im Bereich des Straßenkörpers, beidseitig.
Grabenbreite bis 0,3 m.
Grabentiefe '0,4 m'
Filter aus Kies-Gemisch 16/32.
Aushub seitlich lagern und zum Abdichten verwenden.
Überschüssigen Aushub zum Zwischenlager des AG
transportieren.
Entfernung 4,0 km
Menge: 600,000 m
Zuordnung: 511

**1.2.6.02 Sickerrohrleitung verlegen in Sickerstrang Rohr DN 100 Teilsickerrohr PE-HD-Rohr,Typ R2 Tiefe bis 1,25 m**
Sickerrohrleitung in Sickeranlage verlegen. Schachtanschluss wird gesondert vergütet.
Einbau in Sickerstrang.
Rohr DN/ID 100 PE-HD, TP DIBN 4262-Teil 1, Typ R2
Teilsickerrohr (LP). incl. Formstücke
Bettung nach DIN EN 1610, Typ 1,
Filter mit Kies-Splitt-Gemisch 5/32
liefern und verlegen.
Fließsohlentiefe bis 1,25 m.
Menge: 600,000 m
Zuordnung: 551

**1.2.6.03 Seitlicher Anschluss der Sickerleitung DN 100 an Straßenablauf**
Seitlicher Anschluss des Sickerstrang mit
Teilsickerrohr DN 100 an Straßenablauf.
Einschließlich erforderlicher Kernbohrung für
Sickerleitung im Bodenteil bzw. Betonring und
wasserdichten Anschluss.
Menge: 25,000 St
Zuordnung: 551

**1.2.6.04 Geotextil als Trennschicht verlegen Nutz.Dauer<25Jahr pH 4-9 GRK 4 verlegen quer Abr. Überdeckung**
Geotextil als Trenn- und Filterschicht verlegen. Trennschicht nach Unterlagen des AG. Überlappung mindestens
0,50 m. Überschüttung wird gesondert vergütet.
Erforderliche Nutzungsdauer bis 25 Jahre.
pH-Wert des Umgebungsmilieus 4 bis 9.
Geotextilrobustheitsklasse 4.
Verlegen quer zur Straßenachse.
Abgerechnet wird die überdeckte Trennfläche.
Geotextil min 20 KN/m.
Menge: 960,000 m2
Zuordnung: 511

**1.2.6.05 Anschlussleitung PP DN 160 herstellen, Straßenabläufe**
Entwässerungsrohrleitung aus
PP-Rohr nach statischen und konstruktiven
Erfordernissen nach DIN EN 1610
herstellen. Anschluss an Schacht sowie Formstücke
werden gesondert vergütet.
Gesamtes Rohrmaterial aller Dimensionen, aller
Formstücke
sind von einem Hersteller zu liefern.
Rohr DN 160.
PP-Rohrohr in ein- oder mehrschichtiger
Ausführung, außen und innen glattwandig mit heller
Innenschicht und angeformter Steckmuffeverbindung, mit
fest eingelegtem Haltering sowie einem werksseitig,
eingelegtem, herausnehmbaren und reinigbaren
Lippendichtring nach DIN EN 1852 oder DIBt Z-42.1-423.
Steifigkeitsklasse SN 8
Baulängen: 1 m und 3 m
Mittlerer Längenausdehnungskoeffizient: 0,04 mm/mK
Dichtheit gegen hydrostatischen Druck von Außen
bis 10 m WS
Rohr verlegen in vorhandenem Graben mit Verbau und
Aussteifungen
Untere und obere Bettungsschicht und Füllmaterial bis
30 cm über Rohrscheitel mit vom AN zu liefernden
geeignetem Material entsprechend DIN EN 1610, geprüfter
Rohrstatik,
steinfrei kein Recyclingmaterial, herstellen und
verdichten, Verdichtungsgrad DPr mind. 97 %.
Fließsohlentiefe über 0,75 bis 1,75 m.
Überdeckungshöhe über 1,00 bis 2,00 m.
Straßenverkehrslast gem. DIN Fachbericht 101 (SLW60).
Statische Berechnungen aufstellen und in geprüfter Form
vor Rohrbestellung liefern.
Das Ablängen/Schneiden (Passstücke) von Rohrleitungen
aus Kunststoff sind in die Position einzurechnen und
werden nicht gesondert vergütet.

Ausführung in Teillängen.
Menge: 210,000 m
Zuordnung: 551

**1.2.6.06 Kanalanschluss PP DN 160**
Anschluss von Abwasserkanal aus PP DN 160,
Anschlussleitung fachgerecht am Kanalnetz gelenkig
und dicht anschließen.
Anschluß an vorh. Rohrleitung PP DN 160
Vergütet wird der Mehraufwand für das Herstellen des
Anschlusses einschl. Herstellen der Öffnung, inkl.
notwendiger Form- und Verbindungsteile, Dichtungen
u.dgl. durch Anbohren und
Einbau eines Anschlussstutzens, Sattelstück oder dgl.
Anschluss an das Kanalnetz oberhalb Rohrachse bis
einschließlich Rohrachse. Anschlusswinkel 90 Grad.
Menge: 1,000 St

**1.2.6.07 Formstück einbauen (Zul), Abzweig DN 160 PP**
Formstück in Rohrleitung einbauen. Vergütet wird der
Mehraufwand für den Einbau des Formstückes gegenüber
der bis zur Innenfläche der Rohrleitung durchgemessenen
Rohrleitung.
Formstück = Abzweig, Anschlussrohr DN 160.
Material Kunststoff,
Durchgangsrohr DN 160, PP.
Menge: 2,000 St
Zuordnung: 551

**1.2.6.08 Formstück einbauen (Zul), Bogen DN 160 PP**
Formstück in Rohrleitung einbauen. Vergütet wird der
Mehraufwand für den Einbau des Formstückes gegenüber
der bis zur Innenfläche der Sammelrohrleitung
durchgemessenen Rohrleitung.
Formstück = Bogen DN 160, Material 'PP-Rohr
Menge: 100,000 St
Zuordnung: 551

**1.2.6.09 Formstück einbauen (Zul) Muffe DN 160 PP**
Formstück in Rohrleitung einbauen. Vergütet wird der
Mehraufwand für den Einbau des Formstückes gegenüber
der bis zur Innenfläche der Sammelrohrleitung
durchgemessenen Rohrleitung.
Formstück 'DN 160, Überschiebmuffe'
Material 'PP-Rohr'.
Menge: 2,000 St
Zuordnung: 551

**1.2.6.10 Formstück einbauen (Zul.) DN 160**
Formstück in Rohrleitung einbauen. Vergütet wird der
Mehraufwand für den Einbau des Formstückes gegenüber
der bis zur Innenfläche der Sammelrohrleitung durchgemessenen Rohrleitung.
Formstück = Verschlussteller DN/ID 150.
Rohr aus 'Beton, Steinzeug, Kunststoff'
Durchgangsrohr DN/ID 160.
Menge: 10,000 St
Zuordnung: 511

**1.2.6.11 Straßenablauf einbauen mit Erdarb. Boden Form 1a Schaft Form 5d Aufl-Ring 10b Aufl. C 8/10,10cm T ü. 1,25-1,75 m Boden Unterl. AG seit.lag./entf.Z2**
Straßenablauf aus Betonfertigteilen einbauen. Fugen mit
Mörtel M20 dichten und glattstreichen. Aufsatz wird gesondert vergütet. Erdarbeiten ausführen.
Boden Form 1a, Abfluss im Boden.
Schaft Form 5d (570 mm hoch).
Auflagering Form 10b
Auflager aus Beton C 8/10, 10 cm dick, herstellen.
Aushubtiefe ab OK Straßenablauf über 1,25 bis 1,75 m.
Homogenbereich nach Unterlagen des AG.
Überschüssigen Aushub laden und zum Zwischenlager des
AG transportieren.
Entfernung 4 km
Menge: 30,000 St

**1.2.6.12 Aufsatz f. Strassenablauf aufsetzen 300x500 Pultform**
Aufsatz Straßenablauf 300x500 Pultform Klasse D400
herstellen
Entsprechend DIN EN 124-2
gemäß den Anforderungen der Gütesicherung nach RAL-GZ
692
305x520mm, Pultform, mit dämpfender Einlage, 17mm
Schlitzweite für Fußgängerstraßen, Einlaufquerschnitt
661cm2, mit kraftschlüssiger Federarretierung, für
erhöhte Wasseraufnahme
Voll-Guss-Rahmen, mit Bauzeitenentwässerung zum
Ausschlagen, mit dämpfender Einlage, Rahmenhöhe 140mm
Voll-Guss-Rost, mit zwei kraftschlüssigen
Federarretierungen, Pultform, 17mm Schlitzweite für
Fußgängerstraßen
Aufsatz Klasse D400 o. glw. liefern und gemäß den
Herstellervorschriften einbauen.

Fuge mit Mörtel MG III nach DIN 1053 dicht füllen.
Füllung glattstreichen.
Menge: 30,000 St
Zuordnung: 551

**1.2.6.13 Kastenrinne herstellen**
Kastenrinne herstellen.

Entwässerungsrinne, in, entsprechend DIN EN 1433 und
DIN 19580, mit integrierter EPDM-Dichtung zur
Ausbildung eines wasserdichten Rinnenstoßes, aus frost-
und tausalzbeständigem Polymerbeton, Kantenschutz 12 mm
aus Gusseisen EN-GJS mit KTL-Beschichtung,
Nennweite 15,0 cm,
Baubreite 20,3 cm,
Baulänge 100,0 cm,
Bauhöhe 25,5 bis 30,5 cm mit Sohlengefälle 0,5 % als
Eigengefälle in der Rinnensohle,
mit fließoptimiertem V-Querschnitt,
mit Ausnehmungen an der Außenwand zur Verankerung im
Fundamentbeton

liefern und nach Einbauanleitung des Herstellers
verlegen.

Hersteller ACO Draing V150G PowerDrain Seal oder
gleichwertig.
Menge: 8,000 m

**1.2.6.14 Abdeckung D400 mit Arretierung, Stegrost, Gusseisen Abdeckung D400, mit Arretierung, Stegrost, GusseisenAbdeckung D400, mit Arretierung, Stegrost, GusseisenAbdeckung D400, mit Arretierung, Stegrost, GusseisenAbdeckung D400, mit Arretierung, Stegrost, GusseisenAbdeckung D400, mit Arretierung, Stegrost, Gusseisen**
Abdeckungen Kl. D400 DIN EN 1433 mit Arretierung
Stegrost aus Gusseisen EN-GJS,
Schlitzweite 12 mm,
mit Verschiebesicherung,
Länge: 50 cm
Breite: 17,3 cm
Einlaufquerschnitt 578 cm²/m

Hersteller ACO Drainlock oder gleichwertig.
Menge: 8,000 m

##### Titel 1.2.7 Schichten ohne Bindemittel

*Hinweis*
Abfallentsorgung
Die Beprobung und Entsorgung der anfallenden Erdstoffe
und Schichten ohne Bindemittel erfolgt durch den AG.
Durch den AN sind die ausgehobenen Erdstoffe und
ungebundenen Schichten
zu dem durch den AG bestimmten Zwischenlager zu
transportieren.
Hierbei ist eine Entfernung von bis zu 4,0 Km
einzukalkulieren.

Grundlage für die Entsorgung ist das Baugrundgutachten
des Ingenieurbüros Dr. Ruppert & Felder Gmbh,
B-25146-bgr-01 vom 23.05.2025
und B-25146-bgr-01-02 vom 08.07.2025 einschl. Anlagen.

Die Beprobung und Entsorgung der anfallenden Erdstoffe
und Schichten ohne Bindemittel erfolgt durch den AG.
Durch den AN sind die ausgehobenen Erdstoffe und
ungebundenen Schichten
zu dem durch den AG bestimmten Zwischenlager zu
transportieren.
Hierbei ist eine Entfernung von bis zu 4,0 Km
einzukalkulieren.

**1.2.7.01 Schicht ohne Bindemittel aufnehmen '' 21 '' 22 '' 31 nat. Gesteinsk. '' 41 Abrechng. Abtrag**
StL-Nr. 222112009999191
Schicht ohne Bindemittel aufnehmen. Erschwernisse
durch Einbauten werden gesondert vergütet.
Schicht 'Schotter- und Kiesschichten'
Dicke 'ca. 10 bis 40 cm'
Fläche 'Randbereiche alter Oberbau sowie oberflächige
Zufahrten und Befestigungen neben der Fahrbahn'
Baustoffgemisch aus natürlichen Gesteinskörnungen
nach Unterlagen des AG.
Baustoff 'zum Zwischenlager transportieren und auf
Haufwerk lagern'
Abgerechnet wird nach Abtragsprofilen.
Menge: 710,000 m3
Zuordnung: 511

*Hinweis*
Vorbemerkungen zu Lieferscheinen
Für die Schichten ohne Bindemittel muss ein
Materialnachweis
erbracht werden:

Hinweis zu Lieferscheinen
1. Die Lieferscheine müssen von Aussteller, Fahrer und
Empfänger deutlich unterschrieben sein.
2. Es werden nur maschinell ausgedruckte Lieferscheine
anerkannt. Handschriftliche Lieferscheine werden
nicht anerkannt.
3. Auf den Lieferscheinen müssen angegeben werden:
- Material
- Empfängerfirma
- Baustelle
- Brutto-, Tara-, und Netto-Gewichte
- und Kennzeichen des Lieferfahrzeuges

**1.2.7.02 Frostschutzschicht herstellen, Bk 1,8**
Frostschutzschicht herstellen. Erschwernisse durch
Einbauten, Schächte und Straßenabläufe werden gesondert vergütet.
In Verkehrsflächen der Belastungsklassen 1,8, ohne
Fertiger bei schwieriger Profilgestaltung oder bei zahlreichen Einbauten.
Baustoffgemisch 0/45.
Umweltrelevante Merkmale des Baustoffgemisches nach
Unterlagen des AG.
Einbauort Fahrbahn
Verdichtungsgrad/Verformungsmodul 'DPr >= 100 %, Ev2 >=
120 MPa'
Einbaudicke '31 bis 50 cm'
Abgerechnet wird nach Auftragsprofilen.
Menge: 1090,000 m3
Zuordnung: 530

**1.2.7.03 Frostschutzschicht herstellen Bk 0,3**
Frostschutzschicht herstellen. Erschwernisse durch
Einbauten, Schächte und Straßenabläufe werden gesondert vergütet.
In Verkehrsflächen der Belastungsklasse Bk0,3,
ohne Fertiger bei schwieriger Profilgestaltung oder bei zahlreichen Einbauten.
Baustoffgemisch 0/56.
Umweltrelevante Merkmale des Baustoffgemisches nach
Unterlagen des AG.
Verdichtungsgrad/Verformungsmodul 'DPr >= 100 %, Ev2 >=
100 MPa'
Einbaudicke '28 bis 33 cm'
Bereich: Zufahrten
Abgerechnet wird nach Auftragsprofilen.
Menge: 810,000 m3
Zuordnung: 530

**1.2.7.04 Schottertragschicht herstellen**
Schottertragschicht herstellen. Erschwernisse durch
Einbauten, Schächte und Straßenabläufe werden gesondert vergütet.
In Verkehrsflächen der Belastungsklassen Bk1,8, ohne
Fertiger bei schwieriger Profilgestaltung oder bei
zahlreichen Einbauten.
Baustoffgemisch 0/32.
Umweltrelevante Merkmale des Baustoffgemisches nach
Unterlagen des AG.
Verdichtungsgrad/Verformungsmodul 'DPr >= 103 %, Ev2 >=
150 MPa'
Einbaudicke = 25 cm.
Ungleichförmigkeitszahl U mindestens 13. Die Filterstabilität gegenüber dem Bettungsstoff muss eingehalten werden. Max. Unebenheit 1,0 cm. Abweichung
von der Sollhöhe max. 1,0cm.
Menge: 360,000 m2
Zuordnung: 530

**1.2.7.05 Schottertragschicht herstellen**
Schottertragschicht herstellen. Erschwernisse durch
Einbauten, Schächte und Straßenabläufe werden gesondert vergütet.
In Verkehrsflächen der Belastungsklassen Bk0,3, ohne
Fertiger bei schwieriger Profilgestaltung oder bei
zahlreichen Einbauten.
Baustoffgemisch 0/32.
Umweltrelevante Merkmale des Baustoffgemisches nach
Unterlagen des AG.
Verdichtungsgrad/Verformungsmodul 'DPr >= 103 %, Ev2 >=
120 MPa'
Einbaudicke = 15 cm.
Ungleichförmigkeitszahl U mindestens 13. Die Filterstabilität gegenüber dem Bettungsstoff muss eingehalten werden. Max. Unebenheit 1,0 cm. Abweichung
von der Sollhöhe max. 1,0cm.
Menge: 1335,000 m2
Zuordnung: 530

**1.2.7.06 Erschwernis durch Einbauten b.Profilieren Hydranten+Schiebk**
Erschwernis durch Einbauten.
Beim Ausbauen sowie beim Herstellen von Schichten ohne
Bindemittel.
Einbauten = Schächte, Hydranten und Schieberkappen.
Menge: 30,000 St
Zuordnung: 539

**1.2.7.07 Frostschutzschicht für Provisorien**
Frostschutzmaterial für Provisorien,
wie zwischenzeitliche Verkehrsführungen oder
prov. Aufstellflächen, Stellplätze und dgl.
einbauen und verdichten.
Toleranz für Sohlhöhe +- 1 cm.
Verformungsmodul Ev2 auf der Oberfläche min. 100 MN/m².
Material = Gebrochene Mineralstoffe.
Körnung 0/45 - 0/56.
Einbaudicke ca. 30 bis 40 cm.
Einbau nach Festlegung des AG.
Abgerechnet wird nach Auftragsprofilen.
Material nach Angabe des AG nach Beendigung der
Baumaßnahme wieder aufnehmen und zum Zwischenlager des
AG transportieren.
Entfernung 4,0 Km
Material rückstandsfrei beseitigen, Ausgangszustand
wieder herstellen.
Nur auf Anweisung des AG bzw. der Bauleitung.
Nicht für Lager- und Arbeitsplätze sowie für
Flächen der Baustelleneinrichtungen etc.
Dafür erforderliche Leistungen und Vorkehrungen
sind in die entsprechenden Leitungen der
Baustelleneinrichtungen einzurechnen.
Menge: 25,000 m3
Zuordnung: 530

**1.2.7.08 Schotter/Splitt- Anpassung**
Anpassung der Schicht ohne Bindemittel aus Schotter,
Splitt oder dgl. bei Nebenflächen mit ausgebauten,
gesäuberten Material analog des Bestands (Schotter/
Splitt).
Verlegung in Gehwegbereichen, Anpassungen, Zwickeln
usw.
Anpassung erfolgt in Kleinflächen bis 0,5 m2.
Menge: 50,000 m2
Zuordnung: 530

**1.2.7.09 Ausgleichsschicht ohne Bindemittel herstellen '' Dicke 20 cm '' Oberboden liefern EV2 min. 80 MPa RSM 5.1 ausbr.**
Ausgleichsschicht ohne Bindemittel herstellen.
Erschwernisse
durch Einbauten, Schächte und Straßenabläufe werden
gesondert vergütet.
Einbau 'Zufahrten'
Einbaudicke = 7 cm.
Deckschicht  0/22 gebrochen, Splitt-Sand-Gemisch
Menge: 300,000 m2
Zuordnung: 530

**1.2.7.10 Plattendruckvers. f. Kprüfg. durchf., incl. Darstellung**
Plattendruckversuch nach DIN 18134 für Kontrollprüfung nach Angabe des AG durchführen einschl.
Bereitstellung sämtlicher Geräte und Arbeitsmittel, mit
Auswertung und Darstellung der Messergebnisse.

Die Übergabe der Auswertung ist in 2-facher
Ausfertigung den AG bzw. der öBÜ zu übergeben.
Menge: 10,000 St
Zuordnung: 511

**1.2.7.11 Belastungsfahrzeug bereitstellen**
Belastungsfahrzeug als Gegengewicht (z.B. ausreichend
beladener Lkw) für Plattendruckversuch bei Kontrollprüfungen bereitstellen.
Menge: 5,000 h
Zuordnung: 511

##### Titel 1.2.8 Asphaltschichten

*Hinweis*
Hinweis zu Lieferscheinen
Wichtiger Hinweis:

Für alle Asphaltpositionen muss ein Materialnachweis
erbracht werden:

Hinweis zu Lieferscheinen

1. Die Lieferscheine müssen von Aussteller, Fahrer und
  Empfänger deutlich unterschrieben sein.
2. Es werden nur maschinell ausgedruckte Lieferscheine
  anerkannt. Handschriftliche Lieferscheine werden
  nicht anerkannt.
3. Auf den Lieferscheinen müssen angegeben werden:
   - Material
   - Empfängerfirma
   - Baustelle
   - Brutto-, Tara-, und Netto-Gewichte
   - und Kennzeichen des Lieferfahrzeuges

**1.2.8.01 Einbau-/ Logistikkonzept**
Einbau-/Logistikkonzept gemäß Baubeschreibung erstellen
und fortschreiben.
Menge: 1,000 Psch
Zuordnung: 532

**1.2.8.02 Asphaltoberbau trennen, Trenntiefe über 5 bis 20 cm**
Asphaltoberbau geradlinig trennen,
in Einzelflächen längs und quer zur Fahrbahnachse,
durch Schneiden bzw. Nachschneiden,
Schichten senkrecht trennen,
Trenntiefe über 5 bis 20 cm.
Menge: 200,000 m
Zuordnung: 532

**1.2.8.03 Erschwernis infolge Einbauten Erschwer. gesamt A.deckschicht Hydranten+Schieb**
Erschwernis infolge Schiebern, Hydranten, Schächten und
Straßenabläufen. Abgerechnet wird je Stück Einbauteil.
Erschwernis beim Fräsen, Aufnehmen, Aufsprühen von Bi-
tumenemulsionen sowie Herstellen von Asphaltschichten.
Menge: 35,000 St
Zuordnung: 532

**1.2.8.04 Bituminöse Asphaltschichten fräsen, Dicke bis 4 cm**
Bituminöse Befestigung fräsen,
Material nach Unterlagen des AG,
im Fahrbahnbereich, Einfahrten, Gehweg, Nebenflächen
und Rohrgräben,
lösen durch Kaltfräsen,
Tiefe bis 4 cm und
einer Breite von 0,10 m bis 5,00 m,
unter Berücksichtigung von Einbauten wie Schächte,
Einläufe, Schieber a. ä.
Die Erschwernisse werden gesondert vergütet.

Fräsgut im Gehweg.
siehe Baugrundgutachten,
pechhaltiger Straßenaufbruch, gefährlicher Abfall.

Erforderlicher Mehraufwand entlang der bestehenden
Bebauung (z. B. Gebäude bzw. Gartenzaunfundamente),
sowie alle daraus entstehenden Behinderungen des
Bauablaufes ist in diese Position einzurechnen und wird
nicht gesondert vergütet.
Menge: 50,000 m2
Zuordnung: 532

**1.2.8.05 Bituminöse Asphaltschichten fräsen, Dicke von 5 bis 20 cm**
Bituminöse Befestigung fräsen,
Material nach Unterlagen des AG,
im Fahrbahnbereich, Einfahrten, Gehweg, Nebenflächen
und Rohrgräben,
lösen durch Kaltfräsen,
Tiefe von 5 cm bis 20 cm und
einer Breite von 0,10 m bis 5,00 m,
unter Berücksichtigung von Einbauten wie Schächte,
Einläufe, Schieber a. ä.
Die Erschwernisse werden gesondert vergütet.

Fräsgut in der Straße
siehe Baugrundgutachten,
pechhaltiger Straßenaufbruch, gefährlicher Abfall.

Erforderlicher Mehraufwand entlang der bestehenden
Bebauung (z. B. Gebäude bzw. Gartenzaunfundamente),
sowie alle daraus entstehenden Behinderungen des
Bauablaufes ist in diese Position einzurechnen und wird
nicht gesondert vergütet.
Menge: 2500,000 m2
Zuordnung: 532

**1.2.8.06 Bituminöses Fräsgut aufbrechen und zur Seitenablagerung des AG fördern**
Bituminöse Fräsgut lösen, zerkleinern, aufnehmen,
zu einer Seitenablagerung nach Unterlagen des AG
fördern
(einfache Strecke bis ca. 4,0 km) und in Haufwerken
zwischenlagern.

Zwischengelagertes bituminöses Fräsgut komplett
(Auflager und Umhüllung) mit Kunststoffplanen gegen
Witterungseinflüsse (Regen, sonstiger Wasserzutritt)
schützen.
Einschließlich liefern und entsorgen der
Kunststoffplane.

Material nach Unterlagen des AG,
siehe Baugrundgutachten,
pechhaltiger Straßenaufbruch, gefährlicher Abfall.

im Fahrbahnbereich, Einfahrten, Gehweg und Rohrgräben,
lösen durch Aufbrechen,
Tiefe von 5 cm bis 15 cm und
einer Breite von 0,10 m bis 5,50 m,
unter Berücksichtigung von Einbauten wie Schächte,
Einläufe, Schieber a. ä.
Die Erschwernisse werden gesondert vergütet.

Entsorgung wird gesondert vergütet.

Erforderlicher Mehraufwand entlang der bestehenden
Bebauung (z. B. Gebäude bzw. Gartenzaunfundamente),
sowie alle daraus entstehenden Behinderungen des
Bauablaufes ist in diese Position einzurechnen und wird
nicht gesondert vergütet.
Menge: 195,000 m3
Zuordnung: 532

**1.2.8.07 gefährliche pechhaltige Asphaltschichten lösen und zum Zwischenlager s AG fördern, bis 1,5 km**
Pechhaltige Befestigung lösen, zerkleinern, aufnehmen
und
zum Zwischenlager des AG fördern (einfache Strecke bis
4,0 km)

Der LKW-Fahrer muss über die Erlaubnis zum Transport
von
teerhaltigen Stoffen verfügen.
Transportfahrzeug ist staub- und verlustfrei
abzudecken.
Einschl. erforderliche elektronische Erfassung durch
AN.
AVV-Abfallschlüssel 17 03 01

Material nach Unterlagen des AG,
PAK-Gehalt > 1000 mg/kg,

Material nach Unterlagen des AG, siehe
Baugrundgutachten,
pechhaltiger Straßenaufbruch, gefährlicher Abfall.
im Fahrbahnbereich, Einfahrten und Rohrgräben,
staubfreier Ausbau
Tiefe von 5 cm bis 20 cm und
einer Breite von 0,50 m bis 5,00 m,
unter Berücksichtigung von Einbauten wie Schächte,
Einläufe, Schieber a. ä.
Die Erschwernisse werden gesondert vergütet.

Erforderlicher Mehraufwand entlang der bestehenden
Bebauung (z. B. Gebäude bzw. Gartenzaunfundamente),
sowie alle daraus entstehenden Behinderungen des
Bauablaufes ist in diese Position einzurechnen und wird
nicht gesondert vergütet.
Menge: 495,000 m3
Zuordnung: 532

**1.2.8.08 Asphalt in kleinen Einzelflächen fräsen, Dicke bis 4 cm**
Asphalt fräsen und Material aufnehmen.
Material nach Unterlagen des AG, siehe
Baugrundgutachten,
pechhaltiger Straßenaufbruch, gefährlicher Abfall.
Der Schnittlinienabstand darf maximal 15 mm betragen.
In kleinen Einzelflächen (für Anschlüsse),
Asphaltdeckschicht aus AC 8,  AC 11 und SMA 11,
Frästiefe von 4 cm,
und einer Fräsbreite von 0,10 bis 3,00 m

Gefräste Fläche reinigen mit selbstaufnehmender
Kehrmaschine,
Material in Eigentum des AN übernehmen, von der
Baustelle
entfernen und einer Verwertung nach Wahl des AN
zuführen.
Menge: 100,000 m2
Zuordnung: 532

**1.2.8.09 Mehraufwand zu Asphaltschichten aufbrechen bzw. fräsen durch Behinderu ng von Einbauten**
Mehraufwand bzw. Behinderung für bituminöse
Asphaltschichten fräsen bzw. aufbrechen,
in Folge von vorhandenen Einbauten wie
Schächten, Straßeneinläufen, Hydranten und Schiebern.
Menge: 25,000 St
Zuordnung: 532

**1.2.8.10 Asphalttragschicht AC 32 T N mit Fertiger, Einbaudicke: 16 cm**
Asphalttragschicht aus Asphalttragschichtmischgut AC 32
T N herstellen auf Frostschutzplanum,
in Fahrbahnen der Belastungsklasse Bk1,8,
Einbaubreite bis 6,00 m,
Einbaudicke 16,0 cm,
mit Bindemittel 70/100
Unebenheit der Oberfläche max. 6 mm,
mit Fertiger herstellen.
Menge: 1470,000 m2
Zuordnung: 532

**1.2.8.11 Asphalttragschicht AC 32 T N von Hand, Einbaudicke: 16 cm**
Asphalttragschicht aus Asphalttragschichtmischgut AC 32
TN
herstellen auf Frostschutzplanum,
in Fahrbahnen, Seitenflächen und Rohrgräben
der Belastungsklasse Bk1,8
mit Bindemittel 70/100
Einbaubreite 0,10 m bis 6,00 m
Unebenheit der Oberfläche max. 6 mm,
von Hand herstellen.
Menge: 50,000 m2
Zuordnung: 532

**1.2.8.12 Asphalttragschicht AC 32 T N von Hand, Einbaudicke: 8 cm**
Asphalttragschicht aus Asphalttragschichtmischgut AC 32
TN
herstellen auf Frostschutzplanum,
in Anpassungsbereich Gehweg
mit Bindemittel 70/100
Dicke 8 cm.
Einbaubreite 0,10 m bis 6,00 m
Unebenheit der Oberfläche max. 6 mm,
von Hand herstellen.
Menge: 50,000 m2
Zuordnung: 532

**1.2.8.13 Nahtflanke in der Asphalttragschicht herstellen, Dicke der Schicht bis 14 cm**
Nahtflanke in Asphaltschicht herstellen,
Dicke der Schicht bis 16 cm,
Längs- und Quernaht (Anschlüsse an die Fahrbahn)
in der Tragschicht,
mit einer kalt aufzubringenden bitumenhaltigen Masse
volldeckend anstreichen oder anspritzen,
Menge 25 g/m je cm Schichtdicke.
Menge: 65,000 m
Zuordnung: 532

**1.2.8.14 Unterlage reinigen**
Vorhandene Unterlage reinigen.
Anfallendes Material in Eigentum des AN übernehmen und
einer Verwertung nach Wahl des AN zuführen.
Das Reinigen von Ecken, Zwickeln und Anschlüssen von
Hand gehört zum Leistungsumfang.
Unterlage aus Asphaltbefestigung,
in nicht zusammenhängenden Teilflächen,
reinigen mit selbstaufnehmendem
Hochdruckreinigungsgerät.
Menge: 1520,000 m2
Zuordnung: 532

**1.2.8.15 Schichtenverbund mit bitumenhaltigen Bindemittel**
Schichtenverbund durch Ansprühen der Unterlage
mit bitumenhaltigen Bindemittel herstellen,
maschinell mit Rampenspritzgerät bzw.
manuell mit Handverdüsung.
Das Reinigen wird gesondert vergütet.
Bindemittel C40B5-S,
Bindemittelmenge ca. 300 g/m².
Menge: 1520,000 m2
Zuordnung: 532

**1.2.8.16 Asphaltdeckschicht AC 11 D N mit Fertiger, Einbaudicke: 4 cm**
Asphaltdeckschicht aus Asphaltbeton AC 11 D N,
in Fahrbahnen der Belastungsklasse Bk1,8,
Einbaubreite bis 6,00 m,
Einbaudicke 4,0 cm,
mit Bindemittel 70/100,
mit Fertiger herstellen.
Das Abstumpfen der Oberfläche wird gesondert vergütet.
Menge: 1520,000 m2
Zuordnung: 532

**1.2.8.17 Asphaltdeckschicht AC 11 D N von Hand, Einbaudicke: 4 cm**
Asphaltdeckschicht aus Asphaltbeton AC 11 D N,
in Fahrbahnen, Seitenflächen und Rohrgräben
der Belastungsklasse Bk1,0,
Einbaubreite 0,10 m bis 6,00 m
mit Bindemittel 70/100
von Hand herstellen.
Das Abstumpfen der Oberfläche wird gesondert vergütet.
Menge: 50,000 m2
Zuordnung: 532

**1.2.8.18 Zulage Zwickelflächen**
Zulage zur Herstellung der Asphalttrag- und -
deckschichten. Herstellung der Asphaltflächen im
Handeinbau im Bereich von Zwickelflächen.
Menge: 50,000 m2
Zuordnung: 532

**1.2.8.19 Einbauteile anpas Fahrbahn Bit. Befestigung Hoeher bis 18 cm eton+Asph**
vorhandene Einbauteile anpassen
Einbauteile (Hydranten-, Schieberkappen, Schächte und
dgl.) freilegen und auf neue Höhe setzen. Freigelegten
Bereich
verfüllen.
Aufbruchmaterial in Eigentum des AN übernehmen und von
der Baustelle entfernen.
Einbauteil in Fahrbahn.
Einbauteil in bituminoeser Befestigung
höhersetzen Zug um Zug bis  cm (siehe Unterlagen des
AG).
Verfüllung = Beton, bis max. 18 cm Asphaltbeton.
1 Stück entspricht dem Hochziehen eines Einbauteils in
allen Asphaltschichten.
Menge: 25,000 St
Zuordnung: 532

**1.2.8.20 Naht oder Anschluss zur Fuge aufw. Quernaht/-anschl. '' 22 Tiefe 35 mm Breite 12 mm schneiden**
StL-Nr. 223113937295201
Naht oder Anschluss ohne Fugenspalt in Asphaltdeckschicht zur Fuge aufweiten und säubern. Anfallende Ausbaustoffe nach Wahl des AN verwerten.
Quernaht, Queranschluss.
Einzellängen 'bis 25 m'
Fugenspalttiefe = 35 mm.
Fugenspaltbreite = 12 mm.
Aufweiten durch Schneiden.
Menge: 65,000 m
Zuordnung: 532

**1.2.8.21 Naht oder Anschluss zur Fuge aufw. versch.Randanschl '' 22 Tiefe 35 mm Breite 12 mm schneiden**
StL-Nr. 223113937695201
Naht oder Anschluss ohne Fugenspalt in Asphaltdeckschicht zur Fuge aufweiten und säubern. Anfallende Ausbaustoffe nach Wahl des AN verwerten.
Randanschluss vor Borden, Übergängen, Abläufen u.ä.
Einzellängen 'ab 30 cm'
Fugenspalttiefe = 35 mm.
Fugenspaltbreite = 12 mm.
Aufweiten durch Schneiden.
Menge: 845,000 m
Zuordnung: 532

**1.2.8.22 Fugenfüllung herstellen Querfuge Deckschicht '' 31 Tiefe 35 mm Breite 12 mm Fugenmasse N2**
StL-Nr. 22311394221952001
Fugenfüllung herstellen.
Querfuge.
In der Asphaltdeckschicht.
Einzellängen 'bis 25 m'
Fugenspalttiefe = 35 mm.
Fugenspaltbreite = 12 mm.
Mit heiß verarbeitbarer Fugenmasse Typ N2, einschließlich zugehörigem und zuvor aufgetragenem Voranstrichmittel.
Menge: 65,000 m
Zuordnung: 532

**1.2.8.23 Fugenfüllung herstellen versch. Randfugen Deckschicht '' Tiefe 35 mm Breite 12 mm Fugenmasse N2**
Fugenfüllung herstellen.
Randfuge vor Borden, Übergängen, Abläufen,
In der Asphaltdeckschicht.
Einzellängen 'ab 30 cm'
Fugenspalttiefe = 35 mm.
Fugenspaltbreite = 12 mm.
Mit heiß verarbeitbarer Fugenmasse Typ N2, einschließlich zugehörigem und zuvor aufgetragenem Voranstrichmittel.
Menge: 845,000 m
Zuordnung: 532

**1.2.8.24 Abstumpfung der Asphaltoberfläche**
Abstumpfung maschinell herstellen.
Abstreumaterial gleichmäßig auf die noch heiße
Oberfläche
der Deckschicht aufbringen und einwalzen.
Mit Bitumen umhüllte Lieferkörnung 1/3,
mit gleichen PSV-Wert wie Deckschicht,
Abstreumasse 1,0 kg/m2,
Aufbringen mit Streubalken.

Nicht gebundenes und gelöstes Material mit
selbstaufnehmender Kehrmaschine aufnehmen und einer
Verwertung nach Wahl des AN zuführen.
Menge: 1650,000 m2
Zuordnung: 532

**1.2.8.25 Mehraufwand beim Einbau von Asphaltschichten durch Einbauten**
Zulage für Mehraufwendungen durch Erschwernisse
beim Einbau von Asphaltschichten infolge von
bestehenden
Einbauten einschließlich des verminderten
Leistungsansatz
in der Fläche.

Im Bereich der Asphalttragschicht (16 cm) und der
Asphaltdeckschicht (4 cm).

Einbauten von Schächten, Straßeneinläufen, Hydranten-
und Schieberkappen.

Der Mehraufwand wird nur einmal je Einbauteil für den
Einbau der gesamten Asphaltschicht vergütet.
Menge: 20,000 St
Zuordnung: 532

**1.2.8.26 Mehraufwand beim Einbau von Asphaltschichten entlang von Einbauten**
Zulage für Mehraufwendungen durch Erschwernisse
beim Einbau von Asphaltschichten entlang von
Bordsteinen,
Rinnen und dgl., einschließlich des verminderten
Leistungsansatz in der Fläche.

Im Bereich der Asphalttragschicht (16 cm) und der
Asphaltdeckschicht (4 cm).

Entlang von Bordsteinen, Rinnen/Streifen bzw. Mauern
und Zaunsockeln.

Der Mehraufwand wird nur einmal je Einbauteil für den
Einbau der gesamten Asphaltschicht vergütet.
Menge: 845,000 m
Zuordnung: 532

**1.2.8.27 Bohrkerne entnehmen**
Bohrkern aus dem Asphaltoberbau entnehmen
und die Bohrlöcher bis Oberkante schließen.
Bohrkerne beschriften.
Gesamtdicke des Oberbaus 18 cm,
Durchmesser des Bohrkerns 15 cm,

Verfüllung mit Beton C12/15, Expositionsklasse XO, bis
Unterkante Deckschicht, Rest mit Kaltasphalt, mit
Bitumenumhüllte feine Gesteinskörnung auf die
Oberfläche aufbringen und andrücken.
Menge: 4,000 St

##### Titel 1.2.9 Pflaster, Rinnen, Borde, Stufen

**1.2.9.01 Bestehende Fundamente aus Beton abbrechen**
Bestehende Fundamente im Erdreich aus Beton oder
Stahlbeton abbrechen, zerkleinern und entsorgen.

Einschließlich erforderlicher Erdarbeiten.

Anfallendes Abbruchmaterial (Beton und Stahl) in
Eigentum
des AN übernehmen, von der Baustelle entfernen und
umweltgerecht entsorgen.
Menge: 5,000 m3
Zuordnung: 530

**1.2.9.02 Pflasterdecke aus Betonpflastersteinen ausbauen und zwischenlagern**
Pflasterdecke aus Betonpflastersteinen ausbauen
Steindicke:  ca. 8-10 cm
Gesteinsart: Beton
H-Pflaster, Rechteckpflaster bzw. Rasengittersteine
Pflasterbett und Fugenfüllung aus ungebundenem
Material.

Pflasterbett und Fugenfüllung aus ungebundenem
Material,
Wiederverwendbare Steine innerhalb der Baustelle
fördern,
säubern und sortiert lagern.

Nichtwiederverwendbare Steine und übriges Aufbruchgut
in Eigentum des AN übernehmen, von der Baustelle
entfernen
und einer Verwertung nach Wahl des AN zuführen.
Menge: 750,000 m2
Zuordnung: 530

**1.2.9.03 Zulage für Pflasterdecke aus Betonpflastersteinen ausbauen für Entsorg ung**
Zulage zu Position
Pflasterdecke aus Betonpflastersteinen ausbauen
Steindicke:  ca. 8-10 cm
Gesteinsart: Beton
H-Pflaster, Rechteckpflaster bzw. Rasengittersteine

Seitlich gelagerte Steine und übriges Aufbruchgut in
Eigentum des AN übernehmen, von der Baustelle entfernen
und einer Verwertung nach Wahl des AN zuführen.
Menge: 700,000 m2
Zuordnung: 530

**1.2.9.04 Pflasterdecke aus Granitgroßstein ausbauen und zwischenlagern**
Pflasterdecke aus Natursteinen ausbauen.
Steingröße:  ca. 16 / 16 / 16 cm (Breite / Länge /
Stärke)
Gesteinsart: Granit
Pflasterbett und Fugenfüllung aus ungebundenem
Material.

Pflastersteine von Bettungsmaterial und Fugenverfüllung
säubern (mit geeignetem Gerät z. B. Bagger mit
Gitterlöffel),
laden, innerhalb des Baubereiches fördern und sortiert
lagern.

Nichtwiederverwendbare Steine und übriges Aufbruchgut
in Eigentum des AN übernehmen, von der Baustelle
entfernen
und einer Verwertung nach Wahl des AN zuführen.
Menge: 15,000 m2
Zuordnung: 530

**1.2.9.05 Pflasterdecke aus Granitkleinstein ausbauen und zwischenlagern**
Pflasterdecke aus Natursteinen ausbauen.
Steingröße:  ca. 8-12 / 8-12 / 8-12 cm (Breite / Länge
/ Stärke)
Gesteinsart: Granit
Pflasterbett und Fugenfüllung aus ungebundenem
Material.

Pflastersteine von Bettungsmaterial und Fugenverfüllung
säubern (mit geeignetem Gerät z. B. Bagger mit
Gitterlöffel),
laden, innerhalb des Baubereiches fördern und sortiert
lagern.

Nichtwiederverwendbare Steine und übriges Aufbruchgut
in Eigentum des AN übernehmen, von der Baustelle
entfernen
und einer Verwertung nach Wahl des AN zuführen.
Menge: 15,000 m2
Zuordnung: 530

**1.2.9.06 1-Zeiler aus Granitgroßsteinpflaster ausbauen und zwischenlagern**
Streifen, Rinne oder Mulde aus Naturpflastersteinen
einschließlich Fundament bzw. Bettung ausbauen.
Steingröße: ca. 16 cm
Gesteinsart: Granit
1-zeilig (freistehend oder vor Bordsteinen),
Fundament und Fugenfüllung aus hydraulisch
gebundenem Material.

Pflastersteine von Fundament und Fugenverfüllung
säubern,
laden, innerhalb des Baubereiches fördern und sortiert
lagern.

Nichtwiederverwendbare Steine und übriges Aufbruchgut
in Eigentum des AN übernehmen, von der Baustelle
entfernen
und einer Verwertung nach Wahl des AN zuführen.
Menge: 600,000 m
Zuordnung: 530

**1.2.9.07 Bordstein aufnehmen. Natursteinborde**
Bordstein aufnehmen.
Bordstein = Bordstein aus Naturstein,Granit,  Breite
bis 10 cm, Höhe bis 30 cm.
Fundament aus Beton, über 10 bis 20 cm dick, und
Rückenstütze aus Beton aufbrechen.
Sämtliche Steine und übriges Aufbruchgut nach Wahl des
AN verwerten.
Menge: 670,000 m
Zuordnung: 530

**1.2.9.08 Bord- oder Einfassungssteine aus Beton ausbauen und in Eigentum des AN**
Bord oder Einfassung aus Bord- oder Einfassungssteinen,
aus Beton, einschließlich Fundament und Rückenstütze
aus
Beton ausbauen.
Bordstein aus Beton,
Steinbreite: 8 bis 10 cm x Steinhöhe: 20 bis 30 cm
bzw.
Rinnenstein aus Beton, Steinbreite: 30 - 40 cm

Fundament und Fugenfüllung aus hydraulisch
gebundenem Material.

Wiederverwendbare Steine und übriges Aufbruchgut in
Eigentum des AN übernehmen, von der Baustelle entfernen
und einer Verwertung nach Wahl des AN zuführen.
Menge: 415,000 m
Zuordnung: 530

**1.2.9.09 Bordsteine aus Naturst. setzen, B6 Maße 15/25-28 (HB)**
Bordsteine aus Naturstein mit gleichmäßiger Färbung
setzen.
Naturstein - B 6.
Maße 15/25-28 cm, Anschlag 3 bis 8 cm, gem. Unterlagen
des AG.
Bordstein 'aus Granit.
Hellgrau.
Gerader Stein.
Seiten geflammt und Kanten gefast.
Rückenstütze bis 10 cm unter Oberkante Bordstein. Beton
mit einer Druckfestigkeit (Einzelwert) am Bohrkern von
mind. 12 MPa.
Fundamentbeton mit einer Druckfestigkeit (Einzelwert)
am Bohrkern mind. 12 MPa
Menge: 500,000 m
Zuordnung: 530

**1.2.9.10 Bordsteine aus Naturst. setzen, B6 Maße 15/25-28 (Rundbord)**
Bordsteine aus Naturstein mit gleichmäßiger Färbung
setzen.
Naturstein - B 6.
Maße 15/25-28 cm, Anschlag 3 bis 8 cm, gem. Unterlagen
des AG.
Bordstein 'aus Granit mit angeformter Rundung 2 x 2 cm,
Gerader Stein.
Hellgrau.
Seiten geflammt und Kanten gefast.
Rückenstütze bis 10 cm unter Oberkante Bordstein. Beton
mit einer Druckfestigkeit (Einzelwert) am Bohrkern von
mind. 12 MPa.
Fundamentbeton mit einer Druckfestigkeit (Einzelwert)
am Bohrkern mind. 12 MPa
Menge: 580,000 m
Zuordnung: 530

**1.2.9.11 Bordsteine aus Naturst. setzen, Zulage**
Bordsteine aus Naturstein mit gleichmäßiger Färbung
setzen, wie vor.
Bordstein aus Granit als Zulage zur Vorposition,
Kurvenstein, Halbmesser 2,25 m.
Rückenstütze bis 10 cm unter Oberkante Bordstein.
Fundamentbeton mit einer Druckfestigkeit (Einzelwert)
am Bohrkern mind. 12 MPa
Menge: 3,000 m
Zuordnung: 530

**1.2.9.12 Bordsteine aus Naturst. setzen, Zulage**
Bordsteine aus Naturstein mit gleichmäßiger Färbung
setzen, wie vor.
Bordstein aus Granit als Zulage zur Vorposition,
Kurvenstein, Halbmesser 3,00 m.
Rückenstütze bis 10 cm unter Oberkante Bordstein.
Fundamentbeton mit einer Druckfestigkeit (Einzelwert)
am Bohrkern mind. 12 MPa
Menge: 8,000 m
Zuordnung: 530

**1.2.9.13 Bordsteine aus Naturst. setzen, Zulage**
Bordsteine aus Naturstein mit gleichmäßiger Färbung
setzen, wie vor.
Bordstein aus Granit als Zulage zur Vorposition,
Kurvenstein, Halbmesser 6,00 m.
Rückenstütze bis 10 cm unter Oberkante Bordstein.
Fundamentbeton mit einer Druckfestigkeit (Einzelwert)
am Bohrkern mind. 12 MPa
Menge: 33,000 m
Zuordnung: 530

**1.2.9.14 Bordsteine aus Naturst. setzen, Zulage**
Bordsteine aus Naturstein mit gleichmäßiger Färbung
setzen, wie vor.
Bordstein aus Granit als Zulage zur Vorposition,
Kurvenstein, Halbmesser 7,00-7,50 m.
Rückenstütze bis 10 cm unter Oberkante Bordstein.
Fundamentbeton mit einer Druckfestigkeit (Einzelwert)
am Bohrkern mind. 12 MPa
Menge: 19,000 m
Zuordnung: 530

**1.2.9.15 Bordsteine aus Naturst. setzen, Zulage**
Bordsteine aus Naturstein mit gleichmäßiger Färbung
setzen, wie vor.
Bordstein aus Granit als Zulage zur Vorposition,
Kurvenstein, Halbmesser 8,00 m.
Rückenstütze bis 10 cm unter Oberkante Bordstein.
Fundamentbeton mit einer Druckfestigkeit (Einzelwert)
am Bohrkern mind. 12 MPa
Menge: 11,000 m
Zuordnung: 530

**1.2.9.16 Bordsteine aus Naturst. setzen, Zulage**
Bordsteine aus Naturstein mit gleichmäßiger Färbung
setzen, wie vor.
Bordstein aus Granit als Zulage zur Vorposition,
Kurvenstein, Halbmesser 12,00 bis 18 m.
Rückenstütze bis 10 cm unter Oberkante Bordstein.
Fundamentbeton mit einer Druckfestigkeit (Einzelwert)
am Bohrkern mind. 12 MPa
Menge: 32,000 m
Zuordnung: 530

**1.2.9.17 Vorhandenen Bordstein aus Naturstein setzen, Absenker Vorhandenen Bordstein aus Naturstein setzen, AbsenkerVorhandenen Bordstein aus Naturstein setzen, Absenker**
Vorhandenen Bordstein aus Naturstein setzen. Breite der
Rückenstütze mind. 15 cm.
Bordstein aus Granit.
Bordstein 'Übergangsstein von Natursteinborde B 6,
Anschlag
8 cm auf Bushaltestellenbord Anschlag 12 cm'
Fundamentbeton mit einer Druckfestigkeit (Einzelwert)
am Bohrkern mind. 12 MPa.
Dicke Fundamentbeton 20 cm
Menge: 9,000 m
Zuordnung: 530

**1.2.9.18 Bordsteine aus Naturst. setzen, TB 8/25**
Bordsteine aus Naturstein mit gleichmäßiger Färbung
setzen.
Naturstein - TB, Tiefbord
Maße 8/25 cm, Anschlag 3 bis 8 cm, gem. Unterlagen des
AG.
Bordstein 'aus Granit mit angeformter Rundung 2 x 2 cm,
Gerader Stein.
Hellgrau.
Seiten geflammt und Kanten gefast.
Rückenstütze bis 10 cm unter Oberkante Bordstein. Beton
mit einer Druckfestigkeit (Einzelwert) am Bohrkern von
mind. 12 MPa.
Fundamentbeton mit einer Druckfestigkeit (Einzelwert)
am Bohrkern mind. 12 MPa
Menge: 650,000 m
Zuordnung: 530

**1.2.9.19 Bordstein trennen, B 6 15/25-28 '' BSt. trennen**
Bordstein auf Passmaß trennen.
Bordstein 'aus Naturstein, bis B6 15/25-28
Bordstein quer trennen.
Menge: 15,000 St
Zuordnung: 530

**1.2.9.20 Bordstein trennen, TB 8/25 '' BSt. trennen**
Bordstein auf Passmaß trennen.
Bordstein 'aus Naturstein, bis TB 8/25
Bordstein quer trennen.
Menge: 15,000 St
Zuordnung: 530

**1.2.9.21 Rinne mit Pflast. aus Nst. herstellen, gerade Ausführung**
Rinne mit Pflastersteinen aus Naturstein herstellen.
Mehrzeilige Rinne ist mit beidseitigen Schnurkanten
herzustellen, gerade Ausführung.
Rinne 'Entwässerungsrinne als Spitzrinne ausgeführt
nach Unterlagen des AG.
Format für Rastermaß des Pflastersteins '16/16/22
(rechteckig)
Pflasterstein aus Granit, Oberfläche gesägt und
gestockt.
Breite 2-zeilig
Beton für Fundament und Rückenstütze mit einer Druckfestigkeit (Einzelwert) am Bohrkern von mind. 12 MPa.
Betonfundament C 25/30 B*H 35*20 cm, XF4.  '
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 280,000 m
Zuordnung: 530

**1.2.9.22 Rinne mit Pflast. aus Nst. herstellen, Radius bis 12 m**
Rinne mit Pflastersteinen aus Naturstein herstellen.
Mehrzeilige Rinne ist mit beidseitigen Schnurkannten
herzustellen, Radius R bis 12 m.
Rinne 'Entwässerungsrinne als Spitzrinne nach
Unterlagen des AG.'
Format für Rastermaß des Pflastersteins '16/16/22
(rechteckig)
Pflasterstein aus Granit, Oberfläche gesägt und
gestockt.
Breite 2-zeilig
Beton für Fundament und Rückenstütze mit einer Druckfestigkeit (Einzelwert) am Bohrkern von mind. 12 MPa.
Betonfundament C 25/30 B*H 35*20 cm, XF4.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 7,000 m
Zuordnung: 530

**1.2.9.23 Pfl.m. Kl.pfl.st. a. Nat.st. herst . '' 21 Flächen ü. 2-10m2 St.100/100/100 Granit SZ18/LA20 Bett.0/4 30 v. H. Fuge 0/4 '' 52**
StL-Nr. 22311514792111119
Pflasterdecke mit Kleinpflastersteinen aus Naturstein
herstellen. Bearbeitung der Oberfläche der Kleinpflastersteine nach Unterlagen des AG.
In Flächen 'nach Unterlagen des AG.'
Einzelflächen über 2,00 bis 10,00 m2.
Format für Rastermaß = 100/100/100 mm.
Pflasterstein aus Granit.
Baustoffgemisch für Bettung und Fugen Kategorie
SZ18/LA20.
Bettung aus Baustoffgemisch 0/4, Anteil an Körnung unter 2 mm max. 30 Massenprozent, E CS35, C 90/3.
Fuge mit Baustoffgemisch 0/4, GU, F, E CS35, C 90/3,
Fugenmaterial einarbeiten und einschlämmen, Fugenschluss durch Einfegen und Einschlämmen herstellen.
Verlegen 'analog des Bestands.'
Menge: 15,000 m2
Zuordnung: 530

**1.2.9.24 Pflasterd. Verb. pfl.st. AG herst. '' 21 Fl. ü. 10-100 m2 Pflaster Lager AG '' 31 SZ18/LA20 Bett.0/4 30 v. H. Fuge 0/4 '' 52**
StL-Nr. 22311512693291119
Pflasterdecke mit Verbundpflastersteinen des AG herstellen. Trassierung der Pflasterdecke und Verlegung
der Pflastersteine in Kurvenbereichen nach Unterlagen
des AG.
In Flächen 'Anpassungsbereiche (Gehweg)'
Einzelflächen über 10,00 bis 100,00 m2.
Pflastersteine vom Lagerplatz nach Unterlagen des AG
aufnehmen und fördern.
Format 'analog des Bestands.'
Baustoffgemisch für Bettung und Fugen Kategorie
SZ18/LA20.
Bettung aus Baustoffgemisch 0/4, Anteil an Körnung unter 2 mm max. 30 Massenprozent, E CS35, C 90/3.
Fuge mit Baustoffgemisch 0/4, GU, F, E CS35, C 90/3,
Fugenmaterial einarbeiten und einschlämmen, Fugenschluss durch Einfegen und Einschlämmen herstellen.
Steine im Verband 'analog des Bestands verlegen.'
Menge: 50,000 m2
Zuordnung: 530

**1.2.9.25 Pflasterd. aus Betonsteinen herst, 240/160/100 bzw. 160/160/100 mm**
Pflasterdecke mit Pflastersteinen aus Beton mit Vorsatzbeton herstellen.
Oberfläche der Pflastersteine, Trassierung der Pflasterdecke und Verlegung der Pflastersteine in Kurvenbereichen nach Unterlagen des AG.
In Verkehrsflächen für Fahrbahn- und Gehwege
(Zufahrten). Rutschwiderstand SRT-Wert mind. 55.
Einzelflächen nach Unterlagen des AG.
Format für Rastermaß '240/160/100 bzw. 160/160/100 mm.'
mit Mikrofase
nativo Muschel-Kalk nuanciert
Hersteller GDM.TETRAGO stone proActive oder
gleichwertig.

Baustoffgemisch für Bettung und Fugen Kategorie
SZ18/LA20.
Bettung aus Baustoffgemisch 0/5, Anteil an Körnung unter 2 mm max. 30 Massenprozent, E CS35, C 90/3.
Fuge mit Baustoffgemisch 0/5, GU, F, E CS35, C 90/3,
Fugenmaterial einarbeiten und einschlämmen, Fugenschluss durch Einfegen und Einschlämmen herstellen.
Steine im Flechtverband verlegen.
Menge: 390,000 m2
Zuordnung: 530

**1.2.9.26 Pflasterd. aus Betonsteinen herst, Kleinpflastersystem**
Pflasterdecke mit Pflastersteinen aus Beton mit Vorsatzbeton herstellen.
Oberfläche der Pflastersteine, Trassierung der Pflasterdecke und Verlegung der Pflastersteine in Kurvenbereichen nach Unterlagen des AG.
In Verkehrsflächen für Zufahrten,  Rad- und Gehwege.
Rutschwiderstand SRT-Wert mind. 55.
Einzelflächen nach Unterlagen des AG.
Format für Rastermaß
Kleinpflastersystem Typ AM oder gleichwertig.
Dicke 8 cm
scharfkantig mit GDM KS
Breite 15 cm,
Länge 16, 17, 18, 19, 20, 22, 23,25, 27 und 35 cm
Oberfläche: nativo Muschel-Kalk nuanciert
Baustoffgemisch für Bettung und Fugen Kategorie
SZ18/LA20.
Bettung aus Baustoffgemisch 0/5, Anteil an Körnung unter 2 mm max. 30 Massenprozent, E CS35, C 90/3.
Fuge mit Baustoffgemisch 0/5, GU, F, E CS35, C 90/3,
Fugenmaterial einarbeiten und einschlämmen, Fugenschluss durch Einfegen und Einschlämmen herstellen.
Steine im Läuferverband verlegen.
Menge: 1200,000 m2
Zuordnung: 530

**1.2.9.27 Pflasterd. aus Rasenliner herst**
Pflasterdecke mit Pflastersteinen aus Beton -
Rasenliner mit Vorsatzbeton herstellen.
Oberfläche der Pflastersteine, Trassierung der Pflasterdecke und Verlegung der Pflastersteine in Kurvenbereichen nach Unterlagen des AG.
In Verkehrsflächen für Stelllplätze. Rutschwiderstand SRT-Wert mind. 55.
Einzelflächen nach Unterlagen des AG.
Format für Rastermaß
300/200/80 mit Mikrofase
Farbe: Muschel-Kalk nuanciert
Baustoffgemisch für Bettung und Fugen Kategorie
SZ18/LA20.
Bettung aus Baustoffgemisch 0/5, Anteil an Körnung unter 2 mm max. 30 Massenprozent, E CS35, C 90/3.
Fuge mit Baustoffgemisch 0/5, GU, F, E CS35, C 90/3,
Fugenmaterial einarbeiten und einschlämmen, Fugenschluss durch Einfegen und Einschlämmen herstellen.
Steine im Läuferverband verlegen.
Menge: 900,000 m2
Zuordnung: 530

**1.2.9.28 Pfl.m. Kl.pfl.st. a. Nat.st. herst . '' 21 St.80/80/80 Granit SZ22/LA25 Bett.0/5 30 v. H. Fuge 0/5 '' 52**
StL-Nr. 22311514790312229
Pflasterdecke mit Kleinpflastersteinen aus Naturstein
herstellen. Bearbeitung der Oberfläche der Kleinpflastersteine nach Unterlagen des AG.
In Flächen 'Randbereiche an Hauswänden, Treppen und
Lichtschächten, Einbau in Streifen von 1 bis 2 STeinen.
'
Format für Rastermaß = 80/80/80 mm.
Pflasterstein aus Granit.
Baustoffgemisch für Bettung und Fugen Kategorie
SZ22/LA25.
Bettung aus Baustoffgemisch 0/5, Anteil an Körnung unter 2 mm max. 30 Massenprozent, E CS35, C 90/3.
Fuge mit Baustoffgemisch 0/5, GU, F, E CS35, C 90/3,
Fugenmaterial einarbeiten und einschlämmen, Fugenschluss durch Einfegen und Einschlämmen herstellen.
Verlegen ''
Menge: 50,000 m2

**1.2.9.29 Pflastersteine zuarbeiten aus Beton ''**
Pflastersteine auf Passmaß trennen und Pflastersteine
an Kanten und Einfassungen oder an Aussparungen und
Einbauten über 1,00 m2 Einzelgröße zuarbeiten, nassschneiden oder behauen.
Das Zuarbeiten, Nassschneiden oder Behauen der Pflastersteine an Aussparungen und Einbauten bis zu 1,00 m2
Einzelgröße wird gesondert vergütet.
Art = Pflastersteine aus Beton.
Dicke ' bis 12 cm'
Menge: 725,000 m
Zuordnung: 530

**1.2.9.30 Granitpflastersteine auf Passmaß zuarbeiten, Dicke 16 cm**
Anpassung von Pflasterdecke herstellen.
Pflastersteine auf Passmaß zuarbeiten oder trennen
für die Verlegung an Kanten und Einfassungen.
Granitpflastersteine,
Dicke 16 cm,
Steine schneiden (mit Nassschneidegerät).

Nichtwiederverwendbare Steine und übriges Schnittgut in
Eigentum des AN übernehmen, von der Baustelle entfernen
und einer Verwertung nach Wahl des AN zuführen.
Menge: 10,000 m
Zuordnung: 530

**1.2.9.31 1-Zeiler aus Granitgroßpflastersteinen, Sichtflächen gesägt und gestoc kt**
Streifen aus Granitgroßpflastersteinen liefern
und mit einer maximalen Fugenbreite von 15 mm
auf 20 cm dickem Fundament aus Beton herstellen.
gerade Ausführung.
Den Fundamentbeton als seitliche Stütze,
soweit der Streifen nicht an Borde oder dgl.
anschließt,
15 cm breiter als der Streifen herstellen und bis zur
halben Steinhöhe hochziehen.
Mehrzeilige Streifen sind mit beidseitigen Schnurkanten
herzustellen.
Fundamentbeton: C25/30

Als Abgrenzung freistehend bzw. als Randeinfassung vor
Bordsteinen herstellen, 1-zeilig,

Material: Böhmischer Granit, Farbton grau-blau
 mittel bis feinkörnigen Granit

Angebotenes Fabrikat (Lieferant und Steinbruch):

Lieferant/Hersteller:

  '...................
.'
  (vom Bieter
einzutragen)

Steinbruch/Material:

  '...................
.'
  (vom Bieter
einzutragen)

Steingröße: 16 cm x 16-22 cm x 16 cm
 Grenzabmaße nach DIN 1342 Klasse 2

Bearbeitung: allseitig gesägt und allseitig
kugelgestrahlt,
 alle Kanten leicht gerundet,
 um einen optimalen Kraftschluss zu erreichen sind  die
Seitenflächen und die Unterseite der Steine wie  die
Oberfläche kugelgestrahlt auszuführen

Fundament aus Beton als Streifenfundament herstellen,
Fugen mit Fertigzementmörtel vergießen,
Druckfestigkeit fck,cube des Mörtels min. 50 MPa,
Zement Art CEM I, max. w/z 0,50,
frost-/tausalzbeständig, Ausbreitmaßklasse F5.
Menge: 765,000 m
Zuordnung: 530

**1.2.9.32 1-Zeiler aus Granitgroßpflastersteinen, Radius R= bis 12 m**
Streifen aus Granitgroßpflastersteinen liefern
und mit einer maximalen Fugenbreite von 15 mm
auf 20 cm dickem Fundament aus Beton herstellen.
Radius R= bis 12 m
Den Fundamentbeton als seitliche Stütze,
soweit der Streifen nicht an Borde oder dgl.
anschließt,
15 cm breiter als der Streifen herstellen und bis zur
halben Steinhöhe hochziehen.
Mehrzeilige Streifen sind mit beidseitigen Schnurkanten
herzustellen.
Fundamentbeton: C25/30

Als Abgrenzung freistehend bzw. als Randeinfassung vor
Bordsteinen herstellen, 1-zeilig,

Material: Böhmischer Granit, Farbton grau-blau
 mittel bis feinkörnigen Granit

Angebotenes Fabrikat (Lieferant und Steinbruch):

Lieferant/Hersteller:

  '...................
.'
  (vom Bieter
einzutragen)

Steinbruch/Material:

  '...................
.'
  (vom Bieter
einzutragen)

Steingröße: 16 cm x 16-22 cm x 16 cm
 Grenzabmaße nach DIN 1342 Klasse 2

Bearbeitung: allseitig gesägt und allseitig
kugelgestrahlt,
 alle Kanten leicht gerundet,
 um einen optimalen Kraftschluss zu erreichen sind  die
Seitenflächen und die Unterseite der Steine wie  die
Oberfläche kugelgestrahlt auszuführen

Fundament aus Beton als Streifenfundament herstellen,
Fugen mit Fertigzementmörtel vergießen,
Druckfestigkeit fck,cube des Mörtels min. 50 MPa,
Zement Art CEM I, max. w/z 0,50,
frost-/tausalzbeständig, Ausbreitmaßklasse F5.
Menge: 30,000 m
Zuordnung: 530

**1.2.9.33 Dehnungsfugen für 1- bis 3-Zeiler aus Granitgroßsteinpflaster herstell**
en.
Dehnungsfugen für 1 bis 3-Zeiler aus
Granitgroßsteinpflaster
herstellen, im Abstand von max. 15-20 m,
Homburger Kante
Fugenausbildung durch Steinquerschnitt und
Betonbettung,
Breite mind. 1,0 cm,
mit wasserabweisenden Trennfugenplatten,
untere Fugenfüllung mit Gummistreifen,
obere Fugenfüllung, Tiefe mind. 3,0 cm,
mit dauerelastischen Fugendichtstoff nach DIN 18540,
aus Silikonmaterial, speziell für Natursteine,
mit einer Spritzpistole einbringen,
Ausbilden einer leichten Kehlfuge mit guter
Haftfestigkeit,
Farbe: zementgrau,
Abstimmung des Fugenbildes mit dem Fahrbahnbelag.
Menge: 90,000 St
Zuordnung: 530

**1.2.9.34 Bus-Bordstein aus Beton liefern und versetzen**
Anschlag 18 cm
Bus-Bordsteine aus Beton liefern und
versetzen,einschl. der Anpassungen an Einbauten und
vorh. Bordfluchten.
Profilstein mit 15° Anfahrschräge und Ausrundung im
R75 im FuRßbereich
Oberfläche weiß, Anfahrfläche schalungsglatt,
Trittfläche positiv genoppt
Betonqualität: C45/55 XC4, XD3, XF4
Anschlag 18 cm
Bordlänge: 995 mmm + 5 mm Fuge
Breite: 435 mm
Einbautiefe: 150 mm
Auftrittsbreite ca. 290 mm
Steine mit engen Fugen versetzen,
Dehnfugen sind' alle 10 m durch Bord und Unterbeton
auszubilden und mit einer dauerelastischen,
2-komponentigen Dichtmasse auf Polyurethanbasis zu
schließen, einschl. Grundierung der Fugenflanken mit
Primer.
Rückenstütze aus Beton C 30/37 D = 100/150 mm
herstellen,
Unterbeton C 30/37, 20 cm dick, herstellen.
Erdarbeiten für Herstellung Bordgraben, Boden des
Homogenbereichs B gemäß Baubeschreibung, ausführen,
einschl. Entsorgung / Verwertung des Materials nach
Wahl des
AN, Einordnung nach LAGA bis einschl. Z1.2.
Einzellänge 21 m
Hersteller / Typ: Railbeton / City-Bord gemäß Vorgabe
'AG
Menge: 12,000 m
Zuordnung: 530

**1.2.9.35 Bus-Bordstein aus Beton, Übergangsstein links**
Bushaltestellenbord, Übergangsstein von 18 cm  auf
Hochbord 3 cm links, für Haltestellen liefern und
fachgerecht  engfugig (5 mm) versetzen,
Rückenstütze aus Beton C 20/25 bis 10 cm unter OK
Bordstein, 15 cm breit herstellen.
Unterbeton C 20/25, 20 cm dick, gem. DIN 18318
herstellen.
Profilstein mit horizontaler Auffahrfläche,
ausgerundetem Übergang zur 75° schrägen Anfahrfläche.
Auftrittsfläche rautenförmig genoppt.
Profilstein aus hochfester Weißbeton, XF4 gem. DIN EN
1340, Typ: -DIU- DIN 483
Abmessungen:
Länge 100,0 cm (Nennlänge inkl. 5mm Fuge),
Breite: 43,5 cm
Einbautiefe: 15 cm
Im Abstand von ca. 10 m durchgehende Bewegungsfugen
in Betonbettung, Betonrückenstütze und Bordsteinfuge
ausbilden.
Hersteller / Typ: Railbeton / City-Bord gemäß Vorgabe
'AG
Menge: 3,000 St
Zuordnung: 530

**1.2.9.36 Bus-Bordstein aus Beton, Übergangsstein rechts**
Bushaltestellenbord, Übergangsstein von 18 cm auf
Hochbord 3 cm rechts, für Haltestellen liefern und
fachgerecht engfugig (5 mm) versetzen,
Rückenstütze aus Beton C 20/25 bis 10 cm unter OK
Bordstein, 15 cm breit herstellen.
Unterbeton C 20/25, 20 cm dick, gem. DIN 18318
herstellen.
Profilstein mit horizontaler Auffahrfläche,
ausgerundetem Übergang zur 75° schrägen Anfahrfläche.
Auftrittsfläche rautenförmig genoppt.
Profilstein aus hochfester Weißbeton, XF4 gem. DIN EN
1340, Typ: -DIU- DIN 483
Abmessungen:
Länge 100,0 cm,
Breite: 43,5 cm
Einbautiefe: 15 cm
Im Abstand von ca. 10 m durchgehende Bewegungsfugen
in Betonbettung, Betonrückenstütze und Bordsteinfuge
ausbilden.
Hersteller / Typ: Railbeton / City-Bord gemäß Vorgabe
'AG
Menge: 3,000 St
Zuordnung: 530

**1.2.9.37 Bewegungsfuge für Bus-Bordstein aus Beton herstellen**
Bewegungsf. in Borden herstellen ca. aller 7m Anfang u.
Ende Verf.
elast. Fm.
Bewegungsfuge in Borden herstellen. Fugenbreite 10 mm.
(21)A Fugenlänge 'ca. aller 7m, Anfang und Ende;
Dehnungsfuge bis 35 cm aus
Neukautschuk-Recyclingmaterial, einschl. Einbau in
Rückenstütze und Unterbeton, frost-, tausalzbeständig,
hitzebeständig bis 200 Grad C'
Verfüllen mit Unterfüllung aus
Kunststoffhartschaumplatte
und elastischer Fugenmasse.
Menge: 5,000 St
Zuordnung: 530

**1.2.9.38 Begleitplatten verlegen**
Begleitplatte für Blindenleitsystem im öffentlichen
Verkehrsraum nach Empfehlung DBSV,
entsprechend DIN TS 15 209, DIN 32 984, Ril 813.02
Oberfläche glatt, Farbe anthrazit
Material: Beton, frost- und tausalzbeständig
Länge: 300 mm
Breite: 300 mm
Höhe: 80 mm
in Geh- und Radwegen,
Baustoffgemisch für Bettung und Fugen Kategorie
SZ18/LA20.
Bettung aus Baustoffgemisch 0/5, Anteil an Körnung unter 2 mm max. 30 Massenprozent, E CS35, C 90/3.
Fuge mit Baustoffgemisch 0/5, GU, F, E CS35, C 90/3,
Fugenmaterial einarbeiten und einschlämmen, Fugenschluss durch Einfegen und Einschlämmen herstellen.
Menge: 2,500 m2

**1.2.9.39 Blindenleitplatten verlegen**
Bodenindikator für den öffentlichen Verkehrsraum
entsprechend DIN TS 15 209, DIN 32 984, Ril 813.02
Oberfläche mit trapezähnlichen Längsrippen mit
Querriffelung, Rippenabstand 50 mm, Griffigkeit = 55
SRT
Oberkante niveaugleich zum angrenzenden Bodenbelag
mit Fugen > 3mm fachgerecht verlegen,
Material: hochfester Weißbeton,
Druckfestigkeitsklasse C 60/75, nach DIN EN 13748,
hoher Widerstand gegen Frost/ Tausalz,
Länge: 300 mm
Breite: 300 mm
Höhe:  84 mm
Farbe: weiß
in Geh- und Radwegen verlegen,
Baustoffgemisch für Bettung und Fugen Kategorie
SZ18/LA20.
Bettung aus Baustoffgemisch 0/5, Anteil an Körnung unter 2 mm max. 30 Massenprozent, E CS35, C 90/3.
Fuge mit Baustoffgemisch 0/5, GU, F, E CS35, C 90/3,
Fugenmaterial einarbeiten und einschlämmen, Fugenschluss durch Einfegen und Einschlämmen herstellen.
Menge: 2,500 m2

**1.2.9.40 Platte zuarbeiten Platte aus Beton '' 31**
StL-Nr. 2231152220199
Platte auf Passmaß trennen und an Kanten und Einfassungen oder an Aussparungen und Einbauten über 1,00 m2
Einzelgröße zuarbeiten, nassschneiden oder behauen. Das
Zuarbeiten, Nassschneiden oder Behauen der Platten an
Aussparungen und Einbauten bis zu 1,00 m2 Einzelgröße
wird gesondert vergütet.
Art = Platte aus Beton.
Dicke '8 cm Rippenplatte'
Menge: 5,000 m
Zuordnung: 530

**1.2.9.41 Bewegungsfuge im Fundament herst. Fuge unter Borden Band mit PU-Kaut.**
StL-Nr. 22311550631
Bewegungsfuge im Fundament von Streifen, Rinnen und
Borden mit einer Dicke von 8 mm bis 15 mm herstellen.
Fuge unter Bord.
Bewegungsfuge mit Band aus PU-Kautschuk mit Shore A-
Härte (ShA) 50 +/-10, nach DIN ISO 7619-1:2012-02.
Menge: 250,000 St
Zuordnung: 530

**1.2.9.42 Bewegungsfuge in Borden herstellen Fugenl. b. 30 cm verf. Pflasterfm.**
StL-Nr. 22311551611
Bewegungsfuge in einer Dicke von 8 mm bis 15mm in Borden herstellen.
Fugenlänge bis 30 cm.
Verfüllen mit Pflasterfugenmasse. Unterfüllung mit Band
aus PU-Kautschuk mit Shore A-Härte (ShA) 50 +/-10, nach
DIN ISO 7619-1:2012-02.
Menge: 250,000 St

##### Titel 1.2.10 Markierung Beschilderung

**1.2.10.01 Markierungsfläche reinigen Wasserhochdruck**
StL-Nr. 22113111001
Fläche für Markierung reinigen. Kehrgut aufnehmen und
nach Wahl des AN verwerten. Abgerechnet wird die zu
markierende Fläche. Bei Pfeil, Buchstabe, Ziffer, Verkehrsschild, und Piktogramm ergibt sich die Fläche aus
dem kleinsten umschließenden Rechteck.
Reinigung mit Wasserhochdruckverfahren.
Menge: 22,000 m2

**1.2.10.02 Markierungsfläche trocknen**
StL-Nr. 221131105
Fläche für Markierung schonend trocknen. Abgerechnet
wird die zu markierende Fläche. Bei Pfeil, Buchstabe,
Ziffer, Verkehrsschild und Piktogramm ergibt sich die
Fläche aus dem kleinsten umschließenden Rechteck.
Menge: 22,000 m2

**1.2.10.03 Verkehrsschild abbauen Größe bis 1,1 m2 Rohrpf. bis 76,1 Fundament entf. neben d. Fahrbahn Stoffe d.Verw.zuf verf.Flä.herstel.**
StL-Nr. 22113001110051124
Verkehrsschild ggf. mit Aufstellvorrichtung abbauen.
Schildgröße bis 1,1 m2.
Aufstellvorrichtung = Rohrpfosten, DU bis 76,1 mm abbauen.
Fundament entfernen.
Schild neben der Fahrbahn.
Abgebaute Stoffe nach Wahl des AN verwerten.
Fundamentlöcher mit geeignetem Boden des AN verfüllen
und verdichten. Oberfläche entsprechend der umgebenden
Befestigung nach Unterlagen des AG herstellen.
Menge: 17,000 St
Zuordnung: 563

**1.2.10.04 Verkehrsschild abbauen Größe bis 1,1 m2 '' 31 '' 41 neben d. Fahrbahn säubern u. lagern**
StL-Nr. 22113001110999110
Verkehrsschild ggf. mit Aufstellvorrichtung abbauen.
Schildgröße bis 1,1 m2.
Aufstellvorrichtung 'abbauen. Befestigung  abbauen.'
Fundament '/Hülse vor Ort belassen.'
Schild neben der Fahrbahn.
Wieder verwendbare Stoffe säubern, fördern und nach Un-
terlagen des AG lagern. Restliches Abbruchgut nach Wahl
des AN verwerten.
Menge: 5,000 St

**1.2.10.05 Verkehrszeichen abbauen und auf Lagerplatz des AG**
Verkehrszeichen einschließlich Rohrpfosten bis 76 mm
Rohrdurchmesser und Betonfundament abbauen,
säubern, wiederverwendbare Teile zum Bauhof des AG
fördern und lagern.

Übriges Abbruchgut in Eigentum des AN übernehmen, von
der Baustelle entfernen und entsorgen.

Einschließlich erforderlicher Erdarbeiten.
Menge: 10,000 St
Zuordnung: 563

**1.2.10.06 Verkehrszeichen oder Hinweisschilder ab- und wiederaufbauen**
Verkehrszeichen oder Hinweisschilder,
einschließlich Rohrpfosten mit 76 mm Rohrdurchmesser
und Betonfundament abbauen, säubern, unbrauchbares
Material in Eigentum des AN übernehmen und von der
Baustelle entfernen.

Verkehrszeichen bzw. Hinweisschild mit Rohrpfosten im
Baustellenbereich zwischenlagern und nach Abschluss der
Bauarbeiten neu versetzen.

Einschließlich erforderlicher Erdarbeiten,
Angleichung an das bestehende Gelände und
Betonfundament, Größe: 0,30 m x 0,30 m x 0,60 (t) m.
Menge: 10,000 St
Zuordnung: 563

**1.2.10.07 Rohrpfosten des AG aufstellen '' 21 '' 32 '' 41 ab Lagerplatz**
StL-Nr. 22113031190099002
Rohrpfosten des AG für Verkehrsschild aufstellen
einschl. anfallenden Aushubarbeiten. Umgebende Fläche
entsprechend dem früheren Zustand herstellen.
Pfostenlänge 'analog des Bestands.'
Aufstellung 'in vorhandene Befestigung (Fundament/
Hülse)'
Fundament 'vorhanden.'
Rohrpfosten vom Lagerplatz des AG abholen, aufladen und
abladen. Lagerplatz nach Unterlagen des AG.
Menge: 5,000 St

**1.2.10.08 Rohrpfosten aufstellen Länge>2500-3000mm R.Alu 76,0/3,0 mm Bodenh.Unterl. AG '' 41**
StL-Nr. 22113030246509000
Rohrpfosten mit Abdeckkappe für Verkehrsschild aufstellen einschl. anfallenden Aushubarbeiten. Stahlteile
feuerverzinkt. Umgebende Fläche entsprechend dem früheren Zustand herstellen.
Pfostenlänge = über 2500 mm bis 3000 mm.
Rohr = Aluminium 76,0/3,0 mm.
Pfosten mit Bodenhülse. Bodenhülse nach Unterlagen des
AG.
Aufstellung 'gem. Unterlagen des AG.'
Menge: 10,000 St
Zuordnung: 563

**1.2.10.09 Rohrpfosten liefern und aufstellen - 3250 mm**
Rohrpfosten mit Abdeckkappe für Verkehrsschild liefern
und einschl Fundament (Typ B) herstellen, incl. der
erforderlichen Erdarbeiten
Stahlteile feuerverzinkt.
Pfostenlänge = 3250 mm.
Rohr = Stahl 76,1/2,9 mm.
Pfosten mit biegesteifem Erdanker aus Rundstahl, ca.
250 mm vom unteren Rohrende.
Menge: 1,000 St
Zuordnung: 563

**1.2.10.10 Rohrpfosten liefern und aufstellen - 3750 mm**
Rohrpfosten mit Abdeckkappe für Verkehrsschild liefern
und einschl Fundament (Typ A) herstellen, incl. der
erforderlichen Erdarbeiten
Stahlteile feuerverzinkt.
Pfostenlänge = 3750 mm.
Rohr = Stahl 60,3/2,0 mm.
Pfosten mit biegesteifem Erdanker aus Rundstahl, ca.
250 mm vom unteren Rohrende.
Menge: 5,000 St
Zuordnung: 563

**1.2.10.11 Rohrpfosten liefern und aufstellen - 4000 mm (60,3/2,0)**
Rohrpfosten mit Abdeckkappe für Verkehrsschild liefern
und einschl Fundament (Typ B) herstellen, incl. der
erforderlichen Erdarbeiten
Stahlteile feuerverzinkt.
Pfostenlänge = 4000 mm.
Rohr = Stahl 60,3/2,0 mm.
Pfosten mit biegesteifem Erdanker aus Rundstahl, ca.
250 mm vom unteren Rohrende.
Menge: 1,000 St
Zuordnung: 563

**1.2.10.12 Rohrpfosten liefern und aufstellen - 4000 mm (76,1/2,0)**
Rohrpfosten mit Abdeckkappe für Verkehrsschild liefern
und einschl Fundament (Typ B) herstellen, incl. der
erforderlichen Erdarbeiten
Stahlteile feuerverzinkt.
Pfostenlänge = 4000 mm.
Rohr = Stahl 76,1/2,0 mm.
Pfosten mit biegesteifem Erdanker aus Rundstahl, ca.
250 mm vom unteren Rohrende.
Menge: 2,000 St
Zuordnung: 563

**1.2.10.13 Rohrpfosten liefern und aufstellen - 4750 mm**
Rohrpfosten mit Abdeckkappe für Verkehrsschild liefern
und einschl Fundament (Typ ) herstellen, incl. der
erforderlichen Erdarbeiten
Stahlteile feuerverzinkt.
Pfostenlänge = 4750 mm.
Rohr = Stahl 88,9/3,2 mm.
Pfosten mit biegesteifem Erdanker aus Rundstahl, ca.
250 mm vom unteren Rohrende.
Menge: 1,000 St
Zuordnung: 563

**1.2.10.14 Verkehrsschild anbringen Quadrat Größe 2 einseitig Folie RA 2 3 mm dick St.hal/St.ba.Pl I UK Schild ab 2 m**
Verkehrsschild nach Unterlagen des AG anbringen.
Schild = Quadrat.
Größe 2.
Einseitig.
Mit retroreflektierender Folie der Klasse RA 2.
Schild = flach, 3 mm dick.
Befestigung mit Schilderhalter aus Stahl, feuerverzinkt, nach IVZ-Norm Standardplan I und Stahlband.
Stahlband und Verschraubung aus nicht rostendem Stahl
mind. der Stahlsorte A 2.
Anbringung neben der Fahrbahn. Unterkante des Schildes
2,25 m über der Verkehrsfläche.
Menge: 6,000 St

**1.2.10.15 Verkehrsschild liefern Quadrat Größe 2 einseitig Folie RA 2 3 mm dick liefern, ablad.AN**
Verkehrsschild nach Unterlagen des AG liefern.
Schild = Quadrat.
Größe 2.
Einseitig.
Mit retroreflektierender Folie der Klasse RA 2.
Schild = flach, 3 mm dick.
Lieferung frei Lagerplatz nach Unterlagen des AG. Abladen durch AN.
Menge: 6,000 St

**1.2.10.16 Verkehrsschild anbringen Dreieck Größe 2 einseitig Folie RA 2 3 mm dick St.hal/St.ba.Pl I UK Schild ab 2 m**
Verkehrsschild nach Unterlagen des AG anbringen.
Schild = Dreieck.
Größe 2.
Einseitig.
Mit retroreflektierender Folie der Klasse RA 2.
Schild = flach, 2 mm dick.
Befestigung mit Schilderhalter aus Stahl, feuerverzinkt, nach IVZ-Norm Standardplan I und Stahlband.
Stahlband und Verschraubung aus nicht rostendem Stahl
mind. der Stahlsorte A 2.
Anbringung neben der Fahrbahn. Unterkante des Schildes
2,25 m über der Verkehrsfläche.
Menge: 3,000 St

**1.2.10.17 Verkehrsschild liefern Dreieck Größe 2 einseitig Folie RA 2 3 mm dick liefern, ablad.AN**
Verkehrsschild nach Unterlagen des AG liefern.
Schild = Dreieck.
Größe 2.
Einseitig.
Mit retroreflektierender Folie der Klasse RA 2.
Schild = flach, 2 mm dick.
Lieferung frei Lagerplatz nach Unterlagen des AG. Abladen durch AN.
Menge: 3,000 St

**1.2.10.18 Verkehrsschild anbringen Quadrat Größe 2 einseitig Folie RA 2 3 mm dick St.hal/St.ba.Pl I UK Schild ab 2 m**
Verkehrsschild nach Unterlagen des AG anbringen.
Schild = Quadrat.
Größe 2.
doppelseitig.
Mit retroreflektierender Folie der Klasse RA 2.
Schild = flach, 3 mm dick.
Befestigung mit Schilderhalter aus Stahl, feuerverzinkt, nach IVZ-Norm Standardplan I und Stahlband.
Stahlband und Verschraubung aus nicht rostendem Stahl
mind. der Stahlsorte A 2.
Anbringung neben der Fahrbahn. Unterkante des Schildes
2,25 m über der Verkehrsfläche.
Menge: 6,000 St

**1.2.10.19 Verkehrsschild liefern '' 21 Größe 2 doppelseitig Folie RA 2 2 mm dick liefern, ablad.AN**
StL-Nr. 22113040199222101
Verkehrsschild nach Unterlagen des AG liefern.
Schild '= Z274.1-40 Tempo 30-Zone, doppelseitig '
Größe 2.
Doppelseitig
Mit retroreflektierender Folie der Klasse RA 2.
Schild = flach, 2 mm dick.
Lieferung frei Lagerplatz nach Unterlagen des AG. Abladen durch AN.
Menge: 2,000 St

**1.2.10.20 Wegweiser liefern '' 21 Höhe 350 mm '' 32 Folie RA 2 Sch.2mm,einseitig liefern, ablad.AN**
StL-Nr. 22113040699192101
Pfeilwegweiser, Tabellenwegweiser in aufgelöster Form
nach Unterlagen des AG liefern.
Schild 'Apotheke, Schule'
Höhe 350 mm.
Breite 'bis 1500 mm'
Mit retroreflektierender Folie der Klasse RA 2.
Schild = flach, 2 mm dick, einseitig.
Lieferung frei Lagerplatz nach Unterlagen des AG. Abladen durch AN.
Menge: 4,000 St

**1.2.10.21 Wegweiser anbringen '' 21 Höhe 350 mm '' 32 Folie RA 2 Sch.2mm,einseitig Rohrr. Plan III UK Schild unt.2 m**
StL-Nr. 22113010699192111
Pfeilwegweiser oder Tabellenwegweiser in aufgelöster
Form entsprechend statischen und konstruktiven Erfordernissen nach Unterlagen des AG an Aufstellvorrichtung
anbringen. Maßstäbliche Ausführungszeichnung nach Un-
terlagen des AG herstellen.
Schild 'nach Unterlagen des AG.'
Höhe = 350 mm.
Breite 'bis 1500 mm'
Mit retroreflektierender Folie der Klasse RA 2.
Schild = flach, 2 mm dick, einseitig.
Befestigung in Rohrrahmen nach IVZ-Norm, Standardplan
III. Verschraubung aus nicht rostendem Stahl mind. der
Stahlsorte A 2.
Anbringung neben der Fahrbahn, Unterkante des Schildes
unter 2,00 m über der Verkehrsfläche.
Menge: 4,000 St

**1.2.10.22 Rohrrahmen aufstellen '' 21 Bodenh.Unterl.AG Asphalt>10bis20cm Boden Unterl. AG Fundament Typ A**
StL-Nr. 221130316922110
Rohrrahmen für Verkehrsschild aufstellen einschl. anfallender Aushubarbeiten. Stahlteile feuerverzinkt. Um-
gebende Fläche entsprechend dem früheren Zustand herstellen.
Rohrrahmen IVZ-Typ Nr. 'in Anlehnung an Typ 11.'
Rohrrahmen mit Bodenhülse. Bodenhülse nach Unterlagen
des AG.
Vorh. Befestigung = Asphalt über 10 cm bis 20 cm dick.
Aufstellung in Boden/Homogenbereich nach Unterlagen des
AG.
Fundament Typ A nach IVZ-Norm.
Menge: 1,000 St

**1.2.10.23 Verkehrsschild liefern '' 21 Größe 2 doppelseitig Folie RA 2 2 mm dick '' 52**
StL-Nr. 22113040199222109
Verkehrsschild nach Unterlagen des AG liefern.
Schild '= Z437 (Straßennahmenschild)'
Größe 2.
Doppelseitig
Mit retroreflektierender Folie der Klasse RA 2.
Schild = flach, 2 mm dick.
Lieferung 'frei Lagerplatz nach Unterlagen des AG.
Abladen durch AN.'
Menge: 4,000 St

**1.2.10.24 Verkehrsschild anbringen '' 21 '' 31 doppelseitig Folie RA 2 2 mm dick St.Rohrsch.Plan I UK Schild unt.2 m**
StL-Nr. 22113010199922111
Verkehrsschild nach Unterlagen des AG anbringen.
Schild 'RZ 437, Straßennamen gem. Unterlagen des AG'
Größe 'Höhe = 150 mm.  Breite nach Erfordernis (August-
Mayer-Straße, 2x Bahnhofstraße, Ringstraße,
Schulstraße)'
Doppelseitig.
Mit retroreflektierender Folie der Klasse RA 2.
Schild = flach, 2 mm dick.
Befestigung mit Stahl-Rohrschelle, feuerverzinkt, nach
IVZ-Norm, Standardplan I. Verschraubung aus nicht rostendem Stahl mind. der Stahlsorte A 2.
Anbringung neben der Fahrbahn. Unterkante des Schildes
unter 2,00 m über der Verkehrsfläche.
Menge: 5,000 St

**1.2.10.25 Wegweiser liefern '' 21 Folie RA 1 Sch.2mm,einseitig liefern, ablad.AN**
StL-Nr. 22113040699001101
Pfeilwegweiser, Tabellenwegweiser in aufgelöster Form
nach Unterlagen des AG liefern.
Schild '"Hauptwanderweg", Lichtblauer Balken Breite =
33 mm auf reinweißem Untergrund.
Größe 100x100 mm'
Mit retroreflektierender Folie der Klasse RA 1.
Schild = flach, 2 mm dick, einseitig.
Lieferung frei Lagerplatz nach Unterlagen des AG. Abladen durch AN.
Menge: 2,000 St

**1.2.10.26 Wegweiser liefern '' 21 Folie RA 1 Sch.2mm,einseitig liefern, ablad.AN**
StL-Nr. 22113040699001101
Pfeilwegweiser, Tabellenwegweiser in aufgelöster Form
nach Unterlagen des AG liefern.
Schild '"Hauptrundwanderweg", Lichtblauer Kreis
Durchmesser = 60 mm auf reinweißem Untergrund.
Größe 100x100 mm'
Mit retroreflektierender Folie der Klasse RA 1.
Schild = flach, 2 mm dick, einseitig.
Lieferung frei Lagerplatz nach Unterlagen des AG. Abladen durch AN.
Menge: 2,000 St

**1.2.10.27 Wegweiser liefern '' 21 Folie RA 1 Sch.2mm,einseitig liefern, ablad.AN**
StL-Nr. 22113040699001101
Pfeilwegweiser, Tabellenwegweiser in aufgelöster Form
nach Unterlagen des AG liefern.
Schild 'Radwegschild, Wegweiser gerade aus.
Größe 200x200 mm'
Mit retroreflektierender Folie der Klasse RA 1.
Schild = flach, 2 mm dick, einseitig.
Lieferung frei Lagerplatz nach Unterlagen des AG. Abladen durch AN.
Menge: 2,000 St

**1.2.10.28 Wegweiser anbringen '' 21 Folie RA 1 Sch.2mm,einseitig '' 51 UK Schild unt.2 m**
StL-Nr. 22113010699001191
Pfeilwegweiser oder Tabellenwegweiser in aufgelöster
Form entsprechend statischen und konstruktiven Erfordernissen nach Unterlagen des AG an Aufstellvorrichtung
anbringen. Maßstäbliche Ausführungszeichnung nach Un-
terlagen des AG herstellen.
Schild '"Wegemarke Wanderweg/Radweg"'
Mit retroreflektierender Folie der Klasse RA 1.
Schild = flach, 2 mm dick, einseitig.
Befestigung 'nach Wahl des AN (Material Schrauben/
Klemmen und dgl. mind. aus Stahl, feuerverzinkt, nach
IVZ-Norm Standardplan I und Stahlband.
Stahlband und Verschraubung aus nicht rostendem Stahl
mind. der Stahlsorte A 2. '
Anbringung neben der Fahrbahn, Unterkante des Schildes
unter 2,00 m über der Verkehrsfläche.
Menge: 6,000 St

**1.2.10.29 Längsmarkierung Typ I herstellen '' 21 Breite 0,25 m mit Vormarkierung Heißspritzplastik mind. P 5 '' 51**
StL-Nr. 22113140593150299
Längsmarkierung Typ I einschl. evtl. Sperrflächenumrandung als endgültige Markierung herstellen. Abgerechnet
wird der markierte Strich, bei Doppelstrichen zwei
Striche.
Markierung 'Unterbrochen; Verhältnis Strich/Lücke 1,5
zu 1,5 als Fahrbahnbegrenzung (Blockmarkierung).'
Strichbreite = 0,25 m.
Strich mit Vormarkierung.
Markierungssystem aus thermoplastischem Stoff, spritzbar (Heißspritzplastik).
Verkehrsklasse mindestens P 5.
Markierung auf 'Asphaltdeckschicht AC11 D N.'
Menge: 20,000 m

**1.2.10.30 Parkmarkierung Typ I herstellen N-Form mit Vormarkierung Heißspritzplastik mind. P 5 '' 41**
StL-Nr. 221131425515029
Parkflächenmarkierung und Grenzmarkierung für Halt- und
Parkverbot Typ I als endgültige Markierung herstellen.
Abgerechnet wird der markierte Strich.
Markierung = N-Form.
Strich mit Vormarkierung.
Markierungssystem aus thermoplastischem Stoff, spritzbar (Heißspritzplastik).
Verkehrsklasse mindestens P 5.
Markierung auf 'Asphaltdeckschicht AC 11 D N'
Menge: 8,000 m

**1.2.10.31 Sonstiges Mark. zeichen Typ II herst Buchstabe mit Vormarkierung Heißplastikmasse '' 32 '' 41 '' 42**
StL-Nr. 221131530112999
Sonstiges Markierungszeichen Typ II als endgültige Markierung nach Unterlagen des AG herstellen. Verkehrsklasse P 7.
Markierungszeichen = Buchstabe.
Mit Vormarkierung.
Markierungssystem aus thermoplastischem Stoff, nicht
spritzbar (Heißplastikmasse).
Als System 'Agglomeratmarkierung'
Schichtdicke '= 2mm'
Markierung auf 'Asphaltdeckschicht AC11 D N'
Menge: 6,000 St

##### Titel 1.2.11 Sonstige Arbeiten, Ausstattung

**1.2.11.01 Styroporplattenstreifen**
Styroporplatten 10 mm stark,
zwischen Pflaster, Einfassungen u.ä. und seitlich
aufgehenden Begrenzungen (Hausmauern,
Einfriedungsmauern u.ä.) liefern und einbauen.
Menge: 150,000 m2
Zuordnung: 593

**1.2.11.02 Grundmauerschutz-Noppenbahnen**
DIN-gerechte Grundmauerabdichtung mit DELTA-MS-
Grundmauerschutz-Noppenbahnen liefern und an den vom
Erdreich berührten Wänden anbringen.
Verlegung und mechanische Befestigung entsprechend den
Herstellervorschriften.
Im Preis inbegriffen ist sämtliches Material einschl.
das fachgerechte Anbringen der Bahnen sowie die
mechanische Befestigung an den Wänden.

Fabrikat Ewald Dorken AG, Herdecke/Ruhr oder
gleichwertig.

Angebotenes Fabrikat:

'....................'
(vom Bieter einzutragen)
Menge: 150,000 m2
Zuordnung: 593

**1.2.11.03 Abschlagen von kleinen Altputzflächen**
Abschlagen von nicht tragfähigen, hohlliegenden
Altputzflächen. Kleinflächen bis 5 m². Untergrund
säubern. Anfallender Bauschutt ist aufzunehmen und
fachgerecht zu beseitigen.
Menge: 150,000 m2
Zuordnung: 335

**1.2.11.04 Grundierung mineralisch**
Silikatisch gebundene Grundierung zur Verfestigung der
Oberfläche und zur Reduzierung der Saugfähigkeit des
Untergrundes nach Herstellervorschrift auftragen.

Einstufung nach GEV-EMICODE EC1plus, sehr emissionsarm.
Menge: 150,000 m2
Zuordnung: 335

**1.2.11.05 Verputzen Fehlstellen (Kleinflächen), Sockelbereich**
Verputzen von abgeschlagenen Hohlstellen bzw. von
Fehlstellen im Sockelbereich mit einem Zementputz,
Mörtelgruppe DIN EN 998-1: LW/GP, CS IV, Wc 2 (DIN
18550: P III), Kleinflächen bis 5 m². Bei höheren
Putzstärken ggf. in mehreren Lagen arbeiten.

Putzdicke: 15 mm
Menge: 50,000 m2
Zuordnung: 335

**1.2.11.06 Vollflächiges Überspachteln, Sockel**
Vollflächiges Überspachteln des vorbreiteten Sockels
mit einem mineralischen, faserarmierten
Armierungsmörtel, Mörtelgruppe nach DIN EN 998-1: GP,
CS II/CS IV, Wc2 (DIN 18550: P II). Schichtdicke: ca. 3
- 5 mm.
Menge: 150,000 m2
Zuordnung: 335

**1.2.11.07 Wurzelschutz HDPE Bahnen**
HDPE-Wände bzw. Bahnen zum Schutz der
Versorgungsleitungen im Bereich der bestehenden und
neuen Baumpflanzungen durch Wurzelschutzbahnen aus
HDPE,
Dicke 2 mm, Höhe 100 cm,
liefern und in zuvor ausgeschachtetem Graben horizontal
einbauen.
Verbindungen der HDPE-Bahnen müssen mit mindestens 50
cm Überlappung versehen sein oder mit
einer wurzelfesten Klemmschiene (Aluschiene inkl.
Verschraubung)verschraubt werden. Der Unterbau
der Außenseiten ist zu verdichten,der Wurzelschutz
bündig mit Oberkante Oberboden einzubauen.
Graben anschließend mit Aushub wieder verfüllen und
lagenweise verdichten.

Angebotenes Fabrikat:
'....................'
(vom Bieter einzutragen)

Erdarbeiten sind in den E-Preis einzukalkulieren, inkl.
aller Hand- und Nebenarbeiten.
Menge: 10,000 m
Zuordnung: 571

**1.2.11.08 Zaun aufnehmen '' 21 Höhe bis 1,00 m Pfosten Stahl Abstand2,00-3,00m Pf.i.Beton40/80 Löcher schließen Material verwert.**
StL-Nr. 22112810191223101
Zaun aufnehmen, einschließlich Verstrebungen.
Zaun 'Holzlattenzaun'
Zaunhöhe bis 1,00 m.
Pfosten aus Stahl.
Pfostenabstand über 2,00 bis 3,00 m.
Pfosten mit Einzelfundament aus Beton, Durchmesser bis
40 cm, Tiefe bis 80 cm.
Pfostenlöcher entsprechend der sie umgebenden Fläche
schließen. Material aus Baubereich.
Ausgebautes Material nach Wahl des AN verwerten.
Menge: 15,000 m

**1.2.11.09 Holzlattenzaun herstellen**
Holzlattenzaun einschließlich der erforderlichen Erdarbeiten herstellen. Verbindungsteile aus nichtrostendem Stahl mind. Stahlsorte
A2. Eck- und Endausbildung werden gesondert vergütet.
Zaunhöhe ca. 1,00 m.
Pfosten aus Stahl, regensicher abgedeckt, Abmessung
60x40x2 mm.
Pfostenlänge = 1,50 m. Betonfundament C12/15, Durchmesser = 30 cm, Tiefe = 60 cm, bis 5 cm unter Oberkante
Gelände.
Feldlänge ca. 2,50 m.
'Holzlatten.'
Oberer Abschluss 'abgerundet'
Boden-/Felsklasse 'siehe Unterlagen des AG.'
Menge: 15,000 m

**1.2.11.10 Zaun aufnehmen Stahlgitterzaun Höhe bis 1,00 m '' 31 Abstand bis 2,00m Pf.i.Beton40/80 Löcher schließen Mat.Lagerplatz**
StL-Nr. 22112810121913102
Zaun aufnehmen, einschließlich Verstrebungen.
Stahlgitterzaun.
Zaunhöhe bis 1,00 m.
Pfosten 'aus Beton und Stahl. '
Pfostenabstand bis 2,00 m.
Pfosten mit Einzelfundament aus Beton, Durchmesser bis
40 cm, Tiefe bis 80 cm.
Pfostenlöcher entsprechend der sie umgebenden Fläche
schließen. Material aus Baubereich.
Wiederverwendbares Zaunmaterial säubern und zum Lagerplatz nach Unterlagen des AG fördern und abladen. Übriges Material nach Wahl des AN verwerten.
Menge: 25,000 m

**1.2.11.11 Stahlgitterzaun des AG herstellen Zaunhöhe 1,03 m Pf.L1,5m Fu.30x60 '' 31 Doppelstabmatte '' 42 Mat.Lagerpl.abh.**
StL-Nr. 22112822111910901
Stahlgitterzaun des AG, einschließlich der erforderlichen Erdarbeiten, herstellen. Fehlende Verbindungsteile
aus nichtrostendem Stahl mindestens der Stahlsorte A2
liefert AN. Eck- und Endausbildung werden gesondert
vergütet.
Zaunhöhe = 1,03 m.
Pfostenlänge = 1,50 m. Betonfundament C12/15, Durchmesser = 30 cm, Tiefe = 60 cm, bis 5 cm unter Oberkante
Gelände.
Feldlänge 'bis 2,0 (analog des Bestands)'
Doppelstabmatte aus senkrechten und waagerechten Drahtstäben. Senkrechte Drähte 6 mm, zwei waagerechte Drähte
6 mm, Maschenweite 50x200 mm.
Boden-/Felsklasse 'nach Unterlagen des AG.'
Material vom Lagerplatz des AG abholen. Material auf-
und abladen. Länge des Förderweges nach Unterlagen des
AG.
Menge: 25,000 m

**1.2.11.12 Bestandspläne**
Anfertigen von Bestandslage- und Höhenplänen der
gesamten Baumaßnahme in digitaler Form mit Eintragung
aller erbrachten Leistungen im Straßenbau und der
Straßenentwässerung sowie der Kabelarbeiten.
Insbesondere Angaben über Lage und Höhe über NN aller
verlegten Rohrleitungen und Sinkkastenanschlüsse
bezüglich
Endpunkt und Abzweig sowie aller Strom-, Telekom-,
Breitband- und Straßenbeleuchtungskabel.
Die Lage und Höhe der anzugebenden Punkte ist
tachymetrisch
nach amtliches Lage-und Höhensystem einzumessen.

Vom Auftraggeber wird die digitale Flurkarte des Vermessungsamtes kostenlos zur Verfügung gestellt

Die Bestandslagepläne sind 4-fach in Papierform und die
Bestandsdaten als ASCII-Datei und Bestandspläne als
DWG-Datei auf Datenträger (CD-ROM) zu übergeben.
Menge: 1,000 Psch
Zuordnung: 745

##### Titel 1.2.12 Fläche RIO

**1.2.12.01 Bituminöse Asphaltschichten fräsen, Dicke von 5 bis 20 cm**
Bituminöse Befestigung fräsen,
Material nach Unterlagen des AG,
im Fahrbahnbereich, Einfahrten, Gehweg, Nebenflächen
und Rohrgräben,
lösen durch Kaltfräsen,
Tiefe von 5 cm bis 20 cm und
einer Breite von 0,10 m bis 5,00 m,
unter Berücksichtigung von Einbauten wie Schächte,
Einläufe, Schieber a. ä.
Die Erschwernisse werden gesondert vergütet.

Fräsgut in der Straße
siehe Baugrundgutachten,
pechhaltiger Straßenaufbruch, gefährlicher Abfall.

Erforderlicher Mehraufwand entlang der bestehenden
Bebauung (z. B. Gebäude bzw. Gartenzaunfundamente),
sowie alle daraus entstehenden Behinderungen des
Bauablaufes ist in diese Position einzurechnen und wird
nicht gesondert vergütet.
Menge: 60,000 m2
Zuordnung: 532

**1.2.12.02 1-Zeiler aus Granitgroßsteinpflaster ausbauen und zwischenlagern**
Streifen, Rinne oder Mulde aus Naturpflastersteinen
einschließlich Fundament bzw. Bettung ausbauen.
Steingröße: ca. 16/16/16 cm
Gesteinsart: Granit
1-zeilig (freistehend oder vor Bordsteinen),
Fundament und Fugenfüllung aus hydraulisch
gebundenem Material.

Pflastersteine von Fundament und Fugenverfüllung
säubern,
laden, innerhalb des Baubereiches fördern und sortiert
lagern.

Nichtwiederverwendbare Steine und übriges Aufbruchgut
in Eigentum des AN übernehmen, von der Baustelle
entfernen
und einer Verwertung nach Wahl des AN zuführen.
Menge: 30,000 m
Zuordnung: 530

**1.2.12.03 Bordstein aufnehmen. Natursteinborde**
Bordstein aufnehmen.
Bordstein = Bordstein aus Naturstein,Granit,  Breite
bis 10 cm, Höhe bis 30 cm.
Fundament aus Beton, über 10 bis 20 cm dick, und
Rückenstütze aus Beton aufbrechen.
Sämtliche Steine und übriges Aufbruchgut nach Wahl des
AN verwerten.
Menge: 30,000 m
Zuordnung: 530

**1.2.12.04 Bordsteine aus Naturst. setzen, TB 8/25**
Bordsteine aus Naturstein mit gleichmäßiger Färbung
setzen.
Naturstein - TB, Tiefbord
Maße 8/25 cm, Anschlag 0 bis 8 cm, gem. Unterlagen des
AG.
Bordstein 'aus Granit mit angeformter Rundung 2 x 2 cm,
Gerader Stein.
Hellgrau.
Seiten geflammt und Kanten gefast.
Rückenstütze bis 10 cm unter Oberkante Bordstein. Beton
mit einer Druckfestigkeit (Einzelwert) am Bohrkern von
mind. 12 MPa.
Fundamentbeton mit einer Druckfestigkeit (Einzelwert)
am Bohrkern mind. 12 MPa
Menge: 35,000 m
Zuordnung: 530

**1.2.12.05 Schicht ohne Bindemittel aufnehmen '' 21 '' 22 '' 31 nat. Gesteinsk. '' 41 Abrechng. Abtrag**
StL-Nr. 222112009999191
Schicht ohne Bindemittel aufnehmen. Erschwernisse
durch Einbauten werden gesondert vergütet.
Schicht 'Schotter- und Kiesschichten'
Dicke 'ca. 10 bis 40 cm'
Fläche 'Randbereiche alter Oberbau sowie oberflächige
Zufahrten und Befestigungen neben der Fahrbahn'
Baustoffgemisch aus natürlichen Gesteinskörnungen
nach Unterlagen des AG.
Baustoff 'zum Zwischenlager transportieren und auf
Haufwerk lagern'
Abgerechnet wird nach Abtragsprofilen.
Menge: 15,000 m3
Zuordnung: 511

**1.2.12.06 Boden bzw. Fels lösen und einbauen '' Abrechng. Auftrag**
Boden bzw. Fels aus Abtragsbereichen profilgerecht
lösen und in den Auftragsbereichen profilgerecht einbauen und verdichten einschließlich ggf. erforderlicher
Wasserzugabe. Beschreibung der Homogenbereiche nach
Unterlagen des AG.
Die Herstellung von Mulden und Gräben
wird gesondert vergütet.
Einbaustelle 'Zwischenlager'
Abrechnung nach Auftragsprofilen.
Menge: 20,000 m3
Zuordnung: 510

**1.2.12.07 Belasteten Boden von Zwischenlager laden und zur Kippe des AG fördern, bis 25 km**
Zwischengelagerten belasteten Boden laden und zur
Deponie des AG fördern (einfache Strecke bis ca. 25 km)
und nach Unterlagen des AG gegen Nachweis zuführen.

Schadstoffklasse Z 0, 1.1, 1.2, 2 und >Z2

Anfallende Deponiekosten der Deponie werden von der
Stadt Waldershof direkt bezahlt.

Die Abrechnung erfolgt nach Wiegescheinen der Deponie.
Menge: 20,000 m3
Zuordnung: 510

#### Abschnitt 1.3 Vegetationsflächen 0+000 bis 0+293

*Hinweis*
1. Beschreibung der Vegetationsarbeiten

Gegenstand der vorliegenden Ausschreibung
ist die Entsiegelung der Bahnhofsstraße, die
Vorbereitung straßenbegleitender Grünflächen und die
Ansaat von Blumenrasenflächen. Sowie vorbereitende
Maßnahme zur Herstellung der Baumgruben.

Es ist geplant alle Stauden- und Strauchflächen bis 20
cm unter GOK mit Rohboden bzw. ZTV Vegtra Mü
aufzufüllen. Weitere Maßnahme zu den Stauden- und
Strauchflächen erfolgen mit den nachfolgend
auszuschreibenden Pflanzarbeiten.

wesentliche Arbeiten:
  280 m² Oberboden 20cm Auftragen
  280 m² Feinplanum Rasenflächen, inkl. Ansaat
  3 x Wiesenflächen Fertigstellungspflege
 18 x Baumgruben ausheben und bis 20 cm unter GOK mit
Substrat nach ZTV Vegtra Mü auffüllen
  Wurzelschutzbahnen in Baumgruben einbauen

2. Beschreibung der auszuführenden
Vegetationstechnischen Arbeiten

Die Arbeiten umfassen den:
Oberboden liefern und auftragen
Feinplanum in allen Ansaatflächen
1cm Kompost auf alle Ansaatflächen aufbringen
Ansaat in Teilflächen durchführen
Die Fertigstellungspflege für alle Ansaaten ist
durchzuführen.

Es sind weiterhin 18 Baumgruben vorzubereiten, hierfür:
Rohboden ca. 1,5m unter fertige GOK ausheben
Grubensohle tiefgründig aufreißen
Wurzelschutzbahnen im Bereich von Leitungen und Kanälen
einbauen
Grube bis 20 cm unter GOK mit Substrat nach ZTV Vegtra
Mü auffüllen

##### Titel 1.3.0 Vorarbeiten

**1.3.0.01 Freigelegte Leitung oder Kabel aufnehmen, wieder verlegen**
Freigelegte Leitung oder Kabel aus bestehender Lage
aufnehmen, seitlich zwischenlagern, sichern und in
Leitungsgraben wieder verlegen. Die Herstellung der
Bettung und die Verfüllung der Leitungszone sowie das
Liefern und Verlegen des Trassenwarnbandes sind
einzurechnen. Kabelbündel bzw. bis zu 5 Einzelkabel mit
einem Abstand von bis zu je 20 cm werden wie 1 Kabel
behandelt .
Abrechnung nach Länge der Leitung oder des Kabels.
Menge: 65,000 m

**1.3.0.02 Hindernis im Boden aus 'Mauerwerk und allg. Bauschutt'**
Hindernis im Boden
aus Mauerwerk und allg. Bauschutt
abbrechen und aufnehmen,
Arbeitsraum mit bauseits gelagertem Boden wieder
verfüllen.
Steine und Abbruchmaterial aufnehmen, in Eigentum des
AN übernehmen und fachgerechter Verwertung zuführen.
Einschl. aller erfordl. Erd- und Nebenarbeiten.
Abrechnung nach Aufmaß
Menge: 5,000 m3

##### Titel 1.3.1 Erdarbeiten

*Hinweis*
Vorbemerkungen Bodenarbeiten
Für dieses Bauvorhaben gilt grundsätzlich: Die Abfuhr
von Aushubmaterial ist zu vermeiden. Oberste Priorität
hat der Wiedereinbau, wo möglich.

Die Mengenermittlung für die Abrechnung der Leistungen
erfolgt nach Aufmaß in der Abwicklung und
Ausführungszeichnungen. Aushub für befestigte Flächen
errechnet sich nach (Einfassungs- + Belagsfläche) x
Regelquerschnitt. Mehraushub für Arbeitsraum und
Schüttkegel werden nicht abgerechnet.
Die Aushubtiefe ist den Regelquerschnitten zu
entnehmen.
Bei Auffüllungen werden die Mengen nach den
Auftragsprofilen ermittelt.

Für die nachfolgend beschriebenen Leistungen für
Erdarbeiten von Entwässerungs- und Versorgungsleitungen
sowie für Schächte und Einzelbauteile gilt:
Der Erdaushub ist seitlich zu lagern und nach erfolgtem
Einbau des Bauwerks / der Leitung wieder lageweise
einzubauen und verdichten. Überschüssiges oder
unbrauchbares Material ist auf der Baustelle einzubauen
oder zu entsorgen.
Ein evtl. nötiger Verbau nach Wahl des AN wird nicht
gesondert vergütet.
Die Gruben-/ Grabensohle ist zu planieren und zu
verdichten.

Die Breite der Leitungsgräben wird nach der STV
Rohrgraben abgerechnet. Es gilt unabhängig vom
tatsächlichen Aushub:
Für Kabel und Leitungen bis zu einem Außendurchmesser
von 50mm:
  0 cm -  70 cm Tiefe  30 cm Breite
  70 cm -  90 cm Tiefe  40 cm Breite
  90 cm -100 cm Tiefe  50 cm Breite
 100 cm -125 cm Tiefe  60 cm Breite
  über 125 cm Tiefe  100 cm Breite

Für Kabel und Leitungen mit einem Rohrdurchmesser von
DN 50 bis 250 mm:
 unabhängig von der Tiefe 100 cm Breite

Für Kabel und Leitungen mit einem Rohrdurchmesser von
DN 250 bis 400 mm:
 unabhängig von der Tiefe  DN + 80 cm Breite

Die Grabentiefe wird nach den Höhenangaben der
Installationspläne und der aktuellen Geländehöhe
berechnet. Der zuvor eventuell erfolgte und vergütete
Abtrag einer (Humus-) Schicht ist von der Aushubstiefe
abzuziehen, die Bettung auf Sand oder bei Schächten
einer Drainageschicht ist dazu zu rechnen.

Die Grabenlänge ist die Leitungslänge abzüglich der
Schachtdurchmesser.
Zu der Grabenlänge kommen folgende Zulagen / Abschläge:
Zum jeweiligen planmäßigen Ende einer Leitung wird eine
Zulage von 0,50 m gewährt.
Beim Aufmaß der Leitungen werden Schächte übermessen.
Bei abzweigenden Leitungen (auch Anschlußleitungen,
Anschlußkanälen) wird von Achse Hauptrohr gemessen.

Bei der Rohrbettung und bei der Rohrumhüllung werden
die Schächte, gemessen von Außenseite Schachtwand zu
Außenseite Schachtwand, herausgerechnet.
Sonstige Unterbrechungen mit geringerer Länge als 1,00
m werden übermessen.

Die Abrechnungstiefen und -breiten gelten auch im
Bereich der Arbeitsräume für Rohrverbindungen und
Kabelmuffen. Darüber hinaus gehender Aushub ist
einzurechnen.
Bei Leitungen, die außerhalb von Schächten von
bestehenden und bereits verfüllten Leitungen abzweigen,
wird zur Herstellung des Anschlusses eine Zulage von 1,
00 m gewährt.

Der Aushub für Schächte wird nach dem Außendurchmesser
der Schachtringe plus einem seitlichen Arbeitsraum von
50 cm abgerechnet.
Der Verbau nach Wahl des AN wird nicht gesondert
vergütet.

Für alle Gräben gilt: Die Trasse ist vor Ort mit der
Bauleitung abzustimmen.

**1.3.1.01 Oberboden liefern u. andecken, nach Fläche**
Oberboden liefern und auf Böschungen, Mulden,
Grüninseln u. ä. innerhalb des Baugeländes nach Angabe
des AG profilgerecht andecken,
die Oberfläche von Steinen, Durchmesser
über 10 cm, Wurzeln und Fremdkörpern säubern.
Abrechnung nach Aufmaß der angedeckten Fläche,
Einbaudicke ca. 20 cm.
Menge: 56,000 m3

**1.3.1.02 Boden B1 lösen, laden und zwischenlagern**
*** Bezugsbeschreibung
Boden B1 nach DIN 18300 Klassen 3 - 5 (alte Einordnung)
nach ZTVE-StB in Abtragsquerschnitten profilgerecht
lösen, laden und zum Beproben auf homogene Haufwerke
außerhalb des Baugeländes setzen.
Förderlänge bis 500 m.
Haufwerke müssen messbar aufgesetzt werden.
Entsorgung wird gesondert vergütet.

Siehe Beschreibung des Homogenbereichs nach Unterlagen
des AG.

Der gewachsene Boden im Damm- und Einschnittsbereich
sowie bei Abtreppungen ist bis zum geforderten
Verdichtungsgrad mit geeigneten Geräten zu verdichten.
Einzurechnen sind die Herstellung des profilgerechten
Planums, das Herstellen der Gräben und Mulden, sowie
der Mehraufwand infolge vorhandener Einbauten
Mengenermittlung aus Differenz der Bestandshöhen zu
den Höhen des Absteckplans.

In Randbereichen und an Einbauten +
Anschlüssen ist von Hand zu arbeiten.
Menge: 40,000 m³

**1.3.1.03 Boden für Baumgruben profilgerecht lösen**
*** wie Position 1.3.1.02
Boden für Baumgruben profilgerecht lösen
Abtragstiefe bis 1,50m unter geplante GOK
Grubensohle aufreißen
Herstellen ohne Verdichtung
Maße gemäß Lageplan
Menge: 320,000 m³

**1.3.1.04 Boden im Bereich von Leitungen von Hand lösen**
Boden beim Erstellen der Pflanzgrube auf Anordnung des
AG im Bereich von Leitungen und Kabeln von Hand lösen.
Abrechnung nach Stundenlohn (Arbeitskraft).
Menge: 40,000 h

*Hinweis*
Materialentsorgung

**1.3.1.05 Boden B1 bis Z 1.1 transportieren u. verwerten**
In Haufwerken gelagerten Boden bis Z1.1 nach LAGA M20,
gemäß der Ergebnisse der Deklarationsanalyse lösen,
laden in Eigentum des AN zu übernehmen, von der
Baustelle entfernen und einer fachgerechten Verwertung
zuführen.
Abbrechnung nach gemeinsamen Aufmaß Haufwerk mit
Bauleitung.
Menge: 360,000 m3

##### Titel 1.3.2 Vegetationsarbeiten

*Hinweis*
Vegetationstechnische Vorbereitungen

*Hinweis*
Vorbemerkung
Feinplanie Vegetationsflächen
Feinplanum für Vegetationsflächen auf frisch
aufgebrachte, Flächen herstellen und leicht andrücken,
zulässige Abweichung wie in Position beschrieben.

Anschlüsse an Wege, Plätze, Mauern und sonstige Beläge
oberflächengleich.
Handarbeit ist einzukalkulieren.
Steine, Fremdkörper, Unkraut und schwer verrottbare
Pflanzenteile ablesen. Durchmesser der Steine ab 2 cm.
Anfallende Stoffe sind geordnet zu entsorgen.
Die Deponiekosten trägt der AN.
Abrechnung in der Abwicklung.

**1.3.2.01 Feinplanum für Rasen- und Wiesenflächen**
Feinplanum für Rasen- und Wiesenflächen
Zulässige Abweichung von der Sollhöhe: 3 cm
Angleichen an Beläge
Menge: 280,000 m²

**1.3.2.02 Gütegesicherten Kompost liefern und einbauen**
Gütegesicherten Kompost aus sortenreinen Garten und
Parkabfällen sowie Bioabfällen, Rottegrad 4 bis 5,
zur Bodenverbesserung aufbereitet, homogen- und
streufähig, unkrautfrei, liefern.
Wenn nicht anders beschrieben
Einbau flächig
1cm dick auf Rasenflächen.
Menge: 2,800 m³

**1.3.2.03 Substrat A 0/8 bis 0/16 n. ZTV-Vegtra-Mü**
Substrat liefern und einbauen
Substrat A der Körnung 0/8 bis 0/16 nach ZTV-Vegtra-Mü;
Abrechnung nach Aufmaß auf LKW oder Lieferscheinen.
Menge: 265,000 m³

**1.3.2.04 Wurzelführung, H 100cm**
Wurzelführung durch vertikalen Einbau von HDPE-
Dichtungsbahn liefern und fachgerecht herstellen.
Die Verbindungen der Bahnen oder Platten untereinander
sind wurzelfest nach Einbauanleitung des Herstellers
auszubilden.
Überlappungen entsprechend der Einbauanleitung werden
nicht gesondert vergütet.
Erschwernisse beim Verfüllen der Grube oder des Grabens
sind einzurechnen.
Abrechnung nach Aufmaß.
Höhe: 100 ± 5 cm.
Einbaubereich: Baumstandorte im Leitungsbereich
Wurzelführung an Außenwand Pflanzgrube, Abstand wie im
Plan, mind. aber 2,0m vom Stamm entfernt Richtung
Leitung einbauen

Schneiden von Rhizomsperren: Mit einem Cutter
einritzen, dann zur anderen Seite abknicken.

Ausführung: Rolle
Breite: 1,00 m
Stärke: 2,0 mm

Liefern und einbauen nach Herstellerangaben
In Vorbereitete Pflanzgrube
Menge: 86,000 m

*Hinweis*
Rasenarbeiten

*Hinweis*
Vorbemerkungen Ansaaten
Rasen- und Wiesenfläche gem. DIN 18917 herstellen.

· Detaillierte Mischungszusammensetzung  in % sind
angegeben und müssen eingehalten werden

· Saatgutmenge nach Positionsangabe, bei Bedarf Beigabe
von Saathelfer oder Füllstoff (Schrot) auf 10 g/m²,
wird nicht extra vergütet

· Mindestanforderung Wildpflanzensaatgut:
 - technische Reinheit: 80%
 - Keimfähigkeit: 70%

· Liefernachweise sind zu erbringen

· Aussaat erst nach Prüfung und Freigabe

Die Pflegegänge sind durch Vorlage von Rapporten
bei der Bauleitung nachzuweisen.

Abnahme der Rasen- und Wiesenfläche erfolgt nach dem 2.
Schnittgang.

Die Arbeiten sind in Absprache mit der Bauleitung vor
Ort zu beginnen. Die Pflanzungen und Ansaaten sind je
nach Baufortschritt in Teilbereichen durchzuführen.
Hierfür erforderlicher Mehraufwand ist in die
Einheitspreise einzurechnen und wird nicht extra
vergütet.

**1.3.2.05 Blumen-Kräuter-Klimarasen liefern und herstellen**
Neuansaat Blumen-Kräuter-Klimarasen
inkl. Abwalzen.

Rasentyp:  Blumen-Kräuter-Klimarasen

Mischung:  nach Rieger-Hofmann GmbH
  (Blumen 20% / Gräser 80%)
Saatgutmenge:  5, g/m²
inkl. trockenem Sand zum Hochmischen auf 10g/m²

Ansaat in Teilflächen

oder glw.
Menge: 280,000 m²

**1.3.2.06 Fertigstellungspflege für Ansaaten, 3 Schnittgänge**
Fertigstellungspflege für
Bankettmischung, salzverträglich
Blumen-Kräuter-Klimarasen

3 Schnittgänge in der Fertigstellungspflege
Schröpfschnitt Schnitthöhe 5 cm:
als ersten Schnitt ca. 2 Monate nach Ansaat.
zweiter und dritter Schnitt in Abstimmung mit dem AG
bzw. der BÜ und in Abwägung bei neuem Unkrautaufwuchs!
Rasen mähen, Schnittgut abräumen und entsorgen.
Randflächen sind nachzumähen.
Mähgut und ggf. Unrat sind geordnet zu entsorgen.
Die Deponiekosten trägt der AN.
Abrechnung in der Abwicklung.
Menge: 840,000 m²

**1.3.2.07 Wässern Rasenflächen, 15 l/m², 10 Wässergänge**
Wässern der folgender Ansaatflächen:
Bankettmischung, salzverträglich
Blumen-Kräuter-Klimarasen
Menge je Arbeitsgang 15 l/m²,
Anzahl der Arbeitsgänge 10
Hierfür nötige Geräte (Anschlüsse, Schläuche etc.)
und Wasser sind vom AN bereitzustellen.
Mehraufwendungen sind in den Einheitspreis zu
kalkulieren.
Menge: 2800,000 m²

##### Titel 1.3.3 Ausstattung

*Hinweis*
Die Frostsicherheit des gelieferten Materials muss nach
DIN 1053 gewährleistet sein.

Hierfür sind vor der Fertigung Nachweise zu liefern.
Alle neuen Werkstücke sind aus dem selben Material zu
fertigen. Dem Bauherren sind Mustersteine vorzulegen

Materialursprung: Deutschland, bevorzugt Fichtelgebirge
Material: Granit, gelb-grau

**1.3.3.01 Granitblöcke als Sitzstufen liefern u. versetzten, B 40cm**
Granitblöcke liefern und einbauen
Einbau erfolgt einreihig auf 20 cm Magerbeton X0, C8/16
Gesteinsart: Granit, Farbe gelb/grau,
Mindestdruckfestigkeit: 160 N/mm2
Abmessungen der Steine:
  Länge: 50cm  bis 100cm
  Höhe:  40cm
  Breite: 40cm
Oberflächenbearbeitung: gesägt,
Sichtflächenbearbeitung: gesägt, gestrahlt
Sichtkante: mit abgeschrägter Fase von 5 mm horizontal
an der Vorderkante oben
Stoßfugen mit 3 mm Fase, vertikal

Einbau gemäß Lageplan

Einschließlich Bodenaushub und überschüssigen Boden
seitlich einplanieren.

Einschließliche Streifenfundament C8/16 gegen
Erdschalung.

Bezugsquelle:

'........................................... '
Menge: 5,500 m

**1.3.3.02 Zulage für Ausbildung als Eckstein**
zu Positionen vor
für jeweils Endstein der Sitzmauer
zusätzliche Sichtflächenbearbeitung: gesägt und
gestrahlt,
Menge: 3,000 Stk

**1.3.3.03 Sitzauflage aus Lärche, liefern und einbauen**
Bankauflage,
Länge: 2.000 mm, Breite 400 mm, ohne Lehne,

Bohlen aus Lärche
1a-Qualität, gehobelt und gefast, ohne Astlöcher.
Bohlen: 3 St. à 120 x 50 x 3000 mm
Bohlen müssen leichtes Gefälle zur Mitte aufweisen,
Abstand zwischen den Bohlen: 20 mm

Montage der Holzbohlen ohne sichtbare Verschraubung auf
Rechteckprofil (Alu) 20 / 40 / 3mm, 350 mm lang, 4 St.

Liefern und fachgerecht auf Sitzblock montieren,
inkl. aller notwendigen Befestigungsmittel, inkl. aller
Nebenleistungen.

>>  Sitzmauern
Menge: 5,500 m

##### Titel 1.3.4 Stundenlohnarbeiten

*Hinweis*
Stundenlohnarbeiten
Mit der Ausführung von Stundenlohnarbeiten ist erst
nach Anordnung des Auftraggebers zu beginnen. Der
Umfang der zu erbringenden Leistungen wird bei der
Anordnung festgelegt.
O.g. Verfahrensweise gilt auch bei der
Durchführung von Sonder- und Zusatzleistungen sowie bei
evtl. erforderlichen Nachtragsarbeiten und Leistungen
aus Nachtragsangeboten.

Für die Lohnkosten gilt:
- Es wird nur die reine Arbeitszeit vergütet
entsprechend den Stundenlohnsätzen
- Während der Arbeitszeit werden für evtl.
Überwachungspersonal an der Baustelle keine
Aufsichtsstunden (Meister/Poliere) vergütet.
- Zuschläge für Überstunden und sonstige Erschwernisse
werden nicht besonders vergütet.

**1.3.4.01 Arbeitskraft**
Verrechnungssätze für Arbeitskräfte Stundenlohnarbeiten
auf Anordnung des AG ausführen.
Für Arbeitskraft
(Mittellohn einschließlich aller
Zuschläge auf Lohn).
Menge: 10,000 Std.

**1.3.4.02 Arbeitskraft einschließlich Kleingerät**
Verrechnungssätze für Arbeitskräfte;
Stundenlohnarbeiten auf Anordnung des AG ausführen.
Für Arbeitskraft einschließlich Kleingerät, z. B.
zusätzlicher Bohr- oder Abbauhammer, Rüttelstampfer,
kleine Rüttelplatte, Trennschleifer, Bohrmaschine,
Kettensäge u. ä.
(Mittellohn einschließlich aller
Zuschläge auf Lohn und Kleingeräte).
Menge: 1,000 Std.

*Hinweis*
Maschinen und Geräte
Alle folgenden Maschinen und Geräte sind
inkl. Bedienungspersonal anzubieten

**1.3.4.03 Mini-Hydraulikbagger mit Raupenfahrwerk, ca. 35 kW**
Verrechnungssätze für Baugeräte, Stundenlohnarbeiten
auf Anordnung des AG ausführen.
Für Mini-Hydraulikbagger mit Raupenfahrwerk, ca. 35 kW
mit Tieflöffel.
Menge: 5,000 Std.

**1.3.4.04 Hydraulikbagger auf Rädern, ca. 70 kW**
Verrechnungssätze für Baugeräte, Stundenlohnarbeiten
auf Anordnung des AG ausführen.
Für Hydraulikbagger auf Rädern, ca. 70 kW mit
Tieflöffel oder schwenkbarem Grabenräumlöffel.
Menge: 5,000 Std.

**1.3.4.05 Radlader, ca. 95 kW**
Verrechnungssätze für Baugeräte, Stundenlohnarbeiten
auf Anordnung des AG ausführen.
Für Radlader, ca. 95 kW.
Menge: 5,000 Std.

**1.3.4.06 LKW-Kipper, ca. 12 t Nutzlast**
Verrechnungssätze für Lastkraftwagen,
Stundenlohnarbeiten durch Lastkraftwagen auf Anordnung
des AG ausführen.
Für LKW-Kipper, ca. 12 t Nutzlast.
Menge: 5,000 Std.

#### Abschnitt 1.4 Kanalbau

*Hinweis*
Abrechnungsbreite für Abwasserleitungen und -Kanäle ist
die lichte
Mindest-Grabenbreite nach DIN 1610 in Verbindung mit
DWA-A-139.
Abrechnungsbreite für alle übrigen Leitungen ist die
lichte Mindest-Grabenbreite nach DIN 4124.

Abrechnungsbreite für Abwasserleitungen und -Kanäle ist
die lichte Mindest-Grabenbreite nach DIN 1610 in
Verbindung mit DWA-A-139.
Abrechnungsbreite für alle übrigen Leitungen ist die
lichte Mindest-Grabenbreite nach DIN 4124.

##### Titel 1.4.0 Mischwasserkanal Rückbau

**1.4.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 10,000 m3

**1.4.0.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, nach Abbrucharbeiten
fachgerecht in Leitungsgarben verfüllen.
(verbauter Graben).
Schadstoffbelastung DK1
Boden des/der Homogenbereiches/e  B '2'
Beschreibung des Homogenbereichs nach Unterlagen
des AG.bis 4,00 m,
für 'Rohrleitungen DN300'

Boden 'Tone, weich bis halbfest'
Menge: 50,000 m3

**1.4.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '2'
Beschreibung des Homogenbereichs nach Unterlagen
des AG.
Grabentiefe bis 4,00 m,
für 'Rohrleitungen DN300'

Boden 'Tone, weich bis halbfest'
Menge: 165,000 m3

**1.4.0.04 Zwischengel. Leitungsgr.aush. fördern**
Zwischengelagerten belasteten Boden der OZ 'vorh.
Positionen'
aus Zwischenlager laden und fördern.
Förderweg ca. 35km.
Material nach Unterlagen des AG einer
zugelassenen Sammelstelle gegen
Nachweis zuführen.
Schadstoffbelastung Z 'voraussichtlich DKI'

Sammelstelle 'Reststoffdeponie Steinmühle'
Die Entsorgungsgebühren werden vom AG direkt
vergütet.
Menge: 300,000 t

**1.4.0.05 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 125,000 m3

**1.4.0.06 Ausbau Schächte DN1000**
Schachtbauwerk vollständig, incl. Abdeckung
fachgerecht abbrechen, laden, fördern
Im Zwischenlager in Haufwerken bis zu 500m3 lagern
Förderweg ca.4km
DN1000
Menge: 2,000 St

**1.4.0.07 Ausbau Schachtkonus**
Schachtkonus vollständig, incl. Abdeckung
fachgerecht abbrechen, laden, fördern
Im Zwischenlager in Haufwerken bis zu 500m3 lagern
Förderweg ca.4km
DN1000
Menge: 2,000 St

**1.4.0.08 RL ausbauen DN 300**
Rohrleitung ( B, Stb oder Stzg ) incl. Auflagern und
Bettung fachgerecht abbrechen, laden, fördern
Im Zwischenlager in Haufwerken bis zu 500m3 lagern
Förderweg ca. 4km
max DN300
Menge: 65,000 m

**1.4.0.09 RL ausbauen DN 150/200 Kanal HA Leitungen**
Rohrleitung ( B, Stb oder Stzg ) incl. Auflagern und
Bettung fachgerecht abbrechen, laden, fördern
Im Zwischenlager in Haufwerken bis zu 500m3 lagern
Förderweg ca. 4km
max DN200
Menge: 175,000 m

**1.4.0.10 Abbruch Beton unbewehrt**
Abbruch von unbewehrtem Beton als Totalabbruch im
Rohrgraben, anfallende Stoffe laden und zur
Zwischenlagerfläche transportieren.
Menge: 5,000 m3

**1.4.0.11 Verdämmung Rohre DN 250**
Verdämmung von vorhandenen Rohrleitungen aus Beton und
Steinzeug
in verschiedenen Längen mit Flüssigbeton
einzurechnen ist das abschnittsweise verschließen der
Leitungen, sowie die erforderliche Vorrichtung zum
Einbringen der Vergußmasse, sowie die Herstellung und
der Rückbau der erforderlichen Anschlussöffnungen und
Entlüftungen
Rohre bis DN 250
Menge: 3,000 m3

**1.4.0.12 Verfüllen Schacht DN1000**
Verfüllen Schacht DN1000
Stillzulegender Schacht, mit geeigneten Material (z. B.
Flüssigbeton) verfüllen.
Abgerechnet wird nach m³ Verfüllmaterial
Verfüllung mehrer Einzelschächte
Schacht Tiefe bis ca. 3,0 m
Menge: 7,000 m3

##### Titel 1.4.1 Mischwasserkanal Wasserhaltung

**1.4.1.01 Prov. Abwasserltg. bis DN 300**
Provisorische Leitung für Abwasserüberleitung des
Hauptkanals DN 250 bis DN 300 herstellen, vorhalten und
abbauen.
1. Provisorische Rohrleitungen herstellen und
überleiten von anfallendem Schmutz- und Regenwasser aus
vorhandenen Kanälen bei Kanalerneuerungen,
Kanalsanierungen und Reparaturen usw. auch bei starken
Regenereignissen.
Die Wahl des Rohrmaterials für die Abwasserüberleitung
liegt im Ermessen des Auftragnehmers. Vergütet wird die
Ableitungslänge nur 1x in einer maximalen
erforderlichen Länge von 75lfm.
2. Vorhandene Hausanschluss- und
Straßensinkkastenleitungen sind mit den erforderlichen
Formstücken bis zum endgültigen Anschluss an den neuen
Kanal nach Bedarf an die Abwasserüberleitung
provisorisch anzuschließen und nach Fertigstellung des
neuen Kanals wieder abzubauen, bzw.
umzuschließen.
3. Der Abwasserabfluss aus den Gebäuden und
Straßensinkkästen darf nicht unterbrochen werden, und
darf nicht in die Baugrube eingeleitet werden.
4. Das Vorhalten der Rohre mit den erforderlichen
Formstücken sowie die Dichtung der Stöße und das
Ablängen der Rohre ist in den Einheitspreis
einzurechnen. Formstücke werden übermessen.
Einzurechnen ist außerdem das Überpumpen des Abwassers
(Pumpe (ca. 30m³/h), Pumpensumpf, Abwasserab- oder -
einleitung in die provisorische Leitung usw. auch
mehrmaliges Auf- und Abbauen der Überlaufleitung bei
Bedarf) sowie alle Lieferungen, Leistungen und
Nebenleistungen.
Erdarbeiten und Verbauarbeiten werden nach den
entsprechenden OZ. vergütet.
Menge: 85,000 m

##### Titel 1.4.2 Mischwasserkanal Erdarbeiten

**1.4.2.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 40,000 m3

**1.4.2.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe über 3,00 m bis 4,00 m,
für 'Rohrleitungen DN300'

Boden 'Tone, weich bis halbfest'
Menge: 100,000 m3

**1.4.2.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '2'
Beschreibung des Homogenbereichs nach Unterlagen
des AG.
Grabentiefe über 3,00 m bis 4,00 m,
für 'Rohrleitungen DN300'

Boden 'Tone, weich bis halbfest'
Menge: 780,000 m3

**1.4.2.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 405,000 m3

**1.4.2.05 Zulage Bodenaustausch unter Rohrgrabensohle**
Bodenaustausch unter Rohrgrabensohle.
Nicht tragfähigen Boden fachgerecht ausheben und
fördern
Förderweg circa 4km
Ausgehobenes Bodenmaterial im Zwischenlager in
Haufwerken getrennt nach Homogenbereich zwischenlagern.
Bodenaustauschmaterial nichtbindiges,
verdichtungswilliges und gut abgestuftes
Schottermaterila der Körnung 0/45mm oder 0/56mmm
liefern und einbauen.

d = bis 40 cm
Menge: 110,000 m3

**1.4.2.06 Zwischengel. Leitungsgr.aush. fördern**
Zwischengelagerten belasteten Boden der OZ 'vorh.
Positionen'
aus Zwischenlager laden und fördern.
Förderweg ca. 35km.
Material nach Unterlagen des AG einer
zugelassenen Sammelstelle gegen
Nachweis zuführen.
Schadstoffbelastung Z 'voraussichtlich DKI'

Sammelstelle 'Reststoffdeponie Steinmühle'
Die Entsorgungsgebühren werden vom AG direkt
vergütet.
Menge: 1610,000 t

**1.4.2.07 Füllmaterial Sand**
Füllmaterial einbauen für die untere und
obere Bettungsschicht, in Rohrgräben,
profilgerecht, mit vom AN zu liefernden Stoffen,
Auflagerwinkel 120 Grad, Schichtdicke der
unteren Bettungsschicht gem. DWA-A 139,
30 cm Überdeckung
Sand 0/4.
Menge: 370,000 m3

**1.4.2.08 Handschacht**
StL-Nr. 204952171
Ausheben von Hand als Zulage zur Bodenbewegung. Handschacht wird nur bei besonderer
Anordnung des AG anerkannt und nach Aufmaß
abgerechnet. Bei Antreffen von Hindernissen wird
kein Handschacht vergütet. Die erforderliche
Handarbeit ist mit der Sicherungs- und Erschwerniszulage für das Hindernis abgegolten.
Menge: 25,000 m3

**1.4.2.09 Suchschlitz herstellen**
Suchschlitz zur Feststellung der Lage von Kabeln,
Leitungen und dgl. herstellen.
Lage gem. Bestandsplänen.
Homogenbereich(e) nach Unterlagen des AG.
Leitungsart 'Ver- und Entsorgungsleitungen'

Tiefe m 'gem. Bestandsplänen'
Boden lösen, laden und zur Zwischenablagerfläche,
Förderweg ca. 4km, fördern. In Haufwerken zu ca. 500 m³
lagern.
Menge: 50,000 m3

**1.4.2.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 300,000 m

**1.4.2.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 85,000 m2

**1.4.2.12 Lastplattendruckversuck gem. den einschlägigen Richtlinien**
Lastplattendruckversuche gem. den einschlägigen
Richtlinien durchführen,
Personal- und sonstigen Kosten
Kontrollprüfung auf Anordnung des AG.
Verformungsmodul EV2 mindestens 45 MPa.
Menge: 5,000 St

##### Titel 1.4.3 Mischwasserkanal Leitungsbau

**1.4.3.01 Rohrstatik für PP-Rohre DN 300.**
Rohrstatik für PP-Rohre DN 100 - 500.
Menge: 1,000 Psch

**1.4.3.02 PP-Kanal 315x12,7**
Abwasserkanal
aus PP-Rohren DIN-EN 1852 mit Steckmuffe,
verlegen auf vorhandenem Auflager,
in vorhandenem Graben mit Verbau und
Aussteifungen.
DN/ OD 315x12,7
Abwasserkanal als füllstofffreies PP SN 16 (z.B. Rehau
Awadukt PP SN 16 oder gleichwertiges Produkt.)
Menge: 235,000 m

**1.4.3.03 AWADOCK Polymer oder der gleichen, Anschluss/Kanalverbundrohr DN 150, DN 200**
Seitlicher Anschluß für Kanalrohre
bestehend aus konischer Einschraub
krone aus PP und Anschlussdichtung aus
SBR mit Innengewinde, Bohrtoleranz
+3/-1 mm, dicht bis 0,5 bar, zum seitlichem Anschluss von Kanalrohren aus PVC
nach DIN EN 1401, PP nach DIN EN 1852
und PE nach DIN 19537 an Verbundrohre
nach DIN EN 13476-3
Anschluß DN 150 an DN 300
Anschluß DN 200 an DN 300 2x
Menge: 37,000 St

**1.4.3.04 Schacht 1000/ 4m**
Schacht rund, lichte Weite 1000 mm, aus
Betonfertigteilen DIN EN 1917, mit Schachtunterteil, Schachtringe, Schachthals, Auflagering,
Steigeisen, Anschlüsse für gelenkige Einbindung der
Rohre
mit Muffe, Fugendichtung mit Dichtring aus
Elastomer DIN 4060, Gerinne gerade/gekrümmt,
Auskleidung Gerinne und Auftritt mit Zementestrich ZE DIN 18560, größtes Rohr DN300,
lichte Schachttiefe über 3 bis 4 m.

Anbindung DN/OD 315 PP
Menge: 6,000 St

**1.4.3.05 Anschluss an best. Schacht**
gelenkigen Anschluss an best. Schacht herstellen
ink. Kernborung und Abdichtung
Gerinne im Schacht an zusätzl. Zulauf anpassen
DN/OD 315PP
Menge: 1,000 St

**1.4.3.06 Hülsrohr**
Hülsrohr DRM 40x2 mit Kulissenführung und
angeschweißten Dübellaschen
vollständig aus Edelstahl V4A, Werkstoff-Nr. 1.4571.
Incl. UPAT-Expressanker in Edelstahl.
Hersteller Fa. KMS Edelstahltechnik.
Oder gleichwertiger Art.
Menge: 6,000 St

**1.4.3.07 Einwalzbare Schachtabdeckung herstellen**
StL-Nr. 218909423010101
Schachtabdeckung mit einwalzbarem
Einbauteil(en) in Asphaltoberbau herstellen.
Einbau nach Einbauvorschriften des Herstellers.
Abdeckung Klasse D 400 mit Rahmen aus Gusseisen,
DIN EN 124 und DIN 1229,
und Deckel aus Gusseisen,
mit dämpfender Einlage,
mit Schmutzfänger.
Menge: 6,000 St

**1.4.3.08 Herstellen prov. Anschluss MW Kanal BAI an MW Kanal BAII Rückbau und fachgerechter Verschluss des neuen MW Kanals DN/OD 315 PP am best. MW Kanal DN 250 B als Provisorium bis zum Baubeginn BA II. Anbindung nach Wahl des AN, incl. aller Arbeiten und Materialien mittels einer fachgerechten Verbindung.**
Menge: 1,000 St

##### Titel 1.4.4 Mischwasserkanal Abnahmeuntersuchungen, incl. Hausanschlüsse

*Hinweis*
Vorbemerkung - Optische Inspektion, Dichtheits-/
Druckprüfung und Freig
abe vor Tragschicht- und Deckschichtarbeiten
Vorbemerkung - Optische Inspektion, Dichtheits-/
Druckprüfung und Freigabe vor Tragschicht- und
Deckschichtarbeiten
Allgemeines
Zur Sicherstellung der Qualität und
Gebrauchstauglichkeit der erstellten Bauwerke,
Schächte, Kanäle und Leitungen sind vor Beginn der
Tragschicht- und Deckschichtarbeiten zwingend die
nachfolgend beschriebenen Prüfungen, Dokumentationen
und Freigaben durchzuführen. Die Regelwerke DWA-M 149-
5, DIN EN 13508-2 (Kodiersystem) in Verbindung mit DWA-
M 149-2 sowie DIN EN 1610 in Verbindung mit DWA-A 139
sind einzuhalten.
Zeitpunkt der Prüfungen
Die vollständige optische Inspektion (Inspektions-
Protokolle inkl. Video und, falls biegeweiche Kanäle
oder Leitungen verbaut werden,
Deformationsmessungsprotokolle) sowie die vollständigen
Dichtheits- bzw. Druckprüfungsprotokolle sind
spätestens zwei Wochen vor Beginn der Tragschicht- und
Deckschichtarbeiten, jedoch frühestens nach
Fertigstellung der Hauptverfüllung des Rohrgrabens und
- falls vorgesehen - der Frostschutzschicht des
Straßenoberbaus, dem Bauherrn oder dessen Vertreter
(Bauüberwacher) zu übergeben.
Terminkoordination und Nachweis der Qualifikation
Sämtliche Termine sind dem Bauherrn und dessen
Vertreter (Bauüberwacher) rechtzeitig vorab schriftlich
mitzuteilen.
Mit der Terminmitteilung sind die erforderlichen
Qualifikationsnachweise der Inspektions- und
Druckprüfungskolonnen vorzulegen (z. B.
Fortbildungsurkunde der DWA oder Scan des gültigen KI-
Passes) gemäß DWA-M 149-5 bzw. DWA-A 139.
Freigabeerfordernis
Mit der Herstellung der Tragschichten und Deckschichten
darf erst nach schriftlicher Freigabe der Inspektions-
und Druckprüfungsergebnisse durch den Bauherrn oder
dessen Vertreter (Bauüberwacher) begonnen werden.
Reinigung vor der optischen Inspektion
Zur Ermöglichung einer umfänglichen baulichen
Zustandserfassung mittels optischer Inspektion ist im
Vorfeld eine Entfernung der Ablagerungen und
Verschmutzungen durch eine Kanalreinigung notwendig
(Hochdruckreinigung nach DIN EN 14654-1 bzw. DWA-M 197)
.
Kanalreinigungsrückstände sind überwachungsbedürftige
Abfälle (Abfallschlüssel-Nr. 200306) und müssen nach
Kreislaufwirtschafts- und Abfallgesetz behandelt und
nach Möglichkeit einer Verwertung zugeführt werden.
Die Entfernung hat mittels Absaugwagen vor der
Absperrblase zu erfolgen. Falls Abweichungen hiervon
geplant oder gewünscht werden, sind diese vorab vom
Bauherrn oder dessen Bauüberwacher freizugeben.
Das Räumgut ist einer zulässigen Verwertung zuzuführen.
Ein entsprechender Entsorgungsnachweis ist dem Bauherrn
vorzulegen.
Abnahmevoraussetzung
Die ordnungsgemäße Durchführung und Dokumentation der
optischen Inspektion, der Dichtheits- bzw. Druckprüfung
sowie die Vorlage aller geforderten Nachweise ist
zwingende Voraussetzung für die Freigabe und den Beginn
der Tragschicht- und Deckschichtarbeiten.

**1.4.4.01 Schacht reinigen Hochdruckstrahlverfahren DN1000 T 2-4m Verschmutzung Gerinne H 2,5 cm Verschmutzung Auftritt H 2,5 cm**
STLB-Bau 2024-10 009
Schacht, rund, aus Beton, in Mischwasserkanal reinigen
im Hochdruckstrahlverfahren, als Vorlauf für optische
Inspektion, Abfall aufsaugen und laden, Transport und
Entsorgung der Abfälle werden gesondert vergütet, DN
1000, Tiefe über 2 bis 4 m, Einstiegsöffnung rund,
Durchmesser 625 mm, Deckel lose, Klasse D 400 DIN EN
124-1,
max. Höhe Verschmutzung Gerinne 2,5 cm,
max. Höhe Verschmutzung Auftritt '2,5' cm.
Menge: 7,000 St

**1.4.4.02 Abwasserkanal reinigen Mischwasserkanal DN300 Hochdruckstrahlverfahren Verschmutzungsgrad bis 15%**
STLB-Bau 2024-10 009
Abwasserkanal reinigen, Mischwasserkanal,
Kreisquerschnitt, DN 300, aus Kunststoff, im
Hochdruckstrahlverfahren, als Vorlauf für optische
Inspektion, Haltungslänge über 30 bis 60 m,
Verschmutzungsgrad bis 15 %, Abfall aufsaugen und
laden, Transport und Entsorgung der Abfälle werden
gesondert vergütet.
Menge: 250,000 m

**1.4.4.03 Abwasserleitung reinigen Regen-/ Mischwasserltg DN150/200 Hochdruckstr ahlverfahren Verschmutzungsgrad bis 15%**
Abwasserleitung reinigen, Mischwasserleitung DN 150/
200, aus Kunststoff, im Hochdruckstrahlverfahren, als
Vorlauf für optische Inspektion, von Reinigungs-/
Inspektionsöffnung am Gebäude,
Inspektionsöffnungen 1 St, Einzellänge über 5 bis 10 m,
Verschmutzungsgrad bis 15 %, Abfall aufsaugen und
laden, Transport und Entsorgung der Abfälle werden
gesondert vergütet.
Menge: 180,000 m

**1.4.4.04 Dichtheitsprüfung Luft Mischwasserkanal PP DN300 haltungsweise L 30-60 m Luftüberdruck LD**
Dichtheitsprüfung DWA-A 139 mit Luft, als
Abnahmeprüfung, des Abwasserkanales als
Mischwasserkanal aus PP, DN 300, Prüfung haltungsweise,
Haltungen 1 St, Haltungslänge über 30 bis 60 m, über 10
bis 20 Anschlüsse je Haltung, bis DN 200, einschl.
aller erforderlichen Anlagen, Abdichtungen,
Verankerungen und Rohrverschlüsse, mit Luftüberdruck,
Verfahren LD.
Menge: 250,000 m

**1.4.4.05 Dichtheitsprüfung Wasser Schacht Beton/Stahlbeton DN1000 Zulauf DN200- 400 Ablauf DN200-400 T 2-4m Verfahren W elektr. Pegelmesssystem**
STLB-Bau 2024-10 009
Dichtheitsprüfung DWA-A 139 mit Wasser, als
Abnahmeprüfung, des Schachtes aus Beton/Stahlbeton, DN
1000, im Mischwasserkanal mit Zu- und Ablauf, Zulauf
über DN 200 bis DN 400, Ablauf über DN 200 bis DN 400,
Tiefe über 2 bis 4 m, mit offenem Gerinne, einschl.
aller erforderlichen Anlagen, Abdichtungen,
Verankerungen und Rohrverschlüsse, Verfahren W, mit
elektronischem Pegelmesssystem, Wasser wird auf der
Baustelle beigestellt und ist nach Gebrauch schadlos
zu beseitigen, Einstiegsöffnung Durchmesser 625 mm,
Deckel lose, Klasse D 400 DIN 1229 und DIN EN 124-1.
Menge: 7,000 St

**1.4.4.06 Opt.Inspektion Schacht Mischwasserkanal TV-Kamera DN1000 T 2-4m Einsti eg-Durchm. 625mm**
STLB-Bau 2024-10 009
Optische Inspektion des Schachtes, DIN EN 13508-2, DWA-
M 149-2, DWA-M 149-5, in Mischwasserkanal, durch
Untersuchung mit TV-Kamera, digital, mit
vollsphärischer Bilderfassung, Blickwinkel 360 Grad
vertikal x 360 Grad horizontal, Dokumentation wird
gesondert vergütet, runder Schacht, DN 1000, Tiefe
über 2 bis 4 m, Einstiegsöffnung Durchmesser 625 mm,
Deckel lose, Klasse D 400 DIN EN 124-1.
Menge: 7,000 St

**1.4.4.07 Opt.Inspektion Abwasserkanal Mischwasserkanal TV-Kamera Deformationsme ssung DN200-400**
STLB-Bau 2024-10 009
Optische Inspektion des Abwasserkanales, DIN EN 13508-
2, DWA-M 149-2, DWA-M 149-5, Mischwasserkanal,
Kreisquerschnitt, mit TV-Kamera auf Fahrwagen, mit
Drehschwenkkopf und Zoom, mit aufrechtem und
seitenrichtigem Bild, mit Deformationsmessung,
Dokumentation wird gesondert vergütet, über DN 200 bis
DN 400, Haltungslänge über 30 bis 60 m.
Menge: 250,000 m

**1.4.4.08 Opt.Inspektion Abwasserltg Kunststoff Satellitenkamera Deformationsmes sung ID 150mm**
STLB-Bau 2024-10 009
Optische Inspektion der Abwasserleitung, DIN EN 13508-
2, DWA-M 149-2, DWA-M 149-5, aus Kunststoff, mit
Satellitenkamera auf Fahrwagen, mit Drehschwenkkopf
und Zoom, mit aufrechtem und seitenrichtigem Bild, mit
Deformationsmessung, Dokumentation wird gesondert
vergütet, Innendurchmesser 150 mm, Hauptkanal DN 200
bis DN 400, Anzahl der Anschlüsse je Haltung über 10
bis 20 St, Einzellänge über 5 bis 10 m.
Menge: 170,000 m

**1.4.4.09 Opt.Inspektion Abwasserltg Kunststoff Satellitenkamera Deformationsmes sung ID 200mm**
STLB-Bau 2024-10 009
Optische Inspektion der Abwasserleitung, DIN EN 13508-
2, DWA-M 149-2, DWA-M 149-5, aus Kunststoff, mit
Satellitenkamera auf Fahrwagen, mit Drehschwenkkopf
und Zoom, mit aufrechtem und seitenrichtigem Bild, mit
Deformationsmessung, Dokumentation wird gesondert
vergütet, Innendurchmesser 200 mm, Hauptkanal DN 200
bis DN 400, Anzahl der Anschlüsse je Haltung über 10
bis 20 St, Einzellänge über 5 bis 10 m.
Menge: 20,000 m

#### Abschnitt 1.5 Kanal -Anschlußleitungen

##### Titel 1.5.0 Mischwasserkanal HA Erdarbeiten Mischwasserkanal HA Erdarbeiten

**1.5.0.01 Prov. Abwasserltg. für DN 150 bis DN 250 Kanal HA**
Provisorische Leitung für Abwasserüberleitung der Kanal
Hausanschlüsse DN 150 bis DN 250 herstellen, vorhalten
und abbauen.
Provisorische Rohrleitungen herstellen und überleiten
von anfallendem Schmutz- und Regenwasser aus
vorhandenen Hausanschlußkanälen bei Kanalerneuerungen,
Kanalsanierungen und Reparaturen usw. auch bei starken
Regenereignissen.
Die Wahl des Rohrmaterials für die Abwasserüberleitung
liegt im Ermessen des Auftragnehmers. Vergütet wird pro
Stück.
Der Abwasserabfluss aus den Gebäuden und
Straßensinkkästen darf nicht unterbrochen werden, und
darf nicht in die Baugrube eingeleitet werden.
4. Das Vorhalten der Rohre mit den erforderlichen
Formstücken sowie die Dichtung der Stöße und das
Ablängen der Rohre ist in den Einheitspreis
einzurechnen. Formstücke werden übermessen.
Einzurechnen ist außerdem das Überpumpen des Abwassers
(Pumpe, Pumpensumpf, Abwasserab- oder -einleitung in
die provisorische Leitung) sowie alle Lieferungen,
Leistungen und Nebenleistungen.
Erdarbeiten und Verbauarbeiten werden nach den
entsprechenden OZ. vergütet.
Menge: 37,000 St

**1.5.0.02 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 25,000 m3

**1.5.0.03 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe über 3,00 m bis 4,00 m,
für 'Rohrleitungen bis DN 200'

Boden 'Tone, weich bis halbfest'
Menge: 80,000 m3

**1.5.0.04 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '1 und 2'
Beschreibung des Homogenbereichs nach Unterlagen
des AG.
Grabentiefe bis 3,00 m,
für 'Rohrleitungen bis DN 200'

Boden 'Tone, weich bis halbfest'
Menge: 515,000 m3

**1.5.0.05 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 255,000 m3

**1.5.0.06 Zulage Bodenaustausch unter Rohrgrabensohle**
Bodenaustausch unter Rohrgrabensohle.
Nicht tragfähigen Boden fachgerecht ausheben und
fördern
Förderweg circa 4km
Ausgehobenes Bodenmaterial im Zwischenlager in
Haufwerken getrennt nach Homogenbereich zwischenlagern.
Bodenaustauschmaterial nichtbindiges,
verdichtungswilliges und gut abgestuftes
Schottermaterila der Körnung 0/45mm oder 0/56mmm
liefern und einbauen.

d = bis 40 cm
Menge: 70,000 m3

**1.5.0.07 Zwischengel. Leitungsgr.aush. fördern**
Zwischengelagerten belasteten Boden der OZ 'vorh.
Positionen'
aus Zwischenlager laden und fördern.
Förderweg ca. 35km.
Material nach Unterlagen des AG einer
zugelassenen Sammelstelle gegen
Nachweis zuführen.
Schadstoffbelastung Z 'voraussichtlich DKI'

Sammelstelle 'Reststoffdeponie Steinmühle'
Die Entsorgungsgebühren werden vom AG direkt
vergütet.
Menge: 1055,000 t

**1.5.0.08 Füllmaterial Sand**
Füllmaterial einbauen für die untere und
obere Bettungsschicht, in Rohrgräben,
profilgerecht, mit vom AN zu liefernden Stoffen,
Auflagerwinkel 120 Grad, Schichtdicke der
unteren Bettungsschicht gem. DWA-A 139,
30 cm Überdeckung
Sand 0/4.
Menge: 110,000 m3

**1.5.0.09 Handschacht**
StL-Nr. 204952171
Ausheben von Hand als Zulage zur Bodenbewegung. Handschacht wird nur bei besonderer
Anordnung des AG anerkannt und nach Aufmaß
abgerechnet. Bei Antreffen von Hindernissen wird
kein Handschacht vergütet. Die erforderliche
Handarbeit ist mit der Sicherungs- und Erschwerniszulage für das Hindernis abgegolten.
Menge: 75,000 m3

**1.5.0.10 Suchschlitz herstellen**
Suchschlitz zur Feststellung der Lage von Kabeln,
Leitungen und dgl. herstellen.
Lage gem. Bestandsplänen.
Homogenbereich(e) nach Unterlagen des AG.
Leitungsart 'Ver- und Entsorgungsleitungen'

Tiefe m 'gem. Bestandsplänen'
Boden lösen, laden und zur Zwischenablagerfläche,
Förderweg ca. 4km, fördern. In Haufwerken zu ca. 500 m³
lagern.
Menge: 100,000 m3

**1.5.0.11 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 60,000 m

**1.5.0.12 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 150,000 m2

**1.5.0.13 Lastplattendruckversuch gem. den einschlägigen Richtlinien**
Lastplattendruckversuche gem. den einschlägigen
Richtlinien durchführen,
Personal- und sonstigen Kosten
Kontrollprüfung auf Anordnung des AG.
Verformungsmodul EV2 mindestens 45 MPa.
Menge: 37,000 St

##### Titel 1.5.1 Mischwasserkanal HA Leitungsbau

**1.5.1.01 Rohrstatik für PP-Rohre 160x7,3.**
Rohrstatik für PP-Rohre DN 160x7,3.
Menge: 1,000 Psch

**1.5.1.02 PP-Kanal DN/OD 160**
Abwasserkanal
aus PP-Rohren DIN-EN 1852 mit Steckmuffe,
verlegen auf vorhandenem Auflager,
in vorhandenem Graben mit Verbau und
Aussteifungen.
DN/OD 160
Abwasserkanal als füllstofffreies PP SN 16 (z.B. Rehau
Awadukt PP SN 16 oder gleichwertiges Produkt.)
Menge: 180,000 m

**1.5.1.03 PP-Bogen DN/OD 160**
Bogen aus PP  SN16 als Zulage,
15 bis max. 30Grad,
DN/OD 160.
Menge: 120,000 St

**1.5.1.04 Formstücke aus PP 160**
Formstücke aus PP als Zulage, außer Bögen und
Überschiebemuffen
DN/OD 160.
Füllstofffreies PP SN16
Rehau Awadukt, oder gleichwertig
Menge: 40,000 St

**1.5.1.05 Überschiebemuffe PP Abwasserkanal DN/OD 160**
Überschiebemuffe, Formstück aus füllstofffreiem PP
(Polypropylen)
SN 16, mit allgemeiner bauaufsichtlicher Zulassung,
für Abwasserkanal DN/OD 160.
Menge: 40,000 St

**1.5.1.06 Rohrschnitt DN/OD 160 best.**
Rohrschnitt vorhandene Rohrleitung
DN/OD 160 SN 16 in best. Auflager.
Menge: 40,000 St

**1.5.1.07 Rohrstatik für PP-Rohre DN/OD 200**
Menge: 1,000 Psch

**1.5.1.08 PP-Kanal DN/OD 200**
Abwasserkanal
aus PP-Rohren DIN-EN 1852 mit Steckmuffe,
verlegen auf vorhandenem Auflager,
in vorhandenem Graben mit Verbau und
Aussteifungen.
DN/OD 200
Abwasserkanal als füllstofffreies PP SN16 (z.B. Rehau
Awadukt PP SN 16 oder gleichwertiges Produkt.)
Menge: 20,000 m

**1.5.1.09 PP-Bogen DN/OD 200**
Bogen KGB aus PP SN 16als Zulage,
15 bis max. 30 Grad,
DN/OD 200
Menge: 15,000 St

**1.5.1.10 Formstücke aus PP DN/OD 200**
Formstücke aus PP als Zulage, außer Bögen und
Überschiebemuffen
DN/OD 200
Füllstofffreies PP SN16
Rehau Awadukt, oder gleichwertig
Menge: 10,000 St

**1.5.1.11 Überschiebemuffe PP Abwasserkanal DN/OD 200**
Überschiebemuffe, Formstück aus füllstofffreiem PP SN16
(Polypropylen)
, mit allgemeiner bauaufsichtlicher Zulassung,
für Abwasserkanal DN/OD 200
Menge: 5,000 St

**1.5.1.12 Rohrschnitt DN/OD 200**
Rohrschnitt vorhandene Rohrleitung
DN/OD 200 SN 16 in best. Auflager.
Menge: 5,000 St

**1.5.1.13 Unterquerung Garten- und Gebäudemauern**
Zuschlag zum Rohrgrabenaushub für die Unterquerung
von Gartenmauern, Zäunen, Gebäudemauern usw.
Der anfallende Handschacht ist in
diese Position einzurechnen. Weitere Zuschläge werden nicht gewährt.
Menge: 37,000 St

#### Abschnitt 1.6 Wasserleitungsbau

##### Titel 1.6.0 Wasserleitung Rückbau

**1.6.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 40,000 m3

**1.6.0.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, nach Abbrucharbeiten
fachgerecht in Leitungsgarben verfüllen.
(verbauter Graben).
Schadstoffbelastung DK1
Boden des/der Homogenbereiches/e  B '2'
Beschreibung des Homogenbereichs nach Unterlagen
des AG.
Grabentiefe bis 2,00 m,
für 'PVC/PE bis DN 150'

Boden 'Tone, weich bis halbfest'
Menge: 150,000 m3

**1.6.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe 2,00 m,
für 'PVC/PE bis DN 150'

Boden 'Tone, weich bis halbfest'
Menge: 340,000 m3

**1.6.0.04 Zwischengel. Leitungsgr.aush. fördern**
Zwischengelagerten belasteten Boden der OZ 'vorh.
Positionen'
aus Zwischenlager laden und fördern.
Förderweg ca. 35km.
Material nach Unterlagen des AG einer
zugelassenen Sammelstelle gegen
Nachweis zuführen.
Schadstoffbelastung Z 'voraussichtlich DKI'

Sammelstelle 'Reststoffdeponie Steinmühle'
Die Entsorgungsgebühren werden vom AG direkt
vergütet.
Menge: 615,000 t

**1.6.0.05 Leitungsgrabenverf.**
Leitungsgrabenverfüllung herstellen.
Die Abrechnung erfolgt mit der für die Herstellung des
Leitungsgrabens vergüteten Breite. Diese Abrechnungsbreite gilt auch im Bereich der Schächte, der Arbeitsräume für Rohrververbindungen und Kabelmuffen,
soweit die Erdarbeiten dafür nicht gesondert vergütet
werden.
Darüber hinausgehende Verfüllung gehört zum
Leistungsumfang.
Für senkrecht begrenzte Grabenabschnitte
(verbauter Graben) mit einer Grabentiefe
über 1,00 m bis 1,80 m,
Material 'unbelastetes Auffüllmaterial, Einbauklasse 0,
ein Eignungsnachweis ist zu erbringen'
einbauen und verdichten.
Menge: 230,000 m3

**1.6.0.06 Handschacht**
StL-Nr. 204952171
Ausheben von Hand als Zulage zur Bodenbewegung. Handschacht wird nur bei besonderer
Anordnung des AG anerkannt und nach Aufmaß
abgerechnet. Bei Antreffen von Hindernissen wird
kein Handschacht vergütet. Die erforderliche
Handarbeit ist mit der Sicherungs- und Erschwerniszulage für das Hindernis abgegolten.
Menge: 25,000 m3

**1.6.0.07 Suchschlitz herstellen**
Suchschlitz zur Feststellung der Lage von Kabeln,
Leitungen und dgl. herstellen.
Lage gem. Bestandsplänen.
Homogenbereich(e) nach Unterlagen des AG.
Leitungsart 'Ver- und Entsorgungsleitungen'

Tiefe m 'gem. Bestandsplänen'
Boden lösen, laden und zur Zwischenablagerfläche,
Förderweg ca. 4km, fördern. In Haufwerken zu ca. 500 m³
lagern.
Menge: 20,000 m3

**1.6.0.08 RL ausbauen DN 100/125**
Rohrleitung (PVC, GG und PE) incl. Auflagern und
Bettung fachgerecht abbrechen, laden, fördern
Im Zwischenlager in Haufwerken bis zu 500m3 lagern
Förderweg ca. 4km
max DN100/125
Menge: 230,000 m

**1.6.0.09 RL ausbauen, WL Hausanschlußleitungen gem. Bestand**
Rohrleitung incl. Auflagern und Bettung fachgerecht
abbrechen, laden, fördern
Im Zwischenlager in Haufwerken bis zu 500m3 lagern
Förderweg ca. 4km
WL Hausanschlußleitungen
Menge: 55,000 m

**1.6.0.10 UH ausbauen**
Hydrant ausbauen, reinigen und zur Wiederverwendung seitlich lagern.
Unbrauchbare Teile und Stoffe getrennt nach
Stoffarten in Abfallbehältern sammeln,
UH DN 80/100.
Menge: 2,000 St

##### Titel 1.6.1 Wasserleitung - Erdarbeiten

**1.6.1.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 37,000 m3

**1.6.1.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe  bis 2,00 m,
für 'Rohrleitungen 180x16,4'

Boden 'Tone, weich bis halbfest'
Menge: 105,000 m3

**1.6.1.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 2,00 m,
für 'Rohrleitungen 180x16,4'

Boden 'Tone, weich bis halbfest'
Menge: 415,000 m3

**1.6.1.04 Zulage Bodenaustausch unter Rohrgrabensohle**
Bodenaustausch unter Rohrgrabensohle.
Nicht tragfähigen Boden fachgerecht ausheben und
fördern
Förderweg circa 4km
Ausgehobenes Bodenmaterial im Zwischenlager in
Haufwerken getrennt nach Homogenbereich zwischenlagern.
Bodenaustauschmaterial nichtbindiges,
verdichtungswilliges und gut abgestuftes
Schottermaterila der Körnung 0/45mm oder 0/56mmm
liefern und einbauen.

d = bis 40 cm
Menge: 95,000 m3

**1.6.1.05 Zwischengel. Leitungsgr.aush. fördern**
Zwischengelagerten belasteten Boden der OZ 'vorh.
Positionen'
aus Zwischenlager laden und fördern.
Förderweg ca. 35km.
Material nach Unterlagen des AG einer
zugelassenen Sammelstelle gegen
Nachweis zuführen.
Schadstoffbelastung Z 'voraussichtlich DKI'

Sammelstelle 'Reststoffdeponie Steinmühle'
Die Entsorgungsgebühren werden vom AG direkt
vergütet.
Menge: 585,000 t

**1.6.1.06 Füllmaterial Sand**
Füllmaterial einbauen für die untere und
obere Bettungsschicht, in Rohrgräben,
profilgerecht, mit vom AN zu liefernden Stoffen,
Schichtdicke der unteren Bettungsschicht
30 cm Überdeckung
Sand 0/4.
Menge: 115,000 m3

**1.6.1.07 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,80 m,
Material 'unbelastetes Auffüllmaterial, Einbauklasse 0,
ein Eignungsnachweis ist zu erbringen'
einbauen und verdichten.
Menge: 70,000 m3

**1.6.1.08 Handschacht**
StL-Nr. 204952171
Ausheben von Hand als Zulage zur Bodenbewegung. Handschacht wird nur bei besonderer
Anordnung des AG anerkannt und nach Aufmaß
abgerechnet. Bei Antreffen von Hindernissen wird
kein Handschacht vergütet. Die erforderliche
Handarbeit ist mit der Sicherungs- und Erschwerniszulage für das Hindernis abgegolten.
Menge: 50,000 m3

**1.6.1.09 Suchschlitz herstellen**
Suchschlitz zur Feststellung der Lage von Kabeln,
Leitungen und dgl. herstellen.
Lage gem. Bestandsplänen.
Homogenbereich(e) nach Unterlagen des AG.
Leitungsart 'Ver- und Entsorgungsleitungen'

Tiefe m 'gem. Bestandsplänen'
Boden lösen, laden und zur Zwischenablagerfläche,
Förderweg ca. 4km, fördern. In Haufwerken zu ca. 500 m³
lagern.
Menge: 45,000 m3

**1.6.1.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 120,000 m

**1.6.1.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 60,000 m2

**1.6.1.12 Lastplattendruckversuch gem. den einschlägigen Richtlinien**
Lastplattendruckversuche gem. den einschlägigen
Richtlinien durchführen,
Personal- und sonstigen Kosten
Kontrollprüfung auf Anordnung des AG.
Verformungsmodul EV2 mindestens 45 MPa.
Menge: 5,000 St

##### Titel 1.6.2 Wasserleitung - Leitung

**1.6.2.01 Provisorische Umleitung der Hauptwasserleitung**
Provisorische Hauptwasserleitung während der Bauzeit BA
I, ca. 100 lfm
Verlegen einer Kunststoffleitung PE-HD-DN 100 außerhalb
des Rohrgrabens.
Inkl. Rohrschutz und Überfahrschutz.
Anschluss beidseitig an Bestand nach Wahl des AN in
Abstimmung mit dem AG. Der Einbau eines Systemtrenners
muss zwingend erfolgen.
Vorhalten, warten, betreiben und abbauen.
Menge: 180,000 d

**1.6.2.02 PE-HD-Rohr RC 180x16,4, SDR 11**
Druckrohr aus PE-HD RC PE100
DIN-EN 12201 und DIN 8074 / 8075
für Trinkwasser, DVGW-zugelassen, mit glatten
Enden, Farbe blau, verlegen DIN EN 805 auf
vorhandenem Auflager, in vorhandenen Gräben
mit Verbau. Schweißverbindungen werden
gesondert vergütet. PN 16, SDR 11,
DN 150, Rohrleitungen 180x16,4
Menge: 255,000 m

**1.6.2.03 Leistung wie Position '180x16,4 jedoch Bogen',**
Leistung wie Position 'PE-HD -Druckleitung 180x16,4',
jedoch '  Formstück Bogen alle Gradzahlen mit
Schweissverbindungen'.
Menge: 15,000 St

**1.6.2.04 PE-HD-Rohr RC 16/90**
Druckrohr aus PE-HD RC PE100
DIN-EN 12201 und DIN 8074 / 8075
für Trinkwasser, DVGW-zugelassen, mit glatten
Enden, Farbe blau, verlegen DIN EN 805 auf
vorhandenem Auflager, in vorhandenen Gräben
mit Verbau. Schweißverbindungen werden
gesondert vergütet. PN 16, SDR 11,
DN 80, Rohr 90x8,2
Menge: 12,000 m

**1.6.2.05 Leistung wie Position ' 90 x 8,2 jedoch Bogen',**
Leistung wie Position 'PE-HD -Druckleitung 90x8,2',
jedoch '  Formstück Bogen alle Gradzahlen mit
Schweissverbindungen'.
Menge: 5,000 St

**1.6.2.06 PE-Schnitt**
StL-Nr. 20495739002
Schneiden und Anschrägen an Druckrohrleitungen für Trinkwasser aus PE-HD PE100,
in Abstimmung mit dem AG,
Menge: 35,000 St

**1.6.2.07 PEMuffenschw. DN/OD 180x16,4**
Schweißverbindung an Kunststoffrohren als
Heizwendelschweißung, an
Druckrohrleitungen für Trinkwasser aus PE-HD
DIN 8074 und DIN 8075, PN 10/16, SDR 17/11,
DN/OD 180x16,4
Menge: 45,000 St

**1.6.2.08 PEMuffenschw DN/OD 90x8,2**
Schweißverbindung an Kunststoffrohren als
Heizwendelschweißung, an
Druckrohrleitungen für Trinkwasser aus PE-HD
DIN 8074 und DIN 8075, PN 10/16, SDR 17/11,
DN/OD 90x8,2
Menge: 5,000 St

**1.6.2.09 Ortungswarnband**
StL-Nr. 20495787002
Trassenwarnband zur Markierung der Rohrleitung,  40 cm über Rohrscheitel verlegen,
Aufschrift: "Achtung Wasserleitung",
aus Kunststoff mit eingelegtem Ortungsdraht.
Menge: 267,000 m

**1.6.2.10 Losflansch 16/ 180x16,4**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 180x16,4
Stützhülse: nichtrostender Stahl
Menge: 11,000 St

**1.6.2.11 Losflansch 16/ 125x11,4**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 125x11,4
Stützhülse: nichtrostender Stahl
Menge: 1,000 St

**1.6.2.12 Losflansch 16/ 110x10,0**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 110x10,0
Stützhülse: nichtrostender Stahl
Menge: 2,000 St

**1.6.2.13 Losflansch 16/ 110x6,6**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 110x6,6
Stützhülse: nichtrostender Stahl
Menge: 1,000 St

**1.6.2.14 Losflansch 16/ 90x8,2**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 90x8,2
Stützhülse: nichtrostender Stahl
Menge: 4,000 St

**1.6.2.15 Keil-Oval-Schieber DN80**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 80, PN 10/16
Menge: 2,000 St

**1.6.2.16 Keil-Oval-Schieber DN100**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 100, PN 10/16
Menge: 3,000 St

**1.6.2.17 Keil-Oval-Schieber DN150**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 150, PN 10/16
Menge: 7,000 St

**1.6.2.18 Schieberkappe mit Deckel, einwalzbar**
Erzeugnis: Fa. Hawle (Best. Nr. 207-01) oder
gleichwertig
Straßenkappe einwalzbar, bestehend aus Kappe, Ziehring
und Deckel mit Haltestift, langer Ziehring mit großem
Verstellbereich, vorzugsweise für den Einbau in
bituminöse Verkehrsflächen, passend für Schieber und
Klappen, Baugröße in Anlehnung an DIN 4056, Schrägsitz
an Deckel und Ziehring vermindert Klapperneigung des
Deckels, Deckel mit Epoxidharz-Pulverbeschichtung zur
Vermeidung von Kontaktkorrosion zwischen Deckel und
Ziehring, mit Richtungspfeil auf Kappengehäuse,
optional mit Bremsring-Set (Best.-Nr.: 200-03) .
Material:
Kappe: GJL-200, schwarz getaucht
Ziehring: GJL-250, schwarz getaucht
Deckel: GJS-400, Korrosionsschutz durch Epoxidharz-
Pulverbeschichtung
Haltestift, Unterlegscheibe, Splint: nichtrostender
Stahl
Medium: Trinkwasser
Deckelform: rund
Deckelaufschrift: "W" für Trinkwasser
Menge: 12,000 St

**1.6.2.19 Teleskopeinbaugarnitur**
Erzeugnis: Fa. Hawle (Best. Nr. 950-00) oder
gleichwertig
Einbaugarnitur teleskopisch, für die Betätigung von
Absperrarmaturen im erdverlegten Rohrleitungsbau, DN 50
- DN 200 mit Rundgewindeglocke zur stiftlosen
Befestigung der Einbaugarnitur am Rundgewindeadapter
der Absperrarmatur, DN 250 - DN 600 mit Schutzglocke,
mit Flügelkappe unter Betätigungsvierkant zur oberen
Abstützung in der Tragplatte der Straßenkappe,
Flügelkappe mit Hülsrohr verschweißt, Kuppelmuffe mit
Bohrung und Splint für die auszugssichere Verbindung
der Einbaugarnitur mit der Spindel der Absperrarmatur,
mit Schlüsselstange aus S355J2G3 nach DIN EN 10025 -
verzinkt und Hülsrohr aus PE-HD.
Material:
Rundgewindeglocke: GJL-250, Korrosionsschutz durch
Epoxidharz-Pulverbeschichtung innen und außen gemäß
Gütesicherung RAL-GZ 662 der Gütegemeinschaft Schwerer
Korrosionsschutz - GSK unter Berücksichtigung der DIN
3476 (P) und DIN 30677-2 (Schichtdicke: min. 0,25 mm,
Porenfreiheit bei 3 kV, Haftung innen und außen min. 12
N/mm² nach Heißwasserlagerung, Nachweis der
Trinkwassertauglichkeit, Fremdüberwachung durch
neutrales Prüfinstitut)
Schlüsselnuss und Kuppelmuffe: GJS-400, bituminiert,
verzinkt
Schlüsselstange: Stahl S355J2G3 nach DIN EN 10025 -
verzinkt
Hülsrohr: PE-HD
Verwendung:
E3-Schieber, DN 65 - DN 80: Rohrdeckung 1,30 - 2,00 m
Menge: 12,000 St

**1.6.2.20 FF-Stück DN100 L=200**
Erzeugnis: Fa. Hawle (Best. Nr. 850-01) oder
gleichwertig
FF-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser

PN 16
DN100
Länge 200mm
Menge: 2,000 St

**1.6.2.21 FF-Stück DN150 L=200**
Erzeugnis: Fa. Hawle (Best. Nr. 850-01) oder
gleichwertig
FF-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser

PN 16
DN125
Länge 200mm
Menge: 1,000 St

**1.6.2.22 FFR-Stück, PN 16, DN 100/150**
Erzeugnis: Fa. Hawle (Best. Nr. 855-00) oder
gleichwertig
FFR-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 100/150
Menge: 1,000 St

**1.6.2.23 FFR-Stück, PN 16, DN 125/150**
Erzeugnis: Fa. Hawle (Best. Nr. 855-00) oder
gleichwertig
FFR-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 125/150
Menge: 1,000 St

**1.6.2.24 T-Stück DN150/80**
Erzeugnis: Fa. Hawle (Best. Nr. 851-00) oder
gleichwertig
T-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 150/80
Menge: 2,000 St

**1.6.2.25 T-Stück DN150/100**
Erzeugnis: Fa. Hawle (Best. Nr. 851-00) oder
gleichwertig
T-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 150/100
Menge: 2,000 St

**1.6.2.26 T-Stück DN150/150**
Erzeugnis: Fa. Hawle (Best. Nr. 851-00) oder
gleichwertig
T-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 150/150
Menge: 1,000 St

**1.6.2.27 EN-Stück o. Ag DN 100/80**
EN-Stück o. Ag DN 100/80
Erzeugnis: Fa. Hawle (Best. Nr. 549-00) oder
gleichwertig
Fußkrümmer einserseits mit vertikalem Flansch nach EN
1092-2, andererseits mit BAIO-Doppelfunktionsmuffen für
die formschlüssige Verbindung mit BAIO-Spitzenden und
für den Anschluss von Guss,- Stahl-, PE-, und PVC-
Rohren, optional mit ZAK- oder Innengewindeabgängen
nach DIN ISO 228-1, Prüfgrundlage: EN 545.
Material:
Gehäuse: GJS-400, Korrosionsschutz durch Epoxidharz-
Pulverbeschichtung innen und außen gemäß
Gütesicherung RAL-GZ 662 der Gütegemeinschaft Schwerer
Korrosionsschutz - GSK unter Berücksichtigung der DIN
3476 (P) und DIN 30677-2 (Schichtdicke: min. 250 µm,
Porenfreiheit bei 3 kV, Haftung innen und außen min. 12
N/mm² nach Heißwasserlagerung, Nachweis der
Trinkwassertauglichkeit, Fremdüberwachung durch
neutrales Prüfinstitut)
Max. Betriebsdruck: 16 bar
Medium: Trinkwasser, Abwasser
BAIO-Muffe: DN 100, inklusive BAIO-Lippendichtung (BLD)
für Wasser, Verwendung: BAIO-Spitzenden, Gussrohre nach
EN 545, Stahlrohre mit Gussrohraußendurchmesser, PE-
Einschweißende, Stahl-Einschweißende
Flansch: DN 80
Optionales Zubehör:
Mehrpreis BBD-Dichtung für BLUTOP-Rohre (Best.-Nr.:
529-02)
Mehrpreis GKS-Dichtung für PE-/PVC-Rohre (Best.-Nr.:
529-01)
Muffen-Schmutzdichtung für PE-/PVC-Rohre (Best.-Nr.:
529-04)
Menge: 1,000 St

**1.6.2.28 EN-Stück mit seitl. ZAK46 DN100/80**
EN-Stück mit seitl. ZAK46 DN100/80
Erzeugnis: Fa. Hawle (Best. Nr. 549-00) oder
gleichwertig
Fußkrümmer einserseits mit vertikalem Flansch nach EN
1092-2, andererseits mit BAIO-Doppelfunktionsmuffen für
die formschlüssige Verbindung mit BAIO-Spitzenden und
für den Anschluss von Guss,- Stahl-, PE-, und PVC-
Rohren, optional mit ZAK- oder Innengewindeabgängen
nach DIN ISO 228-1, Prüfgrundlage: EN 545.
Material:
Gehäuse: GJS-400, Korrosionsschutz durch Epoxidharz-
Pulverbeschichtung innen und außen gemäß
Gütesicherung RAL-GZ 662 der Gütegemeinschaft Schwerer
Korrosionsschutz - GSK unter Berücksichtigung der DIN
3476 (P) und DIN 30677-2 (Schichtdicke: min. 250 µm,
Porenfreiheit bei 3 kV, Haftung innen und außen min. 12
N/mm² nach Heißwasserlagerung, Nachweis der
Trinkwassertauglichkeit, Fremdüberwachung durch
neutrales Prüfinstitut)
Max. Betriebsdruck: 16 bar
Medium: Trinkwasser, Abwasser
BAIO-Muffe: DN 100, inklusive BAIO-Lippendichtung (BLD)
für Wasser, Verwendung: BAIO-Spitzenden, Gussrohre nach
EN 545, Stahlrohre mit Gussrohraußendurchmesser, PE-
Einschweißende, Stahl-Einschweißende
Flansch: DN 80
Abgänge: 1 x ZAK 46
Optionales Zubehör:
Mehrpreis BBD-Dichtung für BLUTOP-Rohre (Best.-Nr.:
529-02)
Mehrpreis GKS-Dichtung für PE-/PVC-Rohre (Best.-Nr.:
529-01)
Muffen-Schmutzdichtung für PE-/PVC-Rohre (Best.-Nr.:
529-04)
Menge: 1,000 St

**1.6.2.29 Hinweispfosten**
StL-Nr. 204957851
Hinweispfosten aus profiliertem Aluminium,
Durchmesser 6 cm, 2,20 m über Gelände hoch,
mit Kunststoffabdeck-Kappe, einschl. Betonfundament aus C 8/10, 30 x 30 cm oder
DE=mind.350 mm, 80 cm tief, einschl.
Erdarbeiten, überschüssigen Boden beseitigen.
Menge: 2,000 St

**1.6.2.30 Unterflurhydrant mit Doppelabsperrung Unterflurhydrant mit Doppelabsperrung Form AD nach EN 1074-6 und EN 14339 DIN-DVGW registriert für Trinkwasser DN 80, PN 16**
Unterflurhydrant mit Doppelabsperrung
Form AD nach EN 1074-6 und EN 14339
DIN-DVGW registriert für Trinkwasser
DN 80, PN 16

Selbsttätig wirkende Kugelabsperrung;
Doppeltes Entleersystem mit zwei unabhängigen
Entleerungen mit Druckwasserschutz - kein Restwasser;
Mit integrierter Sicherheitsverriegelung der
Innengarnitur;
Selbstschließender Klauendeckel (variabel einstellbar
auf offenstehend);
Klaue mit Haltenasen; integrierter Mündungsschoner;
Gekapselte, spielfreie Spindellagerung;
Wartungsfreie Spindelabdichtung mit 3-facher O-Ring
Abdichtung in Messingbuchse gelagert;
Einteiliges Mantelrohr;
Integrierte Multifunktionsdichtung am Anschlussflansch;
Flanschanschlussmaße nach EN 1092-2;
Alle medienberührten Teile nach KTW und DVGW
Arbeitsblatt W270 (bakteriologisch unbedenklich);
Mantelrohr, Aufsatz und Klaue aus duktilem Gusseisen;
Ventilkegel aus duktilem Gusseisen allseitig mit EPDM
vulkanisiert;
Spindel aus nichtrostendem Stahl 1.4021;
Sämtliche Schrauben aus Edelstahl A2;
Druckrohr und Verbindungsstifte aus Edelstahl 1.4301;
Spindelmutter und Ventilsitzbuchse aus Messing

Korrosionsschutz:
innen und außen mit Epoxid-Beschichtung in GSK-
Ausführung "Schwerer Korrosionsschutz" nach
DIN 30 677-2, Schichtdicke >250 µm, Farbton blau, RAL
5005
Rohrdeckung: 1,25 m

VAG HYDRUS® G2 Unterflurhydrant, Form AD oder
gleichwertig

angebotenes Fabrikat: ____________
Menge: 2,000 St

**1.6.2.31 Sickerelement für Unterflurhydrant**
Sickerelement aus Polypropylen (PP), bestehend aus 2
wasserdurchlässigen Halbschalen zur Aufnahme und
langsamen Ableitung des beim Schließvorgang anfallenden
Restwassers, Halbschalen durch Schnapphaken und
Schnappösen einfach montierbar.
Flexdrain Sickerpackung Serie 35 Fabrikat AVK und PE-
Unterlage DN 4055
o. glw.

angebotenes Fabrikat:

'........................................'
Menge: 2,000 St

**1.6.2.32 Schild UH Pfost**
StL-Nr. 20495784004
Hinweisschild für Trinkwasser aus Kunststoff
mit auswechselbaren Zahlen und Leerfeldern,
DIN 4066 (UH) an Pfosten befestigen.
Menge: 2,000 St

**1.6.2.33 Straßenkappe einwalzbar**
Straßenkappe einwalzbar

Erzeugnis: Fa. Hawle (Best. Nr. 2071)
Straßenkappe einwalzbar, bestehend aus Kappe, Ziehring
und Deckel mit Haltestift, langer Ziehring mit großem
Verstellbereich, vorzugsweise für den Einbau in
bituminöse Verkehrsflächen, passend für Schieber und
Klappen, Baugröße in Anlehnung an DIN 4056, Schrägsitz
an Deckel und Ziehring vermindert Klapperneigung des
Deckels, Deckel mit Epoxidharz-Pulverbeschichtung zur
Vermeidung von Kontaktkorrosion zwischen Deckel und
Ziehring, mit Richtungspfeil auf Kappengehäuse,
optional mit Bremsring-Set (Best.-Nr.: 200BS) .

Material:
Kappe: GJL-200, schwarz getaucht
Ziehring: GJL-250, schwarz getaucht
Deckel: GJS-400, Korrosionsschutz durch Epoxidharz-
Pulverbeschichtung
Haltestift, Unterlegscheibe, Splint: nichtrostender
Stahl

Medium: Trinkwasser
Deckelform: rund
Deckelaufschrift: "W" für Trinkwasser
Menge: 2,000 St

**1.6.2.34 RL-Einbindung an Bestand**
Zulage für beidseitiges Einbinden neuer Rohrleitungen in bestehende Rohrleitungen:
Außerbetriebnahme des betroffenen Netzabschnittes, Wiederinbetriebnahme nach erfolgter
Einbindung, unabhängig von der Länge des
herausgenommenen Leitungsteiles und unabhängig von Material und Druckstufe der Rohrleitung, nach dem Durchmesser der bestehenden
Rohrleitung.
Erdarbeiten, Wasserhaltung, erforderliche Einbauteile und Rohrschnitte sind in diese Position mit
einzukalkulieren.
Für Bauabschnitt 1
Menge: 4,000 St

*Hinweis*
Vorbemerkungen Spülen und Desinfizieren

Rohrleitungen, Filter, Behälter für Trinkwasser vor
Inbetriebnahme spülen, desinfizieren nach DVGW W 291,
Inbetriebnahme in Teilstrecken nach Vereinbarung mit
der Bauüberwachung, einschließl. Beseitigung des
Wassers. Das erforderliche Wasser wird durch den AG für
die erstmalige Reinigung, Spülung, Desinfektion und
Befüllung zur Verfügung gestellt.
Das eingesetzte Desinfektionmittel (durch den AN selbst
zu besorgen) ist zu neutralisieren und schadlos zu
beseitigen, ein entsprechender Entsorgungsnachweis ist
vorzulegen.

In der Wasserprobe darf kein Restgehalt eines
Desinfektionmittels feststellbar sein
Das schriftliche Protokoll der mikrobiologischen
Untersuchung muss dem AG vorliegen
Bei der Probenahme wird durch den Zweckverband
zeitgleich eine Reverenzprobe aus dem best. Netz oder
der in Betrieb befindlichen Zuleitung gezogen und
beprobt.

Mikrobiologische Nachhaltigkeitsuntersuchung
Sieben Tage nach der Inbetriebnahme der Rohrleitung
wird die Einhaltung der Grenzwerte der TinkwV
überprüft. Zur Probenahme und Prüfung der Wasserproben
beauftragt der AG ein unabhängiges Umweltinstitut.

**1.6.2.35 Einbindungsteile spülen und desinfizieren**
Einbindungsteile desinfizieren und spülen mit
Hochdrucklanze.
Abrechnung je Stück Knotenpunkt.
Menge: 4,000 St

**1.6.2.36 RL spülen 100**
StL-Nr. 20495783001
Druckrohrleitung für Trinkwasser vor der Inbetriebnahme spülen, desinfizieren DVGW W 291,
Wasser für die Desinfektion wird beigestellt und
ist nach der Spülung zu beseitigen.
Desinfektionsmittel nach Wahl des AN,
jedoch nach Absprache mit dem AG
(betriebsübliche Desinfektion ist anzuwenden).
DN 100 und kleiner.
Menge: 267,000 m

**1.6.2.37 Widerlag.DPr. 80 bis 100**
Verankerungen und Rohrververschlüsse für die
Druckprüfung herstellen, vorhalten und beseitigen.
Vergütung je Druckprüfungsabschnitt,
Rohrleitung PN 16,
DN80 bis 100
Menge: 4,000 St

**1.6.2.38 Druckprüfung 100**
StL-Nr. 20495781001
Innendruckprüfung DIN 4279-3, an Druckrohrleitungen für Trinkwasser.
Prüfung in Teilstrecken nach Vereinbarung mit
dem AG. Wasser wird beigestellt und ist nach
der Prüfung zu beseitigen.
DN 100 und kleiner.
Menge: 267,000 m

#### Abschnitt 1.7 Wasserleitungshausanschlüsse

##### Titel 1.7.0 Wasserhausanschlüsse

*Hinweis*
Vorbemerkungen Grundstücksanschlüsse:
-
1. Allgemeines
Ist für eine Position in der Spalte "Langtext" nur
eine Ordnungszahl (OZ) angegeben, dann gilt der
Langtext dieser Position aus dem durch die führende Zahl gekennzeichneten Abschnitt dieses
StLH, einschließlich der zugehörigen Vorbemerkungen, Anmerkungen und Hinweise.
-
2. Technische Bedingungen
2.1 Die Isolierung von Metallteilen im Erdreich
wird gefordert. Sie ist in die Einheitspreise einzurechnen und wird nicht gesondert vergütet.
2.2 Die HDPE-Rohre sind nur bis zur Innenseite
des Mauerdurchbruchs zu führen. Unmittelbar an
der Innenseite ist auf verzinkte Stahlrohre überzugehen.
2.3 Der Hausanschluß ist bis zum Wasserzählerausgangsventil auszuführen.
2.4 Der AG behält sich vor, die Fabrikate für vom
AN zu liefernde Armaturen und Wasserzähler
zu bestimmen.
-
3. Abrechnung
3.1 Bei Grundstücksanschlüssen ist zwischen
privatem und öffentlichen Anteil zu unterscheiden.
Abrechnungsgrenze ist die Grundstücksgrenze.
3.2 Für den Privatanteil jedes einzelnen Grundstücksanschlusses ist eine gesonderte Rechnung
in vierfacher Ausfertigung zu stellen.
3.3 Jeder Rechnung ist ein von der örtlichen
Bauüberwachung und vom Anschlußnehmer
unterzeichnetes Aufmaßblatt beizufügen.
3.4 Die Vergütung der Anschlußleitungs-Privatrech-
nungen erfolgt vom AG an den AN gemeinsam
für alle ausgeführten Grundstücksanschlüsse.
Der AN hat eine Auflistung aller eingereichten
Rechnungen beizugeben.
3.5 Die öffentlichen Teile der Grundstücksanschlüsse werden gemeinsam abgerechnet, also genauso
behandelt wie Rohrgraben, Schächte usw., jedoch
in einer eigenen Rechnung erfaßt und vorgelegt.
3.6 Sonderregelungen über die Rechnungsstellung
bei überlangen Anschlüssen (länger 50 m)
bleiben vorbehalten.

**1.7.0.01 Anschluß der Wasserhausanschlüsse an das Provisorium**
Provisorische Wasserhausanschlüsse DN 32/40 PE-HD.
Verlegen einer Kunststoffleitung außerhalb des
Rohrgrabens.
Inkl. Rohrschutz und Überfahrschutz.
Einbau eines Zwischenstückes, Inkl. 2x Trennschnitt,
Formstücke für Anbindung an den 2 Trennstellen.
Vorhalten, warten, betreiben und abbauen, max. Länge
bis 10m
Menge: 21,000 St

**1.7.0.02 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 18,000 m3

**1.7.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe  bis 2,00 m,
für 'WL HA'

Boden 'Tone, weich bis halbfest'
Menge: 185,000 m3

**1.7.0.04 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 2,00 m,
für 'WL HA'

Boden 'Tone, weich bis halbfest'
Menge: 55,000 m3

**1.7.0.05 Zulage Bodenaustausch unter Rohrgrabensohle**
Bodenaustausch unter Rohrgrabensohle.
Nicht tragfähigen Boden fachgerecht ausheben und
fördern
Förderweg circa 4km
Ausgehobenes Bodenmaterial im Zwischenlager in
Haufwerken getrennt nach Homogenbereich zwischenlagern.
Bodenaustauschmaterial nichtbindiges,
verdichtungswilliges und gut abgestuftes
Schottermaterila der Körnung 0/45mm oder 0/56mmm
liefern und einbauen.

d = bis 40 cm
Menge: 45,000 m3

**1.7.0.06 Zwischengel. Leitungsgr.aush. fördern**
Zwischengelagerten belasteten Boden der OZ 'vorh.
Positionen'
aus Zwischenlager laden und fördern.
Förderweg ca. 35km.
Material nach Unterlagen des AG einer
zugelassenen Sammelstelle gegen
Nachweis zuführen.
Schadstoffbelastung Z 'voraussichtlich DKI'

Sammelstelle 'Reststoffdeponie Steinmühle'
Die Entsorgungsgebühren werden vom AG direkt
vergütet.
Menge: 415,000 t

**1.7.0.07 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 2,00 m,
Material 'unbelastetes Auffüllmaterial, Einbauklasse 0,
ein Eignungsnachweis ist zu erbringen'
einbauen und verdichten.
Menge: 30,000 m3

**1.7.0.08 Füllmaterial Sand**
Füllmaterial einbauen für die untere und
obere Bettungsschicht, in Rohrgräben,
profilgerecht, mit vom AN zu liefernden Stoffen,
Schichtdicke der unteren Bettungsschicht
30 cm Überdeckung
Sand 0/4.
Menge: 55,000 m3

**1.7.0.09 Suchschlitz herstellen**
Suchschlitz zur Feststellung der Lage von Kabeln,
Leitungen und dgl. herstellen.
Lage gem. Bestandsplänen.
Homogenbereich(e) nach Unterlagen des AG.
Leitungsart 'Ver- und Entsorgungsleitungen'

Tiefe m 'gem. Bestandsplänen'
Boden lösen, laden und zur Zwischenablagerfläche,
Förderweg ca. 4km, fördern. In Haufwerken zu ca. 500 m³
lagern.
Menge: 30,000 m3

**1.7.0.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 90,000 m

**1.7.0.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 65,000 m2

**1.7.0.12 Lastplattendruckversuch gem. den einschlägigen Richtlinien**
Lastplattendruckversuche gem. den einschlägigen
Richtlinien durchführen,
Personal- und sonstigen Kosten
Kontrollprüfung auf Anordnung des AG.
Verformungsmodul EV2 mindestens 45 MPa.
Menge: 21,000 St

**1.7.0.13 Unterquerung Gartenmauer**
Zuschlag zum Rohrgrabenaushub für die Unterquerung
von Gartenmauern, Zäunen, Gebäudemauern usw.
Der anfallende Handschacht ist in
diese Position einzurechnen. Weitere Zuschläge werden nicht gewährt.
Menge: 21,000 St

**1.7.0.14 PE-Xa-Rohr 40**
StL-Nr. 20495965002
Druckrohr aus PE-Xa (vernetztes PE-Rohr)
für Trinkwasser, in Ringbunden, mit glatten
Enden, PN 10, Verbindungen werden gesondert
vergütet, verlegen DIN EN 805 auf vorhandenem
Auflager in vorhandenen Gräben,
Verlegetiefe über 1,25 bis 1,75 m.
DN 32, Rohr 40 x 3,7.
Menge: 80,000 m

**1.7.0.15 FZ PE-Xa 40**
StL-Nr. 20495966002
Formstückzulage für PE-Xa-Rohre.
Vergütet wird 1 Stück je Verbindung (Steck-,
Schraub- oder Schweiß-verbindung),
DN/OD 40.
Menge: 45,000 St

**1.7.0.16 PE-Xa-Rohr 63**
StL-Nr. 20495965004
Druckrohr aus PE-Xa (vernetztes PE-Rohr)
für Trinkwasser, in Ringbunden, mit glatten
Enden, PN 10, Verbindungen werden gesondert
vergütet, verlegen DIN EN 805 auf vorhandenem
Auflager in vorhandenen Gräben,
Verlegetiefe über 1,25 bis 1,75 m.
DN 50, Rohr 63 x 5,8.
Menge: 45,000 m

**1.7.0.17 FZ PE-Xa 50**
StL-Nr. 20495966003
Formstückzulage für PE-Xa-Rohre.
Vergütet wird 1 Stück je Verbindung (Steck-,
Schraub- oder Schweiß-verbindung),
DN/OD 50.
Menge: 20,000 St

**1.7.0.18 Anbohrarmatur mit Halbschalen ZAK 46 Erzeugnis Fa. Hawle (Best. Nr. 238-00) oder gleichwertig**
Erzeugnis Fa. Hawle (Best. Nr. 238-00) oder
gleichwertig
Anbohrarmatur mit Halbschalen für die Montage auf PE-
Rohre nach DIN 8074 und PVC-Rohre nach DIN 8062, mit
oberer vertikaler und horizontaler ZAK-Muffe 90 Grad
zur Rohrrichtung für die formschlüssige Verbindung von
Fittings mit ZAK-Spitzende, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN 12266-
1, DVGW W 336.
Material:
Gehäuse: GJS-400, Korrosionsschutz durch Epoxidharz-
Pulverbeschichtung innen und außen gemäß
Gütesicherung RAL-GZ 662 der Gütegemeinschaft Schwerer
Korrosionsschutz - GSK unter Berücksichtigung der DIN
3476 (P) und DIN 30677-2 (Schichtdicke: min. 0,25 mm,
Porenfreiheit bei 3 kV, Haftung innen und außen min. 12
N/mm² nach Heißwasserlagerung, Nachweis der
Trinkwassertauglichkeit, Fremdüberwachung durch
neutrales Prüfinstitut)
Spindel/Steckscheibenantrieb/Steckscheibe:
nichtrostender Stahl
Dichtungen: EPDM gemäß KTW-BWGL für Wasser

Medium: Trinkwasser
Max. Betriebsdruck: 16 bar
Rohraußendurchmesser: d 180 mm
oberer Abgang: ZAK 46
Max. Bohrungsdurchmesser: 36 mm
Menge: 14,000 St

**1.7.0.19 Anbohrarmatur mit Halbschalen ZAK 69 Erzeugnis Fa. Hawle (Best. Nr. 23 6-00) oder gleichwertig**
Erzeugnis Fa. Hawle (Best. Nr. 236-00) oder
gleichwertig

Anbohrarmatur mit Halbschalen für die Montage auf PE-
Rohre nach DIN 8074 und PVC-Rohre nach DIN 8062, mit
vertikaler ZAK-Muffe für die formschlüssige Verbindung
von Fittings mit ZAK-Spitzende, Halbschalen kalibriert
für Kunststoffrohraussendurchmesser, metallischer
Anschlag der beiden Halbschalen, Abdichtung zu
Kunststoffrohr über Mehrfach-O-Ring-Profil,
Halbschalenbreite 120 mm, Absperrung durch eine
Steckscheibe aus nichtrostendem Stahl, vollkommen
freier Durchgang, Steckscheibe in geöffnetem Zustand
vollständig außerhalb des Durchflussmediums, Öffnen und
Schließen des Durchgangs mit Halbumdrehung,
Spindelvierkant 12,3 mm, Oberteil mit Rundgewinde zur
stiftlosen Befestigung der Einbaugarnitur,
Prüfgrundlagen: Trinkwasser: EN 12266-1, DVGW W 336,
Gas: DVGW VP 300, DIN 3230-5.
Material:
Gehäuse: GJS-400, Korrosionsschutz durch Epoxidharz-
Pulverbeschichtung innen und außen gemäß
Gütesicherung RAL-GZ 662 der Gütegemeinschaft Schwerer
Korrosionsschutz - GSK unter Berücksichtigung der DIN
3476 (P) und DIN 30677-2 (Schichtdicke: min. 0,25 mm,
Porenfreiheit bei 3 kV, Haftung innen und außen min. 16
N/mm² nach Heißwasserlagerung, Nachweis der
Trinkwassertauglichkeit, Fremdüberwachung durch
neutrales Prüfinstitut)
Spindel/Steckscheibenantrieb/Steckscheibe:
nichtrostender Stahl
Dichtungen: EPDM gemäß KTW-BWGL für Wasser

Medium: Trinkwasser
Max. Betriebsdruck: 16 bar
Rohraußendurchmesser: 180 mm
oberer Abgang: ZAK 69
Max. Bohrungsdurchmesser: 45 mm
Menge: 6,000 St

**1.7.0.20 Steckfitting, ZAK 46**
Erzeugnis Fa. Hawle (Best. Nr. 616-00) oder
gleichwertig

Steckfitting, einerseits mit ZAK-Spitzende und
Verdrehsicherung für die formschlüssige Verbindung von
Armaturen und Formstücken mit ZAK-Muffe, andererseits
mit Steckmuffe für die längskraftschlüssige Verbindung
mit PE-Rohren nach DIN 8074 und PE-X-Rohren nach DIN
16893 (Ausführung für PVC-Rohre auf Anfrage),
Prüfgrundlage: DVGW W 534.
Material: GJS-400, Korrosionsschutz durch Epoxidharz-
Pulverbeschichtung innen und außen gemäß
Gütesicherung RAL-GZ 662 der Gütegemeinschaft Schwerer
Korrosionsschutz - GSK unter Berücksichtigung der DIN
3476 (P) und DIN 30677-2 (Schichtdicke: min. 0,25 mm,
Porenfreiheit bei 3 kV, Haftung innen und außen min. 12
N/mm² nach Heißwasserlagerung, Nachweis der
Trinkwassertauglichkeit, Fremdüberwachung durch
neutrales Prüfinstitut)
Wirbelklemme: POM
O-Ring: EPDM

Max. Betriebsdruck: 16 bar
ZAK 46
Rohraußendurchmesser: d 50 mm
Medium: Trinkwasser, Abwasser
Bei Anschluss von PE-Rohren ist eine Stützhülsen (Best.
-Nr. 590) zu verwenden.
Menge: 14,000 St

**1.7.0.21 Winkel 45° mit ZAK®-Spitzende (ZAK 69) und Steckfitting**
Erzeugnis: Fa. Hawle (Best. Nr. 649-00) oder
gleichwertig

Winkel-Steckfitting 45 Grad, einerseits mit ZAK-
Spitzende und Verdrehsicherung für die formschlüssige
Verbindung von Armaturen und Formstücken mit ZAK-Muffe,
andererseits mit Steckmuffe für die
längskraftschlüssige Verbindung mit PE-Rohren nach DIN
8074 und PE-X-Rohren nach DIN 16893 (Ausführung für
PVC-Rohre auf Anfrage), Prüfgrundlage: DVGW W 534.
Material: GJS-400, Korrosionsschutz durch Epoxidharz-
Pulverbeschichtung innen und außen gemäß
Gütesicherung RAL-GZ 662 der Gütegemeinschaft Schwerer
Korrosionsschutz - GSK unter Berücksichtigung der DIN
3476 (P) und DIN 30677-2 (Schichtdicke: min. 0,25 mm,
Porenfreiheit bei 3 kV, Haftung innen und außen min. 12
N/mm² nach Heißwasserlagerung, Nachweis der
Trinkwassertauglichkeit, Fremdüberwachung durch
neutrales Prüfinstitut)
Wirbelklemme: POM
O-Ring: EPDM
Medium: Trinkwasser, Abwasser
Max. Betriebsdruck: 16 bar
Menge: 6,000 St

**1.7.0.22 HA-Schieber 40**
Erzeugnis: Fa. Hawle (Best. Nr. 281-00) oder
gleichwertig
Absperrschieber weichdichtend, einerseits mit ZAK-
Spitzende und Verdrehsicherung für die formschlüssige
Verbindung von Armaturen, Formstücken und Fittings mit
ZAK-Muffe, andererseits mit Steckmuffe für die
längskraftschlüssige Verbindung mit PE-Rohren nach DIN
8074 und PE-X-Rohren nach DIN 16893 (Ausführung für
PVC-Rohre auf Anfrage), Spindelvierkant: 12,3 mm,
Oberteil mit Rundgewinde zur stiftlosen Befestigung der
Einbaugarnitur, Prüfgrundlagen: EN 1074-1, EN 1074-2
und EN 12266-1.
Material:
Gehäuse und Oberteil: GJS-400, Korrosisonsschutz durch
Epoxidharz-Pulverbeschichtung innen und außen gemäß
Gütesicherung RAL-GZ 662 der Gütegemeinschaft Schwerer
Korrosionsschutz - GSK unter Berücksichtigung der DIN
3476 (P) und DIN 30677-2 (Schichtdicke: min. 0,25 mm,
Porenfreiheit bei 3 kV, Haftung innen und außen min. 16
N/mm² nach Heißwasserlagerung, Nachweis der
Trinkwassertauglichkeit, Fremdüberwachung durch
neutrales Prüfinstitut)
Spindel: nichtrostender Stahl
Keil: Messing, innen und außen EPDM gemäß KTW-BWGL für
Wasser
Medium: Trinkwasser
Max. Betriebsdruck: 16 bar
Menge: 21,000 St

**1.7.0.23 Straßenkappe HA**
Straßenkappe einwalzbar
Erzeugnis: Fa. Hawle (Best. Nr. 2071)
Straßenkappe einwalzbar, bestehend aus Kappe, Ziehring
und Deckel mit Haltestift, langer Ziehring mit großem
Verstellbereich, vorzugsweise für den Einbau in
bituminöse Verkehrsflächen, passend für Schieber und
Klappen, Baugröße in Anlehnung an DIN 4056, Schrägsitz
an Deckel und Ziehring vermindert Klapperneigung des
Deckels, Deckel mit Epoxidharz-Pulverbeschichtung zur
Vermeidung von Kontaktkorrosion zwischen Deckel und
Ziehring, mit Richtungspfeil auf Kappengehäuse,
optional mit Bremsring-Set (Best.-Nr.: 200BS) .

Material:
Kappe: GJL-200, schwarz getaucht
Ziehring: GJL-250, schwarz getaucht
Deckel: GJS-400, Korrosionsschutz durch Epoxidharz-
Pulverbeschichtung
Haltestift, Unterlegscheibe, Splint: nichtrostender
Stahl

Medium: Trinkwasser
Deckelform: rund
Deckelaufschrift: "W" für Trinkwasser
Menge: 21,000 St

**1.7.0.24 Teleskopeinbaugarnitur**
Erzeugnis: Fa. Hawle (Best. Nr. 950-00) oder
gleichwertig
Einbaugarnitur teleskopisch, für die Betätigung von
Absperrarmaturen im erdverlegten Rohrleitungsbau, DN 50
- DN 200 mit Rundgewindeglocke zur stiftlosen
Befestigung der Einbaugarnitur am Rundgewindeadapter
der Absperrarmatur, DN 250 - DN 600 mit Schutzglocke,
mit Flügelkappe unter Betätigungsvierkant zur oberen
Abstützung in der Tragplatte der Straßenkappe,
Flügelkappe mit Hülsrohr verschweißt, Kuppelmuffe mit
Bohrung und Splint für die auszugssichere Verbindung
der Einbaugarnitur mit der Spindel der Absperrarmatur,
mit Schlüsselstange aus S355J2G3 nach DIN EN 10025 -
verzinkt und Hülsrohr aus PE-HD.
Material:
Rundgewindeglocke: GJL-250, Korrosionsschutz durch
Epoxidharz-Pulverbeschichtung innen und außen gemäß
Gütesicherung RAL-GZ 662 der Gütegemeinschaft Schwerer
Korrosionsschutz - GSK unter Berücksichtigung der DIN
3476 (P) und DIN 30677-2 (Schichtdicke: min. 0,25 mm,
Porenfreiheit bei 3 kV, Haftung innen und außen min. 12
N/mm² nach Heißwasserlagerung, Nachweis der
Trinkwassertauglichkeit, Fremdüberwachung durch
neutrales Prüfinstitut)
Schlüsselnuss und Kuppelmuffe: GJS-400, bituminiert,
verzinkt
Schlüsselstange: Stahl S355J2G3 nach DIN EN 10025 -
verzinkt
Hülsrohr: PE-HD
Verwendung:
Menge: 21,000 St

**1.7.0.25 Druckprüfung 32**
StL-Nr. 20495967001
Innendruckprüfung DIN 4279, an Druckrohrleitungen für Trinkwasser, Wasser wird beigestellt
und ist nach der Prüfung zu beseitigen.
Vergütung je Grundstücksanschluß.
DN/OD 32.
Menge: 14,000 St

**1.7.0.26 Druckprüfung 50**
StL-Nr. 20495967003
Innendruckprüfung DIN 4279, an Druckrohrleitungen für Trinkwasser, Wasser wird beigestellt
und ist nach der Prüfung zu beseitigen.
Vergütung je Grundstücksanschluß.
DN/OD 50.
Menge: 6,000 St

**1.7.0.27 RL spülen 32**
StL-Nr. 20495968001
Druckrohrleitung für Trinkwasser vor Inbetriebnahme spülen, desinfizieren DVGW 291,
Desinfektionsmittel nach Wahl des AN,
jedoch nach Absprache mit dem AG
(betriebsübliche Desinfektion ist anzuwenden).
Vergütung je Grundstücksanschluß.
DN/OD 32.
Menge: 14,000 St

**1.7.0.28 RL spülen 50**
StL-Nr. 20495968003
Druckrohrleitung für Trinkwasser vor Inbetriebnahme spülen, desinfizieren DVGW 291,
Desinfektionsmittel nach Wahl des AN,
jedoch nach Absprache mit dem AG
(betriebsübliche Desinfektion ist anzuwenden).
Vergütung je Grundstücksanschluß.
DN/OD 50.
Menge: 6,000 St

**1.7.0.29 Ortungswarnband**
StL-Nr. 20495956002
Rohrleitung markieren mit Trassenwarnband
Kennzeichnung: "Achtung Wasserleitung",
aus Kunststoff mit eingelegtem Ortungsdraht.
Menge: 125,000 m

**1.7.0.30 Handschacht**
StL-Nr. 204952171
Ausheben von Hand als Zulage zur Bodenbewegung. Handschacht wird nur bei besonderer
Anordnung des AG anerkannt und nach Aufmaß
abgerechnet. Bei Antreffen von Hindernissen wird
kein Handschacht vergütet. Die erforderliche
Handarbeit ist mit der Sicherungs- und Erschwerniszulage für das Hindernis abgegolten.
Menge: 25,000 m3

#### Abschnitt 1.8 Breitbandversorgung

##### Titel 1.8.0 Erdarbeiten Speed Pipe

**1.8.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 55,000 m3

**1.8.0.02 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 1,50 m,
für 'Speed Pipe'

Boden 'Tone, weich bis halbfest'
Menge: 155,000 m3

**1.8.0.03 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 1,50 m,
für 'Speed Pipe'

Boden 'Tone, weich bis halbfest'
Menge: 140,000 m3

**1.8.0.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,50 m,
Material 'unbelastetes Auffüllmaterial, Einbauklasse 0,
ein Eignungsnachweis ist zu erbringen'
einbauen und verdichten.
Menge: 145,000 m3

**1.8.0.05 Zwischengel. Leitungsgr.aush. fördern**
Zwischengelagerten belasteten Boden der OZ 'vorh.
Positionen'
aus Zwischenlager laden und fördern.
Förderweg ca. 35km.
Material nach Unterlagen des AG einer
zugelassenen Sammelstelle gegen
Nachweis zuführen.
Schadstoffbelastung Z 'voraussichtlich DKI'

Sammelstelle 'Reststoffdeponie Steinmühle'
Die Entsorgungsgebühren werden vom AG direkt
vergütet.
Menge: 280,000 t

**1.8.0.06 Füllmaterial Sand**
Füllmaterial einbauen für die untere und
obere Bettungsschicht, in Rohrgräben,
profilgerecht, mit vom AN zu liefernden Stoffen,
Schichtdicke der unteren Bettungsschicht
30 cm Überdeckung
Sand 0/4.
Menge: 45,000 m3

**1.8.0.07 Handschacht**
StL-Nr. 204952171
Ausheben von Hand als Zulage zur Bodenbewegung. Handschacht wird nur bei besonderer
Anordnung des AG anerkannt und nach Aufmaß
abgerechnet. Bei Antreffen von Hindernissen wird
kein Handschacht vergütet. Die erforderliche
Handarbeit ist mit der Sicherungs- und Erschwerniszulage für das Hindernis abgegolten.
Menge: 55,000 m3

**1.8.0.08 Suchschlitz herstellen**
Suchschlitz zur Feststellung der Lage von Kabeln,
Leitungen und dgl. herstellen.
Lage gem. Bestandsplänen.
Homogenbereich(e) nach Unterlagen des AG.
Leitungsart 'Ver- und Entsorgungsleitungen'

Tiefe m 'gem. Bestandsplänen'
Boden lösen, laden und zur Zwischenablagerfläche,
Förderweg ca. 4km, fördern. In Haufwerken zu ca. 500 m³
lagern.
Menge: 25,000 m3

**1.8.0.09 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 150,000 m

**1.8.0.10 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 66,000 m2

**1.8.0.11 Schutzrohr gestellt**
Schutzrohr gestellt
einschließlich Sandbettung und Schutzschicht, aus
Schutzrohren aus PVC hart herstellen
Menge: 35,000 m

##### Titel 1.8.1 Leitungsverlegung Speed Pipe

*Hinweis*
Dokumentation
Durch den AN sind über den gesamten Bau- und
Montagezeitraum zur Dokumentation der Tiefbau- und
Montagearbeiten Fotoaufnahmen nach den im Folgenden
beschriebenen Vorgaben des AG durchzuführen. Diese sind
dem AG zur Abnahme und auf Wunsch des AG auch im Rahmen
der gestellten Abschlagsrechnungen, vollständig
geordnet, digital zu übergeben. Dazu kann der
Datenträger verwendet werden, der bei Baubeginn vom AG
übergeben wurde.
Für die Tiefbauarbeiten sind zur Dokumentation der
Erdbauarbeiten Aufnahmen pro Straßenzug und pro 50 m,
plus Einzelfotos an besonderen Netzpunkten gefordert.

Mindestens erkennbar müssen sein:
Baustellenumgebung vor Baubeginn, insbesondere
sichtbare Schäden an Oberfläche, Bebauung und
Vegetation
Rohrgraben mit verlegten Leitungen bzw. Kabel,
insbesondere der Rohrbettung und Verbau, Hindernisse
und Spartenquerungen
Baugruben
Straßenquerungen, insbesondere bei Einbau von
Schutzrohren oder Nutzung von KSR
Arbeiten an Engstellen und Endpunkten
Details von Muffen, Schächten, Anschlüssen, Abgängen,
Straßenübergängen etc.
geänderte Trassenführungen, Hindernisse, Engstellen u.
ä. (insb. für Rotberichtigung)
wiederhergestellte Oberflächen

Dateibezeichnung: Projekt_Straßenname_Hausnr._Inhalt
Foto.jpg

In geeigneter Ordnerstruktur ablegen (Serie der
zugehörigen Einzelfotos)

**1.8.1.01 Digitales Einmessen der Leerrohranlage**
GPS-Einmessung und Dokumentation des gesamten
Trassenverlaufs

Eingeschlossene Leistungen: Ausarbeitung der
Bestandsunterlagen nach den Richtlinien des
Auftraggebers.

Rechtsverbindliches Aufnehmen der tatsächlichen
Lagekoordinaten (Hoch-, Rechts- und NN-Höhen) nach
Verlegung am offenen Graben mit Bezug zu vorhandenen
Festpunkten (Beispiele: Bauwerke, Grenz-/TP Steine) und
Erfassung von Minderdeckungen und deren Schutz.
Anforderungen im Topographischen, Amtlichen System,
Übertrag der Daten in Koordinatensystem ETRS 89 UTM 32
(WKID 25832).

Die Arbeiten beinhalten alle An- und Abfahrten.
.
Menge: 570,000 m

*Hinweis*
Verlegen und Einziehen von Leerrohren und
Leerrohrverbänden (Microducts)
Die Regelungen der DIN VDE 0298 Teil 1
Die Verlegung der Microductverbände erfolgt im
vorbereiteten Kabelgraben in einer oder in mehreren
Lagen. Die Vorgaben des Herstellers zur Verlegung sowie
die DIN VDE 0298 Teil 1 sind einzuhalten.
Microductverbände, die im jeweiligen Streckenabschnitt
für Hausanschlüsse genutzt werden, sind grundsätzlich
in der obersten Lage zu verlegen. Vor Bauausführung
werden die Verlegepläne belegungsbezogen übergeben. Die
Einbindung von Ziehschächten oder Kabelverzweigern
außerhalb der Haupttrasse (z.B. in Gehwegen) ist
vorgesehen und wird in den Ausführungsplänen
dargestellt. Das Auf- und Abladen der Kabeltrommeln vom
LKW und das Auslegen der Microductverbände in der
erforderlichen Anzahl und Länge für den jeweiligen
Bauabschnitt ist einzukalkulieren. Die Abrechnung
erfolgt nach tatsächlicher Grabenlänge in Abhängigkeit
von der Verbandanzahl entsprechend nachfolgender
Positionen. In die Position ist die Lieferung und
Verlegung eines Trassenwarnbandes "ACHTUNG
Glasfaserkabel" mittig, 20 cm über der obersten
Microduct Lage einzukalkulieren.

Mikroröhrchen, Rohrverbunde und KSR sind zum Schutz vor
Eindringen von Sand, Schmutz und Wasser sofort nach
Anschnitt mit Schutzkappen bis zur endgültigen Montage
zu verschließen.

Die Beschriftung (Vorgaben der Ausführungspläne) der
Anfangs- und Endpunkte (insbesondere bei
Straßenübergängen und Längstrassen) aller Rohrverbände
und Leerrohre erfolgt durch geprägte Kabelfahnen. Die
Beschaffung und Befestigung ist in die jeweilige
Position einzukalkulieren.
Des Weiteren sind alle Rohrverbände und Leerrohre in
Abständen von höchstens 2,0 m mit einem entsprechenden
Farbcode zu kennzeichnen (Kabelclip oder farbiges
Klebeband). Die Beschaffung und Befestigung ist in die
jeweilige Position einzukalkulieren.
Es darf für alle Arbeiten nur das vom Hersteller
vorgegebene Werkzeug verwendet werden.
Der Auftragnehmer hat sein Personal und das seines
Nachunternehmers für die jeweilige Technik beim
Hersteller zertifizieren zu lassen. Die Zertifizierung
ist vor Arbeitseinsatz dem Auftraggeber nachzuweisen.

*Hinweis*
Dokumentation
Durch den AN sind über den gesamten Bau- und
Montagezeitraum zur Dokumentation der Tiefbau- und
Montagearbeiten Fotoaufnahmen nach den im Folgenden
beschriebenen Vorgaben des AG durchzuführen. Diese sind
dem AG zur Abnahme und auf Wunsch des AG auch im Rahmen
der gestellten Abschlagsrechnungen, vollständig
geordnet, digital zu übergeben. Dazu kann der
Datenträger verwendet werden, der bei Baubeginn vom AG
übergeben wurde.
Für die Tiefbauarbeiten sind zur Dokumentation der
Erdbauarbeiten Aufnahmen pro Straßenzug und pro 50 m,
plus Einzelfotos an besonderen Netzpunkten gefordert.

Baustellenumgebung vor Baubeginn, insbesondere
sichtbare Schäden an Oberfläche, Bebauung und
Vegetation
Rohrgraben mit verlegten Leitungen bzw. Kabel,
insbesondere der Rohrbettung und Verbau, Hindernisse
und Spartenquerungen
Baugruben
Straßenquerungen, insbesondere bei Einbau von
Schutzrohren oder Nutzung von KSR
Arbeiten an Engstellen und Endpunkten
Details von Muffen, Schächten, Anschlüssen, Abgängen,
Straßenübergängen etc.
geänderte Trassenführungen, Hindernisse, Engstellen u.
ä. (insb. für Rotberichtigung)
wiederhergestellte Oberflächen

Dateibezeichnung: Projekt_Straßenname_Hausnr._Inhalt
Foto.jpg

In geeigneter Ordnerstruktur ablegen (Serie der
zugehörigen Einzelfotos)

*Hinweis*
Verlegung und Montage
In den Erschließungsgebieten werden mehrere
Gebäudegruppen über Verteilerschränke oder Muffen
angeschlossen, vom jeweiligen Verteiler-Punkt werden
Zubringerleitungen an den POP geführt. Das Setzen von
Schächten oder Netzverteiler-Schränken erfolgt nach
Vorgabe des AG durch die ausgehändigten
Planungsunterlagen und NVt-Belegungspläne.

Die Installation der Glasfaser erfolgt in einem
Mikrorohrsystem. Jedes Gebäude, das in den
Projektunterlagen entsprechend als geplant vermerkt
wurde und zu dem ein unterzeichneter Vertrag vorliegt
(Vermerk in der Adressenliste), wird mit einem
Mikrorohr und einem 6- bis 24-fasrigen Glasfaserkabel
erschlossen. Die Mikrorohrstrukturen werden als
Rohrverbände sowie Einzelröhrchen geplant. Alle
Adressen, bei denen kein Vertrag vorliegt, werden
lediglich bis zur Grundstücksgrenze vorverlegt.

Daneben erfolgt in einzelnen Trassen die Verlegung von
Rohrverbänden für die Zubringer zu benachbarten
Bauabschnitten. In der Regel sind mehrere Rohrverbände
in einem Trassenabschnitt zu verlegen.

Die Verlegung der Microductverbände sollte möglichst in
langen und zusammenhängenden Abschnitten erfolgen.
Zusätzliche Schnitte der Verbände sind zwingend zu
vermeiden.

Die Verbindungsstellen der Mikroröhrchen werden nur
nach den technischen Erfordernissen und nach den
Ausführungsvorgaben vergütet.

Zusätzliche Verbindungsstellen, welche aufgrund des
Bauablaufs des AN erforderlich werden, werden nicht
vergütet.

Die Verbindungs- und Abzweigarbeiten dürfen nur durch
geschulte/zertifizierte Monteure erfolgen.

Das Montieren von Endkappen, Endverschlüssen
(Transport) für Bauzwischenstände ist in die LV Pos.
einzurechnen und wird nicht gesondert vergütet.
Weiterhin ist das Entfernen des äußeren Schutzmantels
eines Rohrverbundes und ggf. das Erstellen einer
Grabenerweiterung (Montagegrube) in die LV Pos.
einzurechnen und wird nicht gesondert vergütet.

Die Montageanweisungen der Hersteller sind einzuhalten.

**1.8.1.02 Verlegung von einem Microductverband**
Fachgerechte Verlegung von einem Microductverband
24x10,7x16 oder 2x10 (oder ähnlich) in einem
Grabenabschnitt.
Menge: 570,000 m

**1.8.1.03 Verlegung von einem Einzelröhrchen**
Fachgerechte Verlegung von einem Einzelröhrchen 10/2,0
(oder ähnlich) in einem Grabenabschnitt.
Menge: 125,000 m

**1.8.1.04 Einzelröhrchen in Schutzrohr einziehen**
Einzelröhrchen in Schutzrohr in leeres oder belegtes
Schutzrohr (Trassenabschnitt oder Strassenquerung)
einziehen.
Menge: 125,000 m

**1.8.1.05 Montage Doppelsteckmuffe 10 mm**
Montage einer Doppelsteckmuffe  10 mm zum Verbinden
zweier unbelegten Einzelröhrchen bis 20 mm
Außendurchmesser.
Menge: 21,000 St

**1.8.1.06 Montage Endkappe 10 mm permanent**
Montage einer Endkappe 10 mm zum verbleibenden
Abschluss eines unbelegten Röhrchens
Menge: 70,000 St

**1.8.1.07 Herstellen eines Abzweig für 1x Hausanschluss (7-20mm)**
Abzweig auf Haupttrasse mit Doppelsteckmuffe herstellen
und zur kontrollierten Microductumlenkung die
Biegeradienkontrolle einbauen und mit Kabelbinder
befestigen. Ungenutzte Microducts mit permanenten
Endstopfen verschließen. Microduct durch die
Hauseinführung in das Gebäude einführen. Hauseinführung
gem. Herstellerangeben einbauen. Microduct ca. 1,5 m in
das Gebäude ragen lassen, Gasstop montieren und mit
Rasterbogen parallel zur Wand fixieren.
Menge: 21,000 St

**1.8.1.08 PE-HD Kabelrohre mit RTR-Innenriefung liefern**
Kabelrohre aus PE-HD, geeignet zum Einziehen in
Horizontalspülbohrungen und zur Grabenverlegung,
Einblasen und Einziehen von LWL-Kabeln; Maße nach DIN
8074, Druckbeständigkeit min. 12 bar bei 35 °C für 2
Std.; Farbe schwarz RAL9005, an der Innenfläche längs
verlaufende RTR-Innenriefung;
Signierung mit Heißprägung in Kontrastfarbe, min. 4 mm
hoch: [Hersteller] Kabelrohr PE-HD [50x4,6] DIN 8074
[Fertigungsdatum (6-stellig TTMMJJ)] [Meterzahl 4-
stellig].

Fabrikat: PE-Kabelrohr nach DIN 8074 mit RTR-
Innenriefung von REHAU oder gleichwertig;

Lieferaufmachung: Trommel oder Ringbund, Rohrenden mit
Endkappen verschlossen;

Verlegung fachgerecht entsprechend den einschlägigen
Verlegerichtlinien (z.B. ZTV-TKNetz 10 und 12 der T-
Com, EN 1610) und Technischer Information des
Herstellers.
Menge: 50,000 m

**1.8.1.09 24 x10 mm Microduct - Rohrverbunde liefern**
24 x10 Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 335,000 m

**1.8.1.10 7x16 mm Microduct - Rohrverbunde liefern**
7x16 Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 125,000 m

**1.8.1.11 2x10 mm Microduct - Rohrverbunde liefern**
2x10Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 100,000 m

**1.8.1.12 10/2 mm Microduct - Einzelrohr liefern**
Mikrokabelrohr 10/2 mm dickwandig zum Einblasen von
Mikrokabeln, geeignet zum Einziehen oder Einblasen in
Schutzrohre; zur direkten Erdverlegung geeignet;
Material: PE-HD, mit speziell reibungsarmer RTR-
Innenriefung  zur Erreichung maximaler Einblaslängen

Fertigung nach DIN 16874; Druckprüfung 170h / 80°C / 4
N/mm²

UV-stabilisiertes Material ermöglicht Freilagerdauer
von max. 2 Jahre

Farbe transluzent zur deutlichen Belegungserkennung,
mit doppelter Farbstreifen-Kennzeichnung in den Farben
blau, gelb, grün, rot, braun, violett, weiß, grau,
schwarz, orange

Signierung:
[Hersteller] [Abmessung] [Fertigungsdatum] [Meterzahl]

Aufmachung:
1750 m auf Holztrommel

Bezugsquelle: REHAU AG + Co oder gleichwertig
Menge: 85,000 m

**1.8.1.13 Doppelsteckkupplung 10 mm liefern**
Steckverbinder zur zugfesten und druckdichten
Verbindung von zwei 12/2 mm Mikrokabelrohren,
druckdicht bis 15 bar, Sicherungsclips zum Sichern und
Lösen der Verbindung werkseitig vormontiert, für die
direkte Erdverlegung geeignet. Klemmzähne aus
rostfreiem Federstahl.

Auszugskraft mindestens 200 N
Haltbarkeit im Erdreich 20 Jahre
beständig gegen übliche Gleitmittel, die zum Einblasen
erforderlich sind
beständig gegen im natürlichen Erdreich vorkommende
Säuren, Salze und Laugen
Montageeinsatz im Temperaturbereich von -10 bis +50° C
nach DIN EN 50411-2-8

Farbe: transparent

Fabrikat: GABOCOM oder gleichwertig
Menge: 21,000 St

**1.8.1.14 Endkappen 10 mm liefern**
Endkappen geeignet zum permanenten, druckdichten
Verschließen von unbelegten 10/2 mm Mikrokabelrohren,
druckdicht bis 15 bar, Sicherungsclips zum Sichern und
Lösen der Verbindung werkseitig vormontiert, für die
direkte Erdverlegung geeignet. Klemmzähne aus
rostfreiem Federstahl.

Farbe: transparent
Menge: 21,000 St

*Hinweis*
Inbetriebnahme
Die förmliche Abnahme kann stattfinden, sobald die an
die Ausführung gestellten Bedingungen erfüllt sind, und
wenn seitens des Auftraggebers keinerlei Ansprüche mehr
auf Vollständigkeit erhoben werden. Eine
Abnahmebestätigung erfolgt jedoch nur, wenn die
ordnungsgemäße Errichtung und Funktionalität der Anlage
nachweislich erbracht wurde und die vollständige
Dokumentation, für die Bauakten vorliegt. Die
Gewährleistung bleibt bis zur Gesamtabnahme auf Seiten
des AN.
Die Abnahme kann daher nur durchgeführt werden, wenn
die nachfolgend vereinbarten Fristen und Schritte zur
vollständigen Vorlage der Dokumentationsunterlagen und
Nachweise durch den AN eingehalten werden und diese vom
Fördermittelgeber als ordnungsgemäß anerkannt werden.

*Hinweis*
Abnahmedokumentaion
Die vollständige Dokumentation des AN in digitaler und
ausgedruckter Form ist wie folgt beschrieben und in
Übereinstimmung mit den Dokumentationsanforderungen des
AG, spätestens 15 Arbeitstage nach Fertigstellung des
zu bauenden Projektteilgebietes, vorzulegen.

Der Nachweis hat in digitaler und Papierform folgendes
zu beinhalten:
bestätigte Protokolle der Oberflächenübernahme durch
den Träger der Straßenbaulast (inkl.
Verdichtungsnachweise)  1-fach im Original
Bilddokumentation in digitaler Form
Rotberichtigung der Planunterlagen in Papierform
Begehungsprotokolle der anzuschließenden Objekte
Bestätigung des Gebäudeeigentümers über die
Ordnungsgemäße - Bauausführung im Gebäude  1-fach im
Original
vollständige Dokumentation der Hauseinführung und des
APL
Schachtlisten/Schachtskizzen mit Aufnahme der
Kabelmetrierung

Bei Bohrungen ist zusätzlich zur Achsvermessung unter
Eintragung der Bohrpunkte ein entsprechendes
Höhenprofil zu erstellen und zu übergeben.

Nach Fertigstellung der Arbeiten (d. h. nach Übergabe
der vollständigen Dokumentationsunterlagen) hat der
Auftragnehmer eine schriftliche Fertigstellungsmeldung
der Gesamtleistung an den AG zu stellen. Auch eine
Anzeige per Mail wird akzeptiert.

*Hinweis*
Rotberichtigung der Planunterlagen
Pläne und alle sonstigen vom AG beigestellten
Unterlagen sind vom AN auf Basis der
Ausführungsunterlagen mit "Roteintragungen" ("as
built") der Änderungen zu versehen. Sämtliche
Änderungen während der Ausführung sind vom AN umgehend
zu dokumentieren, damit diese mit der BL abgestimmt und
an diese zeitnah übergeben werden können. Hierzu zählt
insbesondere auch die Übersicht der Speedpipezuteilung
pro Hausanschluss (Excelliste). Änderungen können dort
in die vorgegebenen Zeilen eingetragen werden. Der AN
erhält mit der Übergabe des Projektordners außerdem
Übersichtspläne für die NVt-Belegung. Die darauf
festgelegten Vorgaben sind vom AN umzusetzen.
Änderungen in der Einführung der Röhrchen müssen vorab
mit dem AG abgestimmt werden.
Die Dokumentation hat hier neben der lagegenauen
Vermessung eine dxf-Datei mit den vom AG zur
Ausschreibung vorgegebenen Layerstrukturen und
Mindestanforderungen zu liefern. Eine Änderung oder das
Einfügen von nicht abgestimmten Layern ist nicht
zulässig, da die Dateien im Nachgang in ein
Dokumentationssystem des AG eingelesen werden müssen.
Bei der Vermessung ist außerdem zu beachten, dass auch
Schächte und Netzverteiler, sowie die Farben der
jeweiligen Verbände und Hausanschlussröhrchen
dokumentiert werden müssen. Ebenso sind bauliche
Besonderheiten, z.B. Minderdeckung zwingend in der
Einmessung zu dokumentieren. Die Übergabe der Dateien
erfolgt im dxf-Format (Koordinatensystem ETRS 89 UTM
32) und als PDF-Übersichtsplan des Projektgebietes.
Sämtliche aus den in diesem Abschnitt beschriebenen
Leistungen entstehenden Aufwendungen sind
Nebenleistungen, sie werden nicht gesondert vergütet
und sind in die Einheitspreise einzurechnen.

*Hinweis*
Aufmaß und technische Kontrolle
Die Aufmaße, Mengenermittlungen, Abrechnungspläne und
Skizzen sind spätestens drei Wochen nach
Oberflächenwiederherstellung vom AN zu fertigen und der
Bauleitung vorzulegen.

Bei Nichteinhaltung der Vorgaben bzw. nicht
nachvollziehbaren Skizzen trägt der AN die Kosten für
die erforderliche Nachvermessung bzw. Datenbeschaffung.

Das Aufmaß wird gemeinsam abgenommen von
einem Vertreter des Auftraggebers oder seines
Beauftragten (Bauleitung)
einem Vertreter des Auftragnehmers
und ist von beiden Parteien anzuerkennen (Unterschrift)
.

Die Aufmaße, Abrechnungspläne oder Skizzen sind
Leistungsnachweise und dienen der Rechnungsprüfung. Sie
müssen alle in der Mengenabrechnung aufgeführte Maße
enthalten. Die Maße müssen übersichtlich und prüfbar
sein.

#### Abschnitt 1.9 Bauleistungen für Gasleitung ESM

##### Titel 1.9.0 Erdarbeiten Gasleitung

**1.9.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 20,000 m3

**1.9.0.02 Leitungsgraben herstellen für Rückbau Bestand**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle
zwischenlagern, nach Rückbau in den Leitungsgraben
fachgerecht einbauen.
Für senkrecht begrenzte Grabenabschnitte
(verbauter Graben).
Schadstoffbelastung DK1
Boden des/der Homogenbereiches/e  B '1 und2'
Beschreibung des Homogenbereichs nach Unterlagen
des AG.
Grabentiefe bis 1,50 m,
für 'Gasleitung bis DN 100, Rückbau Bestand'

Boden 'Tone, weich bis halbfest'
Menge: 100,000 m3

**1.9.0.03 Leitungsgraben herstellen für Neubau Wiedereinbau**
Leitungsgraben einschließlich Verbau, für Rohrleitungen
Sickereinrichtungen, Kabel und dgl. herstellen.
Die Abrechung des Leitungsgrabenaushubes erfolgt
mit senkrechten Baugrubenwänden (verbauter Graben).
Die Abrechnungsbreiten und -tiefen gelten auch im
Bereich der Schächte, der Arbeitsräume für Rohrverbindungen und Kabelmuffen, soweit die Erdarbeiten
dafür nicht gesondert vergütet werden.
Darüber hinausgehender Aushub gehört zum Leistungsumfang.
Boden lösen, laden und nach Rückbau in den
Leitungsgraben fachgerecht einbauen.
Für senkrecht begrenzte Grabenabschnitte
(verbauter Graben).
Schadstoffbelastung DK1
Boden des/der Homogenbereiches/e  B '1 und2'
Beschreibung des Homogenbereichs nach Unterlagen
des AG.
Grabentiefe bis 1,50 m,
für 'Gasleitung, Neubau'

Boden 'Tone, weich bis halbfest'
Menge: 60,000 m3

**1.9.0.04 Leitungsgraben herstellen für Neubau**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 1,50 m,
für 'Gasleitung'

Boden 'Tone, weich bis halbfest'
Menge: 100,000 m3

**1.9.0.05 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,50 m,
Material 'unbelastetes Auffüllmaterial, Einbauklasse 0,
ein Eignungsnachweis ist zu erbringen'
einbauen und verdichten.
Menge: 25,000 m3

**1.9.0.06 Zwischengel. Leitungsgr.aush. fördern**
Zwischengelagerten belasteten Boden der OZ 'vorh.
Positionen'
aus Zwischenlager laden und fördern.
Förderweg ca. 35km.
Material nach Unterlagen des AG einer
zugelassenen Sammelstelle gegen
Nachweis zuführen.
Schadstoffbelastung Z 'voraussichtlich DKI'

Sammelstelle 'Reststoffdeponie Steinmühle'
Die Entsorgungsgebühren werden vom AG direkt
vergütet.
Menge: 185,000 t

**1.9.0.07 Füllmaterial Sand**
Füllmaterial einbauen für die untere und
Zuschlag zum Rohrgrabenaushub für die Unterquerung
von Gartenmauern, Zäunen, Gebäudemauern usw.
Der anfallende Handschacht ist in
diese Position einzurechnen. Weitere Zuschläge werden nicht gewährt.
Menge: 30,000 m3

**1.9.0.08 Handschacht**
StL-Nr. 204952171
Ausheben von Hand als Zulage zur Bodenbewegung. Handschacht wird nur bei besonderer
Anordnung des AG anerkannt und nach Aufmaß
abgerechnet. Bei Antreffen von Hindernissen wird
kein Handschacht vergütet. Die erforderliche
Handarbeit ist mit der Sicherungs- und Erschwerniszulage für das Hindernis abgegolten.
Menge: 20,000 m3

**1.9.0.09 Warneinr. Kabel herstellen**
Warneinrichtung für erdverlegte Kabel aus Trassenband herstellen.
Trassenband 'für Gasleitung'
Trassenband auf Leitungszonenverfüllung auslegen.
Menge: 105,000 m

*Hinweis*
Vorbemerkung
Hindernisse sichern und ausbauen:
In den EP für die Sicherung von Hindernissen
oder deren Ausbau ist die erforderliche Handarbeit für das Freilegen des Hindernisses
einzurechnen, eine zusätzliche Vergütung für
Handschacht erfolgt nicht.

**1.9.0.10 Suchschlitz herstellen**
Suchschlitz zur Feststellung der Lage von Kabeln,
Leitungen und dgl. herstellen.
Lage gem. Bestandsplänen.
Homogenbereich(e) nach Unterlagen des AG.
Leitungsart 'Ver- und Entsorgungsleitungen'

Tiefe m 'gem. Bestandsplänen'
Boden lösen, laden und zur Zwischenablagerfläche,
Förderweg ca. 4km, fördern. In Haufwerken zu ca. 500 m³
lagern.
Menge: 15,000 m3

**1.9.0.11 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 50,000 m

**1.9.0.12 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 25,000 m2

**1.9.0.13 Schutzrohr gestellt**
Schutzrohr gestellt
einschließlich Sandbettung und Schutzschicht, aus
Schutzrohren aus PVC hart herstellen
Menge: 35,000 m

**1.9.0.14 Lastplattendruckversuch gem. den einschlägigen Richtlinien**
Lastplattendruckversuche gem. den einschlägigen
Richtlinien durchführen,
Personal- und sonstigen Kosten
Kontrollprüfung auf Anordnung des AG.
Verformungsmodul EV2 mindestens 45 MPa.
Menge: 5,000 St

#### Abschnitt 1.10 Bauleistungen Straßenbeleuchtung

##### Titel 1.10.0 Straßenbeleuchtung

**1.10.0.01 Bestehende Kabel ausbauen und entsorgen**
Bestehende bzw. alte Kabel im Zuge des
Straßenkofferaushubs ausbauen, Material in Eigentum des
AN übernehmen und von der Baustelle entfernen.

Einschließlich erforderlicher Kabelschnitte für den
Ausbau
der alten Kabeln.
Menge: 300,000 m
Zuordnung: 445

**1.10.0.02 Erdkabel (Straßenbeleuchtungskabel) verlegen**
*** Bedarfsposition mit GB
Bauseitig gestelltes Erdkabel,
für Telekom-, Breitband-, Niederspannungs-,
Straßenbeleuchtungs- und Mittelspannungskabel,
bis 30 mm Durchmesser,
von Kabeltrommeln abrollen, auslegen und in Kabelgraben
verlegen (einschl. der Grundstückspeitschen).

Vergütung der Sandbettung in gesonderter Position.
Menge: 680,000 m
Zuordnung: 445

**1.10.0.03 Kabelschutzrohre DN 100 liefern und verlegen**
Kabelschutzrohre aus PVC nach DIN 19532,
DN 100 liefern und verlegen,
als Schutzrohre für Kabel auf Sandbett verlegen.

Vergütung der Sandbettung in gesonderter Position.
Menge: 200,000 m
Zuordnung: 445

**1.10.0.04 Zulage für Erdkabel in Kabelschutzrohre DN 100 einziehen**
*** Bedarfsposition mit GB
Zulage für bauseitig gestelltes Erdkabel,
für Telekom-, Breitband-, Niederspannungs-,
Straßenbeleuchtungs- und Mittelspannungskabel,
bis 30 mm Durchmesser,
in Kabelschutzrohre DN 100 einziehen.
Menge: 200,000 m
Zuordnung: 445

**1.10.0.05 Sand für Kabel bzw. Kabelschutzrohre**
Sand für Kabel bzw. Kabelschutzrohre liefern und
einbauen,
als Bettungs- und Umhüllungsmaterial,
Bettungsbreite: von 0,30 bis 0,60 m
Bettungsstärke: 0,30 m (10 cm Auflager und 20 cm
Umhüllung des Kabels)
Menge: 150,000 m3
Zuordnung: 445

**1.10.0.06 Warntrassenband**
Liefern und Einbauen eines Warntrassenbandes,
aus Kunststoff, intensiv leuchtend, 40 mm breit,
für Telekom-, Breitband-, Niederspannungs-,
Straßenbeleuchtungs- und Mittelspannungskabel.
Menge: 680,000 m
Zuordnung: 445

**1.10.0.07 Bestehende Straßenbeleuchtung abbauen**
*** Bedarfsposition mit GB
Bestehenden Straßenbeleuchtungsmast (Höhe bis ca. 5,0
m), einschließlich Betonfundament ausbauen, säubern,
unbrauchbares Material in Eigentum des AN übernehmen,
von der Baustelle entfernen und entsorgen.

Straßenbeleuchtungsmasten laden, zum Bauhof des AG
fördern (einfache Entfernung bis ca. 3 km) und lagern.

Einschließlich erforderlicher Erdarbeiten.

Stromversorgung in Abstimmung mit der
Energieversorgungsunternehmen ab- und anklemmen (Ab-
und Anklemmung erfolgt durch Bayernwerk).
Menge: 10,000 St
Zuordnung: 445

**1.10.0.08 Mastfundament für Straßenbeleuchtungsmast herstellen**
Liefern eines Beton oder PVC Rohres DN 300, 1,00 m
lang.
Senkrecht nach Angabe der Bauleitung aufstellen.

Mit einzurechnen ist das Anfertigen von zwei
Kabeldurchführungen in Höhe der Grabensohle,

Das Mastfundament muß unten mit Beton C25/30
verfüllt und beigestampft werden.

Für Lichtmasten bis 8,0 m Höhe.
Menge: 18,000 St
Zuordnung: 445

**1.10.0.09 Bild-Dokumentation von wichtigen Streckenpunkten**
Dokumentation von besonderen Anschlussbereichen oder
wichtigen Streckenpunkten mittels Bilder.
Die Aufnahmen müssen vor dem Verfüllen der Kabel bzw.
Leerrohre und Formstücke ausgeführt werden.

Die Aufnahmen müssen beschriftet und dem jeweiligen
Streckenpunkt zugeordnet dem AG übergeben werden.

Format:
In digitaler Form als *.jpg-Datei (Größe ca. 2 MB/Bild)
auf CD gebrannt und als Abzug in der Größe 10 X 15 cm
auf DIN A-4 Blätter aufgeklebt und beschriftet (nach
Anschluss).
Menge: 1,000 St
Zuordnung: 445

**1.10.0.10 Parallel verlaufende bzw. spitzwinklig querende Druckleitung**
Parallel verlaufende und spitzwinklig querende
Rohrleitung der Ver- und
Entsorgung während der Erdarbeiten sichern.
Druckleitung DN 100 bis DN 250, Material Kunststoff
bzw.
Stahl/Guss. Leitung mit Medium Gas bzw. Flüssigkeit
gefüllt,
Medium unter Betriebsdruck.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 20,000 m
Zuordnung: 511

**1.10.0.11 Parallel verlaufendes bzw. spitzwinklig querendes Kabel**
Parallel verlaufendes bzw. spitzwinklig querendes Kabel
bzw. Schutzrohr der
Energie- bzw. Informationsversorgung während der
Erdarbeiten sichern.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 100,000 m
Zuordnung: 511

**1.10.0.12 Querende Druckleitung**
Querende Rohrleitung der Ver- und Entsorgung während
der Erdarbeiten sichern.
Leitung quert Rohrtrasse.
Druckleitung DN 25 bis DN 250, Material Kunststoff bzw.
Stahl.
Leitung mit Medium Gas bzw. Flüssigkeit gefüllt,
Medium unter Betriebsdruck.
Leitungsträger und Lage nach Unterlagen des AG.
Arbeiten im Bereich der Leitungstrasse entsprechend den
Vorgaben des zuständigen Rechtsträgers und den
Sicherheitshinweises der BG Bau durchführen.
Mit dieser Position sind alle Erschwernisse und
Mehraufwendungen bei Arbeiten im Bereich der
Leitungszone, einschl. erforderlicher Handschachtungen,
erforderlicher Verbau, Aussparungen im Verbau,
Abfangungen, Anpassung der Kabellage und Verfüllung
einschl. Einsanden abgegolten.
Folgearbeiten im Bereich der Leitungen (Erdarbeiten,
Planum, Tragschichten) in Handarbeit und/oder Kleinverdichtungsgeräten ggf. lagenweise durchführen sind
mit dieser Position abgegolten.
Koordinierung der Leistung mit dem Leitungseigentümer
durchführen.
Menge: 10,000 St
Zuordnung: 511

**1.10.0.13 Querendes Kabel**
Querendes Kabel der Energie- bzw.
Informationsversorgung während der Erdarbeiten sichern.
Leitung quert Rohrtrasse.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder Kleinverdichtungsgeräten ggf. lagenweise durchführen sind
mit dieser Position abgegolten.
Koordinierung der Leistung mit dem Leitungseigentümer
durchführen.
Menge: 20,000 St
Zuordnung: 511

### Kapitel 2 Bauabschnitt 0+293 bis 0+500

#### Abschnitt 2.11 Baustelleneinrichtung und Verkehrssicherung

##### Titel 2.11.0 Baustelleneinrichtung/Verkehrssicherung

**2.11.0.01 Einrichten, Vorhalten und Räumen der Baustelle**
Baustelleneinrichtung herstellen und vorhalten
sowie Baustelle räumen.

Baustelleneinrichtung herstellen, einschließlich
Beschaffen von Lager- und Arbeitsflächen sowie von
Zufahrtswegen zur Baustelle über die vom AG zur
Verfügung gestellten hinaus.
Anlegen der Lager- und Arbeitsplätze.
Geräte, Werkzeuge und sonstige Betriebsmittel anfahren
und betriebsfertig aufstellen.
Baubüros, Unterkünfte, Werkstätten, abschließbare
Lagerräume und dgl. anfahren, aufbauen und einrichten.
Strom-, Wasseranschluss sowie Entsorgungseinrichtungen
und dgl. für die Baustelle, soweit erforderlich,
herstellen.
Freimachen des Geländes sowie Oberbodenarbeiten gehören
zum Leistungsumfang.
Gerüste, Arbeitsbühnen und dgl. werden gesondert
vergütet, soweit sie nicht Nebenleistungen sind.

Baustelleneinrichtung vorhalten.
Vorhalten, Unterhalten und Betreiben der Anlagen und
Einrichtungen einschließlich Mieten, Pacht, Gebühren
und dgl..

Räumen der Baustelle von allen Geräten, Anlagen,
Einrichtungen und dgl. einschließlich Rückbau der vom
AN erstellten Zufahrtswege.
Alle benutzten Flächen entsprechend dem ursprünglichen
Zustand unter Wahrung der landschaftspflegerischen
Belange ordnungsgemäß herrichten.

Wasser, Strom und sonstige Anschlüsse hat sich der Auftragnehmer selbst zu beschaffen. Die Kosten hierfür
sind in
diese Position einzukalkulieren und mit dem EVU bzw.
mit der Stadt Waldershof direkt abzurechnen.

Bauzeit gem. Unterlagen des AG.
Menge: 1,000 Psch
Zuordnung: 591

**2.11.0.02 Verkehrssicherung einschl. Kontrolle**
Einrichtungen zur Verkehrsführung, -sicherung und -
regelung
innerhalb und außerhalb der Baustelle nach StVO unter
Aufrechterhaltung des Verkehrs aufbauen, vorhalten,
unterhalten, betreiben, ggf. mehrfach umsetzen und
abbauen.

Vollsperrung im Baustellenbereich nach Regelplan B I/
15, Länge Arbeitsbereich ca. 293,00 m.
VAO einholen bei der Stadt Waldershof

Ersatz für beschädigte bzw. abhandene Teile der
Einrichtungen ist einzurechnen, ebenso das Erwirken
notwendiger verkehrsrechtlicher Genehmigungen während
der gesamten Bauzeit für sämtliche beanspruchte
Straßen.
Einschließlich der Einholung der verkehrsrechtlichen
Genehmigungen und der Gebühren hierfür.

Bauzeit gem. Unterlagen des AG.
Menge: 1,000 Psch
Zuordnung: 593

**2.11.0.03 Verkehrssicherung Umleitung einschl. Kontrolle**
Einrichtungen zur Verkehrsführung, -sicherung und -
regelung
außerhalb der Baustelle nach StVO unter
Aufrechterhaltung des Verkehrs aufbauen, vorhalten,
unterhalten, betreiben, ggf. mehrfach umsetzen und
abbauen. (Umleitung)
Ersatz für beschädigte bzw. abhandene Teile der
Einrichtungen ist einzurechnen, ebenso das Erwirken
notwendiger verkehrsrechtlicher Genehmigungen während
der gesamten Bauzeit für sämtliche beanspruchte
Straßen.
Einschließlich der Einholung der verkehrsrechtlichen
Genehmigungen und der Gebühren hierfür.

Bauzeit gem. Unterlagen des AG.
Menge: 1,000 Psch
Zuordnung: 593

**2.11.0.04 Verkehrsflächen unterhalten**
Einrichtung zur Gewährleistung der Verkehrssicherheit
der Verkehrsflächen zur Aufrechterhaltung des
Öffentlichen- und Anliegerverkehrs innerhalb des
Baubereiches.
Herstellen und wiederbeseitigen von provisorischen
Übergänge über Rohrgräben, einschließlich
zwischenzeitlichen Behelfsfahrstreifen und
provisorisches Angleichen von Zufahrten herstellen,
verkehrssicher unterhalten und rückbauen.

Einzurechnen sind Vorkehrungen gegen Staubentwicklung,
Verschmutzung von Anliegereigentum und Ableitung von
Niederschlagswasser.

Bauzeit gem. Unterlagen des AG.
Menge: 1,000 Psch
Zuordnung: 593

**2.11.0.05 Reinigung öffentlicher Verkehrsflächen**
Laufende verkehrssichere Instandhaltung von
öffentlichen
Verkehrsflächen und Reinigung der öffentlichen Straßen
und Gehwege im Bereich der Baustellenausfahrt und
Zwischenlager.

Bauzeit gem. Unterlagen des AG.
Menge: 1,000 psch
Zuordnung: 593

**2.11.0.06 Bau-/Schutzzaun**
Bau- bzw. Schutzzaun aus Drahtgeflecht in festem Rahmen
herstellen, für die Dauer der Bauzeit vorhalten, ggf.
mehrfach
umsetzen, abbauen und beseitigen.
Beschädigte oder abhanden gekommene Teile der
Einrichtungen ersetzen.
Zaunelemente: Höhe mind. 1,80 m, Länge 3,5 m
Zum Absichern der Baustelle zu öffentlichen Flächen und
Gefahrenzonen
Menge: 1840,000 m
Zuordnung: 591

**2.11.0.07 Behelfsbrücke herstellen für Fußgänger**
Behelfsbrücke einschließlich Gründung nach statischen,
konstruktiven und verkehrstechnischen Erfordernissen
herstellen, vorhalten, unterhalten und entsprechend
Bauablauf mehrfach umsetzen. Brücke einschließlich aller Einrichtungen beseitigen.
Brücke für Fußgänger mit Geländer.
Brücke über Rohrgräben o.ä. im Straßen-u. Randbereich.
Menge: 30,000 Stck
Zuordnung: 593

**2.11.0.08 Behelfsüberfahrt b=3,5 m herstellen, vorhalten, beseitigen**
Behelfsüberfahrt für Straßen/Zufahrten in Geländehöhe
für nichtöffentlichen Verkehr,
Brückenklasse 12 gemäß DIN 1072,
Fahrbahnoberfläche aus Stahl,
nutzbare Breite der  Fahrbahn 3,5 m,
Gesamtlänge bis 5,0 m,
für die Dauer der Baustelle herstellen, unterhalten,
wiederaufnehmen und von der Baustelle entfernen.
Einschließlich aller nach Bautenstand erforderlichen
Umsetzungen der Behelfszufahrten.
Menge: 11,000 St
Zuordnung: 593

**2.11.0.09 Baustelleninformation für Anwohner**
Baustelleninformation für die Anwohner mittels
Handzettel
oder mündlich während der gesamten Bauzeit erbringen.
(z.Bsp. vor Asphalteinbau oder zusätzlichen
Behinderungen)
Menge: 1,000 Psch
Zuordnung: 591

**2.11.0.10 Sammelplatz für Müllcontainer**
Sammelplatz für Müllcontainer, gelbe Säcke etc., zur
Sicherstellung ordnungsgemäßer Entsorgungsleistungen
der Dienstleistungsunternehmen (Magnitz), aus
Frostschutz
anlegen. Befahrbarkeit sicher stellen, während der
Baumaßnahme unterhalten und nach Abstimmung mit AG
beseitigen.

Es sind zwei Sammelplätze in die Pauschale
einzukalkulieren: am Anfang und Ende der Baustelle.
Menge: 1,000 Psch
Zuordnung: 591

#### Abschnitt 2.12 Straßenbauarbeiten

##### Titel 2.12.0 Freimachen des Baugeländes

**2.12.0.01 Wurzelstöcke von Hecken und Buschwerk in geschlossenem Bestand roden**
Wurzelstöcke von Hecken, Buschwerk und Bäume bis
10 cm Stammdurchmesser in geschlossenem Bestand roden.
Rodung in Flächen und Böschungen,
Rodungsgut in Eigentum des AN übernehmen und einer
Verwertung nach Wahl des AN zuführen.
Menge: 35,000 m2
Zuordnung: 211

**2.12.0.02 Wurzelstock roden, Durchmesser 10 - 50 cm**
Wurzelstock roden,
Wurzelstock in Flächen und an Böschungen,
Durchmesser über 10 - 50 cm,
Rodungsgut von der Baustelle entfernen und
einer Verwertung nach Wahl des AN zuführen.
Menge: 1,000 St
Zuordnung: 211

**2.12.0.03 Zulage für die Arbeiten im Wurzelbereich von best. Bäumen, d bis 50 cm, Saugbagger**
Zulage für die Arbeiten im Wurzelbereich von
bestehenden Bäumen, Stammdurchmesser bis 50 cm.

Erforderlicher schonender Aushub mit Saugbagger bzw.
Handaushub im Bereich der bestehenden Wurzeln sowie
alle daraus entstehenden Behinderungen des Bauablaufes
ist in diese Position einzurechnen und wird nicht
gesondert vergütet.
Menge: 1,000 St
Zuordnung: 212

**2.12.0.04 Baumschutz herstellen und wiederentfernen, Durchmesser 10 - 50 cm**
Baumstammschutz durch Ummantelung mit Brettern einschl.
Polsterung aus Stroh gegen den Baum herstellen.

Nach Abschluss  der Baumaßnahme Baumschutz wieder
entfernen und umweltgerecht entsorgen.

Mindesthöhe der Baumschutzmaßnahme: 3,0 m
Stammdurchmesser: über 10 - 50 cm
Menge: 1,000 St
Zuordnung: 212

##### Titel 2.12.1 Oberboden

**2.12.1.01 Oberboden abtragen Abtrag ü. 10-30cm Oberb.Verw. AN Abrechnung Abtrag**
StL-Nr. 224106120002101
Oberboden ggf. einschließlich Vegetationsdecke abtragen. Homogenbereiche nach Unterlagen des AG.
Dicke des Abtrages über 10 bis 30 cm.
Oberboden nach Wahl des AN verwerten.
Abrechnung nach Abtragsprofilen.
Menge: 325,000 m3
Zuordnung: 571

##### Titel 2.12.2 Abbrucharbeiten

**2.12.2.01 Straßenablauf ausbauen Beton/Mauerwerk Tiefe ü1,25-1,75m StrA in bef. Fl. Ausbau verwerten**
StL-Nr. 222110505322001
Straßenablauf einschließlich Aufsatz ausbauen. An-
schlussleitungen, die bestehen bleiben, soweit erforderlich abdichten. Das Ausbauen von Rohrleitungen wird
gesondert vergütet.
Straßenablauf aus Beton/Mauerwerk, vollständig ausbauen.
Ausbautiefe ab OK Aufsatz über 1,25 bis 1,75 m.
Straßenablauf liegt in befestigter Fläche. Aufbruch und
Erdarbeiten ausführen.
Sämtliche Ausbaustoffe verwerten nach Wahl des AN.
Menge: 6,000 St
Zuordnung: 594

**2.12.2.02 Fläche abräumen, Baufeldfreimachung Aufwuchs Astwerk Steine/Mauer/Zaun ges.Räumg.Verw.AN**
Fläche nach Unterlagen des AG abräumen.
Strauch- und Baumbestand sowie sonstiger Aufwuchs bis
zu 0,10 m Stammdurchmesser, 1,00 m über dem Erdboden
gemessen, einschließlich Wurzelwerk.
Astwerk gefällter Bäume, Holzreste.
Steine, Betonreste, Mauerreste und abgängige Zäune.
Gesamtes Räumgut nach Wahl des AN verwerten.
Menge: 1,000 Psch
Zuordnung: 591

**2.12.2.03 Entwässerungsrohrleitung abbrechen, über DN 100 bis DN 250**
Entwässerungsrohrleitung abbrechen.
Entwässerungsrohrleitung liegt bis Oberkante Rohr frei.
Zusätzliche Erdarbeiten in der verbliebenen
Leitungszone ausführen.
Das Ausbauen von Schächten wird gesondert vergütet.
Rohr DN 'über DN 100 bis DN 250'
Rohr 'Material Beton, Stahlbeton, Steinzeug,
Kunststoff'
Bettung 'Sand/Beton'
Fliessohlentiefe 'bis 1,75 m'
Wasserhaltung bis zu einer Pumpenleistung von 10 m3
Fördermenge mal 5 m Förderhöhe je Stunde und Haltung
ausführen.
Abbruchgut der Verwertung nach Wahl des AN zuführen.
Erforderlichen Verbau nach Wahl des AN herstellen.
Menge: 60,000 m
Zuordnung: 594

**2.12.2.04 Entwässerungsrohrleitung verfüllen FließBn.m.Quellz. Leitung reinigen**
Entwässerungsrohrleitung verfüllen. Rohrleitung an den
Enden abdichten.
Rohr DN bis ´DN 100 bis DN 250´
Verfüllmaterial = fließfähiger Beton mit Quellzusatz.
Rohrleitung reinigen.
Verschmutzung bis 25 v.H. der Profilhöhe.
Räumgut nach Wahl des AN verwerten.

Hersteller Verfüllmaterial
'"...................."'
Menge: 5,000 m
Zuordnung: 411

**2.12.2.05 Kleinbauwerke einschl. Fundamente beseitigen**
Bauwerke einschl. Fundamente beseitigen.
Vorhandene Kabelschächte,
Kleinrevisionsschächte u. dgl.
aus Mauerwerk bzw. Beton bis 0,75 m3
umbauter Raum abbrechen und beseitigen.
Eventuell wiederverwendbare Teile, insbesondere
Abdeckungen und Roste, sind
bauseitig zu lagern.
Material geht in Eigentum des AN über,
soweit der AG keine Ansprüche darauf
erhebt
Menge: 5,000 St
Zuordnung: 594

**2.12.2.06 Kabel aufnehmen und entfernen '' '' Abd. Verwert. AN Kabel Verwert. AN**
Kabel aufnehmen und entfernen. Das Ausbauen von Schächten wird gesondert vergütet. Behinderungen beim Freilegen durch vorhandene Kabel und Kabelschutzrohre werden
nicht gesondert vergütet. Aufbruch
von Straßenbefestigungen werden gesondert vergütet.
Kabeltyp 'Energiekabel, Telekommunikationskabel, LWL-
Kabel,  '
Kabel 'in Graben liegend, einschl. erforderlicher
Erdarbeiten
Abdeckung aufnehmen und nach Wahl des AN verwerten. Ka-
bel freilegen.
Kabel nach Wahl des AN verwerten.
Menge: 200,000 m
Zuordnung: 556

**2.12.2.07 vorhandene Grenzsteine/Grenzpunkte sichern**
Grenzsteine/Grenzpunkt sichern
Vorhandenene Grenzsteine/ Grenzpunkte als Erdnagel nach
Wahl des AN sichern
Menge: 5,000 St
Zuordnung: 211

**2.12.2.08 Teilabbruch Betonmauer**
Teilweiser Abbruch einer bestehenden Betonmauer
einschließlich Bewehrung und zugehörigem Fundament. Die
Arbeiten umfassen:
- Abbrucharbeiten:
Abbruch Betonmauer, Höhe ca. 60-80 cm, Breite ca. 20-30
cm; Betongüte unbekannt (Annahme: C20/25 bis C30/37),
Bewehrung vorhanden (Durchmesser und Menge unbekannt)
Einschließlich zugehörigem Fundament;
Abbruch mittels geeigneter Verfahren (Presslufthammer,
Trennschleifer, Kernbohrung o.ä.)
Schnittführung nach Vorgabe bzw. Aufmaß vor Ort
Staubminimierung durch Nassschnitt oder Absaugung
- Nachbearbeitung Anschlussstellen:
Säubern und Glätten der Schnitt-/Bruchkanten an
verbleibender Mauer.
Entfernen loser Betonteile und freistehender Bewehrung
Nachbearbeitung der Anschlussflächen für optisch
ansprechende Übergänge. Reprofilierung mit
Reparaturmörtel (Aufmaß vor Ort)
Oberflächenbehandlung für einheitliches
Erscheinungsbild
- Entsorgung:
Trennung von Beton und Bewehrungsstahl
Fachgerechte Entsorgung gemäß Abfallschlüssel:
170101(Beton)
170405 (Eisen und Stahl)
Transport zur zugelassenen Entsorgungsanlage
Menge: 2,040 m3

**2.12.2.09 Reprofilierung Anschlussstellen**
Reprofilierung und optische Angleichung der
Anschlussstellen mit Reparaturmörtel
Fläche ca. 0,80 cm Höhe x 0,30 m Breite
einschl. der nachfolgenden Arbeiten:
- Vorbereitung des Untergrunds (Reinigung, Anfeuchten)
- Auftrag von Haftbrücke
- Reprofilierung mit PCC-Reparaturmörtel (R3/R4 nach
DIN EN 1504-3)
- Oberflächenbehandlung für Farbangleichung
- Nachbehandlung gemäß Herstellervorgaben
Menge: 1,000 St

##### Titel 2.12.3 Oberboden, Erdarbeiten Zwischenlager

**2.12.3.01 Liefern und Abdecken der Haufwerke mit Folie**
Gelagerte Abbruch- und Erdmaterialien mit Folie
abdecken und gegen Ausspülungen durch Niederschlag
sichern.
Folie nach Wahl des AN, witterungsbeständig.
Sicherung gegen Starkwind, Sicherung nach Wahl des AN.
Abdeckung lückenlos, Mindestüberlappung 30 cm.
Material nach Abschluss des Bauvorhabens der Verwertung
nach Wahl des AN zuführen.
Abgerechnet wird nach Haufwerksanzahl.
Menge: 1,000 Psch
Zuordnung: 524

**2.12.3.02 Boden bzw. Fels lösen und auf LKW des AG laden. (Zwischenlager)**
Boden bzw. Fels einschl. FSS und Asphaltschichten vom
Zwischenlager auf bereitgestellte LKW  des AG laden.
Beschreibung der Homogenbereiche nach Unterlagen des
AG.
Abgerechnet wird nach Abtragsprofilen.
Transport und Entsorgung erfolgt im Auftrag des AG,
Stadt Waldershof.
Menge: 125,000 m3
Zuordnung: 591

**2.12.3.03 pechhalitgen Asphaltaufbruch lösen und auf LKW des AG laden. (Zwischenlager)**
pechhaltigen Asphaltaufbruch vom Zwischenlager auf
bereitgestellte LKW  des AG laden.
Beschreibung nach Unterlagen des AG.
Abgerechnet wird nach Abtragsprofilen.
Transport und Entsorgung erfolgt im Auftrag des AG,
Stadt Waldershof.
Menge: 425,000 m3
Zuordnung: 591

##### Titel 2.12.4 Wasserhaltungsarbeiten

**2.12.4.01 Drainagerohre DN 100 im Rohrgraben**
Vollgeschlitzte Kunststoffdrainagerohre DN 100 zur
Ableitung
des Grund- und Oberflächenwassers während der Bauzeit
unterhalb der Rohrgrabensohle ca. 20 cm tief liefern
und
verlegen.

Einschließlich der erforderlichen Erdabarbeiten und
einer 10 cm starken Umhüllung mit Splitt 5/8 mm.

Einschließlich das verdrängte Erdmaterial zur
Seitenablagerung des AG fördern und zwischenlagern.
Menge: 100,000 m
Zuordnung: 513

**2.12.4.02 Einfache Pumpenanlage einrichten 'Straßenbau' 21 FD bis 10 m3/h '1,50 m' 31 Rohrleitung Vorflut 20-50 m**
StL-Nr. 22110910191902200
Einfache Pumpenanlage für offene Wasserhaltung zum Trockenlegen und Freihalten der Baugrube von Wasser sowie
zum Ableiten des geförderten Wassers einrichten. Pumpensumpf nach Wahl des AN herstellen. Der Einsatz umfasst das betriebsbereite Aufbauen innerhalb einer Baugrube, das Abbauen sowie das Herstellen und Beseitigen
der Ableitung zum Vorfluter nach Unterlagen des AG.
Vorhalten und Betreiben werden gesondert vergütet.
Baugrube ''
Förderdurchfluss bis 10 m3/h.
Förderhöhe ''
Ableitung mittels Rohrleitung herstellen.
Entfernung zum Vorfluter 20 bis 50,00 m.
Menge: 2,000 St
Zuordnung: 513

**2.12.4.03 Wasserhaltungsanlage auf- und abbauen**
Wasserhaltungsanlage zum Freihalten und Trockenlegen
der Leitungsgräben und zum schadlosen Ableiten des
anfallenden Wassers, bestehend aus einer oder mehreren
Pumpen, Bereitstellung des Stromes und
Ableitungseinrichtung zum bestehenden Vorfluter
anfahren, betriebsbereit aufbauen, vorhalten, abbauen
und abfahren.

Die Pumpenanlage ist mit einem geeigneten Betriebsstundenzähler und Schwimmerschaltung auszustatten.
Die Betriebsstunden sind täglich im Bautagesbericht
festzuhalten.

Pumpenanlage mit einer Förderleistung bis 5 Liter/
Sekunde
Förderhöhe bis 1,50 m.
Menge: 2,000 St
Zuordnung: 513

**2.12.4.04 Wasserhaltungsanlage betreiben**
Wasserhaltungsanlage zum Freihalten und Trockenlegen
der Leitungsgräben betreiben.
Vergütung nach den vom Betriebsstundenzähler erfaßten
Betriebsstunden.
Zuschläge für Überstunden, Sonn- und Feiertagsarbeit
und dgl. werden nicht gesondert vergütet.

Pumpenanlage mit einer Förderleistung bis 5 Liter/
Sekunde
Förderhöhe bis 1,50 m.

Einschließlich Bereitstellung des Stromes.
Menge: 500,000 h
Zuordnung: 513

**2.12.4.05 Verschließen der Drainagerohre DN 100**
Verschließen der vollgeschlitzten
Kunststoffdrainagerohre
DN 100 mit einem Betonpfropfen.
Einzurechnen sind alle Arbeiten, wie zusätzlicher
Erdaushub, Abfahren, Wiederverfüllen, Handschachtung
und Beton. Hierbei ist ein PVC-Vollrohr DN 100
senkrecht nach
oben zu führen, um damit nachträglich die Sickerleitung
mit Beton zu füllen bzw. zu verpressen.

Ausführungsabschnitt: mindestens alle 50 m
Menge: 10,000 St
Zuordnung: 513

**2.12.4.06 Herstellen einer Wassersperre im Rohrgraben, Lehmschlag**
Herstellen einer Wassersperre im Rohrgrabenbereich zur
Verhinderung der Ableitung von sich im Rohrgraben
sammelndem Grundwasser.

Die Wassersperre ist mittels Lehmschlag von Sohle
Rohrgraben (UK Auflager bzw. UK Schotterlage einschl.
Sickerleitung) bis Unterkante Oberboden oder
Frostschutzschicht auf eine Länge von mindestens 1,00 m
und die ganze Rohrgrabenbreite zu erstellen.

Einzurechnen sind die Erdarbeiten, die Lieferung von
geeignetem Lehmmaterial sowie alle erforderlichen
Schal- und Verbaumaterialien und der erforderliche
Handeinbau.

Rohrgrabentiefe bis 1,50 m

Einschließlich das verdrängte Erdmaterial zur
Seitenablagerung des AG fördern und zwischenlagern.
Menge: 10,000 St
Zuordnung: 513

##### Titel 2.12.5 Erdbauarbeiten, Leitungsgräben

*Hinweis*
Vorbemerkungen Baugrundgutachten, Entsorgung
Grundlage für die Entsorgung ist das Baugrundgutachten
des Ingenieurbüros Dr. Ruppert & Felder GmbH,
B-25146-bgr-01 vom 23.05.2025
und B-25146-bgr-01-02 vom 08.07.2025 einschl. Anlagen.

Die Beprobung und Entsorgung der anfallenden Erdstoffe
und Schichten ohne Bindemittel erfolgt durch den AG.
Durch den AN sind die ausgehobenen Erdstoffe und
ungebundenen Schichten
zu dem durch den AG bestimmten Zwischenlager zu
transportieren.
Hierbei ist eine Entfernung von bis zu 4,0 Km
einzukalkulieren.

**2.12.5.01 Boden bzw. Fels lösen und einbauen '' Abrechng. Auftrag**
Boden bzw. Fels aus Abtragsbereichen profilgerecht
lösen und in den Auftragsbereichen profilgerecht einbauen und verdichten einschließlich ggf. erforderlicher
Wasserzugabe. Beschreibung der Homogenbereiche nach
Unterlagen des AG.
Die Herstellung von Mulden und Gräben
wird gesondert vergütet.
Einbaustelle 'Zwischenlager'
Abrechnung nach Auftragsprofilen.
Menge: 1165,000 m3
Zuordnung: 510

**2.12.5.02 Boden von Zwischenlager laden, fördern, einbauen und verdichten**
Zwischengelagerten Boden laden,
fördern (einfache Strecke bis ca. 4,0 km),
profilgerecht bzw. lagenweise
in einer Stärke von 20 bis 35 cm einbauen
in allen Auftragsprofilen, in Straßen- bzw.
Nebenflächen
entlang der neuen Straße als Angleichung und in
Böschungen
einbauen und verdichten.
Menge: 50,000 m3
Zuordnung: 511

**2.12.5.03 Belasteten Boden von Zwischenlager laden und zur Kippe des AG fördern, bis 25 km**
Zwischengelagerten belasteten Boden laden und zur
Deponie des AG fördern (einfache Strecke bis ca. 25 km)
und nach Unterlagen des AG gegen Nachweis zuführen.

Schadstoffklasse Z 0, 1.1, 1.2, 2 und >Z2

Anfallende Deponiekosten der Deponie werden von der
Stadt Waldershof direkt bezahlt.

Die Abrechnung erfolgt nach Wiegescheinen der Deponie.
Menge: 1165,000 m3
Zuordnung: 510

**2.12.5.04 Zulage von Belasteten Boden zur Deponie des AG fördern, ab 25 km bis 6 0 km**
Zulage zur Position Zwischengelagerten belasteten Boden
laden und zur Deponie des AG fördern (einfache Strecke
bis 25 km)
und nach Unterlagen des AG gegen Nachweis zuführen.

Schadstoffklasse Z 0, 1.1, 1.2, 2 und >Z2

Für zusätzliche Transportkosten,
einfache Strecke ab 25 km bis 60 km.
Menge: 300,000 m3
Zuordnung: 510

**2.12.5.05 Geotextil als Trennschicht verlegen Nutz.Dauer<25Jahr pH 4-9 GRK 4 verlegen quer Abr. Überdeckung**
Geotextil als Trenn- und Filterschicht verlegen. Trennschicht nach Unterlagen des AG. Überlappung mindestens
0,50 m. Überschüttung wird gesondert vergütet.
Erforderliche Nutzungsdauer bis 25 Jahre.
pH-Wert des Umgebungsmilieus 4 bis 9.
Geotextilrobustheitsklasse 4.
Verlegen quer zur Straßenachse.
Abgerechnet wird die überdeckte Trennfläche.
Geotextil min 20 KN/m.
Menge: 2000,000 m2
Zuordnung: 520

**2.12.5.06 Vorsiebmaterial 0/100 mm zur Untergrundverbesserung liefern und einbau en**
Schüttmaterial zur Untergrundverbesserung
aus Vorsiebmaterial 0/100 mm liefern,
profilgerecht in einer Stärke von 20 bis 35 cm
einbauen,
Planum mit einer Genauigkeit von +/- 2 cm herstellen
und mit geeigneten Geräten verdichten.

Verformungsmodul: Ev2 > 45 MN/m2

Abrechnung erfolgt nach Lieferscheinen.
Menge: 810,000 t
Zuordnung: 510

**2.12.5.07 Zulage Lieferung von Schroppen 60/120 mm anstelle Vorsiebmaterial**
Lieferung und Einbau von Schroppen 60/120 mm anstelle
von Vorsiebmaterial zur Bodenstabilisierung.
Position ist nur in Abstimmung mit AG und BÜ ausführen.
Menge: 400,000 to
Zuordnung: 521

**2.12.5.08 Material als Baugrund ( Baugrundersatz und Bankettbereich )**
Material als Baugrund ( Baugrundersatz ) vom AN zu
liefernden Stoffen für Gründungsschicht/
Untergrundverbesserung profilgerecht
einbauen und verdichten.
Baugrube: Bereich Fahrbahnaushub, incl. zusätzlichem
Aushub für die Tieferschachtung der entspr.
Homogenbereich gem. Vorbemerkungen und Unterlagen des
AG.
Material kornabgestuftes Gemisch 0/32 mm aus
gebrochenem Naturgestein,
Einbauen in Baugruben mit Verbau,
Einbauhöhe 30 cm.
Abgerechnet wird nach Auftragsprofilen.
Einbau und Festlegung der Einbaudicke auf besondere
Anordnung des AG.
Menge: 50,000 m3
Zuordnung: 521

*Hinweis*
Vorbemerkung Kabel umlegen
Die Leistungen der nachfolgenden Position sind erst
nach erfolgter Abstimmung mit dem AG und dem
betreffenden Versorgungsträger auszuführen.

**2.12.5.09 Kabel umverlegen '' in Betrieb DU über 30-50 mm Kabel freiliegend Abd.förd.,beseit. K. verl.Sand/Abd. Trassenband d. AN**
Kabel umverlegen. Erdarbeiten und der Aufbruch von
Straßenbefestigungen werden gesondert vergütet.
Kabeltyp 'Energiekabel, Telekommunikationskabel, LWL-
Kabel, Stromkabel, Straßenbeleuchtung'
Kabel bleibt während des Umlegens in Betrieb.
Kabeldurchmesser über 30 bis 50 mm.
Kabel größtenteils freiliegend, ca. 20 m in Schutzrohr.
Abdeckung aufnehmen. Kabel freilegen. Wiederverwendbare
Baustoffe säubern, zum Lagerplatz des AG fördern und
abladen. Lagerplatz nach Unterlagen des AG. Unbrauchbare Stoffe zum Zwischenlager des AG transportieren.
Entfernung 4,0 km
Kabel aufnehmen und in Graben verlegen, einschl. Herstellen der Bettung aus Sand, 10 cm dick. Kabel mit
mind. 10 cm Sand überdecken. Aufgenommene Abdeckung
einbauen, beschädigte Abdeckungen ersetzen.
Trassenwarnband nach Unterlagen des AG liefern und auslegen.
Menge: 200,000 m
Zuordnung: 511

**2.12.5.10 Kabelgraben herstellen, eing. verd. Boden '' '' mit Verbau lag. i./ver.o.Lz. '' Aushub verwerten ''**
Leitungsgraben für für Kabel einschl. Kabelschächte und
Bauwerke profilgerecht herstellen. Straßenaufbruch wird gesondert vergütet.
In eingebautem und verdichtetem Boden.
Grabentiefe 'über 0,80 bis 1,50 m.'
Notwendigen Verbau entsprechend statischen und konstruktiven Erfordernissen herstellen, vorhalten und
entfernen. Bei den statischen Berechnungen zur
Dimensionierung des einzusetzenden Verbaus ist zu
prüfen, ob der Kanalaushub bereichsweise im
Lastausbreitungsbereich der vorhandenen Wohnbebauungen
erfolgt!
Einbaustelle 'Zwischenlager, Entfernung 4,0 km'

Mit Behinderung durch Ver- und Entsorgungsleitungen ist
zu rechnen.
Aushub zur Wiederverwendung innerhalb der Baustelle
lagern, nach Verlegen der Leitung in Graben oberhalb
der Kabelzone einbauen und verdichten einschl. ggf.
erforderlicher Wasserzugabe. Siehe auch  Zusätzlichen
Technischen Vertragsbedingungen und Richtlinien
für Aufgrabungen in Verkehrsflächen (ZTVA-StB).
Beschreibung der Homogenbereiche nach Unterlagen
des AG.  Bodenklasse 3-6 nach DIN 18300:2012_09. Boden
nach LAGA bis Z 1.2. Das Baugrundgutachen liegt den
Ausschreibungsunterlagen bei und gilt nur in seiner
Gesamtheit.

Abrechnung ' mit senkrechten Wänden. Grabenbreite
nach DIN 18 300 ohne Berücksichtigung eines Verbaus.
Auf beengte Bauverhältnisse wird besonders hingewiesen.
Straßenaufbruch wird gesondert vergütet.
Menge: 45,000 m3
Zuordnung: 511

**2.12.5.11 Leitungsgraben herstellen, Rohrltg. DN 160 gew. Boden Tiefe >1,25-1,75m Rohr bis DN 150 mit Verbau lag. i./ver.o.Lz. Aushub verwerten**
Leitungsgraben profilgerecht herstellen. Straßenaufbruch wird gesondert vergütet.
In gewachsenem Boden. Homogenbereich nach Unterlagen
des AG.
Grabentiefe über 1,25 bis 1,75 m.
Breite der Grabensohle für Rohr bis DN 160.
Notwendigen Verbau entsprechend statischen und konstruktiven Erfordernissen herstellen, vorhalten und
entfernen.
Aushub zur Wiederverwendung innerhalb der Baustelle lagern, nach Verlegen der Leitung in Graben oberhalb der
Leitungszone einbauen und verdichten einschl. ggf. erforderlicher Wasserzugabe.
Zum Verfüllen nicht verwendeten Aushub zum
Zwischenlager des AG transportieren.
Entfernung 4,0 km
Menge: 185,000 m3
Zuordnung: 511

**2.12.5.12 Leitungszone verfüllen, Sand 0-4 mm**
Auflager und Umhüllung von Rohren in Leitungszone nach
DIN 4033 herstellen,
Schichtdicke Rohrauflager 15 cm,
Schichtdicke Rohrumhüllung 30 cm über Scheitel,
Einbetten und Überschütten von Leitungen,
Leitung: Kabel und DN 160 bis DN 400,
mit vom AN zu liefernden Material,
Material: Sand 0-4
Die Mengenermittlung erfolgt nach Aufmaß in eingebautem
Zustand.
Menge: 145,000 m3
Zuordnung: 511

**2.12.5.13 Boden d. AG in Leitungsgr. einb. '' 21 Tiefe >1,25-1,75m '' 31 oberh.Leitungsz. Abrechnung senkr.**
StL-Nr. 224108227929101
Boden des AG in Leitungsgraben einschließlich Schachtbaugruben einbauen und verdichten einschl. ggf. erforderlicher Wasserzugabe.
Boden 'vom Zwischenlager (einschl. FSS)'
Grabentiefe über 1,25 bis 1,75 m.
Breite der Grabensohle 'für Rohr bis DN 200.'
Boden nach Verlegen der Leitung in Graben oberhalb der
Leitungszone und in Baugruben einbauen und verdichten.
Abrechnung mit senkrechten Wänden entsprechend
der Abrechnung beim Aushub.
Menge: 130,000 m3
Zuordnung: 511

**2.12.5.14 Suchgraben ausheben**
Boden für Suchgraben ausheben zur Freilegung von
Kabeln,
Rohrleitungen, sowie suchen der Anbindepunkte
nach Abtrag der Oberflächenbefestigung, Aushub seitlich
lagern und wieder verfüllen.
Aushubtiefe bis 1,75 m,
Sohlenbreite bis 0,50 m,
Sohlenlänge über 1,50 bis 3,00 m,
Beschreibung der Homogenbereiche nach Unterlagen
des AG bzw. Vorbemerkungen zu Homogenbereichen
Bei der Kalkulation sind anteilig 50% Handschachtung
einzurechnen.
Ausführung auf Weisung der AG oder der Bauleitung.
Voraussetzung für die Abrechnung der Leistung ist der
Nachweis der Anordnung.
Ein Vergütungsanspruch für Suchkosten ergibt sich nach
DIN 18299 nur, wenn die Lage von Ver- und
Entsorgungsanlagen nicht angegeben werden kann, d.h.
kein Eintrag in Schachtscheinen
Menge: 60,000 m3
Zuordnung: 511

**2.12.5.15 Zulage, Handaushub**
Zulage zur Bodenbewegung für Ausheben von Hand
bei Näherungen unter 0,2 m an Kabel und Leitungen.
Beschreibung der Homogenbereiche nach Unterlagen
des AG bzw. Vorbemerkungen zu Homogenbereichen
Menge: 50,000 m3
Zuordnung: 511

**2.12.5.16 Parallel verlaufende bzw. spitzwinklig querende Druckleitung**
Parallel verlaufende und spitzwinklig querende
Rohrleitung der Ver- und
Entsorgung während der Erdarbeiten sichern.
Druckleitung DN 100 bis DN 250, Material Kunststoff
bzw.
Stahl/Guss. Leitung mit Medium Gas bzw. Flüssigkeit
gefüllt,
Medium unter Betriebsdruck.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 410,000 m
Zuordnung: 511

**2.12.5.17 Parallel verlaufendes bzw. spitzwinklig querendes Kabel**
Parallel verlaufendes bzw. spitzwinklig querendes Kabel
bzw. Schutzrohr der
Energie- bzw. Informationsversorgung während der
Erdarbeiten sichern.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 1500,000 m
Zuordnung: 511

**2.12.5.18 Querende Druckleitung**
Querende Rohrleitung der Ver- und Entsorgung während
der Erdarbeiten sichern.
Leitung quert Rohrtrasse.
Druckleitung DN 25 bis DN 250, Material Kunststoff bzw.
Stahl.
Leitung mit Medium Gas bzw. Flüssigkeit gefüllt,
Medium unter Betriebsdruck.
Leitungsträger und Lage nach Unterlagen des AG.
Arbeiten im Bereich der Leitungstrasse entsprechend den
Vorgaben des zuständigen Rechtsträgers und den
Sicherheitshinweises der BG Bau durchführen.
Mit dieser Position sind alle Erschwernisse und
Mehraufwendungen bei Arbeiten im Bereich der
Leitungszone, einschl. erforderlicher Handschachtungen,
erforderlicher Verbau, Aussparungen im Verbau,
Abfangungen, Anpassung der Kabellage und Verfüllung
einschl. Einsanden abgegolten.
Folgearbeiten im Bereich der Leitungen (Erdarbeiten,
Planum, Tragschichten) in Handarbeit und/oder Kleinverdichtungsgeräten ggf. lagenweise durchführen sind
mit dieser Position abgegolten.
Koordinierung der Leistung mit dem Leitungseigentümer
durchführen.
Menge: 20,000 St
Zuordnung: 511

**2.12.5.19 Querendes Kabel**
Querendes Kabel der Energie- bzw.
Informationsversorgung während der Erdarbeiten sichern.
Leitung quert Rohrtrasse.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder Kleinverdichtungsgeräten ggf. lagenweise durchführen sind
mit dieser Position abgegolten.
Koordinierung der Leistung mit dem Leitungseigentümer
durchführen.
Menge: 30,000 St
Zuordnung: 511

**2.12.5.20 Hindernis im Bod. Mauerwerk/Beton abbrech./aufnehm.**
Hindernis im Boden aus Mauerwerk oder Beton
abbrechen und aufnehmen.
Gesamtes Abbruchgut der Verwertung nach Wahl des AN
zuführen.
Menge: 5,000 m3
Zuordnung: 594

**2.12.5.21 Boden verdichten Erdplanum**
Boden verdichten.
Untergrund Erdplanum
erforderlicher Verdichtungsgrad 100 %
Herstellung in Damm- und Einschnittbereichen
Menge: 2200,000 m2
Zuordnung: 511

**2.12.5.22 Planum herstellen Ev2 = 45 MPa**
StL-Nr. 22110624901
Planum herstellen nach Unterlagen des AG.
Verformungsmodul Ev2 = 45 MPa.
Menge: 2200,000 m2
Zuordnung: 511

**2.12.5.23 Erschwernis durch Einbauten**
Erschwernis durch Einbauten.
Beim bei Erdarbeiten bzw. Herstellung des Planums.
Einbauten = Schächte, Hydranten und Schieberkappen.
Menge: 50,000 St
Zuordnung: 519

**2.12.5.24 Deklarationsanalyse EBV durchführen einschl. Probenahme**
Deklarationsanalyse nach Parameter der
Ersatzbaustoffverordnung (Anl. 1 Tab. 3 BM-0/BG-0 (2:1
Schütteleluat) im Feststoff: SM, TOC, PAK, PCP, EOX; im
Eluat: Sulfat) durchführen,
Mindestuntersuchungsprogramm bei unspezifischen
Verdacht,
Probenahme am Haufwerk des Zwischenlagerplatzes des AN,
als Fachgutachten,

Erstellen eines Berichtes mit den Analyseergebnissen
unter Angabe des Zeitpunktes und Ortes der Probenahme
Übergabe 2-fach
An- und Abfahrten sowie Nebenarbeiten und prov.
Verschluss der Entnahmestelle sind einzurechnen.
Ausführung nur auf Anordnung des AG.
Menge: 2,000 St
Zuordnung: 762

**2.12.5.25 Deklarationsanalyse BBodSchV (neu) durchführen einschl. Probenahme**
Deklarationsanalyse nach BBodSchV (neu) durchführen,
Mindestuntersuchungsprogramm bei unspezifischen
Verdacht,
Probenahme am Haufwerk des Zwischenlagerplatzes des AN,
als Fachgutachten,
Übergabe der Dokumentation 2-fach an AG
Erstellen eines Berichtes mit den Analyseergebnissen
unter Angabe des Zeitpunktes und Ortes der Probenahme
Übergabe 2-fach
An- und Abfahrten sowie Nebenarbeiten und prov.
Verschluss der Entnahmestelle sind einzurechnen.
Ausführung nur auf Anordnung des AG.
Menge: 2,000 St
Zuordnung: 762

**2.12.5.26 Deklarationsanalyse LAGA durchführen, einschl. Probenahme**
Erstellen einer Deklarationsanalyse zur Eingrenzung
belasteter Bereiche bei einem begründetem Verdacht auf
belasteten ungeb. Tragschichtmaterial am freigelegten
Baugrund und Untersuchung desselben nach LAGA M20
Tabelle II. 1.2-1 sowie Bewertung nach Einbauklassen
(Z0 - Z2) aufgrund der Tabellen II. 1.2.-2 Feststoff
und II. 1.2.-3 Eluat zur Schadstofferkennung.
Ausführung vor der Bauausführung der jeweiligen
Bauphase zur rechtzeitigen Festlegung der
ordnungsgemäßen Entsorgung / Verwertung.
Komplettleistung incl. Entnahme von Sonderproben nach
DIN 4021, als Misch- oder Einzelproben, Behälter sind
zur Verfügung zu stellen.
Erstellen der Deklarationsanalyse nach LAGA M 20 zu
vorbeschriebenen Bodenproben für:
pH-Wert
Arsen
Blei
Cadmium
Chrom
Kupfer
Nickel
Quecksilber
Zink
Chlorid
Sulfat
EOX
PAK
TOC
Erstellen eines Berichtes mit den Analyseergebnissen
unter Angabe des Zeitpunktes und Ortes der Probenahme
Übergabe 2-fach
An- und Abfahrten sowie Nebenarbeiten und prov.
Verschluss der Entnahmestelle sind einzurechnen.
Ausführung nur auf Anordnung des AG.
Menge: 2,000 St

**2.12.5.27 Ergänzende Untersuchungen nach der Deponieverordnung, Bestimmung Deponieklasse**
Ergänzende Untersuchungen nach der Deponieverordnung
bei Proben mit Überschreitung der Zuordnungsklasse Z2
nach LAGA
Bestimmung der Deponieklasse
Erstellen eines Berichtes mit den Analyseergebnissen
unter Angabe des Zeitpunktes und Ortes der Probenahme
Übergabe 2-fach
An- und Abfahrten sowie Nebenarbeiten sind
einzurechnen.
Ausführung nur auf Anordnung des AG.
Menge: 2,000 St

**2.12.5.28 Plattendruckvers. f. Kprüfg. durchf., incl. Darstellung**
Plattendruckversuch nach DIN 18134 für Kontrollprüfung nach Angabe des AG durchführen einschl.
Bereitstellung sämtlicher Geräte und Arbeitsmittel, mit
Auswertung und Darstellung der Messergebnisse.

Die Übergabe der Auswertung ist in 2-facher
Ausfertigung den AG bzw. der öBÜ zu übergeben.
Menge: 10,000 St
Zuordnung: 511

**2.12.5.29 Belastungsfahrzeug bereitstellen**
Belastungsfahrzeug als Gegengewicht (z.B. ausreichend
beladener Lkw) für Plattendruckversuch bei Kontrollprüfungen bereitstellen.
Menge: 5,000 h
Zuordnung: 511

##### Titel 2.12.6 Entwässerung für Straßen

**2.12.6.01 Sickerstrang herst. m. Erdarbeiten**
Sickerstrang durch Einfüllen und Verdichten von
Filtermaterial in Graben herstellen. Erdarbeiten in
Boden der
Klassen 3 bis 5 ausführen. Wasserhaltung bis zu einer
Pumpenleistung von 10 m3 Fördermenge mal 5 m
Förderhöhe
je Stunde und Haltung ausführen. Sickerrohrleitungen
werden gesondert vergütet.
Graben im Bereich des Straßenkörpers, beidseitig.
Grabenbreite bis 0,3 m.
Grabentiefe '0,4 m'
Filter aus Kies-Gemisch 16/32.
Aushub seitlich lagern und zum Abdichten verwenden.
Überschüssigen Aushub zum Zwischenlager des AG
transportieren.
Entfernung 4,0 km
Menge: 450,000 m
Zuordnung: 511

**2.12.6.02 Sickerrohrleitung verlegen in Sickerstrang Rohr DN 100 Teilsickerrohr PE-HD-Rohr,Typ R2 Tiefe bis 1,25 m**
Sickerrohrleitung in Sickeranlage verlegen. Schachtanschluss wird gesondert vergütet.
Einbau in Sickerstrang.
Rohr DN/ID 100 PE-HD, TP DIBN 4262-Teil 1, Typ R2
Teilsickerrohr (LP). incl. Formstücke
Bettung nach DIN EN 1610, Typ 1,
Filter mit Kies-Splitt-Gemisch 5/32
liefern und verlegen.
Fließsohlentiefe bis 1,25 m.
Menge: 450,000 m
Zuordnung: 551

**2.12.6.03 Seitlicher Anschluss der Sickerleitung DN 100 an Straßenablauf**
Seitlicher Anschluss des Sickerstrang mit
Teilsickerrohr DN 100 an Straßenablauf.
Einschließlich erforderlicher Kernbohrung für
Sickerleitung im Bodenteil bzw. Betonring und
wasserdichten Anschluss.
Menge: 15,000 St
Zuordnung: 551

**2.12.6.04 Geotextil als Trennschicht verlegen Nutz.Dauer<25Jahr pH 4-9 GRK 4 verlegen quer Abr. Überdeckung**
Geotextil als Trenn- und Filterschicht verlegen. Trennschicht nach Unterlagen des AG. Überlappung mindestens
0,50 m. Überschüttung wird gesondert vergütet.
Erforderliche Nutzungsdauer bis 25 Jahre.
pH-Wert des Umgebungsmilieus 4 bis 9.
Geotextilrobustheitsklasse 4.
Verlegen quer zur Straßenachse.
Abgerechnet wird die überdeckte Trennfläche.
Geotextil min 20 KN/m.
Menge: 720,000 m2
Zuordnung: 511

**2.12.6.05 Anschlussleitung PP DN 160 herstellen, Straßenabläufe**
Entwässerungsrohrleitung aus
PP-Rohr nach statischen und konstruktiven
Erfordernissen nach DIN EN 1610
herstellen. Anschluss an Schacht sowie Formstücke
werden gesondert vergütet.
Gesamtes Rohrmaterial aller Dimensionen, aller
Formstücke
sind von einem Hersteller zu liefern.
Rohr DN 160.
PP-Rohrohr in ein- oder mehrschichtiger
Ausführung, außen und innen glattwandig mit heller
Innenschicht und angeformter Steckmuffeverbindung, mit
fest eingelegtem Haltering sowie einem werksseitig,
eingelegtem, herausnehmbaren und reinigbaren
Lippendichtring nach DIN EN 1852 oder DIBt Z-42.1-423.
Steifigkeitsklasse SN 8
Baulängen: 1 m und 3 m
Mittlerer Längenausdehnungskoeffizient: 0,04 mm/mK
Dichtheit gegen hydrostatischen Druck von Außen
bis 10 m WS
Rohr verlegen in vorhandenem Graben mit Verbau und
Aussteifungen
Untere und obere Bettungsschicht und Füllmaterial bis
30 cm über Rohrscheitel mit vom AN zu liefernden
geeignetem Material entsprechend DIN EN 1610, geprüfter
Rohrstatik,
steinfrei kein Recyclingmaterial, herstellen und
verdichten, Verdichtungsgrad DPr mind. 97 %.
Fließsohlentiefe über 0,75 bis 1,75 m.
Überdeckungshöhe über 1,00 bis 2,00 m.
Straßenverkehrslast gem. DIN Fachbericht 101 (SLW60).
Statische Berechnungen aufstellen und in geprüfter Form
vor Rohrbestellung liefern.
Das Ablängen/Schneiden (Passstücke) von Rohrleitungen
aus Kunststoff sind in die Position einzurechnen und
werden nicht gesondert vergütet.

Ausführung in Teillängen.
Menge: 115,000 m
Zuordnung: 551

**2.12.6.06 Kanalanschluss PP DN 160**
Anschluss von Abwasserkanal aus PP DN 160,
Anschlussleitung fachgerecht am Kanalnetz gelenkig
und dicht anschließen.
Anschluß an vorh. Rohrleitung PP DN 160
Vergütet wird der Mehraufwand für das Herstellen des
Anschlusses einschl. Herstellen der Öffnung, inkl.
notwendiger Form- und Verbindungsteile, Dichtungen
u.dgl. durch Anbohren und
Einbau eines Anschlussstutzens, Sattelstück oder dgl.
Anschluss an das Kanalnetz oberhalb Rohrachse bis
einschließlich Rohrachse. Anschlusswinkel 90 Grad.
Menge: 1,000 St

**2.12.6.07 Formstück einbauen (Zul), Abzweig DN 160 PP**
Formstück in Rohrleitung einbauen. Vergütet wird der
Mehraufwand für den Einbau des Formstückes gegenüber
der bis zur Innenfläche der Rohrleitung durchgemessenen
Rohrleitung.
Formstück = Abzweig, Anschlussrohr DN 160.
Material Kunststoff,
Durchgangsrohr DN 160, PP.
Menge: 2,000 St
Zuordnung: 551

**2.12.6.08 Formstück einbauen (Zul), Bogen DN 160 PP**
Formstück in Rohrleitung einbauen. Vergütet wird der
Mehraufwand für den Einbau des Formstückes gegenüber
der bis zur Innenfläche der Sammelrohrleitung
durchgemessenen Rohrleitung.
Formstück = Bogen DN 160, Material 'PP-Rohr
Menge: 100,000 St
Zuordnung: 551

**2.12.6.09 Formstück einbauen (Zul) Muffe DN 160 PP**
Formstück in Rohrleitung einbauen. Vergütet wird der
Mehraufwand für den Einbau des Formstückes gegenüber
der bis zur Innenfläche der Sammelrohrleitung
durchgemessenen Rohrleitung.
Formstück 'DN 160, Überschiebmuffe'
Material 'PP-Rohr'.
Menge: 2,000 St
Zuordnung: 551

**2.12.6.10 Formstück einbauen (Zul.) DN 160**
Formstück in Rohrleitung einbauen. Vergütet wird der
Mehraufwand für den Einbau des Formstückes gegenüber
der bis zur Innenfläche der Sammelrohrleitung durchgemessenen Rohrleitung.
Formstück = Verschlussteller DN/ID 150.
Rohr aus 'Beton, Steinzeug, Kunststoff'
Durchgangsrohr DN/ID 160.
Menge: 10,000 St
Zuordnung: 511

**2.12.6.11 Straßenablauf einbauen mit Erdarb. Boden Form 1a Schaft Form 5d Aufl-Ring 10b Aufl. C 8/10,10cm T ü. 1,25-1,75 m Boden Unterl. AG seit.lag./entf.Z2**
Straßenablauf aus Betonfertigteilen einbauen. Fugen mit
Mörtel M20 dichten und glattstreichen. Aufsatz wird gesondert vergütet. Erdarbeiten ausführen.
Boden Form 1a, Abfluss im Boden.
Schaft Form 5d (570 mm hoch).
Auflagering Form 10b
Auflager aus Beton C 8/10, 10 cm dick, herstellen.
Aushubtiefe ab OK Straßenablauf über 1,25 bis 1,75 m.
Homogenbereich nach Unterlagen des AG.
Überschüssigen Aushub laden und zum Zwischenlager des
AG transportieren.
Entfernung 4 km
Menge: 13,000 St

**2.12.6.12 Aufsatz f. Strassenablauf aufsetzen 300x500 Pultform**
Aufsatz Straßenablauf 300x500 Pultform Klasse D400
herstellen
Entsprechend DIN EN 124-2
gemäß den Anforderungen der Gütesicherung nach RAL-GZ
692
305x520mm, Pultform, mit dämpfender Einlage, 17mm
Schlitzweite für Fußgängerstraßen, Einlaufquerschnitt
661cm2, mit kraftschlüssiger Federarretierung, für
erhöhte Wasseraufnahme
Voll-Guss-Rahmen, mit Bauzeitenentwässerung zum
Ausschlagen, mit dämpfender Einlage, Rahmenhöhe 140mm
Voll-Guss-Rost, mit zwei kraftschlüssigen
Federarretierungen, Pultform, 17mm Schlitzweite für
Fußgängerstraßen
Aufsatz Klasse D400 o. glw. liefern und gemäß den
Herstellervorschriften einbauen.

Fuge mit Mörtel MG III nach DIN 1053 dicht füllen.
Füllung glattstreichen.
Menge: 13,000 St
Zuordnung: 551

**2.12.6.13 Kastenrinne herstellen**
Kastenrinne herstellen.

Entwässerungsrinne, in, entsprechend DIN EN 1433 und
DIN 19580, mit integrierter EPDM-Dichtung zur
Ausbildung eines wasserdichten Rinnenstoßes, aus frost-
und tausalzbeständigem Polymerbeton, Kantenschutz 12 mm
aus Gusseisen EN-GJS mit KTL-Beschichtung,
Nennweite 15,0 cm,
Baubreite 20,3 cm,
Baulänge 100,0 cm,
Bauhöhe 25,5 bis 30,5 cm mit Sohlengefälle 0,5 % als
Eigengefälle in der Rinnensohle,
mit fließoptimiertem V-Querschnitt,
mit Ausnehmungen an der Außenwand zur Verankerung im
Fundamentbeton

liefern und nach Einbauanleitung des Herstellers
verlegen.

Hersteller ACO Draing V150G PowerDrain Seal oder
gleichwertig.
Menge: 25,000 m

**2.12.6.14 Abdeckung D400 mit Arretierung, Stegrost, Gusseisen Abdeckung D400, mit Arretierung, Stegrost, GusseisenAbdeckung D400, mit Arretierung, Stegrost, GusseisenAbdeckung D400, mit Arretierung, Stegrost, GusseisenAbdeckung D400, mit Arretierung, Stegrost, GusseisenAbdeckung D400, mit Arretierung, Stegrost, Gusseisen**
Abdeckungen Kl. D400 DIN EN 1433 mit Arretierung
Stegrost aus Gusseisen EN-GJS,
Schlitzweite 12 mm,
mit Verschiebesicherung,
Länge: 50 cm
Breite: 17,3 cm
Einlaufquerschnitt 578 cm²/m

Hersteller ACO Drainlock oder gleichwertig.
Menge: 25,000 m

##### Titel 2.12.7 Schichten ohne Bindemittel

*Hinweis*
Abfallentsorgung
Die Beprobung und Entsorgung der anfallenden Erdstoffe
und Schichten ohne Bindemittel erfolgt durch den AG.
Durch den AN sind die ausgehobenen Erdstoffe und
ungebundenen Schichten
zu dem durch den AG bestimmten Zwischenlager zu
transportieren.
Hierbei ist eine Entfernung von bis zu 4,0 Km
einzukalkulieren.

Grundlage für die Entsorgung ist das Baugrundgutachten
des Ingenieurbüros Dr. Ruppert & Felder Gmbh,
B-25146-bgr-01 vom 23.05.2025
und B-25146-bgr-01-02 vom 08.07.2025 einschl. Anlagen.

Die Beprobung und Entsorgung der anfallenden Erdstoffe
und Schichten ohne Bindemittel erfolgt durch den AG.
Durch den AN sind die ausgehobenen Erdstoffe und
ungebundenen Schichten
zu dem durch den AG bestimmten Zwischenlager zu
transportieren.
Hierbei ist eine Entfernung von bis zu 4,0 Km
einzukalkulieren.

**2.12.7.01 Schicht ohne Bindemittel aufnehmen '' 21 '' 22 '' 31 nat. Gesteinsk. '' 41 Abrechng. Abtrag**
StL-Nr. 222112009999191
Schicht ohne Bindemittel aufnehmen. Erschwernisse
durch Einbauten werden gesondert vergütet.
Schicht 'Schotter- und Kiesschichten'
Dicke 'ca. 10 bis 40 cm'
Fläche 'Randbereiche alter Oberbau sowie oberflächige
Zufahrten und Befestigungen neben der Fahrbahn'
Baustoffgemisch aus natürlichen Gesteinskörnungen
nach Unterlagen des AG.
Baustoff 'zum Zwischenlager transportieren und auf
Haufwerk lagern'
Abgerechnet wird nach Abtragsprofilen.
Menge: 200,000 m3
Zuordnung: 511

*Hinweis*
Vorbemerkungen zu Lieferscheinen
Für die Schichten ohne Bindemittel muss ein
Materialnachweis
erbracht werden:

Hinweis zu Lieferscheinen
1. Die Lieferscheine müssen von Aussteller, Fahrer und
Empfänger deutlich unterschrieben sein.
2. Es werden nur maschinell ausgedruckte Lieferscheine
anerkannt. Handschriftliche Lieferscheine werden
nicht anerkannt.
3. Auf den Lieferscheinen müssen angegeben werden:
- Material
- Empfängerfirma
- Baustelle
- Brutto-, Tara-, und Netto-Gewichte
- und Kennzeichen des Lieferfahrzeuges

**2.12.7.02 Frostschutzschicht herstellen, 1,8**
Frostschutzschicht herstellen. Erschwernisse durch
Einbauten, Schächte und Straßenabläufe werden gesondert vergütet.
In Verkehrsflächen der Belastungsklasse Bk 1,8, ohne
Fertiger bei schwieriger Profilgestaltung oder bei zahlreichen Einbauten.
Baustoffgemisch 0/45.
Umweltrelevante Merkmale des Baustoffgemisches nach
Unterlagen des AG.
Einbauort Fahrbahn
Verdichtungsgrad/Verformungsmodul 'DPr >= 100 %, Ev2 >=
120 MPa'
Einbaudicke '25 bis 50 cm'
Abgerechnet wird nach Auftragsprofilen.
Menge: 395,000 m3
Zuordnung: 530

**2.12.7.03 Frostschutzschicht herstellen, 0,3**
Frostschutzschicht herstellen. Erschwernisse durch
Einbauten, Schächte und Straßenabläufe werden gesondert vergütet.
In Verkehrsflächen der Belastungsklasse Bk 0,3, ohne
Fertiger bei schwieriger Profilgestaltung oder bei zahlreichen Einbauten.
Baustoffgemisch 0/45.
Umweltrelevante Merkmale des Baustoffgemisches nach
Unterlagen des AG.
Einbauort Fahrbahn
Verdichtungsgrad/Verformungsmodul 'DPr >= 100 %, Ev2 >=
80 MPa'
Einbaudicke '28 bis 33 cm
Abgerechnet wird nach Auftragsprofilen.
Menge: 260,000 m3
Zuordnung: 530

**2.12.7.04 Schottertragschicht herstellen 25 cm**
Schottertragschicht herstellen. Erschwernisse durch
Einbauten, Schächte und Straßenabläufe werden gesondert vergütet.
In Verkehrsflächen der Belastungsklassen Bk1,8, ohne
Fertiger bei schwieriger Profilgestaltung oder bei
zahlreichen Einbauten.
Baustoffgemisch 0/32.
Umweltrelevante Merkmale des Baustoffgemisches nach
Unterlagen des AG.
Verdichtungsgrad/Verformungsmodul 'DPr >= 103 %, Ev2 >=
150 MPa'
Einbaudicke = 25 cm.
Ungleichförmigkeitszahl U mindestens 13. Die Filterstabilität gegenüber dem Bettungsstoff muss eingehalten werden. Max. Unebenheit 1,0 cm. Abweichung
von der Sollhöhe max. 1,0cm.
Menge: 1025,000 m2
Zuordnung: 530

**2.12.7.05 Schottertragschicht herstellen 15 cm**
Schottertragschicht herstellen. Erschwernisse durch
Einbauten, Schächte und Straßenabläufe werden gesondert vergütet.
In Verkehrsflächen der Belastungsklassen Bk0,3, ohne
Fertiger bei schwieriger Profilgestaltung oder bei
zahlreichen Einbauten.
Baustoffgemisch 0/32.
Umweltrelevante Merkmale des Baustoffgemisches nach
Unterlagen des AG.
Verdichtungsgrad/Verformungsmodul 'DPr >= 103 %, Ev2 >=
120 MPa'
Einbaudicke = 15 cm.
Ungleichförmigkeitszahl U mindestens 13. Die Filterstabilität gegenüber dem Bettungsstoff muss eingehalten werden. Max. Unebenheit 1,0 cm. Abweichung
von der Sollhöhe max. 1,0cm.
Menge: 325,000 m2
Zuordnung: 530

**2.12.7.06 Erschwernis durch Einbauten b.Profilieren Hydranten+Schiebk**
Erschwernis durch Einbauten.
Beim Ausbauen sowie beim Herstellen von Schichten ohne
Bindemittel.
Einbauten = Schächte, Hydranten und Schieberkappen.
Menge: 75,000 St
Zuordnung: 539

**2.12.7.07 Frostschutzschicht für Provisorien**
Frostschutzmaterial für Provisorien,
wie zwischenzeitliche Verkehrsführungen oder
prov. Aufstellflächen, Stellplätze und dgl.
einbauen und verdichten.
Toleranz für Sohlhöhe +- 1 cm.
Verformungsmodul Ev2 auf der Oberfläche min. 100 MN/m².
Material = Gebrochene Mineralstoffe.
Körnung 0/45 - 0/56.
Einbaudicke ca. 30 bis 40 cm.
Einbau nach Festlegung des AG.
Abgerechnet wird nach Auftragsprofilen.
Material nach Angabe des AG nach Beendigung der
Baumaßnahme wieder aufnehmen und zum Zwischenlager des
AG transportieren.
Entfernung 4,0 Km
Material rückstandsfrei beseitigen, Ausgangszustand
wieder herstellen.
Nur auf Anweisung des AG bzw. der Bauleitung.
Nicht für Lager- und Arbeitsplätze sowie für
Flächen der Baustelleneinrichtungen etc.
Dafür erforderliche Leistungen und Vorkehrungen
sind in die entsprechenden Leitungen der
Baustelleneinrichtungen einzurechnen.
Menge: 25,000 m3
Zuordnung: 530

**2.12.7.08 Schotter/Splitt- Anpassung**
Anpassung der Schicht ohne Bindemittel aus Schotter,
Splitt oder dgl. bei Nebenflächen mit ausgebauten,
gesäuberten Material analog des Bestands (Schotter/
Splitt).
Verlegung in Gehwegbereichen, Anpassungen, Zwickeln
usw.
Anpassung erfolgt in Kleinflächen bis 0,5 m2.
Menge: 50,000 m2
Zuordnung: 530

**2.12.7.09 Ausgleichsschicht ohne Bindemittel herstellen '' Dicke 20 cm '' Oberboden liefern EV2 min. 80 MPa RSM 5.1 ausbr.**
Ausgleichsschicht ohne Bindemittel herstellen.
Erschwernisse
durch Einbauten, Schächte und Straßenabläufe werden
gesondert vergütet.
Einbau 'Zufahrten'
Einbaudicke = 7 cm.
Deckschicht  0/22 gebrochen, Splitt-Sand-Gemisch
Menge: 100,000 m2
Zuordnung: 530

**2.12.7.10 Plattendruckvers. f. Kprüfg. durchf., incl. Darstellung**
Plattendruckversuch nach DIN 18134 für Kontrollprüfung nach Angabe des AG durchführen einschl.
Bereitstellung sämtlicher Geräte und Arbeitsmittel, mit
Auswertung und Darstellung der Messergebnisse.

Die Übergabe der Auswertung ist in 2-facher
Ausfertigung den AG bzw. der öBÜ zu übergeben.
Menge: 5,000 St
Zuordnung: 511

**2.12.7.11 Belastungsfahrzeug bereitstellen**
Belastungsfahrzeug als Gegengewicht (z.B. ausreichend
beladener Lkw) für Plattendruckversuch bei Kontrollprüfungen bereitstellen.
Menge: 2,500 h
Zuordnung: 511

##### Titel 2.12.8 Asphaltschichten

*Hinweis*
Hinweis zu Lieferscheinen
Wichtiger Hinweis:

Für alle Asphaltpositionen muss ein Materialnachweis
erbracht werden:

Hinweis zu Lieferscheinen

1. Die Lieferscheine müssen von Aussteller, Fahrer und
  Empfänger deutlich unterschrieben sein.
2. Es werden nur maschinell ausgedruckte Lieferscheine
  anerkannt. Handschriftliche Lieferscheine werden
  nicht anerkannt.
3. Auf den Lieferscheinen müssen angegeben werden:
   - Material
   - Empfängerfirma
   - Baustelle
   - Brutto-, Tara-, und Netto-Gewichte
   - und Kennzeichen des Lieferfahrzeuges

**2.12.8.01 Einbau-/ Logistikkonzept**
Einbau-/Logistikkonzept gemäß Baubeschreibung erstellen
und fortschreiben.
Menge: 1,000 Psch
Zuordnung: 532

**2.12.8.02 Asphaltoberbau trennen, Trenntiefe über 5 bis 20 cm**
Asphaltoberbau geradlinig trennen,
in Einzelflächen längs und quer zur Fahrbahnachse,
durch Schneiden bzw. Nachschneiden,
Schichten senkrecht trennen,
Trenntiefe über 5 bis 20 cm.
Menge: 150,000 m
Zuordnung: 532

**2.12.8.03 Erschwernis infolge Einbauten Erschwer. gesamt A.deckschicht Hydranten+Schieb**
Erschwernis infolge Schiebern, Hydranten, Schächten und
Straßenabläufen. Abgerechnet wird je Stück Einbauteil.
Erschwernis beim Fräsen, Aufnehmen, Aufsprühen von Bi-
tumenemulsionen sowie Herstellen von Asphaltschichten.
Menge: 30,000 St
Zuordnung: 532

**2.12.8.04 Bituminöse Asphaltschichten fräsen, Dicke von 5 bis 20 cm**
Bituminöse Befestigung fräsen,
Material nach Unterlagen des AG,
im Fahrbahnbereich, Einfahrten, Gehweg, Nebenflächen
und Rohrgräben,
lösen durch Kaltfräsen,
Tiefe von 5 cm bis 20 cm und
einer Breite von 0,10 m bis 5,00 m,
unter Berücksichtigung von Einbauten wie Schächte,
Einläufe, Schieber a. ä.
Die Erschwernisse werden gesondert vergütet.

Fräsgut in der Straße
siehe Baugrundgutachten,
pechhaltiger Straßenaufbruch, gefährlicher Abfall.

Erforderlicher Mehraufwand entlang der bestehenden
Bebauung (z. B. Gebäude bzw. Gartenzaunfundamente),
sowie alle daraus entstehenden Behinderungen des
Bauablaufes ist in diese Position einzurechnen und wird
nicht gesondert vergütet.
Menge: 1450,000 m2
Zuordnung: 532

**2.12.8.05 Bituminöses Fräsgut aufbrechen und zur Seitenablagerung des AG fördern**
Bituminöse Fräsgut lösen, zerkleinern, aufnehmen,
zu einer Seitenablagerung nach Unterlagen des AG
fördern
(einfache Strecke bis ca. 4,0 km) und in Haufwerken
zwischenlagern.

Zwischengelagertes bituminöses Fräsgut komplett
(Auflager und Umhüllung) mit Kunststoffplanen gegen
Witterungseinflüsse (Regen, sonstiger Wasserzutritt)
schützen.
Einschließlich liefern und entsorgen der
Kunststoffplane.

Material nach Unterlagen des AG,
siehe Baugrundgutachten,
pechhaltiger Straßenaufbruch, gefährlicher Abfall.

im Fahrbahnbereich, Einfahrten, Gehweg und Rohrgräben,
lösen durch Aufbrechen,
Tiefe von 5 cm bis 15 cm und
einer Breite von 0,10 m bis 5,50 m,
unter Berücksichtigung von Einbauten wie Schächte,
Einläufe, Schieber a. ä.
Die Erschwernisse werden gesondert vergütet.

Entsorgung wird gesondert vergütet.

Erforderlicher Mehraufwand entlang der bestehenden
Bebauung (z. B. Gebäude bzw. Gartenzaunfundamente),
sowie alle daraus entstehenden Behinderungen des
Bauablaufes ist in diese Position einzurechnen und wird
nicht gesondert vergütet.
Menge: 350,000 to
Zuordnung: 532

**2.12.8.06 gefährliche pechhaltige Asphaltschichten lösen und zum Zwischenlager s AG fördern, bis 1,5 km**
Pechhaltige Befestigung lösen, zerkleinern, aufnehmen
und
zum Zwischenlager des AG fördern (einfache Strecke bis
4,0 km)

Der LKW-Fahrer muss über die Erlaubnis zum Transport
von
teerhaltigen Stoffen verfügen.
Transportfahrzeug ist staub- und verlustfrei
abzudecken.
Einschl. erforderliche elektronische Erfassung durch
AN.
AVV-Abfallschlüssel 17 03 01

Material nach Unterlagen des AG,
PAK-Gehalt > 1000 mg/kg,

Material nach Unterlagen des AG, siehe
Baugrundgutachten,
pechhaltiger Straßenaufbruch, gefährlicher Abfall.
im Fahrbahnbereich, Einfahrten und Rohrgräben,
staubfreier Ausbau
Tiefe von 5 cm bis 20 cm und
einer Breite von 0,50 m bis 5,00 m,
unter Berücksichtigung von Einbauten wie Schächte,
Einläufe, Schieber a. ä.
Die Erschwernisse werden gesondert vergütet.

Erforderlicher Mehraufwand entlang der bestehenden
Bebauung (z. B. Gebäude bzw. Gartenzaunfundamente),
sowie alle daraus entstehenden Behinderungen des
Bauablaufes ist in diese Position einzurechnen und wird
nicht gesondert vergütet.
Menge: 75,000 to
Zuordnung: 532

**2.12.8.07 Asphalt in kleinen Einzelflächen fräsen, Dicke bis 4 cm**
Asphalt fräsen und Material aufnehmen.
Material nach Unterlagen des AG, siehe
Baugrundgutachten,
pechhaltiger Straßenaufbruch, gefährlicher Abfall.
Der Schnittlinienabstand darf maximal 15 mm betragen.
In kleinen Einzelflächen (für Anschlüsse),
Asphaltdeckschicht aus AC 8,  AC 11 und SMA 11,
Frästiefe von 4 cm,
und einer Fräsbreite von 0,10 bis 3,00 m

Gefräste Fläche reinigen mit selbstaufnehmender
Kehrmaschine,
Material in Eigentum des AN übernehmen, von der
Baustelle
entfernen und einer Verwertung nach Wahl des AN
zuführen.
Menge: 25,000 m2
Zuordnung: 532

**2.12.8.08 Mehraufwand zu Asphaltschichten aufbrechen bzw. fräsen durch Behinderu ng von Einbauten**
Mehraufwand bzw. Behinderung für bituminöse
Asphaltschichten fräsen bzw. aufbrechen,
in Folge von vorhandenen Einbauten wie
Schächten, Straßeneinläufen, Hydranten und Schiebern.
Menge: 25,000 St
Zuordnung: 532

**2.12.8.09 Asphalttragschicht AC 32 T N mit Fertiger, Einbaudicke: 16 cm**
Asphalttragschicht aus Asphalttragschichtmischgut AC 32
T N herstellen auf Frostschutzplanum,
in Fahrbahnen der Belastungsklasse Bk1,8,
Einbaubreite bis 6,00 m,
Einbaudicke 16,0 cm,
mit Bindemittel 70/100
Unebenheit der Oberfläche max. 6 mm,
mit Fertiger herstellen.
Menge: 809,250 m2
Zuordnung: 532

**2.12.8.10 Asphalttragschicht AC 32 T N von Hand, Einbaudicke: 16 cm**
Asphalttragschicht aus Asphalttragschichtmischgut AC 32
TN
herstellen auf Frostschutzplanum,
in Fahrbahnen, Seitenflächen und Rohrgräben
der Belastungsklasse Bk1,8
mit Bindemittel 70/100
Einbaubreite 0,10 m bis 6,00 m
Unebenheit der Oberfläche max. 6 mm,
von Hand herstellen.
Menge: 25,000 m2
Zuordnung: 532

**2.12.8.11 Asphalttragschicht AC 32 T N von Hand, Einbaudicke: 8 cm**
Asphalttragschicht aus Asphalttragschichtmischgut AC 32
TN
herstellen auf Frostschutzplanum,
in Anpassungsbereichen im Gehweg
Dicke 8 cm
mit Bindemittel 70/100
Einbaubreite 0,10 m bis 6,00 m
Unebenheit der Oberfläche max. 6 mm,
von Hand herstellen.
Menge: 25,000 m2
Zuordnung: 532

**2.12.8.12 Nahtflanke in der Asphalttragschicht herstellen, Dicke der Schicht bis 14 cm**
Nahtflanke in Asphaltschicht herstellen,
Dicke der Schicht bis 16 cm,
Längs- und Quernaht (Anschlüsse an die Fahrbahn)
in der Tragschicht,
mit einer kalt aufzubringenden bitumenhaltigen Masse
volldeckend anstreichen oder anspritzen,
Menge 25 g/m je cm Schichtdicke.
Menge: 15,000 m
Zuordnung: 532

**2.12.8.13 Unterlage reinigen**
Vorhandene Unterlage reinigen.
Anfallendes Material in Eigentum des AN übernehmen und
einer Verwertung nach Wahl des AN zuführen.
Das Reinigen von Ecken, Zwickeln und Anschlüssen von
Hand gehört zum Leistungsumfang.
Unterlage aus Asphaltbefestigung,
in nicht zusammenhängenden Teilflächen,
reinigen mit selbstaufnehmendem
Hochdruckreinigungsgerät.
Menge: 475,000 m2
Zuordnung: 532

**2.12.8.14 Schichtenverbund mit bitumenhaltigen Bindemittel**
Schichtenverbund durch Ansprühen der Unterlage
mit bitumenhaltigen Bindemittel herstellen,
maschinell mit Rampenspritzgerät bzw.
manuell mit Handverdüsung.
Das Reinigen wird gesondert vergütet.
Bindemittel C40B5-S,
Bindemittelmenge ca. 300 g/m².
Menge: 475,000 m2
Zuordnung: 532

**2.12.8.15 Asphaltdeckschicht AC 11 D N mit Fertiger, Einbaudicke: 4 cm**
Asphaltdeckschicht aus Asphaltbeton AC 11 D N,
in Fahrbahnen der Belastungsklasse Bk1,8,
Einbaubreite bis 6,00 m,
Einbaudicke 4,0 cm,
mit Bindemittel 70/100,
mit Fertiger herstellen.
Das Abstumpfen der Oberfläche wird gesondert vergütet.
Menge: 405,000 m2
Zuordnung: 532

**2.12.8.16 Asphaltdeckschicht AC 11 D N von Hand, Einbaudicke: 4 cm**
Asphaltdeckschicht aus Asphaltbeton AC 11 D N,
in Fahrbahnen, Seitenflächen und Rohrgräben
der Belastungsklasse Bk1,8,
Einbaubreite 0,10 m bis 6,00 m
mit Bindemittel 70/100
von Hand herstellen.
Das Abstumpfen der Oberfläche wird gesondert vergütet.
Menge: 25,000 m2
Zuordnung: 532

**2.12.8.17 Asphaltdeckschicht AC 8 D L von Hand, Einbaudicke: 4 cm**
Asphaltdeckschicht aus Asphaltbeton AC 8 DL,
in Fahrbahnen, Seitenflächen und Rohrgräben
der Belastungsklasse Bk1,8,
Einbaubreite 0,10 m bis 6,00 m
mit Bindemittel 70/100
von Hand herstellen.
Das Abstumpfen der Oberfläche wird gesondert vergütet.
Menge: 25,000 m2
Zuordnung: 532

**2.12.8.18 Zulage Zwickelflächen**
Zulage zur Herstellung der Asphalttrag- und -
deckschichten. Herstellung der Asphaltflächen im
Handeinbau im Bereich von Zwickelflächen.
Menge: 25,000 m2
Zuordnung: 532

**2.12.8.19 Einbauteile anpas Fahrbahn Bit. Befestigung Hoeher bis 18 cm eton+Asph**
vorhandene Einbauteile anpassen
Einbauteile (Hydranten-, Schieberkappen, Schächte und
dgl.) freilegen und auf neue Höhe setzen. Freigelegten
Bereich
verfüllen.
Aufbruchmaterial in Eigentum des AN übernehmen und von
der Baustelle entfernen.
Einbauteil in Fahrbahn.
Einbauteil in bituminoeser Befestigung
höhersetzen Zug um Zug bis  cm (siehe Unterlagen des
AG).
Verfüllung = Beton, bis max. 18 cm Asphaltbeton.
1 Stück entspricht dem Hochziehen eines Einbauteils in
allen Asphaltschichten.
Menge: 50,000 St
Zuordnung: 532

**2.12.8.20 Naht oder Anschluss zur Fuge aufw. Quernaht/-anschl. '' 22 Tiefe 35 mm Breite 12 mm schneiden**
StL-Nr. 223113937295201
Naht oder Anschluss ohne Fugenspalt in Asphaltdeckschicht zur Fuge aufweiten und säubern. Anfallende Ausbaustoffe nach Wahl des AN verwerten.
Quernaht, Queranschluss.
Einzellängen 'bis 25 m'
Fugenspalttiefe = 35 mm.
Fugenspaltbreite = 12 mm.
Aufweiten durch Schneiden.
Menge: 15,000 m
Zuordnung: 532

**2.12.8.21 Naht oder Anschluss zur Fuge aufw. versch.Randanschl '' 22 Tiefe 35 mm Breite 12 mm schneiden**
StL-Nr. 223113937695201
Naht oder Anschluss ohne Fugenspalt in Asphaltdeckschicht zur Fuge aufweiten und säubern. Anfallende Ausbaustoffe nach Wahl des AN verwerten.
Randanschluss vor Borden, Übergängen, Abläufen u.ä.
Einzellängen 'ab 30 cm'
Fugenspalttiefe = 35 mm.
Fugenspaltbreite = 12 mm.
Aufweiten durch Schneiden.
Menge: 225,000 m
Zuordnung: 532

**2.12.8.22 Fugenfüllung herstellen Querfuge Deckschicht '' 31 Tiefe 35 mm Breite 12 mm Fugenmasse N2**
StL-Nr. 22311394221952001
Fugenfüllung herstellen.
Querfuge.
In der Asphaltdeckschicht.
Einzellängen 'bis 25 m'
Fugenspalttiefe = 35 mm.
Fugenspaltbreite = 12 mm.
Mit heiß verarbeitbarer Fugenmasse Typ N2, einschließlich zugehörigem und zuvor aufgetragenem Voranstrichmittel.
Menge: 15,000 m
Zuordnung: 532

**2.12.8.23 Fugenfüllung herstellen versch. Randfugen Deckschicht '' Tiefe 35 mm Breite 12 mm Fugenmasse N2**
Fugenfüllung herstellen.
Randfuge vor Borden, Übergängen, Abläufen,
In der Asphaltdeckschicht.
Einzellängen 'ab 30 cm'
Fugenspalttiefe = 35 mm.
Fugenspaltbreite = 12 mm.
Mit heiß verarbeitbarer Fugenmasse Typ N2, einschließlich zugehörigem und zuvor aufgetragenem Voranstrichmittel.
Menge: 225,000 m
Zuordnung: 532

**2.12.8.24 Abstumpfung der Asphaltoberfläche**
Abstumpfung maschinell herstellen.
Abstreumaterial gleichmäßig auf die noch heiße
Oberfläche
der Deckschicht aufbringen und einwalzen.
Mit Bitumen umhüllte Lieferkörnung 1/3,
mit gleichen PSV-Wert wie Deckschicht,
Abstreumasse 1,0 kg/m2,
Aufbringen mit Streubalken.

Nicht gebundenes und gelöstes Material mit
selbstaufnehmender Kehrmaschine aufnehmen und einer
Verwertung nach Wahl des AN zuführen.
Menge: 475,000 m2
Zuordnung: 532

**2.12.8.25 Mehraufwand beim Einbau von Asphaltschichten durch Einbauten**
Zulage für Mehraufwendungen durch Erschwernisse
beim Einbau von Asphaltschichten infolge von
bestehenden
Einbauten einschließlich des verminderten
Leistungsansatz
in der Fläche.

Im Bereich der Asphalttragschicht (16 cm) und der
Asphaltdeckschicht (4 cm).

Einbauten von Schächten, Straßeneinläufen, Hydranten-
und Schieberkappen.

Der Mehraufwand wird nur einmal je Einbauteil für den
Einbau der gesamten Asphaltschicht vergütet.
Menge: 50,000 St
Zuordnung: 532

**2.12.8.26 Mehraufwand beim Einbau von Asphaltschichten entlang von Einbauten**
Zulage für Mehraufwendungen durch Erschwernisse
beim Einbau von Asphaltschichten entlang von
Bordsteinen,
Rinnen und dgl., einschließlich des verminderten
Leistungsansatz in der Fläche.

Im Bereich der Asphalttragschicht (16 cm) und der
Asphaltdeckschicht (4 cm).

Entlang von Bordsteinen, Rinnen/Streifen bzw. Mauern
und Zaunsockeln.

Der Mehraufwand wird nur einmal je Einbauteil für den
Einbau der gesamten Asphaltschicht vergütet.
Menge: 120,000 m
Zuordnung: 532

**2.12.8.27 Bohrkerne entnehmen**
Bohrkern aus dem Asphaltoberbau entnehmen
und die Bohrlöcher bis Oberkante schließen.
Bohrkerne beschriften.
Gesamtdicke des Oberbaus 18 cm,
Durchmesser des Bohrkerns 15 cm,

Verfüllung mit Beton C12/15, Expositionsklasse XO, bis
Unterkante Deckschicht, Rest mit Kaltasphalt, mit
Bitumenumhüllte feine Gesteinskörnung auf die
Oberfläche aufbringen und andrücken.
Menge: 2,000 St

##### Titel 2.12.9 Pflaster, Rinnen, Borde, Stufen

**2.12.9.01 Bestehende Fundamente aus Beton abbrechen**
Bestehende Fundamente im Erdreich aus Beton oder
Stahlbeton abbrechen, zerkleinern und entsorgen.

Einschließlich erforderlicher Erdarbeiten.

Anfallendes Abbruchmaterial (Beton und Stahl) in
Eigentum
des AN übernehmen, von der Baustelle entfernen und
umweltgerecht entsorgen.
Menge: 5,000 m3
Zuordnung: 530

**2.12.9.02 Pflasterdecke aus Betonpflastersteinen ausbauen und zwischenlagern**
Pflasterdecke aus Betonpflastersteinen ausbauen
Steindicke:  ca. 8-10 cm
Gesteinsart: Beton
H-Pflaster, Rechteckpflaster bzw. Rasengittersteine
Pflasterbett und Fugenfüllung aus ungebundenem
Material.

Pflasterbett und Fugenfüllung aus ungebundenem
Material,
Wiederverwendbare Steine innerhalb der Baustelle
fördern,
säubern und sortiert lagern.

Nichtwiederverwendbare Steine und übriges Aufbruchgut
in Eigentum des AN übernehmen, von der Baustelle
entfernen
und einer Verwertung nach Wahl des AN zuführen.
Menge: 20,000 m2
Zuordnung: 530

**2.12.9.03 Zulage für Pflasterdecke aus Betonpflastersteinen ausbauen für Entsorg ung**
Zulage zu Position
Pflasterdecke aus Betonpflastersteinen ausbauen
Steindicke:  ca. 8-10 cm
Gesteinsart: Beton
H-Pflaster, Rechteckpflaster bzw. Rasengittersteine

Seitlich gelagerte Steine und übriges Aufbruchgut in
Eigentum des AN übernehmen, von der Baustelle entfernen
und einer Verwertung nach Wahl des AN zuführen.
Menge: 20,000 m2
Zuordnung: 530

**2.12.9.04 Pflasterdecke aus Granitgroßstein ausbauen und zwischenlagern**
Pflasterdecke aus Natursteinen ausbauen.
Steingröße:  ca. 16 / 16 / 16 cm (Breite / Länge /
Stärke)
Gesteinsart: Granit
Pflasterbett und Fugenfüllung aus ungebundenem
Material.

Pflastersteine von Bettungsmaterial und Fugenverfüllung
säubern (mit geeignetem Gerät z. B. Bagger mit
Gitterlöffel),
laden, innerhalb des Baubereiches fördern und sortiert
lagern.

Nichtwiederverwendbare Steine und übriges Aufbruchgut
in Eigentum des AN übernehmen, von der Baustelle
entfernen
und einer Verwertung nach Wahl des AN zuführen.
Menge: 70,000 m2
Zuordnung: 530

**2.12.9.05 Pflasterdecke aus Granitkleinstein ausbauen und zwischenlagern**
Pflasterdecke aus Natursteinen ausbauen.
Steingröße:  ca. 8-12 / 8-12 / 8-12 cm (Breite / Länge
/ Stärke)
Gesteinsart: Granit
Pflasterbett und Fugenfüllung aus ungebundenem
Material.

Pflastersteine von Bettungsmaterial und Fugenverfüllung
säubern (mit geeignetem Gerät z. B. Bagger mit
Gitterlöffel),
laden, innerhalb des Baubereiches fördern und sortiert
lagern.

Nichtwiederverwendbare Steine und übriges Aufbruchgut
in Eigentum des AN übernehmen, von der Baustelle
entfernen
und einer Verwertung nach Wahl des AN zuführen.
Menge: 30,000 m2
Zuordnung: 530

**2.12.9.06 1-Zeiler aus Granitgroßsteinpflaster ausbauen und zwischenlagern**
Streifen, Rinne oder Mulde aus Naturpflastersteinen
einschließlich Fundament bzw. Bettung ausbauen.
Steingröße: ca. 16/16/16 cm
Gesteinsart: Granit
1-zeilig (freistehend oder vor Bordsteinen),
Fundament und Fugenfüllung aus hydraulisch
gebundenem Material.

Pflastersteine von Fundament und Fugenverfüllung
säubern,
laden, innerhalb des Baubereiches fördern und sortiert
lagern.

Nichtwiederverwendbare Steine und übriges Aufbruchgut
in Eigentum des AN übernehmen, von der Baustelle
entfernen
und einer Verwertung nach Wahl des AN zuführen.
Menge: 630,000 m
Zuordnung: 530

**2.12.9.07 1-Zeiler aus Granitkleinsteinpflaster ausbauen und zwischenlagern**
Streifen, Rinne oder Mulde aus Naturpflastersteinen
einschließlich Fundament bzw. Bettung ausbauen.
Steingröße: ca. 10/10/10 cm
Gesteinsart: Granit
1-zeilig (freistehend oder vor Bordsteinen),
Fundament und Fugenfüllung aus hydraulisch
gebundenem Material.

Pflastersteine von Fundament und Fugenverfüllung
säubern,
laden, innerhalb des Baubereiches fördern und sortiert
lagern.

Nichtwiederverwendbare Steine und übriges Aufbruchgut
in Eigentum des AN übernehmen, von der Baustelle
entfernen
und einer Verwertung nach Wahl des AN zuführen.
Menge: 30,000 m
Zuordnung: 530

**2.12.9.08 2-Zeiler aus Granitgroßsteinpflaster ausbauen und zwischenlagern**
Streifen, Rinne oder Mulde aus Naturpflastersteinen
einschließlich Fundament bzw. Bettung ausbauen.
Steingröße: ca. 16/16/16 cm
Gesteinsart: Granit
2-zeilig (freistehend oder vor Bordsteinen),
Fundament und Fugenfüllung aus hydraulisch
gebundenem Material.

Pflastersteine von Fundament und Fugenverfüllung
säubern,
laden, innerhalb des Baubereiches fördern und sortiert
lagern.

Nichtwiederverwendbare Steine und übriges Aufbruchgut
in Eigentum des AN übernehmen, von der Baustelle
entfernen
und einer Verwertung nach Wahl des AN zuführen.
Menge: 175,000 m
Zuordnung: 530

**2.12.9.09 3-Zeiler aus Granitkleinsteinpflaster ausbauen und zwischenlagern**
Streifen, Rinne oder Mulde aus Naturpflastersteinen
einschließlich Fundament bzw. Bettung ausbauen.
Steingröße: ca. 10/10/10 cm
Gesteinsart: Granit
3-zeilig (freistehend oder vor Bordsteinen),
Fundament und Fugenfüllung aus hydraulisch
gebundenem Material.

Pflastersteine von Fundament und Fugenverfüllung
säubern,
laden, innerhalb des Baubereiches fördern und sortiert
lagern.

Nichtwiederverwendbare Steine und übriges Aufbruchgut
in Eigentum des AN übernehmen, von der Baustelle
entfernen
und einer Verwertung nach Wahl des AN zuführen.
Menge: 20,000 m
Zuordnung: 530

**2.12.9.10 Bordstein aufnehmen. Natursteinborde**
Bordstein aufnehmen.
Bordstein = Bordstein aus Naturstein,Granit,  Breite
bis 10 cm, Höhe bis 30 cm.
Fundament aus Beton, über 10 bis 20 cm dick, und
Rückenstütze aus Beton aufbrechen.
Sämtliche Steine und übriges Aufbruchgut nach Wahl des
AN verwerten.
Menge: 400,000 m
Zuordnung: 530

**2.12.9.11 Bord- oder Einfassungssteine aus Beton ausbauen und in Eigentum des AN**
Bord oder Einfassung aus Bord- oder Einfassungssteinen,
aus Beton, einschließlich Fundament und Rückenstütze
aus
Beton ausbauen.
Bordstein aus Beton,
Steinbreite: 8 bis 10 cm x Steinhöhe: 20 bis 30 cm
bzw.
Rinnenstein aus Beton, Steinbreite: 30 - 40 cm

Fundament und Fugenfüllung aus hydraulisch
gebundenem Material.

Wiederverwendbare Steine und übriges Aufbruchgut in
Eigentum des AN übernehmen, von der Baustelle entfernen
und einer Verwertung nach Wahl des AN zuführen.
Menge: 50,000 m
Zuordnung: 530

**2.12.9.12 Bordsteine aus Naturst. setzen, TB 8/25**
Bordsteine aus Naturstein mit gleichmäßiger Färbung
setzen.
Naturstein - TB, Tiefbord
Maße 8/25 cm, Anschlag 0 bis 8 cm, gem. Unterlagen des
AG.
Bordstein 'aus Granit mit angeformter Rundung 2 x 2 cm,
Gerader Stein.
Hellgrau.
Seiten geflammt und Kanten gefast.
Rückenstütze bis 10 cm unter Oberkante Bordstein. Beton
mit einer Druckfestigkeit (Einzelwert) am Bohrkern von
mind. 12 MPa.
Fundamentbeton mit einer Druckfestigkeit (Einzelwert)
am Bohrkern mind. 12 MPa
Menge: 100,000 m
Zuordnung: 530

**2.12.9.13 Bordstein trennen, TB 8/25 '' BSt. trennen**
Bordstein auf Passmaß trennen.
Bordstein 'aus Naturstein, bis TB 8/25
Bordstein quer trennen.
Menge: 10,000 St
Zuordnung: 530

**2.12.9.14 Streifen aus Pfl. st. a. Nst. herst .**
Streifen aus Pflastersteinen aus Naturstein herstellen.
Ein mehrzeiliger Streifen ist mit beidseitigen Schnurkanten herzustellen.
Streifen 'als Homburger Kante ohne bzw.
 mit Höhenversatz
zwischen den Zeilen'
Format für Rastermaß des Pflastersteins = 160/160/
160 bis
220/160/160 mm.
Pflasterstein aus Granit.
Breite 2-zeilig.
Rückenstütze bis 10 cm unter Oberkante Streifen.
Beton C 25/30 einschl. Fundamentbeton
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Pflaster gesägt, Oberfläche gestrahlt,
 Querkanten gespalten.
Hersteller Helgert Granit GmbH 92696 Flossenbürg oder
gleichwertig.
Menge: 430,000 m
Zuordnung: 530

**2.12.9.15 Streifen aus Pfl. st. a. Nst. herst .**
Streifen aus Pflastersteinen aus Naturstein herstellen.
Ein mehrzeiliger Streifen ist mit beidseitigen Schnurkanten herzustellen.
Streifen 'als Homburger Kante ohne bzw.
 mit Höhenversatz
zwischen den Zeilen'
Format für Rastermaß des Pflastersteins = 160/160/
160 bis
220/160/160 mm.
Pflasterstein aus Granit.
Breite 2-zeilig.
Rückenstütze bis 10 cm unter Oberkante Streifen.
Beton C 25/30 einschl. Fundamentbeton
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegung in Radien über 12,00 m bis 20,00 m nach Un-
terlagen des AG.
Pflaster gesägt, Oberfläche gestrahlt,
 Querkanten gespalten.
Hersteller Helgert Granit GmbH 92696 Flossenbürg oder
gleichwertig.
Menge: 30,000 m

**2.12.9.16 Rinne mit Pflast. aus Nst. herstellen, gerade Ausführung**
Rinne mit Pflastersteinen aus Naturstein herstellen.
Mehrzeilige Rinne ist mit beidseitigen Schnurkanten
herzustellen, gerade Ausführung.
Rinne 'Entwässerungsrinne als Spitzrinne ausgeführt
nach Unterlagen des AG.
Format für Rastermaß des Pflastersteins '16/16/22
(rechteckig)
Pflasterstein aus Granit, Oberfläche gesägt und
gestockt.
Breite 2-zeilig
Beton für Fundament und Rückenstütze mit einer Druckfestigkeit (Einzelwert) am Bohrkern von mind. 12 MPa.
Betonfundament C 25/30 B*H 35*20 cm, XF4.  '
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 420,000 m
Zuordnung: 530

**2.12.9.17 Rinne mit Pflast. aus Nst. herstellen, Radius bis 12 m**
Rinne mit Pflastersteinen aus Naturstein herstellen.
Mehrzeilige Rinne ist mit beidseitigen Schnurkannten
herzustellen, Radius R bis 12 m.
Rinne 'Entwässerungsrinne als Spitzrinne nach
Unterlagen des AG.'
Format für Rastermaß des Pflastersteins '16/16/22
(rechteckig)
Pflasterstein aus Granit, Oberfläche gesägt und
gestockt.
Breite 2-zeilig
Beton für Fundament und Rückenstütze mit einer Druckfestigkeit (Einzelwert) am Bohrkern von mind. 12 MPa.
Betonfundament C 25/30 B*H 35*20 cm, XF4.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 30,000 m
Zuordnung: 530

**2.12.9.18 Rinne mit Pflast. aus Nst. herst. Bordrinne St. 100/100/100 Granit 3-zeilig Fundamentbet. XF2 Fuge Typ A**
StL-Nr. 22311542615132100
Rinne mit Pflastersteinen aus Naturstein herstellen.
Mehrzeilige Rinne ist mit beidseitigen Schnurkanten
herzustellen.
Bordrinne.
Format für Rastermaß des Pflastersteins = 100/100/100
mm.
Pflasterstein aus Granit.
Breite 3-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 5,000 m

**2.12.9.19 Pflasterd. m. Großsteinpflaster herst . Sichtflächen gesägt und gest**
Pflasterdecke mit Großsteinpflaster aus Naturstein
herstellen, Sichtflächen gesägt und gestockt.
In Fahrbahnflächen der Belastungsklasse bis 1,8.
Flächen gem. Unterlagen des AG.
Format für Rastermaß = 16/16-22 cm.
Pflasterstein aus Granit ,Großsteinpflaster
Baustoffgemisch für Bettung auf 4 cm Brech-Sand-Splitt-
gemisch 2/5 liefern und verlegen'
Steine in Reihe verlegen.
Menge: 1030,000 m2

**2.12.9.20 Pflasterd. m. Großsteinpflaster herst ., Rasenfuge**
Pflasterdecke mit Großsteinpflaster aus Naturstein
herstellen, Sichtflächen gesägt und gestockt.
In Fahrbahnflächen der Belastungsklasse bis 1,8.
Flächen gem. Unterlagen des AG.
Format für Rastermaß = 16/16-22 cm.
Pflasterstein aus Granit ,Großsteinpflaster
Baustoffgemisch für Bettung auf 4 cm Brech-Sand-Splitt-
gemisch 2/5 liefern und verlegen'
Fugenbreite: max. 30 mm. verfugen durch mehrmaliges
Einfegen von Baustoffgemisch 2/5.
Steine in Reihe verlegen.
Menge: 20,000 m2

**2.12.9.21 Pfl.m. Großpfl. a . Nat.d. AG herst . '' 21 Pflaster Lager AG '' 31 SZ22/LA25 Bett.0/5 30 v. H. Fuge 0/5 '' 52**
StL-Nr. 22311514290292229
Pflasterdecke mit Großpflastersteinen aus Naturstein
des AG herstellen.
In Flächen 'Anpassungsbereiche'
Pflastersteine vom Lagerplatz nach Unterlagen des AG
aufnehmen und fördern.
Format für Rastermaß 'Großsteinpflaster 16/16-22 cm.'
Baustoffgemisch für Bettung und Fugen Kategorie
SZ22/LA25.
Bettung aus Baustoffgemisch 0/5, Anteil an Körnung unter 2 mm max. 30 Massenprozent, E CS35, C 90/3.
Fuge mit Baustoffgemisch 0/5, GU, F, E CS35, C 90/3,
Fugenmaterial einarbeiten und einschlämmen, Fugenschluss durch Einfegen und Einschlämmen herstellen.
Verlegen 'gemäß vorh. Bestand.'
Menge: 50,000 m2

**2.12.9.22 Pflasterd. aus Betonsteinen herst, 240/160/100 bzw. 160/160/100 mm**
Pflasterdecke mit Pflastersteinen aus Beton mit Vorsatzbeton herstellen.
Oberfläche der Pflastersteine, Trassierung der Pflasterdecke und Verlegung der Pflastersteine in Kurvenbereichen nach Unterlagen des AG.
In Verkehrsflächen für Fahrbahn- und Gehwege
(Zufahrten). Rutschwiderstand SRT-Wert mind. 55.
Einzelflächen nach Unterlagen des AG.
Format für Rastermaß '240/160/100 bzw. 160/160/100 mm.'
mit Mikrofase
nativo Muschel-Kalk nuanciert
Hersteller GDM.TETRAGO stone proActive oder
gleichwertig.

Baustoffgemisch für Bettung und Fugen Kategorie
SZ18/LA20.
Bettung aus Baustoffgemisch 0/5, Anteil an Körnung unter 2 mm max. 30 Massenprozent, E CS35, C 90/3.
Fuge mit Baustoffgemisch 0/5, GU, F, E CS35, C 90/3,
Fugenmaterial einarbeiten und einschlämmen, Fugenschluss durch Einfegen und Einschlämmen herstellen.
Steine im Flechtverband verlegen.
Menge: 150,000 m2
Zuordnung: 530

**2.12.9.23 Pflastersteine zuarbeiten aus Beton ''**
Pflastersteine auf Passmaß trennen und Pflastersteine
an Kanten und Einfassungen oder an Aussparungen und
Einbauten über 1,00 m2 Einzelgröße zuarbeiten, nassschneiden oder behauen.
Das Zuarbeiten, Nassschneiden oder Behauen der Pflastersteine an Aussparungen und Einbauten bis zu 1,00 m2
Einzelgröße wird gesondert vergütet.
Art = Pflastersteine aus Beton.
Dicke ' bis 12 cm'
Menge: 135,000 m
Zuordnung: 530

**2.12.9.24 Umpflasterung von Einbauten herst. Betonpflaster Schächten im Bankett**
Umpflasterung von Einbauten, Schächten im Bankett.
Umpflasterung '2 Reihen Granitkleinsteinpflaster'
Art und Größe der Pflastersteine '9/11'
Herstellung erfolgt auf 20 cm dickem Fundament aus
Beton C 25/30 gemäß DIN 18318 einschließlich der
erforderlichen Rückenstützen.  Pflastersteine mit einer
maximalen Fugenbreite von 10 mm versetzen, Fugen mit
Fertigzementmörtel verfüllen, Druckfestigkeit fck,cube
des Mörtels min. 50 N/mm², Zement Art CEM I, max. w/z
0,50, frost-/tausalzbeständig. Bewegungsfugen mit
Fugeneinlage aus Kunststoffhartschaumplatten und
Fugenschluss aus elastischer Fugenmasse herstellen.
Menge: 110,000 St
Zuordnung: 530

**2.12.9.25 Granitpflastersteine auf Passmaß zuarbeiten, Dicke 16 cm**
Anpassung von Pflasterdecke herstellen.
Pflastersteine auf Passmaß zuarbeiten oder trennen
für die Verlegung an Kanten und Einfassungen.
Granitpflastersteine,
Dicke 16 cm,
Steine schneiden (mit Nassschneidegerät).

Nichtwiederverwendbare Steine und übriges Schnittgut in
Eigentum des AN übernehmen, von der Baustelle entfernen
und einer Verwertung nach Wahl des AN zuführen.
Menge: 10,000 m
Zuordnung: 530

**2.12.9.26 1-Zeiler aus Granitgroßpflastersteinen, Sichtflächen gesägt und gestoc kt**
Streifen aus Granitgroßpflastersteinen liefern
und mit einer maximalen Fugenbreite von 15 mm
auf 20 cm dickem Fundament aus Beton herstellen.
gerade Ausführung.
Den Fundamentbeton als seitliche Stütze,
soweit der Streifen nicht an Borde oder dgl.
anschließt,
15 cm breiter als der Streifen herstellen und bis zur
halben Steinhöhe hochziehen.
Mehrzeilige Streifen sind mit beidseitigen Schnurkanten
herzustellen.
Fundamentbeton: C25/30

Als Abgrenzung freistehend bzw. als Randeinfassung vor
Bordsteinen herstellen, 1-zeilig,

Material: Böhmischer Granit, Farbton grau-blau
 mittel bis feinkörnigen Granit

Angebotenes Fabrikat (Lieferant und Steinbruch):

Lieferant/Hersteller:

  '...................
.'
  (vom Bieter
einzutragen)

Steinbruch/Material:

  '...................
.'
  (vom Bieter
einzutragen)

Steingröße: 16 cm x 16-22 cm x 16 cm
 Grenzabmaße nach DIN 1342 Klasse 2

Bearbeitung: allseitig gesägt und allseitig
kugelgestrahlt,
 alle Kanten leicht gerundet,
 um einen optimalen Kraftschluss zu erreichen sind  die
Seitenflächen und die Unterseite der Steine wie  die
Oberfläche kugelgestrahlt auszuführen

Fundament aus Beton als Streifenfundament herstellen,
Fugen mit Fertigzementmörtel vergießen,
Druckfestigkeit fck,cube des Mörtels min. 50 MPa,
Zement Art CEM I, max. w/z 0,50,
frost-/tausalzbeständig, Ausbreitmaßklasse F5.
Menge: 440,000 m
Zuordnung: 530

**2.12.9.27 1-Zeiler aus Granitgroßpflastersteinen, Radius R= bis 12 m**
Streifen aus Granitgroßpflastersteinen liefern
und mit einer maximalen Fugenbreite von 15 mm
auf 20 cm dickem Fundament aus Beton herstellen.
Radius R= bis 12 m
Den Fundamentbeton als seitliche Stütze,
soweit der Streifen nicht an Borde oder dgl.
anschließt,
15 cm breiter als der Streifen herstellen und bis zur
halben Steinhöhe hochziehen.
Mehrzeilige Streifen sind mit beidseitigen Schnurkanten
herzustellen.
Fundamentbeton: C25/30

Als Abgrenzung freistehend bzw. als Randeinfassung vor
Bordsteinen herstellen, 1-zeilig,

Material: Böhmischer Granit, Farbton grau-blau
 mittel bis feinkörnigen Granit

Angebotenes Fabrikat (Lieferant und Steinbruch):

Lieferant/Hersteller:

  '...................
.'
  (vom Bieter
einzutragen)

Steinbruch/Material:

  '...................
.'
  (vom Bieter
einzutragen)

Steingröße: 16 cm x 16-22 cm x 16 cm
 Grenzabmaße nach DIN 1342 Klasse 2

Bearbeitung: allseitig gesägt und allseitig
kugelgestrahlt,
 alle Kanten leicht gerundet,
 um einen optimalen Kraftschluss zu erreichen sind  die
Seitenflächen und die Unterseite der Steine wie  die
Oberfläche kugelgestrahlt auszuführen

Fundament aus Beton als Streifenfundament herstellen,
Fugen mit Fertigzementmörtel vergießen,
Druckfestigkeit fck,cube des Mörtels min. 50 MPa,
Zement Art CEM I, max. w/z 0,50,
frost-/tausalzbeständig, Ausbreitmaßklasse F5.
Menge: 10,000 m
Zuordnung: 530

**2.12.9.28 Dehnungsfugen für 2-Zeiler aus Granitgroßsteinpflaster herstellen**
Dehnungsfugen für 1 bis 2-Zeiler aus
Granitgroßsteinpflaster
herstellen, im Abstand von max. 15-20 m,
Homburger Kante
Fugenausbildung durch Steinquerschnitt und
Betonbettung,
Breite mind. 1,0 cm,
mit wasserabweisenden Trennfugenplatten,
untere Fugenfüllung mit Gummistreifen,
obere Fugenfüllung, Tiefe mind. 3,0 cm,
mit dauerelastischen Fugendichtstoff nach DIN 18540,
aus Silikonmaterial, speziell für Natursteine,
mit einer Spritzpistole einbringen,
Ausbilden einer leichten Kehlfuge mit guter
Haftfestigkeit,
Farbe: zementgrau,
Abstimmung des Fugenbildes mit dem Fahrbahnbelag.
Menge: 78,000 St
Zuordnung: 530

**2.12.9.29 Bewegungsfuge im Fundament herst. Fuge unter Borden Band mit PU-Kaut.**
StL-Nr. 22311550631
Bewegungsfuge im Fundament von Streifen, Rinnen und
Borden mit einer Dicke von 8 mm bis 15 mm herstellen.
Fuge unter Bord.
Bewegungsfuge mit Band aus PU-Kautschuk mit Shore A-
Härte (ShA) 50 +/-10, nach DIN ISO 7619-1:2012-02.
Menge: 50,000 St
Zuordnung: 530

**2.12.9.30 Bewegungsfuge in Borden herstellen Fugenl. b. 30 cm verf. Pflasterfm.**
StL-Nr. 22311551611
Bewegungsfuge in einer Dicke von 8 mm bis 15mm in Borden herstellen.
Fugenlänge bis 30 cm.
Verfüllen mit Pflasterfugenmasse. Unterfüllung mit Band
aus PU-Kautschuk mit Shore A-Härte (ShA) 50 +/-10, nach
DIN ISO 7619-1:2012-02.
Menge: 50,000 St

##### Titel 2.12.10 Markierung Beschilderung

**2.12.10.01 Verkehrsschild abbauen Größe bis 1,1 m2 Rohrpf. bis 76,1 Fundament entf. neben d. Fahrbahn Stoffe d.Verw.zuf verf.Flä.herstel.**
StL-Nr. 22113001110051124
Verkehrsschild ggf. mit Aufstellvorrichtung abbauen.
Schildgröße bis 1,1 m2.
Aufstellvorrichtung = Rohrpfosten, DU bis 76,1 mm abbauen.
Fundament entfernen.
Schild neben der Fahrbahn.
Abgebaute Stoffe nach Wahl des AN verwerten.
Fundamentlöcher mit geeignetem Boden des AN verfüllen
und verdichten. Oberfläche entsprechend der umgebenden
Befestigung nach Unterlagen des AG herstellen.
Menge: 9,000 St
Zuordnung: 563

**2.12.10.02 Verkehrsschild abbauen Größe bis 1,1 m2 '' 31 '' 41 neben d. Fahrbahn säubern u. lagern**
StL-Nr. 22113001110999110
Verkehrsschild ggf. mit Aufstellvorrichtung abbauen.
Schildgröße bis 1,1 m2.
Aufstellvorrichtung 'abbauen. Befestigung  abbauen.'
Fundament '/Hülse vor Ort belassen.'
Schild neben der Fahrbahn.
Wieder verwendbare Stoffe säubern, fördern und nach Un-
terlagen des AG lagern. Restliches Abbruchgut nach Wahl
des AN verwerten.
Menge: 5,000 St

**2.12.10.03 Rohrpfosten liefern und aufstellen**
Rohrpfosten mit Abdeckkappe für Verkehrsschild liefern
und einschl Fundament herstellen, incl. der
erforderlichen Erdarbeiten  (Fundament Typ B)
Stahlteile feuerverzinkt.
Pfostenlänge = 3750 mm.
Rohr = Stahl 76,1/2,0 mm.
Pfosten mit biegesteifem Erdanker aus Rundstahl, ca.
250 mm vom unteren Rohrende.
Menge: 1,000 St
Zuordnung: 563

**2.12.10.04 Rohrpfosten liefern und aufstellen**
Rohrpfosten mit Abdeckkappe für Verkehrsschild liefern
und einschl Fundament herstellen, incl. der
erforderlichen Erdarbeiten (Fundament Typ A)
Stahlteile feuerverzinkt.
Pfostenlänge = 3750 mm.
Rohr = Stahl 60,3/2,0 mm.
Pfosten mit biegesteifem Erdanker aus Rundstahl, ca.
250 mm vom unteren Rohrende.
Menge: 2,000 St
Zuordnung: 563

**2.12.10.05 Verkehrsschild anbringen Quadrat Größe 2 einseitig Folie RA 2 3 mm dick St.hal/St.ba.Pl I UK Schild ab 2 m**
Verkehrsschild nach Unterlagen des AG anbringen.
Schild = Quadrat.
Größe 2.
Einseitig.
Mit retroreflektierender Folie der Klasse RA 2.
Schild = flach, 3 mm dick.
Befestigung mit Schilderhalter aus Stahl, feuerverzinkt, nach IVZ-Norm Standardplan I und Stahlband.
Stahlband und Verschraubung aus nicht rostendem Stahl
mind. der Stahlsorte A 2.
Anbringung neben der Fahrbahn. Unterkante des Schildes
2,25 m über der Verkehrsfläche.
Menge: 2,000 St

**2.12.10.06 Verkehrsschild liefern Quadrat Größe 2 einseitig Folie RA 2 3 mm dick liefern, ablad.AN**
Verkehrsschild nach Unterlagen des AG liefern.
Schild = Quadrat.
Größe 2.
Einseitig.
Mit retroreflektierender Folie der Klasse RA 2.
Schild = flach, 3 mm dick.
Lieferung frei Lagerplatz nach Unterlagen des AG. Abladen durch AN.
Menge: 2,000 St

**2.12.10.07 Verkehrsschild anbringen '' 21 Größe 2 einseitig Folie RA 2 2 mm dick St.Rohrsch.Plan I UK Schild ab 2 m**
StL-Nr. 22113010199212112
Verkehrsschild nach Unterlagen des AG anbringen.
Schild 'Zeichen 314'
Größe 2.
Einseitig.
Mit retroreflektierender Folie der Klasse RA 2.
Schild = flach, 2 mm dick.
Befestigung mit Stahl-Rohrschelle, feuerverzinkt, nach
IVZ-Norm, Standardplan I. Verschraubung aus nicht rostendem Stahl mind. der Stahlsorte A 2.
Anbringung neben der Fahrbahn. Unterkante des Schildes
ab 2,00 m über der Verkehrsfläche.
Menge: 1,000 St

**2.12.10.08 Verkehrsschild liefern '' 21 Größe 2 einseitig Folie RA 2 2 mm dick liefern, ablad.AN**
StL-Nr. 22113040199212101
Verkehrsschild nach Unterlagen des AG liefern.
Schild 'Zeichen 314'
Größe 2.
Einseitig.
Mit retroreflektierender Folie der Klasse RA 2.
Schild = flach, 2 mm dick.
Lieferung frei Lagerplatz nach Unterlagen des AG. Abladen durch AN.
Menge: 1,000 St

**2.12.10.09 Verkehrsschild anbringen Zusatzz. Höhe 1 Größe 2 einseitig Folie RA 2 2 mm dick St.Rohrsch.Plan I UK Schild unt.2 m**
StL-Nr. 22113010150212111
Verkehrsschild nach Unterlagen des AG anbringen.
Schild = Zusatzzeichen Höhe 1.
Größe 2.
Einseitig.
Mit retroreflektierender Folie der Klasse RA 2.
Schild = flach, 2 mm dick.
Befestigung mit Stahl-Rohrschelle, feuerverzinkt, nach
IVZ-Norm, Standardplan I. Verschraubung aus nicht rostendem Stahl mind. der Stahlsorte A 2.
Anbringung neben der Fahrbahn. Unterkante des Schildes
unter 2,00 m über der Verkehrsfläche.
Menge: 1,000 St

**2.12.10.10 Verkehrsschild liefern '' 21 Größe 2 einseitig Folie RA 2 2 mm dick liefern, ablad.AN**
StL-Nr. 22113040199212101
Verkehrsschild nach Unterlagen des AG liefern.
Schild 'Schild = Zusatzzeichen Höhe 1.VZ 1044-10'
Größe 2.
Einseitig.
Mit retroreflektierender Folie der Klasse RA 2.
Schild = flach, 2 mm dick.
Lieferung frei Lagerplatz nach Unterlagen des AG. Abladen durch AN.
Menge: 1,000 St

**2.12.10.11 Wegweiser liefern '' 21 Folie RA 1 Sch.2mm,einseitig liefern, ablad.AN**
StL-Nr. 22113040699001101
Pfeilwegweiser, Tabellenwegweiser in aufgelöster Form
nach Unterlagen des AG liefern.
Schild 'Radwegschild, Wegweiser gerade aus.
Größe 200x200 mm'
Mit retroreflektierender Folie der Klasse RA 1.
Schild = flach, 2 mm dick, einseitig.
Lieferung frei Lagerplatz nach Unterlagen des AG. Abladen durch AN.
Menge: 2,000 St

**2.12.10.12 Wegweiser anbringen '' 21 Folie RA 1 Sch.2mm,einseitig '' 51 UK Schild unt.2 m**
StL-Nr. 22113010699001191
Pfeilwegweiser oder Tabellenwegweiser in aufgelöster
Form entsprechend statischen und konstruktiven Erfordernissen nach Unterlagen des AG an Aufstellvorrichtung
anbringen. Maßstäbliche Ausführungszeichnung nach Un-
terlagen des AG herstellen.
Schild '"Radweg"'
Mit retroreflektierender Folie der Klasse RA 1.
Schild = flach, 2 mm dick, einseitig.
Befestigung 'nach Wahl des AN (Material Schrauben/
Klemmen und dgl. mind. aus Stahl, feuerverzinkt, nach
IVZ-Norm Standardplan I und Stahlband.
Stahlband und Verschraubung aus nicht rostendem Stahl
mind. der Stahlsorte A 2. '
Anbringung neben der Fahrbahn, Unterkante des Schildes
unter 2,00 m über der Verkehrsfläche.
Menge: 2,000 St

**2.12.10.13 Wegweiser liefern '' 21 Höhe 350 mm '' 32 Folie RA 2 Sch.2mm,einseitig liefern, ablad.AN**
StL-Nr. 22113040699192101
Pfeilwegweiser, Tabellenwegweiser in aufgelöster Form
nach Unterlagen des AG liefern.
Schild 'Apotheke, Schule'
Höhe 350 mm.
Breite 'bis 1500 mm'
Mit retroreflektierender Folie der Klasse RA 2.
Schild = flach, 2 mm dick, einseitig.
Lieferung frei Lagerplatz nach Unterlagen des AG. Abladen durch AN.
Menge: 2,000 St

**2.12.10.14 Wegweiser anbringen '' 21 Höhe 350 mm '' 32 Folie RA 2 Sch.2mm,einseitig Rohrr. Plan III UK Schild unt.2 m**
StL-Nr. 22113010699192111
Pfeilwegweiser oder Tabellenwegweiser in aufgelöster
Form entsprechend statischen und konstruktiven Erfordernissen nach Unterlagen des AG an Aufstellvorrichtung
anbringen. Maßstäbliche Ausführungszeichnung nach Un-
terlagen des AG herstellen.
Schild 'nach Unterlagen des AG.'
Höhe = 350 mm.
Breite 'bis 1500 mm'
Mit retroreflektierender Folie der Klasse RA 2.
Schild = flach, 2 mm dick, einseitig.
Befestigung in Rohrrahmen nach IVZ-Norm, Standardplan
III. Verschraubung aus nicht rostendem Stahl mind. der
Stahlsorte A 2.
Anbringung neben der Fahrbahn, Unterkante des Schildes
unter 2,00 m über der Verkehrsfläche.
Menge: 4,000 St

**2.12.10.15 Rohrrahmen aufstellen '' 21 Bodenh.Unterl.AG Asphalt>10bis20cm Boden Unterl. AG Fundament Typ A**
StL-Nr. 221130316922110
Rohrrahmen für Verkehrsschild aufstellen einschl. anfallender Aushubarbeiten. Stahlteile feuerverzinkt. Um-
gebende Fläche entsprechend dem früheren Zustand herstellen.
Rohrrahmen IVZ-Typ Nr. 'in Anlehnung an Typ 11.'
Rohrrahmen mit Bodenhülse. Bodenhülse nach Unterlagen
des AG.
Vorh. Befestigung = Asphalt über 10 cm bis 20 cm dick.
Aufstellung in Boden/Homogenbereich nach Unterlagen des
AG.
Fundament Typ A nach IVZ-Norm.
Menge: 1,000 St

##### Titel 2.12.11 Sonstige Arbeiten, Ausstattung

**2.12.11.01 Styroporplattenstreifen**
Styroporplatten 10 mm stark,
zwischen Pflaster, Einfassungen u.ä. und seitlich
aufgehenden Begrenzungen (Hausmauern,
Einfriedungsmauern u.ä.) liefern und einbauen.
Menge: 100,000 m2
Zuordnung: 593

**2.12.11.02 Grundmauerschutz-Noppenbahnen**
DIN-gerechte Grundmauerabdichtung mit DELTA-MS-
Grundmauerschutz-Noppenbahnen liefern und an den vom
Erdreich berührten Wänden anbringen.
Verlegung und mechanische Befestigung entsprechend den
Herstellervorschriften.
Im Preis inbegriffen ist sämtliches Material einschl.
das fachgerechte Anbringen der Bahnen sowie die
mechanische Befestigung an den Wänden.

Fabrikat Ewald Dorken AG, Herdecke/Ruhr oder
gleichwertig.

Angebotenes Fabrikat:

'....................'
(vom Bieter einzutragen)
Menge: 100,000 m2
Zuordnung: 593

**2.12.11.03 Abschlagen von kleinen Altputzflächen**
Abschlagen von nicht tragfähigen, hohlliegenden
Altputzflächen. Kleinflächen bis 5 m². Untergrund
säubern. Anfallender Bauschutt ist aufzunehmen und
fachgerecht zu beseitigen.
Menge: 50,000 m2
Zuordnung: 335

**2.12.11.04 Grundierung mineralisch**
Silikatisch gebundene Grundierung zur Verfestigung der
Oberfläche und zur Reduzierung der Saugfähigkeit des
Untergrundes nach Herstellervorschrift auftragen.

Einstufung nach GEV-EMICODE EC1plus, sehr emissionsarm.
Menge: 50,000 m2
Zuordnung: 335

**2.12.11.05 Verputzen Fehlstellen (Kleinflächen), Sockelbereich**
Verputzen von abgeschlagenen Hohlstellen bzw. von
Fehlstellen im Sockelbereich mit einem Zementputz,
Mörtelgruppe DIN EN 998-1: LW/GP, CS IV, Wc 2 (DIN
18550: P III), Kleinflächen bis 5 m². Bei höheren
Putzstärken ggf. in mehreren Lagen arbeiten.

Putzdicke: 15 mm
Menge: 20,000 m2
Zuordnung: 335

**2.12.11.06 Vollflächiges Überspachteln, Sockel**
Vollflächiges Überspachteln des vorbreiteten Sockels
mit einem mineralischen, faserarmierten
Armierungsmörtel, Mörtelgruppe nach DIN EN 998-1: GP,
CS II/CS IV, Wc2 (DIN 18550: P II). Schichtdicke: ca. 3
- 5 mm.
Menge: 50,000 m2
Zuordnung: 335

**2.12.11.07 Wurzelschutz HDPE Bahnen**
HDPE-Wände bzw. Bahnen zum Schutz der
Versorgungsleitungen im Bereich der bestehenden und
neuen Baumpflanzungen durch Wurzelschutzbahnen aus
HDPE,
Dicke 2 mm, Höhe 100 cm,
liefern und in zuvor ausgeschachtetem Graben horizontal
einbauen.
Verbindungen der HDPE-Bahnen müssen mit mindestens 50
cm Überlappung versehen sein oder mit
einer wurzelfesten Klemmschiene (Aluschiene inkl.
Verschraubung)verschraubt werden. Der Unterbau
der Außenseiten ist zu verdichten,der Wurzelschutz
bündig mit Oberkante Oberboden einzubauen.
Graben anschließend mit Aushub wieder verfüllen und
lagenweise verdichten.

Angebotenes Fabrikat:

  -------------
-----------------------------------

(vom Bieter einzutragen)

Erdarbeiten sind in den E-Preis einzukalkulieren, inkl.
aller Hand- und Nebenarbeiten.
Menge: 5,000 m
Zuordnung: 571

**2.12.11.08 Bestandspläne**
Anfertigen von Bestandslage- und Höhenplänen der
gesamten Baumaßnahme in digitaler Form mit Eintragung
aller erbrachten Leistungen im Straßenbau und der
Straßenentwässerung sowie der Kabelarbeiten.
Insbesondere Angaben über Lage und Höhe über NN aller
verlegten Rohrleitungen und Sinkkastenanschlüsse
bezüglich
Endpunkt und Abzweig sowie aller Strom-, Telekom-,
Breitband- und Straßenbeleuchtungskabel.
Die Lage und Höhe der anzugebenden Punkte ist
tachymetrisch
nach Gauß-Krüger-Koordinaten einzumessen.

Vom Auftraggeber wird die digitale Flurkarte des Vermessungsamtes kostenlos zur Verfügung gestellt

Die Bestandslagepläne sind 4-fach in Papierform und die
Bestandsdaten als ASCII-Datei und Bestandspläne als
DWG-Datei auf Datenträger (CD-ROM) zu übergeben.
Menge: 1,000 Psch
Zuordnung: 745

#### Abschnitt 2.13 Vegetationsflächen 0+293 bis 0+500

*Hinweis*
1. Beschreibung der Vegetationsarbeiten

Gegenstand der vorliegenden Ausschreibung
ist die Entsiegelung der Bahnhofsstraße, die
Vorbereitung straßenbegleitender Grünflächen. Sowie
vorbereitende Maßnahme zur Herstellung der Baumgrube.

Es ist geplant alle Stauden- und Strauchflächen bis 20
cm unter GOK mit Rohboden bzw. ZTV Vegtra Mü
aufzufüllen. Weitere Maßnahme zu den Stauden- und
Strauchflächen erfolgen mit den nachfolgend
auszuschreibenden Pflanzarbeiten.
Ausgenommen hiervon ist die Pflanzfläche um den
bestehenden Baum: Kreuzung Kirchgasse/ Bahnhofstraße!

wesentliche Arbeiten:
 1  x Baumgruben ausheben und bis 20 cm unter GOK mit
Substrat nach ZTV Vegtra Mü auffüllen
 1  x Baumgruben eines bestehenden Baums vergrößern
  Wurzelschutzbahnen in Baumgrube einbauen

2. Beschreibung der auszuführenden
Vegetationstechnischen Arbeiten

Die Arbeiten umfassen für 1 Baumgrube:
Rohboden ca. 1,5m unter fertige GOK ausheben
Grubensohle tiefgründig aufreißen
Wurzelschutzbahnen im Bereich von Leitungen und Kanälen
einbauen
Grube bis 20 cm unter GOK mit Substrat nach ZTV Vegtra
Mü auffüllen

Um die Baumgrube eines vorhandenen Baums zu vergrößern,
 ist der Rohboden nach Rückbau des bestehenden
Pflasters von Hand zu lösen
 mit Oberboden aufzufüllen.

##### Titel 2.13.0 Baustelleneinrichtung, Verkehrssicherung, Baustellenverordnung

*Hinweis*
Sicherungsmaßnahmen

**2.13.0.01 Schutz Hochstamm während der Bauzeit, nach Wahl des AN**
Schutz von Bäumen gegen mechanische Schäden
entsprechend DIN 18920 und RAS-LP 4
durch ausreichend dimensionierte Bohlenummantelung
(Mindesthöhe: 1,80 m) einschl. Polsterung o.ä. als
Schutz des Stammes gegen mechanische Schäden.
Abdeckung des zu schützenden Wurzelbereiches
mit wasserdurchlässigem Material o.ä. um einer
Verfestigung durch Befahrung oder Materialablagerung
entgegenzuwirken.
Herstellen, für die Dauer der vertraglichen
Ausführungszeit
vorhalten und beseitigen.
Hochstamm bis D 0,2m
D ist der Durchmesser gemessen in 1m Stammhöhe.

Bei Beschädigungen von Bäumen wird ein Gartenfachbetrieb auf Kosten des AN zur Beseitigung der Schäden
beauftragt.
Menge: 1,000 Stk

**2.13.0.02 Wurzelschutz: Wurzeln schneiden und abdecken**
Wurzelschutz zur Vermeidung von Austrocknung
zu erhaltender Großgehölze nach Angabe des AG
herstellen.
Auf der gesamten Abgrabungstiefe sind freigelegte
Wurzeln fachgerecht abzuschneiden.
Über alle freigelegten Wurzeln ist Jutegewebe zu legen
und zu befestigen.
Material: Jutegewebe oder Sackleinen
Das Gewebe ist ständig feucht zuhalten.
Für die Dauer der Grabung im Wurzelbereich vorhalten
und abschließend wieder abbauen.

Abgerechnet wird die freigelegt Wurzelfläche
Länge x Tiefe
Menge: 5,000 m²

*Hinweis*
Vorarbeiten

**2.13.0.03 Freigelegte Leitung oder Kabel aufnehmen, wieder verlegen**
Freigelegte Leitung oder Kabel aus bestehender Lage
aufnehmen, seitlich zwischenlagern, sichern und in
Leitungsgraben wieder verlegen. Die Herstellung der
Bettung und die Verfüllung der Leitungszone sowie das
Liefern und Verlegen des Trassenwarnbandes sind
einzurechnen. Kabelbündel bzw. bis zu 5 Einzelkabel mit
einem Abstand von bis zu je 20 cm werden wie 1 Kabel
behandelt .
Abrechnung nach Länge der Leitung oder des Kabels.
Menge: 5,000 m

**2.13.0.04 Hindernis im Boden aus 'Mauerwerk und allg. Bauschutt'**
Hindernis im Boden
aus Mauerwerk und allg. Bauschutt
abbrechen und aufnehmen,
Arbeitsraum mit bauseits gelagertem Boden wieder
verfüllen.
Steine und Abbruchmaterial aufnehmen, in Eigentum des
AN übernehmen und fachgerechter Verwertung zuführen.
Einschl. aller erfordl. Erd- und Nebenarbeiten.
Abrechnung nach Aufmaß
Menge: 2,000 m3

##### Titel 2.13.1 Erdarbeiten

*Hinweis*
Vorbemerkungen Bodenarbeiten
Für dieses Bauvorhaben gilt grundsätzlich: Die Abfuhr
von Aushubmaterial ist zu vermeiden. Oberste Priorität
hat der Wiedereinbau, wo möglich.

Die Mengenermittlung für die Abrechnung der Leistungen
erfolgt nach Aufmaß in der Abwicklung und
Ausführungszeichnungen. Aushub für befestigte Flächen
errechnet sich nach (Einfassungs- + Belagsfläche) x
Regelquerschnitt. Mehraushub für Arbeitsraum und
Schüttkegel werden nicht abgerechnet.
Die Aushubtiefe ist den Regelquerschnitten zu
entnehmen.
Bei Auffüllungen werden die Mengen nach den
Auftragsprofilen ermittelt.

Für die nachfolgend beschriebenen Leistungen für
Erdarbeiten von Entwässerungs- und Versorgungsleitungen
sowie für Schächte und Einzelbauteile gilt:
Der Erdaushub ist seitlich zu lagern und nach erfolgtem
Einbau des Bauwerks / der Leitung wieder lageweise
einzubauen und verdichten. Überschüssiges oder
unbrauchbares Material ist auf der Baustelle einzubauen
oder zu entsorgen.
Ein evtl. nötiger Verbau nach Wahl des AN wird nicht
gesondert vergütet.
Die Gruben-/ Grabensohle ist zu planieren und zu
verdichten.

Die Breite der Leitungsgräben wird nach der STV
Rohrgraben abgerechnet. Es gilt unabhängig vom
tatsächlichen Aushub:
Für Kabel und Leitungen bis zu einem Außendurchmesser
von 50mm:
  0 cm -  70 cm Tiefe  30 cm Breite
  70 cm -  90 cm Tiefe  40 cm Breite
  90 cm -100 cm Tiefe  50 cm Breite
 100 cm -125 cm Tiefe  60 cm Breite
  über 125 cm Tiefe  100 cm Breite

Für Kabel und Leitungen mit einem Rohrdurchmesser von
DN 50 bis 250 mm:
 unabhängig von der Tiefe 100 cm Breite

Für Kabel und Leitungen mit einem Rohrdurchmesser von
DN 250 bis 400 mm:
 unabhängig von der Tiefe  DN + 80 cm Breite

Die Grabentiefe wird nach den Höhenangaben der
Installationspläne und der aktuellen Geländehöhe
berechnet. Der zuvor eventuell erfolgte und vergütete
Abtrag einer (Humus-) Schicht ist von der Aushubstiefe
abzuziehen, die Bettung auf Sand oder bei Schächten
einer Drainageschicht ist dazu zu rechnen.

Die Grabenlänge ist die Leitungslänge abzüglich der
Schachtdurchmesser.
Zu der Grabenlänge kommen folgende Zulagen / Abschläge:
Zum jeweiligen planmäßigen Ende einer Leitung wird eine
Zulage von 0,50 m gewährt.
Beim Aufmaß der Leitungen werden Schächte übermessen.
Bei abzweigenden Leitungen (auch Anschlußleitungen,
Anschlußkanälen) wird von Achse Hauptrohr gemessen.

Bei der Rohrbettung und bei der Rohrumhüllung werden
die Schächte, gemessen von Außenseite Schachtwand zu
Außenseite Schachtwand, herausgerechnet.
Sonstige Unterbrechungen mit geringerer Länge als 1,00
m werden übermessen.

Die Abrechnungstiefen und -breiten gelten auch im
Bereich der Arbeitsräume für Rohrverbindungen und
Kabelmuffen. Darüber hinaus gehender Aushub ist
einzurechnen.
Bei Leitungen, die außerhalb von Schächten von
bestehenden und bereits verfüllten Leitungen abzweigen,
wird zur Herstellung des Anschlusses eine Zulage von 1,
00 m gewährt.

Der Aushub für Schächte wird nach dem Außendurchmesser
der Schachtringe plus einem seitlichen Arbeitsraum von
50 cm abgerechnet.
Der Verbau nach Wahl des AN wird nicht gesondert
vergütet.

Für alle Gräben gilt: Die Trasse ist vor Ort mit der
Bauleitung abzustimmen.

**2.13.1.01 Oberboden liefern u. andecken, nach Fläche**
Oberboden liefern und auf Böschungen, Mulden,
Grüninseln u. ä. innerhalb des Baugeländes nach Angabe
des AG profilgerecht andecken,
die Oberfläche von Steinen, Durchmesser
über 10 cm, Wurzeln und Fremdkörpern säubern.
Abrechnung nach Aufmaß der angedeckten Fläche,
Einbaudicke ca.  20 cm.
Menge: 8,000 m3

**2.13.1.02 Boden B1 lösen, laden und zwischenlagern**
*** Bezugsbeschreibung
Boden B1 nach DIN 18300 Klassen 3 - 5 (alte Einordnung)
nach ZTVE-StB in Abtragsquerschnitten profilgerecht
lösen, laden und zum Beproben auf homogene Haufwerke
außerhalb des Baugeländes setzen.
Förderlänge bis 500 m.
Haufwerke müssen messbar aufgesetzt werden.
Entsorgung wird gesondert vergütet.

Siehe Beschreibung des Homogenbereichs nach Unterlagen
des AG.

Der gewachsene Boden im Damm- und Einschnittsbereich
sowie bei Abtreppungen ist bis zum geforderten
Verdichtungsgrad mit geeigneten Geräten zu verdichten.
Einzurechnen sind die Herstellung des profilgerechten
Planums, das Herstellen der Gräben und Mulden, sowie
der Mehraufwand infolge vorhandener Einbauten
Mengenermittlung aus Differenz der Bestandshöhen zu
den Höhen des Absteckplans.

In Randbereichen und an Einbauten +
Anschlüssen ist von Hand zu arbeiten.
Menge: 5,000 m³

**2.13.1.03 Boden für Baumgruben profilgerecht lösen**
*** wie Position 2.13.1.02
Boden für Baumgruben profilgerecht lösen
Abtragstiefe bis 1,50m unter geplante GOK
Grubensohle aufreißen
Herstellen ohne Verdichtung
Maße gemäß Lageplan
Menge: 30,000 m³

**2.13.1.04 Boden im Bereich von Leitungen von Hand lösen**
Boden beim Erstellen der Pflanzgrube auf Anordnung des
AG im Bereich von Leitungen und Kabeln von Hand lösen.
Abrechnung nach Stundenlohn (Arbeitskraft).
Menge: 10,000 h

*Hinweis*
Materialentsorgung

**2.13.1.05 Boden B1 bis Z 1.1 transportieren u. verwerten**
In Haufwerken gelagerten Boden bis Z1.1 nach LAGA M20,
gemäß der Ergebnisse der Deklarationsanalyse lösen,
laden in Eigentum des AN zu übernehmen, von der
Baustelle entfernen und einer fachgerechten Verwertung
zuführen.
Abbrechnung nach gemeinsamen Aufmaß Haufwerk mit
Bauleitung.
Menge: 30,000 m3

##### Titel 2.13.2 Vegetationsarbeiten

*Hinweis*
Vegetationstechnische Vorbereitungen

*Hinweis*
Vorbemerkung
Feinplanie Vegetationsflächen
Feinplanum für Vegetationsflächen auf frisch
aufgebrachte, Flächen herstellen und leicht andrücken,
zulässige Abweichung wie in Position beschrieben.

Anschlüsse an Wege, Plätze, Mauern und sonstige Beläge
oberflächengleich.
Handarbeit ist einzukalkulieren.
Steine, Fremdkörper, Unkraut und schwer verrottbare
Pflanzenteile ablesen. Durchmesser der Steine ab 2 cm.
Anfallende Stoffe sind geordnet zu entsorgen.
Die Deponiekosten trägt der AN.
Abrechnung in der Abwicklung.

**2.13.2.01 Substrat A 0/8 bis 0/16 n. ZTV-Vegtra-Mü**
Substrat liefern und einbauen
Substrat A der Körnung 0/8 bis 0/16 nach ZTV-Vegtra-Mü;
Abrechnung nach Aufmaß auf LKW oder Lieferscheinen.
Menge: 25,000 m³

**2.13.2.02 Wurzelführung, H 100cm**
Wurzelführung durch vertikalen Einbau von HDPE-
Dichtungsbahn liefern und fachgerecht herstellen.
Die Verbindungen der Bahnen oder Platten untereinander
sind wurzelfest nach Einbauanleitung des Herstellers
auszubilden.
Überlappungen entsprechend der Einbauanleitung werden
nicht gesondert vergütet.
Erschwernisse beim Verfüllen der Grube oder des Grabens
sind einzurechnen.
Abrechnung nach Aufmaß.
Höhe: 100 ± 5 cm.
Einbaubereich: Baumstandorte im Leitungsbereich
Wurzelführung an Außenwand Pflanzgrube, Abstand wie im
Plan, mind. aber 2,0m vom Stamm entfernt Richtung
Leitung einbauen

Schneiden von Rhizomsperren: Mit einem Cutter
einritzen, dann zur anderen Seite abknicken.

Ausführung: Rolle
Breite: 1,00 m
Stärke: 2,0 mm

Liefern und einbauen nach Herstellerangaben
In Vorbereitete Pflanzgrube
Menge: 5,000 m

##### Titel 2.13.3 Ausstattung

*Hinweis*
Die Frostsicherheit des gelieferten Materials muss nach
DIN 1053 gewährleistet sein.

Hierfür sind vor der Fertigung Nachweise zu liefern.
Alle neuen Werkstücke sind aus dem selben Material zu
fertigen. Dem Bauherren sind Mustersteine vorzulegen

Materialursprung: Deutschland, bevorzugt Fichtelgebirge
Material: Granit, gelb-grau

**2.13.3.01 Granitblöcke als Sitzstufen liefern u. versetzten, B 40cm**
Granitblöcke liefern und einbauen
Einbau erfolgt einreihig auf 20 cm Magerbeton X0, C8/16
Gesteinsart: Granit, Farbe gelb/grau,
Mindestdruckfestigkeit: 160 N/mm2
Abmessungen der Steine:
  Länge: 50cm  bis 100cm
  Höhe:  40cm
  Breite: 40cm
Oberflächenbearbeitung: gesägt,
Sichtflächenbearbeitung: gesägt, gestrahlt
Sichtkante: mit abgeschrägter Fase von 5 mm horizontal
an der Vorderkante oben
Stoßfugen mit 3 mm Fase, vertikal

Einbau gemäß Lageplan

Einschließlich Bodenaushub und überschüssigen Boden
seitlich einplanieren.

Einschließliche Streifenfundament C8/16 gegen
Erdschalung.

Bezugsquelle:

'........................................... '
Menge: 2,000 m

**2.13.3.02 Zulage für Ausbildung als Eckstein**
zu Positionen vor
für jeweils Endstein der Sitzmauer
zusätzliche Sichtflächenbearbeitung: gesägt und
gestrahlt,
Menge: 2,000 Stk

**2.13.3.03 Sitzauflage aus Lärche, liefern und einbauen**
Bankauflage,
Länge: 2.000 mm, Breite 400 mm, ohne Lehne,

Bohlen aus Lärche
1a-Qualität, gehobelt und gefast, ohne Astlöcher.
Bohlen: 3 St. à 120 x 50 x 3000 mm
Bohlen müssen leichtes Gefälle zur Mitte aufweisen,
Abstand zwischen den Bohlen: 20 mm

Montage der Holzbohlen ohne sichtbare Verschraubung auf
Rechteckprofil (Alu) 20 / 40 / 3mm, 350 mm lang, 4 St.

Liefern und fachgerecht auf Sitzblock montieren,
inkl. aller notwendigen Befestigungsmittel, inkl. aller
Nebenleistungen.

>>  Sitzmauern
Menge: 2,000 m

##### Titel 2.13.4 Stundenlohnarbeiten

*Hinweis*
Stundenlohnarbeiten
Mit der Ausführung von Stundenlohnarbeiten ist erst
nach Anordnung des Auftraggebers zu beginnen. Der
Umfang der zu erbringenden Leistungen wird bei der
Anordnung festgelegt.
O.g. Verfahrensweise gilt auch bei der
Durchführung von Sonder- und Zusatzleistungen sowie bei
evtl. erforderlichen Nachtragsarbeiten und Leistungen
aus Nachtragsangeboten.

Für die Lohnkosten gilt:
- Es wird nur die reine Arbeitszeit vergütet
entsprechend den Stundenlohnsätzen
- Während der Arbeitszeit werden für evtl.
Überwachungspersonal an der Baustelle keine
Aufsichtsstunden (Meister/Poliere) vergütet.
- Zuschläge für Überstunden und sonstige Erschwernisse
werden nicht besonders vergütet.

**2.13.4.01 Arbeitskraft**
Verrechnungssätze für Arbeitskräfte Stundenlohnarbeiten
auf Anordnung des AG ausführen.
Für Arbeitskraft
(Mittellohn einschließlich aller
Zuschläge auf Lohn).
Menge: 5,000 Std.

**2.13.4.02 Arbeitskraft einschließlich Kleingerät**
Verrechnungssätze für Arbeitskräfte;
Stundenlohnarbeiten auf Anordnung des AG ausführen.
Für Arbeitskraft einschließlich Kleingerät, z. B.
zusätzlicher Bohr- oder Abbauhammer, Rüttelstampfer,
kleine Rüttelplatte, Trennschleifer, Bohrmaschine,
Kettensäge u. ä.
(Mittellohn einschließlich aller
Zuschläge auf Lohn und Kleingeräte).
Menge: 1,000 Std.

*Hinweis*
Maschinen und Geräte
Alle folgenden Maschinen und Geräte sind
inkl. Bedienungspersonal anzubieten

**2.13.4.03 Mini-Hydraulikbagger mit Raupenfahrwerk, ca. 35 kW**
Verrechnungssätze für Baugeräte, Stundenlohnarbeiten
auf Anordnung des AG ausführen.
Für Mini-Hydraulikbagger mit Raupenfahrwerk, ca. 35 kW
mit Tieflöffel.
Menge: 5,000 Std.

#### Abschnitt 2.14 Kanalbau

*Hinweis*
Abrechnungsbreite für Abwasserleitungen und -Kanäle ist
die lichte
Mindest-Grabenbreite nach DIN 1610 in Verbindung mit
DWA-A-139.
Abrechnungsbreite für alle übrigen Leitungen ist die
lichte Mindest-Grabenbreite nach DIN 4124.

Abrechnungsbreite für Abwasserleitungen und -Kanäle ist
die lichte Mindest-Grabenbreite nach DIN 1610 in
Verbindung mit DWA-A-139.
Abrechnungsbreite für alle übrigen Leitungen ist die
lichte Mindest-Grabenbreite nach DIN 4124.

##### Titel 2.14.0 Mischwasserkanal Rückbau

**2.14.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 40,000 m3

**2.14.0.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, nach Abbrucharbeiten
fachgerecht in Leitungsgarben verfüllen.
(verbauter Graben).
Schadstoffbelastung DK1
Boden des/der Homogenbereiches/e  B '2'
Beschreibung des Homogenbereichs nach Unterlagen
des AG.
Grabentiefe bis 4,00 m,
für 'Rohrleitungen bis DN600'

Boden 'Tone, weich bis halbfest'
Menge: 180,000 m3

**2.14.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '2'
Beschreibung des Homogenbereichs nach Unterlagen
des AG.
Grabentiefe bis 4,00 m,
für 'Rohrleitungen bis DN600'

Boden 'Tone, weich bis halbfest'
Menge: 250,000 m3

**2.14.0.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 310,000 m3

**2.14.0.05 Zwischengel. Leitungsgr.aush. fördern**
Zwischengelagerten belasteten Boden der OZ 'vorh.
Positionen'
aus Zwischenlager laden und fördern.
Förderweg ca. 35km.
Material nach Unterlagen des AG einer
zugelassenen Sammelstelle gegen
Nachweis zuführen.
Schadstoffbelastung Z 'voraussichtlich DKI'

Sammelstelle 'Reststoffdeponie Steinmühle'
Die Entsorgungsgebühren werden vom AG direkt
vergütet.
Menge: 455,000 t

**2.14.0.06 Ausbau Schächte DN1000**
Schachtbauwerk vollständig, incl. Abdeckung
fachgerecht abbrechen, laden, fördern
Im Zwischenlager in Haufwerken bis zu 500m3 lagern
Förderweg ca.4km
DN1000, Tiefe bis 3,00m
Menge: 5,000 St

**2.14.0.07 RL ausbauen bis DN 500**
Rohrleitung ( B, Stb oder PVC ) incl. Auflagern und
Bettung fachgerecht abbrechen, laden, fördern
Im Zwischenlager in Haufwerken bis zu 500m3 lagern
Förderweg ca. 4km
max DN500
Menge: 215,000 m

**2.14.0.08 RL ausbauen DN 150/200 Kanal HA Leitungen**
Rohrleitung ( B, Stb oder Stzg ) incl. Auflagern und
Bettung fachgerecht abbrechen, laden, fördern
Im Zwischenlager in Haufwerken bis zu 500m3 lagern
Förderweg ca. 4km
max DN200
Menge: 235,000 m

**2.14.0.09 Abbruch Beton unbewehrt**
Abbruch von unbewehrtem Beton als Totalabbruch im
Rohrgraben, anfallende Stoffe laden und zur
Zwischenlagerfläche transportieren.
Menge: 5,000 m3

##### Titel 2.14.1 Mischwasserkanal Wasserhaltung

**2.14.1.01 Prov. Abwasserltg. bis DN 300**
Provisorische Leitung für Abwasserüberleitung des
Hauptkanals DN 250 bis DN 300 herstellen, vorhalten und
abbauen.
1. Provisorische Rohrleitungen herstellen und
überleiten von anfallendem Schmutz- und Regenwasser aus
vorhandenen Kanälen bei Kanalerneuerungen,
Kanalsanierungen und Reparaturen usw. auch bei starken
Regenereignissen.
Die Wahl des Rohrmaterials für die Abwasserüberleitung
liegt im Ermessen des Auftragnehmers. Vergütet wird die
Ableitungslänge nur 1x in einer maximalen
erforderlichen Länge von 75lfm.
2. Vorhandene Hausanschluss- und
Straßensinkkastenleitungen sind mit den erforderlichen
Formstücken bis zum endgültigen Anschluss an den neuen
Kanal nach Bedarf an die Abwasserüberleitung
provisorisch anzuschließen und nach Fertigstellung des
neuen Kanals wieder abzubauen, bzw.
umzuschließen.
3. Der Abwasserabfluss aus den Gebäuden und
Straßensinkkästen darf nicht unterbrochen werden, und
darf nicht in die Baugrube eingeleitet werden.
4. Das Vorhalten der Rohre mit den erforderlichen
Formstücken sowie die Dichtung der Stöße und das
Ablängen der Rohre ist in den Einheitspreis
einzurechnen. Formstücke werden übermessen.
Einzurechnen ist außerdem das Überpumpen des Abwassers
(Pumpe (ca. 30m³/h), Pumpensumpf, Abwasserab- oder -
einleitung in die provisorische Leitung usw. auch
mehrmaliges Auf- und Abbauen der Überlaufleitung bei
Bedarf) sowie alle Lieferungen, Leistungen und
Nebenleistungen.
Erdarbeiten und Verbauarbeiten werden nach den
entsprechenden OZ. vergütet.
Menge: 75,000 m

##### Titel 2.14.2 Mischwasserkanal Erdarbeiten

**2.14.2.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 60,000 m3

**2.14.2.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 3,00 m,
für 'Rohrleitungen bis DN 600'

Boden 'Tone, weich bis halbfest'
Menge: 205,000 m3

**2.14.2.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '2'
Beschreibung des Homogenbereichs nach Unterlagen
des AG.
Grabentiefe  bis 3,00 m,
für 'Rohrleitungen bis DN 600'

Boden 'Tone, weich bis halbfest'
Menge: 1170,000 m3

**2.14.2.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 140,000 m3

**2.14.2.05 Zwischengel. Leitungsgr.aush. fördern**
Zwischengelagerten belasteten Boden der OZ 'vorh.
Positionen'
aus Zwischenlager laden und fördern.
Förderweg ca. 35km.
Material nach Unterlagen des AG einer
zugelassenen Sammelstelle gegen
Nachweis zuführen.
Schadstoffbelastung Z 'voraussichtlich DKI'

Sammelstelle 'Reststoffdeponie Steinmühle'
Die Entsorgungsgebühren werden vom AG direkt
vergütet.
Menge: 2395,000 t

**2.14.2.06 Zulage Bodenaustausch unter Rohrgrabensohle**
Bodenaustausch unter Rohrgrabensohle.
Nicht tragfähigen Boden fachgerecht ausheben und
fördern
Förderweg circa 4km
Ausgehobenes Bodenmaterial im Zwischenlager in
Haufwerken getrennt nach Homogenbereich zwischenlagern.
Bodenaustauschmaterial nichtbindiges,
verdichtungswilliges und gut abgestuftes
Schottermaterila der Körnung 0/45mm oder 0/56mmm
liefern und einbauen.

d = bis 40 cm
Menge: 160,000 m3

**2.14.2.07 Füllmaterial Sand**
Füllmaterial einbauen für die untere und
obere Bettungsschicht, in Rohrgräben,
profilgerecht, mit vom AN zu liefernden Stoffen,
Auflagerwinkel 120 Grad, Schichtdicke der
unteren Bettungsschicht gem. DWA-A 139,
30 cm Überdeckung
Sand 0/4.
Menge: 230,000 m3

**2.14.2.08 Handschacht**
StL-Nr. 204952171
Ausheben von Hand als Zulage zur Bodenbewegung. Handschacht wird nur bei besonderer
Anordnung des AG anerkannt und nach Aufmaß
abgerechnet. Bei Antreffen von Hindernissen wird
kein Handschacht vergütet. Die erforderliche
Handarbeit ist mit der Sicherungs- und Erschwerniszulage für das Hindernis abgegolten.
Menge: 25,000 m3

**2.14.2.09 Suchschlitz herstellen**
Suchschlitz zur Feststellung der Lage von Kabeln,
Leitungen und dgl. herstellen.
Lage gem. Bestandsplänen.
Homogenbereich(e) nach Unterlagen des AG.
Leitungsart 'Ver- und Entsorgungsleitungen'

Tiefe m 'gem. Bestandsplänen'
Boden lösen, laden und zur Zwischenablagerfläche,
Förderweg ca. 4km, fördern. In Haufwerken zu ca. 500 m³
lagern.
Menge: 80,000 m3

**2.14.2.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 250,000 m

**2.14.2.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 90,000 m2

**2.14.2.12 Lastplattendruckversuck gem. den einschlägigen Richtlinien**
Lastplattendruckversuche gem. den einschlägigen
Richtlinien durchführen,
Personal- und sonstigen Kosten
Kontrollprüfung auf Anordnung des AG.
Verformungsmodul EV2 mindestens 45 MPa.
Menge: 10,000 St

##### Titel 2.14.3 Mischwasserkanal Leitungsbau

**2.14.3.01 Rohrstatik für PP-Rohre DN 300.**
Menge: 1,000 Psch

**2.14.3.02 Rohrstatik für SB-Rohre DN 400**
Menge: 1,000 Psch

**2.14.3.03 Rohrstatik für SB-Rohre DN 500**
Menge: 1,000 Psch

**2.14.3.04 Rohrstatik für SB-Rohre DN 600**
Menge: 1,000 Psch

**2.14.3.05 PP-Kanal 315x12,7**
Abwasserkanal
aus PP-Rohren DIN-EN 1852 mit Steckmuffe,
verlegen auf vorhandenem Auflager,
in vorhandenem Graben mit Verbau und
Aussteifungen.
DN/OD 315x12,7
Abwasserkanal als füllstofffreies PP SN 16 (z.B. Rehau
Awadukt PP SN 16 oder gleichwertiges Produkt.)
Menge: 180,000 m

**2.14.3.06 Abwasserkanal Stahlbeton K-GM DN400 Graben verbaut T 1,75-4m**
STLB-Bau 2024-10 009
Abwasserkanal aus Stahlbetonrohren DIN EN 1916 und DIN
V 1201, für Mischwasser, Kreisquerschnitt ohne Fuß mit
Glockenmuffe, DN 400, Rohrverbindung als
Kompressionsdichtung aus Elastomeren mit dichter
Struktur DIN EN 681-1 und DIN 4060, Verlegung DIN EN
1610 in vorh. verbautem Graben, Bettung wird gesondert
vergütet, Grabentiefe über 1,75 bis 4 m,
Hersteller und Typ FBS Qualitätsrichtlinien sind zu
erfüllen.
Menge: 90,000 m

**2.14.3.07 Abwasserkanal Stahlbeton K-GM DN500 Graben verbaut T 1,75-4m**
STLB-Bau 2024-10 009
Abwasserkanal aus Stahlbetonrohren DIN EN 1916 und DIN
V 1201, für Mischwasser, Kreisquerschnitt ohne Fuß mit
Glockenmuffe, DN 500, Rohrverbindung als
Kompressionsdichtung aus Elastomeren mit dichter
Struktur DIN EN 681-1 und DIN 4060, Verlegung DIN EN
1610 in vorh. verbautem Graben, Bettung wird gesondert
vergütet, Grabentiefe über 1,75 bis 4 m,
Hersteller und Typ FBS Qualitätsrichtlinien sind zu
erfüllen.
Menge: 55,000 m

**2.14.3.08 Abwasserkanal Stahlbeton K-GM DN600 Graben verbaut T 1,75-4m**
STLB-Bau 2024-10 009
Abwasserkanal aus Stahlbetonrohren DIN EN 1916 und DIN
V 1201, für Mischwasser, Kreisquerschnitt ohne Fuß mit
Glockenmuffe, DN 600, Rohrverbindung als
Kompressionsdichtung aus Elastomeren mit dichter
Struktur DIN EN 681-1 und DIN 4060, Verlegung DIN EN
1610 in vorh. verbautem Graben, Bettung wird gesondert
vergütet, Grabentiefe über 1,75 bis 4 m.
Menge: 17,000 m

**2.14.3.09 Stahlbetongelenkstück Spitzende/Muffe L 1m DN400**
STLB-Bau 2024-10 009
Gelenkstück aus Stahlbeton, Ausführung Spitzende/Muffe
(SM), Baulänge 1 m, Kreisquerschnitt, DN 400.
Menge: 17,000 St

**2.14.3.10 Stahlbetongelenkstück Spitzende/Spitzende L 1m DN400**
STLB-Bau 2024-10 009
Gelenkstück aus Stahlbeton, Ausführung Spitzende/
Spitzende (SS), Baulänge 1 m, Kreisquerschnitt, DN 400.
Menge: 3,000 St

**2.14.3.11 Stahlbetongelenkstück Spitzende/Muffe L 1m DN500**
Gelenkstück aus Stahlbeton, Ausführung Spitzende/Muffe
(SM), Baulänge 1 m, Kreisquerschnitt, DN 500
Menge: 1,000 St

**2.14.3.12 Stahlbetongelenkstück Spitzende/Spitzende L 1m DN500**
Gelenkstück aus Stahlbeton, Ausführung Spitzende/
Spitzende (SS), Baulänge 1 m, Kreisquerschnitt, DN 500
Menge: 1,000 St

**2.14.3.13 Stahlbetongelenkstück Spitzende/Muffe L 1m DN600**
Gelenkstück aus Stahlbeton, Ausführung Spitzende/Muffe
(SM), Baulänge 1 m, Kreisquerschnitt, DN 600
Menge: 1,000 St

**2.14.3.14 Stahlbetongelenkstück Spitzende/Spitzende L 1m DN600**
Gelenkstück aus Stahlbeton, Ausführung Spitzende/
Spitzende (SS), Baulänge 1 m, Kreisquerschnitt, DN 60
Menge: 1,000 St

**2.14.3.15 Zulage Sattelstück DN 600/ bis DN200**
Sattelstück DN/OD 150/90° aus Polypropylen liefern und
einbauen.
Sattelanschluss- und Rohranschlussdichtung aus säuren-
und laugenbeständigem EPDM.
Sattelanschlussdichtung zusätzlich mit innenliegender
Lippendichtung und Quelldichtung zur Bohrlochlaibung
aus thermoplastischem Elastomer zur möglichen
Kompensation von Bohrlochunregelmäßigkeiten.
Sattelstück mit dauerhafter Innensignierung
(Hersteller, Type) vom Hauptrohr aus lesbar.
Schraubkrone mit Anschlagring zur definierten
Einbautiefe in Dichtung und Hauptrohr.
Sattelstück mit bauaufsichtlicher Zulassung zum
seitlichen Anschluss von glattwandigen Kanalrohren DN/
OD 200 an Beton-, Stahlbeton- oder Steinzeugrohre.
Hauptrohrdurchmesser: 600 mm
Im Einheitspreis ist der fachgerechte Anschluss mittels
Kernbohrgerät (Bohrung: 257mm +2/-1mm) am Hauptkanal
einzurechnen. Ein Einbau-/Bohrlochprotokoll gemäß
Anlage ist zu erstellen.
Menge: 1,000 St

**2.14.3.16 Zulage Sattelstück DN 500/ bis DN200**
Sattelstück DN/OD 150/90° aus Polypropylen liefern und
einbauen.
Sattelanschluss- und Rohranschlussdichtung aus säuren-
und laugenbeständigem EPDM.
Sattelanschlussdichtung zusätzlich mit innenliegender
Lippendichtung und Quelldichtung zur Bohrlochlaibung
aus thermoplastischem Elastomer zur möglichen
Kompensation von Bohrlochunregelmäßigkeiten.
Sattelstück mit dauerhafter Innensignierung
(Hersteller, Type) vom Hauptrohr aus lesbar.
Schraubkrone mit Anschlagring zur definierten
Einbautiefe in Dichtung und Hauptrohr.
Sattelstück mit bauaufsichtlicher Zulassung zum
seitlichen Anschluss von glattwandigen Kanalrohren DN/
OD 200 an Beton-, Stahlbeton- oder Steinzeugrohre.
Hauptrohrdurchmesser: 500 mm
Im Einheitspreis ist der fachgerechte Anschluss mittels
Kernbohrgerät (Bohrung: 257mm +2/-1mm) am Hauptkanal
einzurechnen. Ein Einbau-/Bohrlochprotokoll gemäß
Anlage ist zu erstellen.
Menge: 4,000 St

**2.14.3.17 Zulage Sattelstück DN 400/bis DN200**
Sattelstück DN/OD 150/90° aus Polypropylen liefern und
einbauen.
Sattelanschluss- und Rohranschlussdichtung aus säuren-
und laugenbeständigem EPDM.
Sattelanschlussdichtung zusätzlich mit innenliegender
Lippendichtung und Quelldichtung zur Bohrlochlaibung
aus thermoplastischem Elastomer zur möglichen
Kompensation von Bohrlochunregelmäßigkeiten.
Sattelstück mit dauerhafter Innensignierung
(Hersteller, Type) vom Hauptrohr aus lesbar.
Schraubkrone mit Anschlagring zur definierten
Einbautiefe in Dichtung und Hauptrohr.
Sattelstück mit bauaufsichtlicher Zulassung zum
seitlichen Anschluss von glattwandigen Kanalrohren DN/
OD 200 an Beton-, Stahlbeton- oder Steinzeugrohre.
Hauptrohrdurchmesser: 400 mm
Im Einheitspreis ist der fachgerechte Anschluss mittels
Kernbohrgerät (Bohrung: 257mm +2/-1mm) am Hauptkanal
einzurechnen. Ein Einbau-/Bohrlochprotokoll gemäß
Anlage ist zu erstellen.
Menge: 12,000 St

**2.14.3.18 Zulage Sattelstück DN/OD 315/bis DN200**
Sattelstück DN/OD 150/90° aus Polypropylen liefern und
einbauen.
Sattelanschluss- und Rohranschlussdichtung aus säuren-
und laugenbeständigem EPDM.
Sattelanschlussdichtung zusätzlich mit innenliegender
Lippendichtung und Quelldichtung zur Bohrlochlaibung
aus thermoplastischem Elastomer zur möglichen
Kompensation von Bohrlochunregelmäßigkeiten.
Sattelstück mit dauerhafter Innensignierung
(Hersteller, Type) vom Hauptrohr aus lesbar.
Schraubkrone mit Anschlagring zur definierten
Einbautiefe in Dichtung und Hauptrohr.
Sattelstück mit bauaufsichtlicher Zulassung zum
seitlichen Anschluss von glattwandigen Kanalrohren DN/
OD 150/200 an PP nach DIN EN 1852
Hauptrohrdurchmesser: DN/OD 315 mm
Im Einheitspreis ist der fachgerechte Anschluss mittels
Kernbohrgerät (Bohrung: 257mm +2/-1mm) am Hauptkanal
einzurechnen. Ein Einbau-/Bohrlochprotokoll gemäß
Anlage ist zu erstellen.
Menge: 17,000 St

**2.14.3.19 Schacht Beton-Stahlbetonfertigteile DN1000 Steiggang einläufig Steigbü gel Form B Stahl niro kunststoffummantelt Steigmaß 250mm Beton C40/50 Zulauf DN/OD315PP, SB 400/500/600 Ablauf DN/OD315PP, SB 400/500/600**
Schacht aus Beton-/Stahlbetonfertigteilen DIN EN 1917,
DIN 4034-1, Typ 2, rund, DN 1000, mit Schachtunterteil,
Schachtringen/Schachtrohr, Auflageringen, Schachthals
DN 1000/625, Bauteilverbindung mit Dichtungen aus
Elastomeren DIN EN 681-1 und DIN 4060 als
Kompressionsdichtung, Dichtungen werkseitig fest
eingebaut, einläufiger Steiggang mit Steigbügeln DIN
19555, Form B, aus nichtrostendem Stahl,
kunststoffummantelt, Werkstoffnummer 1.4571, Steigmaß
250 mm, Schachtunterteil, Gerinne und Auftritt aus
Beton C 40/50, in einem Guss gefertigt, Auftritt in
Scheitelhöhe, Anschlüsse für gelenkige Einbindung der
Zu- und Abläufe mit Muffe, Zulauf DN/OD315PP, SB 400/
500/600 Ablauf DN/OD315PP, SB 400/500/600
Menge: 7,000 St

**2.14.3.20 Schacht Beton-Stahlbetonfertigteile DN1500 Steiggang einläufig Steigbü gel Form B Stahl niro kunststoffummantelt Steigmaß 250mm Beton C40/50 Zulauf DN/OD 315PP, 400SB, 500SB Ablauf 600SB**
Schacht aus Beton-/Stahlbetonfertigteilen DIN EN 1917,
DIN 4034-1, Typ 2, rund, DN 1500, mit Schachtunterteil,
Schachtringen/Schachtrohr, Auflageringen, Schachthals
DN 1000/625, Bauteilverbindung mit Dichtungen aus
Elastomeren DIN EN 681-1 und DIN 4060 als
Kompressionsdichtung, Dichtungen werkseitig fest
eingebaut, einläufiger Steiggang mit Steigbügeln DIN
19555, Form B, aus nichtrostendem Stahl,
kunststoffummantelt, Werkstoffnummer 1.4571, Steigmaß
250 mm, Schachtunterteil, Gerinne und Auftritt aus
Beton C 40/50, in einem Guss gefertigt, Auftritt in
Scheitelhöhe, Anschlüsse für gelenkige Einbindung der
Zu- und Abläufe mit Muffe, Zulauf DN/OD 315PP, 400SB,
500SB Ablauf 600SB
Menge: 1,000 St

**2.14.3.21 Anschluss an best. Schacht**
gelenkigen Anschluss an best. Schacht herstellen
ink. Kernborung und Abdichtung
Gerinne im Schacht an zusätzl. Zulauf anpassen
DN/OD 315PP
Menge: 2,000 St

**2.14.3.22 Zulage für das Schacht in Kanal einbauen Beton bis DN600**
Zulage für Schacht in vorh. Kanal einbauen, Kanal
auftrennen und Rohre anpassen einschl. Dichtung,
gelenkige Anschlußstücke, sowie Dichtungsmanschette.
Kanal aus Beton, bis DN 600, vorh. Anlage ist in
Betrieb.
Menge: 2,000 St

**2.14.3.23 Zulage für das Schacht Kanal einbauen Stahlbeton bis DN400**
Zulage für Schacht in vorh. Kanal einbauen, Kanal
auftrennen und Rohre anpassen einschl. Dichtung,
gelenkige Anschlußstücke, sowie Dichtungsmanschette.
Kanal aus Stahlbeton, bis DN 400, vorh. Anlage ist in
Betrieb.
Menge: 1,000 St

**2.14.3.24 Hülsrohr**
Hülsrohr DRM 40x2 mit Kulissenführung und
angeschweißten Dübellaschen
vollständig aus Edelstahl V4A, Werkstoff-Nr. 1.4571.
Incl. UPAT-Expressanker in Edelstahl.
Hersteller Fa. KMS Edelstahltechnik.
Oder gleichwertiger Art.
Menge: 8,000 St

**2.14.3.25 Einwalzbare Schachtabdeckung herstellen**
StL-Nr. 218909423010101
Schachtabdeckung mit einwalzbarem
Einbauteil(en) in Asphaltoberbau herstellen.
Einbau nach Einbauvorschriften des Herstellers.
Abdeckung Klasse D 400 mit Rahmen aus Gusseisen,
DIN EN 124 und DIN 1229,
und Deckel aus Gusseisen,
mit dämpfender Einlage,
mit Schmutzfänger.
Menge: 8,000 St

##### Titel 2.14.4 Mischwasserkanal Abnahmeuntersuchungen, incl. Hausanschlüsse

*Hinweis*
Vorbemerkung - Optische Inspektion, Dichtheits-/
Druckprüfung und Freig
abe vor Tragschicht- und Deckschichtarbeiten
Vorbemerkung - Optische Inspektion, Dichtheits-/
Druckprüfung und Freigabe vor Tragschicht- und
Deckschichtarbeiten
Allgemeines
Zur Sicherstellung der Qualität und
Gebrauchstauglichkeit der erstellten Bauwerke,
Schächte, Kanäle und Leitungen sind vor Beginn der
Tragschicht- und Deckschichtarbeiten zwingend die
nachfolgend beschriebenen Prüfungen, Dokumentationen
und Freigaben durchzuführen. Die Regelwerke DWA-M 149-
5, DIN EN 13508-2 (Kodiersystem) in Verbindung mit DWA-
M 149-2 sowie DIN EN 1610 in Verbindung mit DWA-A 139
sind einzuhalten.
Zeitpunkt der Prüfungen
Die vollständige optische Inspektion (Inspektions-
Protokolle inkl. Video und, falls biegeweiche Kanäle
oder Leitungen verbaut werden,
Deformationsmessungsprotokolle) sowie die vollständigen
Dichtheits- bzw. Druckprüfungsprotokolle sind
spätestens zwei Wochen vor Beginn der Tragschicht- und
Deckschichtarbeiten, jedoch frühestens nach
Fertigstellung der Hauptverfüllung des Rohrgrabens und
- falls vorgesehen - der Frostschutzschicht des
Straßenoberbaus, dem Bauherrn oder dessen Vertreter
(Bauüberwacher) zu übergeben.
Terminkoordination und Nachweis der Qualifikation
Sämtliche Termine sind dem Bauherrn und dessen
Vertreter (Bauüberwacher) rechtzeitig vorab schriftlich
mitzuteilen.
Mit der Terminmitteilung sind die erforderlichen
Qualifikationsnachweise der Inspektions- und
Druckprüfungskolonnen vorzulegen (z. B.
Fortbildungsurkunde der DWA oder Scan des gültigen KI-
Passes) gemäß DWA-M 149-5 bzw. DWA-A 139.
Freigabeerfordernis
Mit der Herstellung der Tragschichten und Deckschichten
darf erst nach schriftlicher Freigabe der Inspektions-
und Druckprüfungsergebnisse durch den Bauherrn oder
dessen Vertreter (Bauüberwacher) begonnen werden.
Reinigung vor der optischen Inspektion
Zur Ermöglichung einer umfänglichen baulichen
Zustandserfassung mittels optischer Inspektion ist im
Vorfeld eine Entfernung der Ablagerungen und
Verschmutzungen durch eine Kanalreinigung notwendig
(Hochdruckreinigung nach DIN EN 14654-1 bzw. DWA-M 197)
.
Kanalreinigungsrückstände sind überwachungsbedürftige
Abfälle (Abfallschlüssel-Nr. 200306) und müssen nach
Kreislaufwirtschafts- und Abfallgesetz behandelt und
nach Möglichkeit einer Verwertung zugeführt werden.
Die Entfernung hat mittels Absaugwagen vor der
Absperrblase zu erfolgen. Falls Abweichungen hiervon
geplant oder gewünscht werden, sind diese vorab vom
Bauherrn oder dessen Bauüberwacher freizugeben.
Das Räumgut ist einer zulässigen Verwertung zuzuführen.
Ein entsprechender Entsorgungsnachweis ist dem Bauherrn
vorzulegen.
Abnahmevoraussetzung
Die ordnungsgemäße Durchführung und Dokumentation der
optischen Inspektion, der Dichtheits- bzw. Druckprüfung
sowie die Vorlage aller geforderten Nachweise ist
zwingende Voraussetzung für die Freigabe und den Beginn
der Tragschicht- und Deckschichtarbeiten.

**2.14.4.01 Schacht reinigen Hochdruckstrahlverfahren DN1000 T 2-4m Verschmutzung Gerinne H 2,5 cm Verschmutzung Auftritt H 2,5 cm**
STLB-Bau 2024-10 009
Schacht, rund, aus Beton, in Mischwasserkanal reinigen
im Hochdruckstrahlverfahren, als Vorlauf für optische
Inspektion, Abfall aufsaugen und laden, Transport und
Entsorgung der Abfälle werden gesondert vergütet, DN
1000, Tiefe über 2 bis 4 m, Einstiegsöffnung rund,
Durchmesser 625 mm, Deckel lose, Klasse D 400 DIN EN
124-1,
max. Höhe Verschmutzung Gerinne 2,5 cm,
max. Höhe Verschmutzung Auftritt '2,5' cm.
Menge: 8,000 St

**2.14.4.02 Abwasserkanal reinigen Mischwasserkanal bis DN 600 Hochdruckstrahlverf ahren Verschmutzungsgrad bis 15%**
Abwasserkanal reinigen, Mischwasserkanal,
Kreisquerschnitt, bis DN 600, aus Kunststoff, im
Hochdruckstrahlverfahren, als Vorlauf für optische
Inspektion, Haltungslänge über 30 bis 60 m,
Verschmutzungsgrad bis 15 %, Abfall aufsaugen und
laden, Transport und Entsorgung der Abfälle werden
gesondert vergütet.
Menge: 380,000 m

**2.14.4.03 Abwasserleitung reinigen Regen-/ Mischwasserltg DN150/200 Hochdruckstr ahlverfahren Verschmutzungsgrad bis 15%**
Abwasserleitung reinigen, Mischwasserleitung DN 150/
200, aus Kunststoff, im Hochdruckstrahlverfahren, als
Vorlauf für optische Inspektion, von Reinigungs-/
Inspektionsöffnung am Gebäude,
Inspektionsöffnungen 1 St, Einzellänge über 5 bis 10 m,
Verschmutzungsgrad bis 15 %, Abfall aufsaugen und
laden, Transport und Entsorgung der Abfälle werden
gesondert vergütet.
Menge: 250,000 m

**2.14.4.04 Dichtheitsprüfung Luft Mischwasserkanal bis DN 600 haltungsweise L 30- 60m Luftüberdruck LD**
Dichtheitsprüfung DWA-A 139 mit Luft, als
Abnahmeprüfung, des Abwasserkanales als
Mischwasserkanal aus PP, bis DN 600, Prüfung
haltungsweise,
Haltungen 1 St, Haltungslänge über 30 bis 60 m, über 10
bis 20 Anschlüsse je Haltung, bis DN 200, einschl.
aller erforderlichen Anlagen, Abdichtungen,
Verankerungen und Rohrverschlüsse, mit Luftüberdruck,
Verfahren LD.
Menge: 380,000 m

**2.14.4.05 Dichtheitsprüfung Wasser Schacht Beton/Stahlbeton DN1000 Zulauf DN200- 400 Ablauf DN200-400 T 2-4m Verfahren W elektr. Pegelmesssystem**
STLB-Bau 2024-10 009
Dichtheitsprüfung DWA-A 139 mit Wasser, als
Abnahmeprüfung, des Schachtes aus Beton/Stahlbeton, DN
1000, im Mischwasserkanal mit Zu- und Ablauf, Zulauf
über DN 200 bis DN 400, Ablauf über DN 200 bis DN 400,
Tiefe über 2 bis 4 m, mit offenem Gerinne, einschl.
aller erforderlichen Anlagen, Abdichtungen,
Verankerungen und Rohrverschlüsse, Verfahren W, mit
elektronischem Pegelmesssystem, Wasser wird auf der
Baustelle beigestellt und ist nach Gebrauch schadlos
zu beseitigen, Einstiegsöffnung Durchmesser 625 mm,
Deckel lose, Klasse D 400 DIN 1229 und DIN EN 124-1.
Menge: 8,000 St

**2.14.4.06 Opt.Inspektion Schacht Mischwasserkanal TV-Kamera DN1000 T 2-4m Einsti eg-Durchm. 625mm**
STLB-Bau 2024-10 009
Optische Inspektion des Schachtes, DIN EN 13508-2, DWA-
M 149-2, DWA-M 149-5, in Mischwasserkanal, durch
Untersuchung mit TV-Kamera, digital, mit
vollsphärischer Bilderfassung, Blickwinkel 360 Grad
vertikal x 360 Grad horizontal, Dokumentation wird
gesondert vergütet, runder Schacht, DN 1000, Tiefe
über 2 bis 4 m, Einstiegsöffnung Durchmesser 625 mm,
Deckel lose, Klasse D 400 DIN EN 124-1.
Menge: 8,000 St

**2.14.4.07 Opt.Inspektion Abwasserkanal Mischwasserkanal TV-Kamera Deformationsme ssung DN200-400**
STLB-Bau 2024-10 009
Optische Inspektion des Abwasserkanales, DIN EN 13508-
2, DWA-M 149-2, DWA-M 149-5, Mischwasserkanal,
Kreisquerschnitt, mit TV-Kamera auf Fahrwagen, mit
Drehschwenkkopf und Zoom, mit aufrechtem und
seitenrichtigem Bild, mit Deformationsmessung,
Dokumentation wird gesondert vergütet, über DN 200 bis
DN 400, Haltungslänge über 30 bis 60 m.
Menge: 250,000 m

**2.14.4.08 Opt.Inspektion Abwasserltg Kunststoff Satellitenkamera Deformationsmes sung ID 150mm**
STLB-Bau 2024-10 009
Optische Inspektion der Abwasserleitung, DIN EN 13508-
2, DWA-M 149-2, DWA-M 149-5, aus Kunststoff, mit
Satellitenkamera auf Fahrwagen, mit Drehschwenkkopf
und Zoom, mit aufrechtem und seitenrichtigem Bild, mit
Deformationsmessung, Dokumentation wird gesondert
vergütet, Innendurchmesser 150 mm, Hauptkanal DN 200
bis DN 400, Anzahl der Anschlüsse je Haltung über 10
bis 20 St, Einzellänge über 5 bis 10 m.
Menge: 225,000 m

**2.14.4.09 Opt.Inspektion Abwasserltg Kunststoff Satellitenkamera Deformationsmes sung ID 200mm**
STLB-Bau 2024-10 009
Optische Inspektion der Abwasserleitung, DIN EN 13508-
2, DWA-M 149-2, DWA-M 149-5, aus Kunststoff, mit
Satellitenkamera auf Fahrwagen, mit Drehschwenkkopf
und Zoom, mit aufrechtem und seitenrichtigem Bild, mit
Deformationsmessung, Dokumentation wird gesondert
vergütet, Innendurchmesser 200 mm, Hauptkanal DN 200
bis DN 400, Anzahl der Anschlüsse je Haltung über 10
bis 20 St, Einzellänge über 5 bis 10 m.
Menge: 25,000 m

#### Abschnitt 2.15 Kanal-Anschlußleitungen

##### Titel 2.15.0 Mischwasserkanal HA Erdarbeiten Mischwasserkanal HA Erdarbeiten

**2.15.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 40,000 m3

**2.15.0.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 3,00 m,
für 'Rohrleitungen bis  DN 200'

Boden 'Tone, weich bis halbfest'
Menge: 130,000 m3

**2.15.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
(verbauter Graben).
Schadstoffbelastung DK1
Boden des/der Homogenbereiches/e  B '1 und 2'
Beschreibung des Homogenbereichs nach Unterlagen
des AG.
Grabentiefe bis 3,00 m,
für 'Rohrleitungen bis DN 200'

Boden 'Tone, weich bis halbfest'
Menge: 415,000 m3

**2.15.0.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'unbelastetes Auffüllmaterial, Einbauklasse 0,
ein Eignungsnachweis ist zu erbringen'
einbauen und verdichten.
Menge: 190,000 m3

**2.15.0.05 Zulage Bodenaustausch unter Rohrgrabensohle**
Bodenaustausch unter Rohrgrabensohle.
Nicht tragfähigen Boden fachgerecht ausheben und
fördern
Förderweg circa 4km
Ausgehobenes Bodenmaterial im Zwischenlager in
Haufwerken getrennt nach Homogenbereich zwischenlagern.
Bodenaustauschmaterial nichtbindiges,
verdichtungswilliges und gut abgestuftes
Schottermaterila der Körnung 0/45mm oder 0/56mmm
liefern und einbauen.

d = bis 40 cm
Menge: 90,000 m3

**2.15.0.06 Zwischengel. Leitungsgr.aush. fördern**
Zwischengelagerten belasteten Boden der OZ 'vorh.
Positionen'
aus Zwischenlager laden und fördern.
Förderweg ca. 35km.
Material nach Unterlagen des AG einer
zugelassenen Sammelstelle gegen
Nachweis zuführen.
Schadstoffbelastung Z 'voraussichtlich DKI'

Sammelstelle 'Reststoffdeponie Steinmühle'
Die Entsorgungsgebühren werden vom AG direkt
vergütet.
Menge: 910,000 t

**2.15.0.07 Füllmaterial Sand**
Füllmaterial einbauen für die untere und
obere Bettungsschicht, in Rohrgräben,
profilgerecht, mit vom AN zu liefernden Stoffen,
Auflagerwinkel 120 Grad, Schichtdicke der
unteren Bettungsschicht gem. DWA-A 139,
30 cm Überdeckung
Sand 0/4.
Menge: 150,000 m3

**2.15.0.08 Handschacht**
StL-Nr. 204952171
Ausheben von Hand als Zulage zur Bodenbewegung. Handschacht wird nur bei besonderer
Anordnung des AG anerkannt und nach Aufmaß
abgerechnet. Bei Antreffen von Hindernissen wird
kein Handschacht vergütet. Die erforderliche
Handarbeit ist mit der Sicherungs- und Erschwerniszulage für das Hindernis abgegolten.
Menge: 90,000 m3

**2.15.0.09 Suchschlitz herstellen**
Suchschlitz zur Feststellung der Lage von Kabeln,
Leitungen und dgl. herstellen.
Lage gem. Bestandsplänen.
Homogenbereich(e) nach Unterlagen des AG.
Leitungsart 'Ver- und Entsorgungsleitungen'

Tiefe m 'gem. Bestandsplänen'
Boden lösen, laden und zur Zwischenablagerfläche,
Förderweg ca. 4km, fördern. In Haufwerken zu ca. 500 m³
lagern.
Menge: 115,000 m3

**2.15.0.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 55,000 m

**2.15.0.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 130,000 m2

**2.15.0.12 Lastplattendruckversuch gem. den einschlägigen Richtlinien**
Lastplattendruckversuche gem. den einschlägigen
Richtlinien durchführen,
Personal- und sonstigen Kosten
Kontrollprüfung auf Anordnung des AG.
Verformungsmodul EV2 mindestens 45 MPa.
Menge: 33,000 St

##### Titel 2.15.1 Mischwasserkanal HA Leitungsbau

**2.15.1.01 Rohrstatik für PP-Rohre 160x7,3.**
Rohrstatik für PP-Rohre DN 160x7,3.
Menge: 1,000 Psch

**2.15.1.02 PP-Kanal DN/OD 160**
Abwasserkanal
aus PP-Rohren DIN-EN 1852 mit Steckmuffe,
verlegen auf vorhandenem Auflager,
in vorhandenem Graben mit Verbau und
Aussteifungen.
DN/OD 160
Abwasserkanal als füllstofffreies PP SN 16 (z.B. Rehau
Awadukt PP SN 16 oder gleichwertiges Produkt.)
Menge: 230,000 m

**2.15.1.03 PP-Bogen DN/OD 160**
Bogen aus PP  SN16 als Zulage,
15 bis max. 30Grad,
DN/OD 160.
Menge: 105,000 St

**2.15.1.04 Formstücke aus PP 160**
Formstücke aus PP als Zulage, außer Bögen und
Überschiebemuffen
DN/OD 160.
Füllstofffreies PP SN16
Rehau Awadukt, oder gleichwertig
Menge: 35,000 St

**2.15.1.05 Überschiebemuffe PP Abwasserkanal DN/OD 160**
Überschiebemuffe, Formstück aus füllstofffreiem PP
(Polypropylen)
SN 16, mit allgemeiner bauaufsichtlicher Zulassung,
für Abwasserkanal DN/OD 160.
Menge: 35,000 St

**2.15.1.06 Rohrschnitt DN/OD 160 best.**
Rohrschnitt vorhandene Rohrleitung
DN/OD 160 SN 16 in best. Auflager.
Menge: 35,000 St

**2.15.1.07 Rohrstatik für PP-Rohre DN/OD 200**
Menge: 1,000 Psch

**2.15.1.08 PP-Kanal DN/OD 200**
Abwasserkanal
aus PP-Rohren DIN-EN 1852 mit Steckmuffe,
verlegen auf vorhandenem Auflager,
in vorhandenem Graben mit Verbau und
Aussteifungen.
DN/OD 200
Abwasserkanal als füllstofffreies PP SN16 (z.B. Rehau
Awadukt PP SN 16 oder gleichwertiges Produkt.)
Menge: 25,000 m

**2.15.1.09 PP-Bogen DN/OD 200**
Bogen KGB aus PP SN 16als Zulage,
15 bis max. 30 Grad,
DN/OD 200
Menge: 15,000 St

**2.15.1.10 Formstücke aus PP DN/OD 200**
Formstücke aus PP als Zulage, außer Bögen und
Überschiebemuffen
DN/OD 200
Füllstofffreies PP SN16
Rehau Awadukt, oder gleichwertig
Menge: 10,000 St

**2.15.1.11 Überschiebemuffe PP Abwasserkanal DN/OD 200**
Überschiebemuffe, Formstück aus füllstofffreiem PP SN16
(Polypropylen)
, mit allgemeiner bauaufsichtlicher Zulassung,
für Abwasserkanal DN/OD 200
Menge: 5,000 St

**2.15.1.12 Rohrschnitt DN/OD 200**
Rohrschnitt vorhandene Rohrleitung
DN/OD 200 SN 16 in best. Auflager.
Menge: 5,000 St

**2.15.1.13 Unterquerung Garten- und Gebäudemauern**
Zuschlag zum Rohrgrabenaushub für die Unterquerung
von Gartenmauern, Zäunen, Gebäudemauern usw.
Der anfallende Handschacht ist in
diese Position einzurechnen. Weitere Zuschläge werden nicht gewährt.
Menge: 33,000 St

#### Abschnitt 2.16 Wasserleitungsbau

##### Titel 2.16.0 Wasserleitung Rückbau

**2.16.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 65,000 m3

**2.16.0.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, nach Abbrucharbeiten
fachgerecht in Leitungsgarben verfüllen.
(verbauter Graben).
Schadstoffbelastung DK1
Boden des/der Homogenbereiches/e  B '2'
Beschreibung des Homogenbereichs nach Unterlagen
des AG.
Grabentiefe bis 2,00 m,
für 'PVC/PE bis DN 150'

Boden 'Tone, weich bis halbfest'
Menge: 235,000 m3

**2.16.0.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe 2,00 m,
für 'Rohrleitungen 140x12,7'

Boden 'Tone, weich bis halbfest'
Menge: 575,000 m3

**2.16.0.04 Zwischengel. Leitungsgr.aush. fördern**
Zwischengelagerten belasteten Boden der OZ 'vorh.
Positionen'
aus Zwischenlager laden und fördern.
Förderweg ca. 35km.
Material nach Unterlagen des AG einer
zugelassenen Sammelstelle gegen
Nachweis zuführen.
Schadstoffbelastung Z 'voraussichtlich DKI'

Sammelstelle 'Reststoffdeponie Steinmühle'
Die Entsorgungsgebühren werden vom AG direkt
vergütet.
Menge: 1040,000 t

**2.16.0.05 Leitungsgrabenverf.**
Leitungsgrabenverfüllung herstellen.
Die Abrechnung erfolgt mit der für die Herstellung des
Leitungsgrabens vergüteten Breite. Diese Abrechnungsbreite gilt auch im Bereich der Schächte, der Arbeitsräume für Rohrververbindungen und Kabelmuffen,
soweit die Erdarbeiten dafür nicht gesondert vergütet
werden.
Darüber hinausgehende Verfüllung gehört zum
Leistungsumfang.
Für senkrecht begrenzte Grabenabschnitte
(verbauter Graben) mit einer Grabentiefe
über 1,00 m bis 1,80 m,
Material 'unbelastetes Auffüllmaterial, Einbauklasse 0,
ein Eignungsnachweis ist zu erbringen'
einbauen und verdichten.
Menge: 355,000 m3

**2.16.0.06 RL ausbauen DN 100/125**
Rohrleitung (PVC, GG und PE) incl. Auflagern und
Bettung fachgerecht abbrechen, laden, fördern
Im Zwischenlager in Haufwerken bis zu 500m3 lagern
Förderweg ca. 4km
max DN100/125
Menge: 390,000 m

**2.16.0.07 RL ausbauen, WL Hausanschlußleitungen gem. Bestand**
Rohrleitung incl. Auflagern und Bettung fachgerecht
abbrechen, laden, fördern
Im Zwischenlager in Haufwerken bis zu 500m3 lagern
Förderweg ca. 4km
WL Hausanschlußleitungen
Menge: 85,000 m

**2.16.0.08 OH ausbauen**
Hydrant ausbauen, reinigen und zur Wiederverwendung seitlich lagern.
Unbrauchbare Teile und Stoffe getrennt nach
Stoffarten in Abfallbehältern sammeln,
OH DN 100.
Menge: 3,000 St

##### Titel 2.16.1 Wasserleitung - Erdarbeiten

**2.16.1.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 90,000 m3

**2.16.1.02 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe  bis 2,00 m,
für 'Rohrleitungen 140x12,7'

Boden 'Tone, weich bis halbfest'
Menge: 235,000 m3

**2.16.1.03 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 2,00 m,
für 'Rohrleitungen 140x12,7'

Boden 'Tone, weich bis halbfest'
Menge: 685,000 m3

**2.16.1.04 Zulage Bodenaustausch unter Rohrgrabensohle**
Bodenaustausch unter Rohrgrabensohle.
Nicht tragfähigen Boden fachgerecht ausheben und
fördern
Förderweg circa 4km
Ausgehobenes Bodenmaterial im Zwischenlager in
Haufwerken getrennt nach Homogenbereich zwischenlagern.
Bodenaustauschmaterial nichtbindiges,
verdichtungswilliges und gut abgestuftes
Schottermaterila der Körnung 0/45mm oder 0/56mmm
liefern und einbauen.

d = bis 40 cm
Menge: 155,000 m3

**2.16.1.05 Zwischengel. Leitungsgr.aush. fördern**
Zwischengelagerten belasteten Boden der OZ 'vorh.
Positionen'
aus Zwischenlager laden und fördern.
Förderweg ca. 35km.
Material nach Unterlagen des AG einer
zugelassenen Sammelstelle gegen
Nachweis zuführen.
Schadstoffbelastung Z 'voraussichtlich DKI'

Sammelstelle 'Reststoffdeponie Steinmühle'
Die Entsorgungsgebühren werden vom AG direkt
vergütet.
Menge: 1515,000 t

**2.16.1.06 Füllmaterial Sand**
Füllmaterial einbauen für die untere und
obere Bettungsschicht, in Rohrgräben,
profilgerecht, mit vom AN zu liefernden Stoffen,
Schichtdicke der unteren Bettungsschicht
30 cm Überdeckung
Sand 0/4.
Menge: 110,000 m3

**2.16.1.07 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,80 m,
Material 'unbelastetes Auffüllmaterial, Einbauklasse 0,
ein Eignungsnachweis ist zu erbringen'
einbauen und verdichten.
Menge: 155,000 m3

**2.16.1.08 Handschacht**
StL-Nr. 204952171
Ausheben von Hand als Zulage zur Bodenbewegung. Handschacht wird nur bei besonderer
Anordnung des AG anerkannt und nach Aufmaß
abgerechnet. Bei Antreffen von Hindernissen wird
kein Handschacht vergütet. Die erforderliche
Handarbeit ist mit der Sicherungs- und Erschwerniszulage für das Hindernis abgegolten.
Menge: 50,000 m3

**2.16.1.09 Suchschlitz herstellen**
Suchschlitz zur Feststellung der Lage von Kabeln,
Leitungen und dgl. herstellen.
Lage gem. Bestandsplänen.
Homogenbereich(e) nach Unterlagen des AG.
Leitungsart 'Ver- und Entsorgungsleitungen'

Tiefe m 'gem. Bestandsplänen'
Boden lösen, laden und zur Zwischenablagerfläche,
Förderweg ca. 4km, fördern. In Haufwerken zu ca. 500 m³
lagern.
Menge: 40,000 m3

**2.16.1.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 115,000 m

**2.16.1.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 70,000 m2

**2.16.1.12 Lastplattendruckversuch gem. den einschlägigen Richtlinien**
Lastplattendruckversuche gem. den einschlägigen
Richtlinien durchführen,
Personal- und sonstigen Kosten
Kontrollprüfung auf Anordnung des AG.
Verformungsmodul EV2 mindestens 45 MPa.
Menge: 8,000 St

##### Titel 2.16.2 Wasserleitung - Leitung

**2.16.2.01 Provisorische Umleitung der Hauptwasserleitung**
Provisorische Hauptwasserleitung während der Bauzeit BA
I, ca. 100 lfm
Verlegen einer Kunststoffleitung PE-HD-DN 100 außerhalb
des Rohrgrabens.
Inkl. Rohrschutz und Überfahrschutz.
Anschluss beidseitig an Bestand nach Wahl des AN in
Abstimmung mit dem AG. Der Einbau eines Systemtrenners
muss zwingend erfolgen.
Vorhalten, warten, betreiben und abbauen.
Menge: 180,000 d

**2.16.2.02 PE-HD-Rohr RC 180x16,4**
Druckrohr aus PE-HD RC PE100
DIN-EN 12201 und DIN 8074 / 8075
für Trinkwasser, DVGW-zugelassen, mit glatten
Enden, Farbe blau, verlegen DIN EN 805 auf
vorhandenem Auflager, in vorhandenen Gräben
mit Verbau. Schweißverbindungen werden
gesondert vergütet. PN 16, SDR 11,
DN 150,PE-HD -Druckleitung 180x16,4
Menge: 310,000 m

**2.16.2.03 Leistung wie Position ' 180x16,4 jedoch Bogen',**
Leistung wie Position 'PE-HD -Druckleitung 180x16,4',
jedoch '  Formstück Bogen alle Gradzahlen mit
Schweissverbindungen'.
Menge: 20,000 St

**2.16.2.04 PE-HD-Rohr RC 125x11,4**
Druckrohr aus PE-HD RC PE100
DIN-EN 12201 und DIN 8074 / 8075
für Trinkwasser, DVGW-zugelassen, mit glatten
Enden, Farbe blau, verlegen DIN EN 805 auf
vorhandenem Auflager, in vorhandenen Gräben
mit Verbau. Schweißverbindungen werden
gesondert vergütet. PN 16, SDR 11,
DN 100, Rohr 125x11,4
Menge: 80,000 m

**2.16.2.05 Leistung wie Position 125x11,4 jedoch Bogen',**
Leistung wie Position 'PE-HD -Druckleitung 125x11,4',
jedoch '  Formstück Bogen alle Gradzahlen mit
Schweissverbindungen'.
Menge: 5,000 St

**2.16.2.06 PE-HD-Rohr RC 110x10,0**
Druckrohr aus PE-HD RC PE100
DIN-EN 12201 und DIN 8074 / 8075
für Trinkwasser, DVGW-zugelassen, mit glatten
Enden, Farbe blau, verlegen DIN EN 805 auf
vorhandenem Auflager, in vorhandenen Gräben
mit Verbau. Schweißverbindungen werden
gesondert vergütet. PN 16, SDR 11,
DN 80, Rohr 110x10,0
Menge: 5,000 m

**2.16.2.07 Leistung wie Position 110x10,0 jedoch Bogen',**
Leistung wie Position 'PE-HD -Druckleitung 110x10,0',
jedoch '  Formstück Bogen alle Gradzahlen mit
Schweissverbindungen'.
Menge: 2,000 St

**2.16.2.08 PE-HD-Rohr RC 90x8,2**
Druckrohr aus PE-HD RC PE100
DIN-EN 12201 und DIN 8074 / 8075
für Trinkwasser, DVGW-zugelassen, mit glatten
Enden, Farbe blau, verlegen DIN EN 805 auf
vorhandenem Auflager, in vorhandenen Gräben
mit Verbau. Schweißverbindungen werden
gesondert vergütet. PN 16, SDR 11,
DN 80, Rohr 90x8,2
Menge: 30,000 m

**2.16.2.09 Leistung wie Position ' 90 x 8,2 jedoch Bogen',**
Leistung wie Position 'PE-HD -Druckleitung 90x8,2',
jedoch '  Formstück Bogen alle Gradzahlen mit
Schweissverbindungen'.
Menge: 8,000 St

**2.16.2.10 PE-Schnitt**
StL-Nr. 20495739002
Schneiden und Anschrägen an Druckrohrleitungen für Trinkwasser aus PE-HD PE100,
in Abstimmung mit dem AG,
Menge: 28,000 St

**2.16.2.11 PEMuffenschw DN/OD 180x16,4**
Schweißverbindung an Kunststoffrohren als
Heizwendelschweißung, an
Druckrohrleitungen für Trinkwasser aus PE-HD
DIN 8074 und DIN 8075, PN 10/16, SDR 17/11,
DN/OD 180x16,4
Menge: 75,000 St

**2.16.2.12 PEMuffenschw DN/OD 90x8,2**
Schweißverbindung an Kunststoffrohren als
Heizwendelschweißung, an
Druckrohrleitungen für Trinkwasser aus PE-HD
DIN 8074 und DIN 8075, PN 10/16, SDR 17/11,
DN/OD 90x8,2
Menge: 5,000 St

**2.16.2.13 Ortungswarnband**
StL-Nr. 20495787002
Trassenwarnband zur Markierung der Rohrleitung,  40 cm über Rohrscheitel verlegen,
Aufschrift: "Achtung Wasserleitung",
aus Kunststoff mit eingelegtem Ortungsdraht.
Menge: 425,000 m

**2.16.2.14 Losflansch 16/ 180x16,4**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 180x16,4
Stützhülse: nichtrostender Stahl
Menge: 11,000 St

**2.16.2.15 Losflansch 16/ 125x11,4**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 125x11,4
Stützhülse: nichtrostender Stahl
Menge: 13,000 St

**2.16.2.16 Losflansch 16/ 110x10,0**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 110x10,0
Stützhülse: nichtrostender Stahl
Menge: 2,000 St

**2.16.2.17 Losflansch 16/ 110x6,6**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 110x6,6
Stützhülse: nichtrostender Stahl
Menge: 2,000 St

**2.16.2.18 Losflansch 16/ 90x8,2**
Erzeugnis: Fa. Hawle (Best. Nr. 534-00) oder
gleichwertig
Flansch mit PE-Anschweißende zur Verbindung mit PE-
Rohren nach DIN 8074, doppelte Abdichtung des PE-
Anschweißendes mittels zwei O-Ringen, PE-Ende mit
integrierter Stützhülse, zugfest nach DIN 8076-1 und -
3, sowie nach DVGW VP 600, Flansche gebohrt nach EN
1092-2
Material: GJS-400,Korrosionsschutz durch Epoxidharz-
Pulverbeschichtung innen und außen gemäß
Gütesicherung RAL-GZ 662 der Gütegemeinschaft Schwerer
Korrosionsschutz - GSK unter Berücksichtigung der DIN
3476 (P) und DIN 30677-2 (Schichtdicke: min. 0,25 mm,
Porenfreiheit bei 3 kV, Haftung innen und außen min. 12
N/mm² nach Heißwasserlagerung, Nachweis der
Trinkwassertauglichkeit, Fremdüberwachung durch
neutrales Prüfinstitut),
PE-Ende: PE 100 90x8,2
Stützhülse: nichtrostender Stahl
Menge: 3,000 St

**2.16.2.19 Keil-Oval-Schieber DN80**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 80, PN 10/16
Menge: 2,000 St

**2.16.2.20 Keil-Oval-Schieber DN100**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 100, PN 10/16
Menge: 5,000 St

**2.16.2.21 Keil-Oval-Schieber DN150**
Erzeugnis Fa. Hawle Typ E3 (Best. Nr. 470-00) oder
gleichwertig
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung. O-
Ringträger durch Doppelbajonett mit allseitig
beschichtetem Schieberoberteil korrosionssicher
verbunden. Beidseitige, reibungsarme Lagerung der
Bundspindel auf Gleitscheiben aus POM. Großflächiger
Kantenschutz aus PE schützt Armatur bei Lagerung und
Transport.
Rundgewindeanschluss am Oberteil zur stiftlosen
Befestigung der Hawle Einbaugarnitur.
Prüfgrundlagen: EN 1074-1, EN 1074-2 und EN 12266-1
Baulänge: Grundreihe 15 nach EN 558-1
Material:
Gehäuse: GJS-400, Korrosionsschutz durch Epoxidharz-
Pulverbeschichtung innen und außen gemäß Gütesicherung
RAL-GZ 662 der Gütegemeinschaft Schwerer
Korrosionsschutz - GSK unter Berücksichtigung der DIN
3476-1 (Schichtdicke: min. 0,25 mm, Porenfreiheit bei 3
kV, Haftung innen und außen min. 16 N/mm² nach
Heißwasserlagerung, Nachweis der
Trinkwassertauglichkeit, Fremdüberwachung durch
neutrales Prüfinstitut)
Spindel: nichtrostender Duplexstahl
Keilmutter: Messing
Keil: GJS-400, mit Keilmutter vulkanisiert mit EPDM
gemäß KTW-BWGL für Trinkwasser

Medium: Trinkwasser
DN 150 PN 10/16
Menge: 7,000 St

**2.16.2.22 Teleskopeinbaugarnitur**
Erzeugnis: Fa. Hawle (Best. Nr. 950-00) oder
gleichwertig
Einbaugarnitur teleskopisch, für die Betätigung von
Absperrarmaturen im erdverlegten Rohrleitungsbau, DN 50
- DN 200 mit Rundgewindeglocke zur stiftlosen
Befestigung der Einbaugarnitur am Rundgewindeadapter
der Absperrarmatur, DN 250 - DN 600 mit Schutzglocke,
mit Flügelkappe unter Betätigungsvierkant zur oberen
Abstützung in der Tragplatte der Straßenkappe,
Flügelkappe mit Hülsrohr verschweißt, Kuppelmuffe mit
Bohrung und Splint für die auszugssichere Verbindung
der Einbaugarnitur mit der Spindel der Absperrarmatur,
mit Schlüsselstange aus S355J2G3 nach DIN EN 10025 -
verzinkt und Hülsrohr aus PE-HD.
Material:
Rundgewindeglocke: GJL-250, Korrosionsschutz durch
Epoxidharz-Pulverbeschichtung innen und außen gemäß
Gütesicherung RAL-GZ 662 der Gütegemeinschaft Schwerer
Korrosionsschutz - GSK unter Berücksichtigung der DIN
3476 (P) und DIN 30677-2 (Schichtdicke: min. 0,25 mm,
Porenfreiheit bei 3 kV, Haftung innen und außen min. 12
N/mm² nach Heißwasserlagerung, Nachweis der
Trinkwassertauglichkeit, Fremdüberwachung durch
neutrales Prüfinstitut)
Schlüsselnuss und Kuppelmuffe: GJS-400, bituminiert,
verzinkt
Schlüsselstange: Stahl S355J2G3 nach DIN EN 10025 -
verzinkt
Hülsrohr: PE-HD
Verwendung:
E3-Schieber, DN 65 - DN 80: Rohrdeckung 1,30 - 2,00 m
Menge: 14,000 St

**2.16.2.23 Schieberkappe mit Deckel, einwalzbar**
Erzeugnis: Fa. Hawle (Best. Nr. 207-01) oder
gleichwertig
Straßenkappe einwalzbar, bestehend aus Kappe, Ziehring
und Deckel mit Haltestift, langer Ziehring mit großem
Verstellbereich, vorzugsweise für den Einbau in
bituminöse Verkehrsflächen, passend für Schieber und
Klappen, Baugröße in Anlehnung an DIN 4056, Schrägsitz
an Deckel und Ziehring vermindert Klapperneigung des
Deckels, Deckel mit Epoxidharz-Pulverbeschichtung zur
Vermeidung von Kontaktkorrosion zwischen Deckel und
Ziehring, mit Richtungspfeil auf Kappengehäuse,
optional mit Bremsring-Set (Best.-Nr.: 200-03) .
Material:
Kappe: GJL-200, schwarz getaucht
Ziehring: GJL-250, schwarz getaucht
Deckel: GJS-400, Korrosionsschutz durch Epoxidharz-
Pulverbeschichtung
Haltestift, Unterlegscheibe, Splint: nichtrostender
Stahl
Medium: Trinkwasser
Deckelform: rund
Deckelaufschrift: "W" für Trinkwasser
Menge: 14,000 St

**2.16.2.24 EU-Stück (Flansch-Muffen-Stück) DN80**
Erzeugnis: Fa. Hawle (siehe Best. Nr. 540-00) oder
gleichwertig
EU-Stück, einerseits mit Doppelfunktionsmuffe für die
formschlüssige Verbindung mit BAIO-Spitzenden und für
den Anschluss von Guss,- Stahl-, PE-, und PVC-Rohren,
andererseits mit Flansch nach EN 1092-2, Prüfgrundlage:
EN 545.
Material: GJS-400, Korrosionsschutz durch Epoxidharz-
Pulverbeschichtung innen und außen gemäß
Gütesicherung RAL-GZ 662 der Gütegemeinschaft Schwerer
Korrosionsschutz - GSK unter Berücksichtigung der DIN
3476 (P) und DIN 30677-2 (Schichtdicke: min. 250 µm,
Porenfreiheit bei 3 kV, Haftung innen und außen min. 12
N/mm² nach Heißwasserlagerung, Nachweis der
Trinkwassertauglichkeit, Fremdüberwachung durch
neutrales Prüfinstitut)
Medium: Trinkwasser, Abwasser
DN 80
PN 16
Menge: 1,000 St

**2.16.2.25 FF-Stück DN80 L=200**
Erzeugnis: Fa. Hawle (Best. Nr. 850-01) oder
gleichwertig
FF-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser

PN 16
DN80
Länge 200mm
Menge: 2,000 St

**2.16.2.26 FF-Stück DN100 L=200**
Erzeugnis: Fa. Hawle (Best. Nr. 850-01) oder
gleichwertig
FF-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser

PN 16
DN100
Länge 200mm
Menge: 3,000 St

**2.16.2.27 FF-Stück DN150 L=200**
Erzeugnis: Fa. Hawle (Best. Nr. 850-01) oder
gleichwertig
FF-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser

PN 16
DN150
Länge 200mm
Menge: 2,000 St

**2.16.2.28 FFR-Stück, PN 16, DN 100/150**
Erzeugnis: Fa. Hawle (Best. Nr. 855-00) oder
gleichwertig
FFR-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 100/150
Menge: 1,000 St

**2.16.2.29 T-Stück DN150/80**
Erzeugnis: Fa. Hawle (Best. Nr. 851-00) oder
gleichwertig
T-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 150/80
Menge: 1,000 St

**2.16.2.30 T-Stück DN150/100**
Erzeugnis: Fa. Hawle (Best. Nr. 851-00) oder
gleichwertig
T-Stück, Flansch nach EN 1092-2.
Material: GJS-400, Korrosionsschutz durch Epoxidharz-
Pulverbeschichtung innen und außen gemäß Gütesicherung
RAL-GZ 662 der Gütegemeinschaft Schwerer
Korrosionsschutz - GSK unter Berücksichtigung der DIN
3476 (P) und DIN 30677-2 (Schichtdicke: min. 250 µm,
Porenfreiheit bei 3 kV, Haftung innen und außen min. 12
N/mm² nach Heißwasserlagerung, Nachweis der
Trinkwassertauglichkeit, Fremdüberwachung durch
neutrales Prüfinstitut)
Medium: Trinkwasser, Abwasser
PN 16
DN 150/100
Menge: 4,000 St

**2.16.2.31 EN-Stück o. Ag DN 100/100**
EN-Stück o. Ag DN 100/100
Erzeugnis: Fa. Hawle (Best. Nr. 549-00) oder
gleichwertig
Fußkrümmer einserseits mit vertikalem Flansch nach EN
1092-2, andererseits mit BAIO-Doppelfunktionsmuffen für
die formschlüssige Verbindung mit BAIO-Spitzenden und
für den Anschluss von Guss,- Stahl-, PE-, und PVC-
Rohren, optional mit ZAK- oder Innengewindeabgängen
nach DIN ISO 228-1, Prüfgrundlage: EN 545.
Material:
Gehäuse: GJS-400, Korrosionsschutz durch Epoxidharz-
Pulverbeschichtung innen und außen gemäß
Gütesicherung RAL-GZ 662 der Gütegemeinschaft Schwerer
Korrosionsschutz - GSK unter Berücksichtigung der DIN
3476 (P) und DIN 30677-2 (Schichtdicke: min. 250 µm,
Porenfreiheit bei 3 kV, Haftung innen und außen min. 12
N/mm² nach Heißwasserlagerung, Nachweis der
Trinkwassertauglichkeit, Fremdüberwachung durch
neutrales Prüfinstitut)
Max. Betriebsdruck: 16 bar
Medium: Trinkwasser, Abwasser
BAIO-Muffe: DN 100, inklusive BAIO-Lippendichtung (BLD)
für Wasser, Verwendung: BAIO-Spitzenden, Gussrohre nach
EN 545, Stahlrohre mit Gussrohraußendurchmesser, PE-
Einschweißende, Stahl-Einschweißende
Flansch: DN 100
Optionales Zubehör:
Mehrpreis BBD-Dichtung für BLUTOP-Rohre (Best.-Nr.:
529-02)
Mehrpreis GKS-Dichtung für PE-/PVC-Rohre (Best.-Nr.:
529-01)
Muffen-Schmutzdichtung für PE-/PVC-Rohre (Best.-Nr.:
529-04)
Menge: 2,000 St

**2.16.2.32 EN-Stück mit seitl. ZAK46 DN100/100**
EN-Stück mit seitl. ZAK46 DN100/100
Erzeugnis: Fa. Hawle (Best. Nr. 549-00) oder
gleichwertig
Fußkrümmer einserseits mit vertikalem Flansch nach EN
1092-2, andererseits mit BAIO-Doppelfunktionsmuffen für
die formschlüssige Verbindung mit BAIO-Spitzenden und
für den Anschluss von Guss,- Stahl-, PE-, und PVC-
Rohren, optional mit ZAK- oder Innengewindeabgängen
nach DIN ISO 228-1, Prüfgrundlage: EN 545.
Material:
Gehäuse: GJS-400, Korrosionsschutz durch Epoxidharz-
Pulverbeschichtung innen und außen gemäß
Gütesicherung RAL-GZ 662 der Gütegemeinschaft Schwerer
Korrosionsschutz - GSK unter Berücksichtigung der DIN
3476 (P) und DIN 30677-2 (Schichtdicke: min. 250 µm,
Porenfreiheit bei 3 kV, Haftung innen und außen min. 12
N/mm² nach Heißwasserlagerung, Nachweis der
Trinkwassertauglichkeit, Fremdüberwachung durch
neutrales Prüfinstitut)
Max. Betriebsdruck: 16 bar
Medium: Trinkwasser, Abwasser
BAIO-Muffe: DN 100, inklusive BAIO-Lippendichtung (BLD)
für Wasser, Verwendung: BAIO-Spitzenden, Gussrohre nach
EN 545, Stahlrohre mit Gussrohraußendurchmesser, PE-
Einschweißende, Stahl-Einschweißende
Flansch: DN 100
Abgänge: 1 x ZAK 46
Optionales Zubehör:
Mehrpreis BBD-Dichtung für BLUTOP-Rohre (Best.-Nr.:
529-02)
Mehrpreis GKS-Dichtung für PE-/PVC-Rohre (Best.-Nr.:
529-01)
Muffen-Schmutzdichtung für PE-/PVC-Rohre (Best.-Nr.:
529-04)
Menge: 1,000 St

**2.16.2.33 Überflurhydrant mit gekapselter Spindellagerung Überflurhydrant mit gekapselter Spindellagerung Form AUD nach DIN EN 14384 und DIN EN 1074-6 DIN-DVGW registriert für Trinkwasser DN 100, PN 16**
Überflurhydrant mit gekapselter Spindellagerung
Form AUD nach DIN EN 14384 und DIN EN 1074-6
DIN-DVGW registriert für Trinkwasser
DN 100, PN 16

Mit wartungsfreier gekapselter Spindellagerung für
dauerhafte Leichtgängigkeit
Sicherheitsverriegelung der Innengarnitur;
Selbsttätige unabhängige Doppel-Entleerung und
Druckwasserschutz ohne Restwasser;
Mit doppelter Absperrung und Sollbruchstelle mittels
Bruchmuttern;
Obere Säule komplett aus korrosionsbeständigen
Materialien - wartungsfrei;
Freie Ausrichtung des Hydrantenkopfes durch
Losflanschverbindung;
Selbsttätige unabhängige Entleerung und
Druckwasserschutz ohne Restwasser;
Wartungsfreie Spindelabdichtung mit O-Ringen im
Lageraufsatz;
Mit zwei oberen B-Festkupplungen nach DIN 14318;
Flanschanschlussmaße nach EN 1092-2;
Alle mediumberührten Teile nach KTW und DVGW
Arbeitsblatt W270 (bakteriologisch unbedenklich);
Obere Säule: Edelstahl A2
Hydrantenkopf: Duktiles Gusseisen EN-GJS-400-15 (GGG
40)
Untere Säule: Duktiles Gusseisen EN-GJS-500-7 (GGG 50)
Ventilkegel: Duktiles Gusseisen EN-GJS-400-15 (GGG 40)
allseitig mit EPDM vulkanisiert
Haube, A- und B-Festkupplungen: korrosionsbeständige
Aluminiumlegierung
Gekapselte Lagerung: Edelstahl A2
Lageraufsatz, Sitzbuchse, Ventilsitzbuchse und
Spindelmutter aus Messing

Korrosionsschutz:
Untere Säule: Innen und außen Epoxid-Beschichtung;
Farbton blau (RAL 5005) auch hinter der Sitzbuchse (mit
GSK-Zulassung)
Hydrantenkopf: Innen und außen Epoxid-Beschichtung,
aussen zusätzlich UV-beständige Polyesterbeschichtung,
Farbton feuerrot (RAL 3000);
Rohrdeckung:  1,25 m

VAG NOVA NIRO 365 Überflurhydrant, Form AUD oder
gleichwertig

angebotenes Fabrikat: ____________
Menge: 3,000 St

**2.16.2.34 Sickerelement für ÜFH**
Sickerelement für ÜFH
Erzeugnis: Fa. Hawle (Best. Nr. 519-01) oder
gleichwertig
Sickerelement aus Polypropylen (PP) zu
Überflurhydranten, bestehend aus 2 wasserdurchlässigen
Halbschalen zur Aufnahme und langsamen Ableitung des
beim Schließvorgang anfallenden Restwassers,
Halbschalen durch Schnapphaken und Schnappösen einfach
montierbar.
zu Überflurhydrant "H4"; Best.-Nr. 514-00, 515-00, 517-
00, 519-00
Menge: 3,000 St

**2.16.2.35 Hinweispfosten**
StL-Nr. 204957851
Hinweispfosten aus profiliertem Aluminium,
Durchmesser 6 cm, 2,20 m über Gelände hoch,
mit Kunststoffabdeck-Kappe, einschl. Betonfundament aus C 8/10, 30 x 30 cm oder
DE=mind.350 mm, 80 cm tief, einschl.
Erdarbeiten, überschüssigen Boden beseitigen.
Menge: 3,000 St

**2.16.2.36 Schild UH Pfost**
StL-Nr. 20495784004
Hinweisschild für Trinkwasser aus Kunststoff
mit auswechselbaren Zahlen und Leerfeldern,
DIN 4066 (UH) an Pfosten befestigen.
Menge: 3,000 St

**2.16.2.37 RL-Einbindung an Bestand**
Zulage für beidseitiges Einbinden neuer Rohrleitungen in bestehende Rohrleitungen:
Außerbetriebnahme des betroffenen Netzabschnittes, Wiederinbetriebnahme nach erfolgter
Einbindung, unabhängig von der Länge des
herausgenommenen Leitungsteiles und unabhängig von Material und Druckstufe der Rohrleitung, nach dem Durchmesser der bestehenden
Rohrleitung.
Erdarbeiten, Wasserhaltung, erforderliche Einbauteile und Rohrschnitte sind in diese Position mit
einzukalkulieren.
Für Bauabschnitt 1
Menge: 5,000 St

*Hinweis*
Vorbemerkungen Spülen und Desinfizieren

Rohrleitungen, Filter, Behälter für Trinkwasser vor
Inbetriebnahme spülen, desinfizieren nach DVGW W 291,
Inbetriebnahme in Teilstrecken nach Vereinbarung mit
der Bauüberwachung, einschließl. Beseitigung des
Wassers. Das erforderliche Wasser wird durch den AG für
die erstmalige Reinigung, Spülung, Desinfektion und
Befüllung zur Verfügung gestellt.
Das eingesetzte Desinfektionmittel (durch den AN selbst
zu besorgen) ist zu neutralisieren und schadlos zu
beseitigen, ein entsprechender Entsorgungsnachweis ist
vorzulegen.

In der Wasserprobe darf kein Restgehalt eines
Desinfektionmittels feststellbar sein
Das schriftliche Protokoll der mikrobiologischen
Untersuchung muss dem AG vorliegen
Bei der Probenahme wird durch den Zweckverband
zeitgleich eine Reverenzprobe aus dem best. Netz oder
der in Betrieb befindlichen Zuleitung gezogen und
beprobt.

Mikrobiologische Nachhaltigkeitsuntersuchung
Sieben Tage nach der Inbetriebnahme der Rohrleitung
wird die Einhaltung der Grenzwerte der TinkwV
überprüft. Zur Probenahme und Prüfung der Wasserproben
beauftragt der AG ein unabhängiges Umweltinstitut.

**2.16.2.38 Einbindungsteile spülen und desinfizieren**
Einbindungsteile desinfizieren und spülen mit
Hochdrucklanze.
Abrechnung je Stück Knotenpunkt.
Menge: 5,000 St

**2.16.2.39 RL spülen 100**
StL-Nr. 20495783001
Druckrohrleitung für Trinkwasser vor der Inbetriebnahme spülen, desinfizieren DVGW W 291,
Wasser für die Desinfektion wird beigestellt und
ist nach der Spülung zu beseitigen.
Desinfektionsmittel nach Wahl des AN,
jedoch nach Absprache mit dem AG
(betriebsübliche Desinfektion ist anzuwenden).
DN 100 und kleiner.
Menge: 425,000 m

**2.16.2.40 Widerlag.DPr. 80 bis 100**
Verankerungen und Rohrververschlüsse für die
Druckprüfung herstellen, vorhalten und beseitigen.
Vergütung je Druckprüfungsabschnitt,
Rohrleitung PN 16,
DN80 bis 100
Menge: 5,000 St

**2.16.2.41 Druckprüfung 100**
StL-Nr. 20495781001
Innendruckprüfung DIN 4279-3, an Druckrohrleitungen für Trinkwasser.
Prüfung in Teilstrecken nach Vereinbarung mit
dem AG. Wasser wird beigestellt und ist nach
der Prüfung zu beseitigen.
DN 100 und kleiner.
Menge: 425,000 m

#### Abschnitt 2.17 Wasserleitungshausanschlüsse

##### Titel 2.17.0 Wasserhausanschlüsse

*Hinweis*
Vorbemerkungen Grundstücksanschlüsse:
-
1. Allgemeines
Ist für eine Position in der Spalte "Langtext" nur
eine Ordnungszahl (OZ) angegeben, dann gilt der
Langtext dieser Position aus dem durch die führende Zahl gekennzeichneten Abschnitt dieses
StLH, einschließlich der zugehörigen Vorbemerkungen, Anmerkungen und Hinweise.
-
2. Technische Bedingungen
2.1 Die Isolierung von Metallteilen im Erdreich
wird gefordert. Sie ist in die Einheitspreise einzurechnen und wird nicht gesondert vergütet.
2.2 Die HDPE-Rohre sind nur bis zur Innenseite
des Mauerdurchbruchs zu führen. Unmittelbar an
der Innenseite ist auf verzinkte Stahlrohre überzugehen.
2.3 Der Hausanschluß ist bis zum Wasserzählerausgangsventil auszuführen.
2.4 Der AG behält sich vor, die Fabrikate für vom
AN zu liefernde Armaturen und Wasserzähler
zu bestimmen.
-
3. Abrechnung
3.1 Bei Grundstücksanschlüssen ist zwischen
privatem und öffentlichen Anteil zu unterscheiden.
Abrechnungsgrenze ist die Grundstücksgrenze.
3.2 Für den Privatanteil jedes einzelnen Grundstücksanschlusses ist eine gesonderte Rechnung
in vierfacher Ausfertigung zu stellen.
3.3 Jeder Rechnung ist ein von der örtlichen
Bauüberwachung und vom Anschlußnehmer
unterzeichnetes Aufmaßblatt beizufügen.
3.4 Die Vergütung der Anschlußleitungs-Privatrech-
nungen erfolgt vom AG an den AN gemeinsam
für alle ausgeführten Grundstücksanschlüsse.
Der AN hat eine Auflistung aller eingereichten
Rechnungen beizugeben.
3.5 Die öffentlichen Teile der Grundstücksanschlüsse werden gemeinsam abgerechnet, also genauso
behandelt wie Rohrgraben, Schächte usw., jedoch
in einer eigenen Rechnung erfaßt und vorgelegt.
3.6 Sonderregelungen über die Rechnungsstellung
bei überlangen Anschlüssen (länger 50 m)
bleiben vorbehalten.

**2.17.0.01 Anschluß der Wasserhausanschlüsse an das Provisorium**
Provisorische Wasserhausanschlüsse DN 32/40 PE-HD.
Verlegen einer Kunststoffleitung außerhalb des
Rohrgrabens.
Inkl. Rohrschutz und Überfahrschutz.
Einbau eines Zwischenstückes, Inkl. 2x Trennschnitt,
Formstücke für Anbindung an den 2 Trennstellen.
Vorhalten, warten, betreiben und abbauen, max. Länge
bis 10m
Menge: 13,000 St

**2.17.0.02 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 15,000 m2

**2.17.0.03 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 2,00 m,
für 'WL HA'

Boden 'Tone, weich bis halbfest'
Menge: 150,000 m3

**2.17.0.04 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe  bis 2,00 m,
für 'WL HA'

Boden 'Tone, weich bis halbfest'
Menge: 240,000 m3

**2.17.0.05 Zulage Bodenaustausch unter Rohrgrabensohle**
Bodenaustausch unter Rohrgrabensohle.
Nicht tragfähigen Boden fachgerecht ausheben und
fördern
Förderweg circa 4km
Ausgehobenes Bodenmaterial im Zwischenlager in
Haufwerken getrennt nach Homogenbereich zwischenlagern.
Bodenaustauschmaterial nichtbindiges,
verdichtungswilliges und gut abgestuftes
Schottermaterila der Körnung 0/45mm oder 0/56mmm
liefern und einbauen.

d = bis 40 cm
Menge: 35,000 m3

**2.17.0.06 Zwischengel. Leitungsgr.aush. fördern**
Zwischengelagerten belasteten Boden der OZ 'vorh.
Positionen'
aus Zwischenlager laden und fördern.
Förderweg ca. 35km.
Material nach Unterlagen des AG einer
zugelassenen Sammelstelle gegen
Nachweis zuführen.
Schadstoffbelastung Z 'voraussichtlich DKI'

Sammelstelle 'Reststoffdeponie Steinmühle'
Die Entsorgungsgebühren werden vom AG direkt
vergütet.
Menge: 495,000 t

**2.17.0.07 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 2,00 m,
Material 'unbelastetes Auffüllmaterial, Einbauklasse 0,
ein Eignungsnachweis ist zu erbringen'
einbauen und verdichten.
Menge: 75,000 m3

**2.17.0.08 Füllmaterial Sand**
Füllmaterial einbauen für die untere und
obere Bettungsschicht, in Rohrgräben,
profilgerecht, mit vom AN zu liefernden Stoffen,
Schichtdicke der unteren Bettungsschicht
30 cm Überdeckung
Sand 0/4.
Menge: 90,000 m3

**2.17.0.09 Suchschlitz herstellen**
Suchschlitz zur Feststellung der Lage von Kabeln,
Leitungen und dgl. herstellen.
Lage gem. Bestandsplänen.
Homogenbereich(e) nach Unterlagen des AG.
Leitungsart 'Ver- und Entsorgungsleitungen'

Tiefe m 'gem. Bestandsplänen'
Boden lösen, laden und zur Zwischenablagerfläche,
Förderweg ca. 4km, fördern. In Haufwerken zu ca. 500 m³
lagern.
Menge: 20,000 m3

**2.17.0.10 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 90,000 m

**2.17.0.11 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 105,000 m2

**2.17.0.12 Lastplattendruckversuch gem. den einschlägigen Richtlinien**
Lastplattendruckversuche gem. den einschlägigen
Richtlinien durchführen,
Personal- und sonstigen Kosten
Kontrollprüfung auf Anordnung des AG.
Verformungsmodul EV2 mindestens 45 MPa.
Menge: 48,000 St

**2.17.0.13 Unterquerung Gartenmauer**
Zuschlag zum Rohrgrabenaushub für die Unterquerung
von Gartenmauern, Zäunen, Gebäudemauern usw.
Der anfallende Handschacht ist in
diese Position einzurechnen. Weitere Zuschläge werden nicht gewährt.
Menge: 48,000 St

**2.17.0.14 PE-Xa-Rohr 40**
StL-Nr. 20495965002
Druckrohr aus PE-Xa (vernetztes PE-Rohr)
für Trinkwasser, in Ringbunden, mit glatten
Enden, PN 10, Verbindungen werden gesondert
vergütet, verlegen DIN EN 805 auf vorhandenem
Auflager in vorhandenen Gräben,
Verlegetiefe über 1,25 bis 1,75 m.
DN 32, Rohr 40 x 3,7.
Menge: 35,000 m

**2.17.0.15 FZ PE-Xa 40**
StL-Nr. 20495966002
Formstückzulage für PE-Xa-Rohre.
Vergütet wird 1 Stück je Verbindung (Steck-,
Schraub- oder Schweiß-verbindung),
DN/OD 40.
Menge: 15,000 St

**2.17.0.16 PE-Xa-Rohr 63**
StL-Nr. 20495965004
Druckrohr aus PE-Xa (vernetztes PE-Rohr)
für Trinkwasser, in Ringbunden, mit glatten
Enden, PN 10, Verbindungen werden gesondert
vergütet, verlegen DIN EN 805 auf vorhandenem
Auflager in vorhandenen Gräben,
Verlegetiefe über 1,25 bis 1,75 m.
DN 50, Rohr 63 x 5,8.
Menge: 190,000 m

**2.17.0.17 FZ PE-Xa 50**
StL-Nr. 20495966003
Formstückzulage für PE-Xa-Rohre.
Vergütet wird 1 Stück je Verbindung (Steck-,
Schraub- oder Schweiß-verbindung),
DN/OD 50.
Menge: 75,000 St

**2.17.0.18 Anbohrarmatur mit Halbschalen ZAK 46 Erzeugnis Fa. Hawle (Best. Nr. 238-00) oder gleichwertig**
Erzeugnis Fa. Hawle (Best. Nr. 238-00) oder
gleichwertig
Anbohrarmatur mit Halbschalen für die Montage auf PE-
Rohre nach DIN 8074 und PVC-Rohre nach DIN 8062, mit
oberer vertikaler und horizontaler ZAK-Muffe 90 Grad
zur Rohrrichtung für die formschlüssige Verbindung von
Fittings mit ZAK-Spitzende, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN 12266-
1, DVGW W 336.
Material:
Gehäuse: GJS-400, Korrosionsschutz durch Epoxidharz-
Pulverbeschichtung innen und außen gemäß
Gütesicherung RAL-GZ 662 der Gütegemeinschaft Schwerer
Korrosionsschutz - GSK unter Berücksichtigung der DIN
3476 (P) und DIN 30677-2 (Schichtdicke: min. 0,25 mm,
Porenfreiheit bei 3 kV, Haftung innen und außen min. 12
N/mm² nach Heißwasserlagerung, Nachweis der
Trinkwassertauglichkeit, Fremdüberwachung durch
neutrales Prüfinstitut)
Spindel/Steckscheibenantrieb/Steckscheibe:
nichtrostender Stahl
Dichtungen: EPDM gemäß KTW-BWGL für Wasser

Medium: Trinkwasser
Max. Betriebsdruck: 16 bar
Rohraußendurchmesser: d 180 mm
oberer Abgang: ZAK 46
Max. Bohrungsdurchmesser: 36 mm
Menge: 4,000 St

**2.17.0.19 Anbohrarmatur mit Halbschalen ZAK 69 Erzeugnis Fa. Hawle (Best. Nr. 23 6-00) oder gleichwertig**
Erzeugnis Fa. Hawle (Best. Nr. 236-00) oder
gleichwertig

Anbohrarmatur mit Halbschalen für die Montage auf PE-
Rohre nach DIN 8074 und PVC-Rohre nach DIN 8062, mit
vertikaler ZAK-Muffe für die formschlüssige Verbindung
von Fittings mit ZAK-Spitzende, Halbschalen kalibriert
für Kunststoffrohraussendurchmesser, metallischer
Anschlag der beiden Halbschalen, Abdichtung zu
Kunststoffrohr über Mehrfach-O-Ring-Profil,
Halbschalenbreite 120 mm, Absperrung durch eine
Steckscheibe aus nichtrostendem Stahl, vollkommen
freier Durchgang, Steckscheibe in geöffnetem Zustand
vollständig außerhalb des Durchflussmediums, Öffnen und
Schließen des Durchgangs mit Halbumdrehung,
Spindelvierkant 12,3 mm, Oberteil mit Rundgewinde zur
stiftlosen Befestigung der Einbaugarnitur,
Prüfgrundlagen: Trinkwasser: EN 12266-1, DVGW W 336,
Gas: DVGW VP 300, DIN 3230-5.
Material:
Gehäuse: GJS-400, Korrosionsschutz durch Epoxidharz-
Pulverbeschichtung innen und außen gemäß
Gütesicherung RAL-GZ 662 der Gütegemeinschaft Schwerer
Korrosionsschutz - GSK unter Berücksichtigung der DIN
3476 (P) und DIN 30677-2 (Schichtdicke: min. 0,25 mm,
Porenfreiheit bei 3 kV, Haftung innen und außen min. 16
N/mm² nach Heißwasserlagerung, Nachweis der
Trinkwassertauglichkeit, Fremdüberwachung durch
neutrales Prüfinstitut)
Spindel/Steckscheibenantrieb/Steckscheibe:
nichtrostender Stahl
Dichtungen: EPDM gemäß KTW-BWGL für Wasser

Medium: Trinkwasser
Max. Betriebsdruck: 16 bar
Rohraußendurchmesser: 180 mm
oberer Abgang: ZAK 69
Max. Bohrungsdurchmesser: 45 mm
Menge: 24,000 St

**2.17.0.20 Steckfitting, ZAK 46**
Erzeugnis Fa. Hawle (Best. Nr. 616-00) oder
gleichwertig

Steckfitting, einerseits mit ZAK-Spitzende und
Verdrehsicherung für die formschlüssige Verbindung von
Armaturen und Formstücken mit ZAK-Muffe, andererseits
mit Steckmuffe für die längskraftschlüssige Verbindung
mit PE-Rohren nach DIN 8074 und PE-X-Rohren nach DIN
16893 (Ausführung für PVC-Rohre auf Anfrage),
Prüfgrundlage: DVGW W 534.
Material: GJS-400, Korrosionsschutz durch Epoxidharz-
Pulverbeschichtung innen und außen gemäß
Gütesicherung RAL-GZ 662 der Gütegemeinschaft Schwerer
Korrosionsschutz - GSK unter Berücksichtigung der DIN
3476 (P) und DIN 30677-2 (Schichtdicke: min. 0,25 mm,
Porenfreiheit bei 3 kV, Haftung innen und außen min. 12
N/mm² nach Heißwasserlagerung, Nachweis der
Trinkwassertauglichkeit, Fremdüberwachung durch
neutrales Prüfinstitut)
Wirbelklemme: POM
O-Ring: EPDM

Max. Betriebsdruck: 16 bar
ZAK 46
Rohraußendurchmesser: d 50 mm
Medium: Trinkwasser, Abwasser
Bei Anschluss von PE-Rohren ist eine Stützhülsen (Best.
-Nr. 590) zu verwenden.
Menge: 4,000 St

**2.17.0.21 Winkel 45° mit ZAK®-Spitzende (ZAK 69) und Steckfitting**
Erzeugnis: Fa. Hawle (Best. Nr. 649-00) oder
gleichwertig

Winkel-Steckfitting 45 Grad, einerseits mit ZAK-
Spitzende und Verdrehsicherung für die formschlüssige
Verbindung von Armaturen und Formstücken mit ZAK-Muffe,
andererseits mit Steckmuffe für die
längskraftschlüssige Verbindung mit PE-Rohren nach DIN
8074 und PE-X-Rohren nach DIN 16893 (Ausführung für
PVC-Rohre auf Anfrage), Prüfgrundlage: DVGW W 534.
Material: GJS-400, Korrosionsschutz durch Epoxidharz-
Pulverbeschichtung innen und außen gemäß
Gütesicherung RAL-GZ 662 der Gütegemeinschaft Schwerer
Korrosionsschutz - GSK unter Berücksichtigung der DIN
3476 (P) und DIN 30677-2 (Schichtdicke: min. 0,25 mm,
Porenfreiheit bei 3 kV, Haftung innen und außen min. 12
N/mm² nach Heißwasserlagerung, Nachweis der
Trinkwassertauglichkeit, Fremdüberwachung durch
neutrales Prüfinstitut)
Wirbelklemme: POM
O-Ring: EPDM
Medium: Trinkwasser, Abwasser
Max. Betriebsdruck: 16 bar
Menge: 24,000 St

**2.17.0.22 HA-Schieber 32**
Erzeugnis: Fa. Hawle (Best. Nr. 281-00) oder
gleichwertig
Absperrschieber weichdichtend, einerseits mit ZAK-
Spitzende und Verdrehsicherung für die formschlüssige
Verbindung von Armaturen, Formstücken und Fittings mit
ZAK-Muffe, andererseits mit Steckmuffe für die
längskraftschlüssige Verbindung mit PE-Rohren nach DIN
8074 und PE-X-Rohren nach DIN 16893 (Ausführung für
PVC-Rohre auf Anfrage), Spindelvierkant: 12,3 mm,
Oberteil mit Rundgewinde zur stiftlosen Befestigung der
Einbaugarnitur, Prüfgrundlagen: EN 1074-1, EN 1074-2
und EN 12266-1.
Material:
Gehäuse und Oberteil: GJS-400, Korrosisonsschutz durch
Epoxidharz-Pulverbeschichtung innen und außen gemäß
Gütesicherung RAL-GZ 662 der Gütegemeinschaft Schwerer
Korrosionsschutz - GSK unter Berücksichtigung der DIN
3476 (P) und DIN 30677-2 (Schichtdicke: min. 0,25 mm,
Porenfreiheit bei 3 kV, Haftung innen und außen min. 16
N/mm² nach Heißwasserlagerung, Nachweis der
Trinkwassertauglichkeit, Fremdüberwachung durch
neutrales Prüfinstitut)
Spindel: nichtrostender Stahl
Keil: Messing, innen und außen EPDM gemäß KTW-BWGL für
Wasser
Medium: Trinkwasser
Max. Betriebsdruck: 16 bar
Menge: 28,000 St

**2.17.0.23 Straßenkappe HA**
Straßenkappe einwalzbar
Erzeugnis: Fa. Hawle (Best. Nr. 2071)
Straßenkappe einwalzbar, bestehend aus Kappe, Ziehring
und Deckel mit Haltestift, langer Ziehring mit großem
Verstellbereich, vorzugsweise für den Einbau in
bituminöse Verkehrsflächen, passend für Schieber und
Klappen, Baugröße in Anlehnung an DIN 4056, Schrägsitz
an Deckel und Ziehring vermindert Klapperneigung des
Deckels, Deckel mit Epoxidharz-Pulverbeschichtung zur
Vermeidung von Kontaktkorrosion zwischen Deckel und
Ziehring, mit Richtungspfeil auf Kappengehäuse,
optional mit Bremsring-Set (Best.-Nr.: 200BS) .

Material:
Kappe: GJL-200, schwarz getaucht
Ziehring: GJL-250, schwarz getaucht
Deckel: GJS-400, Korrosionsschutz durch Epoxidharz-
Pulverbeschichtung
Haltestift, Unterlegscheibe, Splint: nichtrostender
Stahl

Medium: Trinkwasser
Deckelform: rund
Deckelaufschrift: "W" für Trinkwasser
Menge: 28,000 St

**2.17.0.24 Teleskopeinbaugarnitur**
Erzeugnis: Fa. Hawle (Best. Nr. 950-00) oder
gleichwertig
Einbaugarnitur teleskopisch, für die Betätigung von
Absperrarmaturen im erdverlegten Rohrleitungsbau, DN 50
- DN 200 mit Rundgewindeglocke zur stiftlosen
Befestigung der Einbaugarnitur am Rundgewindeadapter
der Absperrarmatur, DN 250 - DN 600 mit Schutzglocke,
mit Flügelkappe unter Betätigungsvierkant zur oberen
Abstützung in der Tragplatte der Straßenkappe,
Flügelkappe mit Hülsrohr verschweißt, Kuppelmuffe mit
Bohrung und Splint für die auszugssichere Verbindung
der Einbaugarnitur mit der Spindel der Absperrarmatur,
mit Schlüsselstange aus S355J2G3 nach DIN EN 10025 -
verzinkt und Hülsrohr aus PE-HD.
Material:
Rundgewindeglocke: GJL-250, Korrosionsschutz durch
Epoxidharz-Pulverbeschichtung innen und außen gemäß
Gütesicherung RAL-GZ 662 der Gütegemeinschaft Schwerer
Korrosionsschutz - GSK unter Berücksichtigung der DIN
3476 (P) und DIN 30677-2 (Schichtdicke: min. 0,25 mm,
Porenfreiheit bei 3 kV, Haftung innen und außen min. 12
N/mm² nach Heißwasserlagerung, Nachweis der
Trinkwassertauglichkeit, Fremdüberwachung durch
neutrales Prüfinstitut)
Schlüsselnuss und Kuppelmuffe: GJS-400, bituminiert,
verzinkt
Schlüsselstange: Stahl S355J2G3 nach DIN EN 10025 -
verzinkt
Hülsrohr: PE-HD
Verwendung:
Menge: 28,000 St

**2.17.0.25 Druckprüfung 32**
StL-Nr. 20495967001
Innendruckprüfung DIN 4279, an Druckrohrleitungen für Trinkwasser, Wasser wird beigestellt
und ist nach der Prüfung zu beseitigen.
Vergütung je Grundstücksanschluß.
DN/OD 32.
Menge: 4,000 St

**2.17.0.26 Druckprüfung 50**
StL-Nr. 20495967003
Innendruckprüfung DIN 4279, an Druckrohrleitungen für Trinkwasser, Wasser wird beigestellt
und ist nach der Prüfung zu beseitigen.
Vergütung je Grundstücksanschluß.
DN/OD 50.
Menge: 24,000 St

**2.17.0.27 RL spülen 32**
StL-Nr. 20495968001
Druckrohrleitung für Trinkwasser vor Inbetriebnahme spülen, desinfizieren DVGW 291,
Desinfektionsmittel nach Wahl des AN,
jedoch nach Absprache mit dem AG
(betriebsübliche Desinfektion ist anzuwenden).
Vergütung je Grundstücksanschluß.
DN/OD 32.
Menge: 4,000 St

**2.17.0.28 RL spülen 50**
StL-Nr. 20495968003
Druckrohrleitung für Trinkwasser vor Inbetriebnahme spülen, desinfizieren DVGW 291,
Desinfektionsmittel nach Wahl des AN,
jedoch nach Absprache mit dem AG
(betriebsübliche Desinfektion ist anzuwenden).
Vergütung je Grundstücksanschluß.
DN/OD 50.
Menge: 24,000 St

**2.17.0.29 Ortungswarnband**
StL-Nr. 20495956002
Rohrleitung markieren mit Trassenwarnband
Kennzeichnung: "Achtung Wasserleitung",
aus Kunststoff mit eingelegtem Ortungsdraht.
Menge: 225,000 m

**2.17.0.30 Handschacht**
StL-Nr. 204952171
Ausheben von Hand als Zulage zur Bodenbewegung. Handschacht wird nur bei besonderer
Anordnung des AG anerkannt und nach Aufmaß
abgerechnet. Bei Antreffen von Hindernissen wird
kein Handschacht vergütet. Die erforderliche
Handarbeit ist mit der Sicherungs- und Erschwerniszulage für das Hindernis abgegolten.
Menge: 35,000 m3

#### Abschnitt 2.18 Breitbandversorgung

##### Titel 2.18.0 Erdarbeiten Speed Pipe

**2.18.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 90,000 m2

**2.18.0.02 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 1,50 m,
für 'Speed Pipe'

Boden 'Tone, weich bis halbfest'
Menge: 115,000 m3

**2.18.0.03 Leitungsgraben herstellen, wieder einbauen**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle zum
Wiedereinbau zwischenlagern, fachgerecht in
Leitungsgraben einbauen.
(verbauter Graben).
Schadstoffbelastung DK1
Boden des/der Homogenbereiches/e  B '2'
Beschreibung des Homogenbereichs nach Unterlagen
des AG.
Grabentiefe bis 1,50 m,
für 'Speed Pipe'

Boden 'Tone, weich bis halbfest'
Menge: 195,000 m3

**2.18.0.04 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,50 m,
Material 'unbelastetes Auffüllmaterial, Einbauklasse 0,
ein Eignungsnachweis ist zu erbringen'
einbauen und verdichten.
Menge: 170,000 m3

**2.18.0.05 Zwischengel. Leitungsgr.aush. fördern**
Zwischengelagerten belasteten Boden der OZ 'vorh.
Positionen'
aus Zwischenlager laden und fördern.
Förderweg ca. 35km.
Material nach Unterlagen des AG einer
zugelassenen Sammelstelle gegen
Nachweis zuführen.
Schadstoffbelastung Z 'voraussichtlich DKI'

Sammelstelle 'Reststoffdeponie Steinmühle'
Die Entsorgungsgebühren werden vom AG direkt
vergütet.
Menge: 210,000 t

**2.18.0.06 Füllmaterial Sand**
Füllmaterial einbauen für die untere und
obere Bettungsschicht, in Rohrgräben,
profilgerecht, mit vom AN zu liefernden Stoffen,
Schichtdicke der unteren Bettungsschicht
30 cm Überdeckung
Sand 0/4.
Menge: 90,000 m3

**2.18.0.07 Handschacht**
StL-Nr. 204952171
Ausheben von Hand als Zulage zur Bodenbewegung. Handschacht wird nur bei besonderer
Anordnung des AG anerkannt und nach Aufmaß
abgerechnet. Bei Antreffen von Hindernissen wird
kein Handschacht vergütet. Die erforderliche
Handarbeit ist mit der Sicherungs- und Erschwerniszulage für das Hindernis abgegolten.
Menge: 50,000 m3

**2.18.0.08 Suchschlitz herstellen**
Suchschlitz zur Feststellung der Lage von Kabeln,
Leitungen und dgl. herstellen.
Lage gem. Bestandsplänen.
Homogenbereich(e) nach Unterlagen des AG.
Leitungsart 'Ver- und Entsorgungsleitungen'

Tiefe m 'gem. Bestandsplänen'
Boden lösen, laden und zur Zwischenablagerfläche,
Förderweg ca. 4km, fördern. In Haufwerken zu ca. 500 m³
lagern.
Menge: 25,000 m3

**2.18.0.09 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 165,000 m

**2.18.0.10 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 70,000 m2

**2.18.0.11 Schutzrohr gestellt**
Schutzrohr gestellt
einschließlich Sandbettung und Schutzschicht, aus
Schutzrohren aus PVC hart herstellen
Menge: 40,000 m

##### Titel 2.18.1 Leitungsverlegung Speed Pipe

*Hinweis*
Dokumentation
Durch den AN sind über den gesamten Bau- und
Montagezeitraum zur Dokumentation der Tiefbau- und
Montagearbeiten Fotoaufnahmen nach den im Folgenden
beschriebenen Vorgaben des AG durchzuführen. Diese sind
dem AG zur Abnahme und auf Wunsch des AG auch im Rahmen
der gestellten Abschlagsrechnungen, vollständig
geordnet, digital zu übergeben. Dazu kann der
Datenträger verwendet werden, der bei Baubeginn vom AG
übergeben wurde.
Für die Tiefbauarbeiten sind zur Dokumentation der
Erdbauarbeiten Aufnahmen pro Straßenzug und pro 50 m,
plus Einzelfotos an besonderen Netzpunkten gefordert.

Mindestens erkennbar müssen sein:
Baustellenumgebung vor Baubeginn, insbesondere
sichtbare Schäden an Oberfläche, Bebauung und
Vegetation
Rohrgraben mit verlegten Leitungen bzw. Kabel,
insbesondere der Rohrbettung und Verbau, Hindernisse
und Spartenquerungen
Baugruben
Straßenquerungen, insbesondere bei Einbau von
Schutzrohren oder Nutzung von KSR
Arbeiten an Engstellen und Endpunkten
Details von Muffen, Schächten, Anschlüssen, Abgängen,
Straßenübergängen etc.
geänderte Trassenführungen, Hindernisse, Engstellen u.
ä. (insb. für Rotberichtigung)
wiederhergestellte Oberflächen

Dateibezeichnung: Projekt_Straßenname_Hausnr._Inhalt
Foto.jpg

In geeigneter Ordnerstruktur ablegen (Serie der
zugehörigen Einzelfotos)

**2.18.1.01 Digitales Einmessen der Leerrohranlage**
GPS-Einmessung und Dokumentation des gesamten
Trassenverlaufs

Eingeschlossene Leistungen: Ausarbeitung der
Bestandsunterlagen nach den Richtlinien des
Auftraggebers.

Rechtsverbindliches Aufnehmen der tatsächlichen
Lagekoordinaten (Hoch-, Rechts- und NN-Höhen) nach
Verlegung am offenen Graben mit Bezug zu vorhandenen
Festpunkten (Beispiele: Bauwerke, Grenz-/TP Steine) und
Erfassung von Minderdeckungen und deren Schutz.
Anforderungen im Topographischen, Amtlichen System,
Übertrag der Daten in Koordinatensystem ETRS 89 UTM 32
(WKID 25832).

Die Arbeiten beinhalten alle An- und Abfahrten.
.
Menge: 570,000 m

*Hinweis*
Verlegen und Einziehen von Leerrohren und
Leerrohrverbänden (Microducts)
Die Regelungen der DIN VDE 0298 Teil 1
Die Verlegung der Microductverbände erfolgt im
vorbereiteten Kabelgraben in einer oder in mehreren
Lagen. Die Vorgaben des Herstellers zur Verlegung sowie
die DIN VDE 0298 Teil 1 sind einzuhalten.
Microductverbände, die im jeweiligen Streckenabschnitt
für Hausanschlüsse genutzt werden, sind grundsätzlich
in der obersten Lage zu verlegen. Vor Bauausführung
werden die Verlegepläne belegungsbezogen übergeben. Die
Einbindung von Ziehschächten oder Kabelverzweigern
außerhalb der Haupttrasse (z.B. in Gehwegen) ist
vorgesehen und wird in den Ausführungsplänen
dargestellt. Das Auf- und Abladen der Kabeltrommeln vom
LKW und das Auslegen der Microductverbände in der
erforderlichen Anzahl und Länge für den jeweiligen
Bauabschnitt ist einzukalkulieren. Die Abrechnung
erfolgt nach tatsächlicher Grabenlänge in Abhängigkeit
von der Verbandanzahl entsprechend nachfolgender
Positionen. In die Position ist die Lieferung und
Verlegung eines Trassenwarnbandes "ACHTUNG
Glasfaserkabel" mittig, 20 cm über der obersten
Microduct Lage einzukalkulieren.

Mikroröhrchen, Rohrverbunde und KSR sind zum Schutz vor
Eindringen von Sand, Schmutz und Wasser sofort nach
Anschnitt mit Schutzkappen bis zur endgültigen Montage
zu verschließen.

Die Beschriftung (Vorgaben der Ausführungspläne) der
Anfangs- und Endpunkte (insbesondere bei
Straßenübergängen und Längstrassen) aller Rohrverbände
und Leerrohre erfolgt durch geprägte Kabelfahnen. Die
Beschaffung und Befestigung ist in die jeweilige
Position einzukalkulieren.
Des Weiteren sind alle Rohrverbände und Leerrohre in
Abständen von höchstens 2,0 m mit einem entsprechenden
Farbcode zu kennzeichnen (Kabelclip oder farbiges
Klebeband). Die Beschaffung und Befestigung ist in die
jeweilige Position einzukalkulieren.
Es darf für alle Arbeiten nur das vom Hersteller
vorgegebene Werkzeug verwendet werden.
Der Auftragnehmer hat sein Personal und das seines
Nachunternehmers für die jeweilige Technik beim
Hersteller zertifizieren zu lassen. Die Zertifizierung
ist vor Arbeitseinsatz dem Auftraggeber nachzuweisen.

*Hinweis*
Dokumentation
Durch den AN sind über den gesamten Bau- und
Montagezeitraum zur Dokumentation der Tiefbau- und
Montagearbeiten Fotoaufnahmen nach den im Folgenden
beschriebenen Vorgaben des AG durchzuführen. Diese sind
dem AG zur Abnahme und auf Wunsch des AG auch im Rahmen
der gestellten Abschlagsrechnungen, vollständig
geordnet, digital zu übergeben. Dazu kann der
Datenträger verwendet werden, der bei Baubeginn vom AG
übergeben wurde.
Für die Tiefbauarbeiten sind zur Dokumentation der
Erdbauarbeiten Aufnahmen pro Straßenzug und pro 50 m,
plus Einzelfotos an besonderen Netzpunkten gefordert.

Baustellenumgebung vor Baubeginn, insbesondere
sichtbare Schäden an Oberfläche, Bebauung und
Vegetation
Rohrgraben mit verlegten Leitungen bzw. Kabel,
insbesondere der Rohrbettung und Verbau, Hindernisse
und Spartenquerungen
Baugruben
Straßenquerungen, insbesondere bei Einbau von
Schutzrohren oder Nutzung von KSR
Arbeiten an Engstellen und Endpunkten
Details von Muffen, Schächten, Anschlüssen, Abgängen,
Straßenübergängen etc.
geänderte Trassenführungen, Hindernisse, Engstellen u.
ä. (insb. für Rotberichtigung)
wiederhergestellte Oberflächen

Dateibezeichnung: Projekt_Straßenname_Hausnr._Inhalt
Foto.jpg

In geeigneter Ordnerstruktur ablegen (Serie der
zugehörigen Einzelfotos)

*Hinweis*
Verlegung und Montage
In den Erschließungsgebieten werden mehrere
Gebäudegruppen über Verteilerschränke oder Muffen
angeschlossen, vom jeweiligen Verteiler-Punkt werden
Zubringerleitungen an den POP geführt. Das Setzen von
Schächten oder Netzverteiler-Schränken erfolgt nach
Vorgabe des AG durch die ausgehändigten
Planungsunterlagen und NVt-Belegungspläne.

Die Installation der Glasfaser erfolgt in einem
Mikrorohrsystem. Jedes Gebäude, das in den
Projektunterlagen entsprechend als geplant vermerkt
wurde und zu dem ein unterzeichneter Vertrag vorliegt
(Vermerk in der Adressenliste), wird mit einem
Mikrorohr und einem 6- bis 24-fasrigen Glasfaserkabel
erschlossen. Die Mikrorohrstrukturen werden als
Rohrverbände sowie Einzelröhrchen geplant. Alle
Adressen, bei denen kein Vertrag vorliegt, werden
lediglich bis zur Grundstücksgrenze vorverlegt.

Daneben erfolgt in einzelnen Trassen die Verlegung von
Rohrverbänden für die Zubringer zu benachbarten
Bauabschnitten. In der Regel sind mehrere Rohrverbände
in einem Trassenabschnitt zu verlegen.

Die Verlegung der Microductverbände sollte möglichst in
langen und zusammenhängenden Abschnitten erfolgen.
Zusätzliche Schnitte der Verbände sind zwingend zu
vermeiden.

Die Verbindungsstellen der Mikroröhrchen werden nur
nach den technischen Erfordernissen und nach den
Ausführungsvorgaben vergütet.

Zusätzliche Verbindungsstellen, welche aufgrund des
Bauablaufs des AN erforderlich werden, werden nicht
vergütet.

Die Verbindungs- und Abzweigarbeiten dürfen nur durch
geschulte/zertifizierte Monteure erfolgen.

Das Montieren von Endkappen, Endverschlüssen
(Transport) für Bauzwischenstände ist in die LV Pos.
einzurechnen und wird nicht gesondert vergütet.
Weiterhin ist das Entfernen des äußeren Schutzmantels
eines Rohrverbundes und ggf. das Erstellen einer
Grabenerweiterung (Montagegrube) in die LV Pos.
einzurechnen und wird nicht gesondert vergütet.

Die Montageanweisungen der Hersteller sind einzuhalten.

**2.18.1.02 Verlegung von einem Microductverband**
Fachgerechte Verlegung von einem Microductverband
24x10,7x16 oder 2x10 (oder ähnlich) in einem
Grabenabschnitt.
Menge: 720,000 m

**2.18.1.03 Verlegung von einem Einzelröhrchen**
Fachgerechte Verlegung von einem Einzelröhrchen 10/2,0
(oder ähnlich) in einem Grabenabschnitt.
Menge: 235,000 m

**2.18.1.04 Einzelröhrchen in Schutzrohr einziehen**
Einzelröhrchen in Schutzrohr in leeres oder belegtes
Schutzrohr (Trassenabschnitt oder Strassenquerung)
einziehen.
Menge: 235,000 m

**2.18.1.05 Montage Doppelsteckmuffe 10 mm**
Montage einer Doppelsteckmuffe  10 mm zum Verbinden
zweier unbelegten Einzelröhrchen bis 20 mm
Außendurchmesser.
Menge: 35,000 St

**2.18.1.06 Montage Endkappe 10 mm permanent**
Montage einer Endkappe 10 mm zum verbleibenden
Abschluss eines unbelegten Röhrchens
Menge: 110,000 St

**2.18.1.07 Herstellen eines Abzweig für 1x Hausanschluss (7-20mm)**
Abzweig auf Haupttrasse mit Doppelsteckmuffe herstellen
und zur kontrollierten Microductumlenkung die
Biegeradienkontrolle einbauen und mit Kabelbinder
befestigen. Ungenutzte Microducts mit permanenten
Endstopfen verschließen. Microduct durch die
Hauseinführung in das Gebäude einführen. Hauseinführung
gem. Herstellerangeben einbauen. Microduct ca. 1,5 m in
das Gebäude ragen lassen, Gasstop montieren und mit
Rasterbogen parallel zur Wand fixieren.
Menge: 34,000 St

**2.18.1.08 PE-HD Kabelrohre mit RTR-Innenriefung liefern**
Kabelrohre aus PE-HD, geeignet zum Einziehen in
Horizontalspülbohrungen und zur Grabenverlegung,
Einblasen und Einziehen von LWL-Kabeln; Maße nach DIN
8074, Druckbeständigkeit min. 12 bar bei 35 °C für 2
Std.; Farbe schwarz RAL9005, an der Innenfläche längs
verlaufende RTR-Innenriefung;
Signierung mit Heißprägung in Kontrastfarbe, min. 4 mm
hoch: [Hersteller] Kabelrohr PE-HD [50x4,6] DIN 8074
[Fertigungsdatum (6-stellig TTMMJJ)] [Meterzahl 4-
stellig].

Fabrikat: PE-Kabelrohr nach DIN 8074 mit RTR-
Innenriefung von REHAU oder gleichwertig;

Lieferaufmachung: Trommel oder Ringbund, Rohrenden mit
Endkappen verschlossen;

Verlegung fachgerecht entsprechend den einschlägigen
Verlegerichtlinien (z.B. ZTV-TKNetz 10 und 12 der T-
Com, EN 1610) und Technischer Information des
Herstellers.
Menge: 75,000 m

**2.18.1.09 24 x10 mm Microduct - Rohrverbunde liefern**
24 x10 Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 452,000 m

**2.18.1.10 7x16 mm Microduct - Rohrverbunde liefern**
7x16 Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 265,000 m

**2.18.1.11 2x10 mm Microduct - Rohrverbunde liefern**
2x10Rohrverband bestehen aus einzelnen
Mikrokabelrohren aus PE-HD, die mit einem Außenmantel
aus PP gebündelt werden; für besonders geradlinige
Verlegung der Einzelrohre und große Einblaslängen. Die
Rohrverbunde aus gebündelten direkt erdverlegbaren
Mikrokabelrohren  eignen sich zur direkten
Erdverlegung.
Die enthaltenen einzelnen Mikrokabelrohre sind durch
jeweils 2 unterschiedliche Farbstreifen und für
zusätzliche Sicherheit durch Kennzeichnung der
jeweiligen Rohrnummer (1-26) eindeutig unterscheidbar.
Durch die transluzente Grundfarbe ist die Belegung mit
Kabeln deutlich sichtbar.
Die Mikrokabelrohre eignen sich zum Einblasen von
Mikrokabeln, zum Einziehen oder Einblasen in
Schutzrohre und zur direkten Erdverlegung; Material:
PE-HD, mit speziell reibungsarmer RTR-Innenriefung zur
Erreichung maximaler Einblaslängen;
Druckprüfung 170h / 80°C / 4 N/mm²
Mikrokabelrohrverbunde sind für eine Einsatzdauer von
mind. 100 Jahren geeignet
UV-stabilisiertes Material ermöglicht Freilagerdauer
von max. 2 Jahre

Signierung: [Hersteller] [Abmessung] [Fertigungsdatum]
[Meterzahl] [Maschine]

Lieferaufmachung: 1.000 m auf Holztrommel

Bezugsquelle: REHAU AG + Co oder gleichwertig
Menge: 195,000 m

**2.18.1.12 10/2 mm Microduct - Einzelrohr liefern**
Mikrokabelrohr 10/2 mm dickwandig zum Einblasen von
Mikrokabeln, geeignet zum Einziehen oder Einblasen in
Schutzrohre; zur direkten Erdverlegung geeignet;
Material: PE-HD, mit speziell reibungsarmer RTR-
Innenriefung  zur Erreichung maximaler Einblaslängen

Fertigung nach DIN 16874; Druckprüfung 170h / 80°C / 4
N/mm²

UV-stabilisiertes Material ermöglicht Freilagerdauer
von max. 2 Jahre

Farbe transluzent zur deutlichen Belegungserkennung,
mit doppelter Farbstreifen-Kennzeichnung in den Farben
blau, gelb, grün, rot, braun, violett, weiß, grau,
schwarz, orange

Signierung:
[Hersteller] [Abmessung] [Fertigungsdatum] [Meterzahl]

Aufmachung:
1750 m auf Holztrommel

Bezugsquelle: REHAU AG + Co oder gleichwertig
Menge: 170,000 m

**2.18.1.13 Doppelsteckkupplung 10 mm liefern**
Steckverbinder zur zugfesten und druckdichten
Verbindung von zwei 12/2 mm Mikrokabelrohren,
druckdicht bis 15 bar, Sicherungsclips zum Sichern und
Lösen der Verbindung werkseitig vormontiert, für die
direkte Erdverlegung geeignet. Klemmzähne aus
rostfreiem Federstahl.

Auszugskraft mindestens 200 N
Haltbarkeit im Erdreich 20 Jahre
beständig gegen übliche Gleitmittel, die zum Einblasen
erforderlich sind
beständig gegen im natürlichen Erdreich vorkommende
Säuren, Salze und Laugen
Montageeinsatz im Temperaturbereich von -10 bis +50° C
nach DIN EN 50411-2-8

Farbe: transparent

Fabrikat: GABOCOM oder gleichwertig
Menge: 34,000 St

**2.18.1.14 Endkappen 10 mm liefern**
Endkappen geeignet zum permanenten, druckdichten
Verschließen von unbelegten 10/2 mm Mikrokabelrohren,
druckdicht bis 15 bar, Sicherungsclips zum Sichern und
Lösen der Verbindung werkseitig vormontiert, für die
direkte Erdverlegung geeignet. Klemmzähne aus
rostfreiem Federstahl.

Farbe: transparent
Menge: 34,000 St

*Hinweis*
Inbetriebnahme
Die förmliche Abnahme kann stattfinden, sobald die an
die Ausführung gestellten Bedingungen erfüllt sind, und
wenn seitens des Auftraggebers keinerlei Ansprüche mehr
auf Vollständigkeit erhoben werden. Eine
Abnahmebestätigung erfolgt jedoch nur, wenn die
ordnungsgemäße Errichtung und Funktionalität der Anlage
nachweislich erbracht wurde und die vollständige
Dokumentation, für die Bauakten vorliegt. Die
Gewährleistung bleibt bis zur Gesamtabnahme auf Seiten
des AN.
Die Abnahme kann daher nur durchgeführt werden, wenn
die nachfolgend vereinbarten Fristen und Schritte zur
vollständigen Vorlage der Dokumentationsunterlagen und
Nachweise durch den AN eingehalten werden und diese vom
Fördermittelgeber als ordnungsgemäß anerkannt werden.

*Hinweis*
Abnahmedokumentaion
Die vollständige Dokumentation des AN in digitaler und
ausgedruckter Form ist wie folgt beschrieben und in
Übereinstimmung mit den Dokumentationsanforderungen des
AG, spätestens 15 Arbeitstage nach Fertigstellung des
zu bauenden Projektteilgebietes, vorzulegen.

Der Nachweis hat in digitaler und Papierform folgendes
zu beinhalten:
bestätigte Protokolle der Oberflächenübernahme durch
den Träger der Straßenbaulast (inkl.
Verdichtungsnachweise)  1-fach im Original
Bilddokumentation in digitaler Form
Rotberichtigung der Planunterlagen in Papierform
Begehungsprotokolle der anzuschließenden Objekte
Bestätigung des Gebäudeeigentümers über die
Ordnungsgemäße - Bauausführung im Gebäude  1-fach im
Original
vollständige Dokumentation der Hauseinführung und des
APL
Schachtlisten/Schachtskizzen mit Aufnahme der
Kabelmetrierung

Bei Bohrungen ist zusätzlich zur Achsvermessung unter
Eintragung der Bohrpunkte ein entsprechendes
Höhenprofil zu erstellen und zu übergeben.

Nach Fertigstellung der Arbeiten (d. h. nach Übergabe
der vollständigen Dokumentationsunterlagen) hat der
Auftragnehmer eine schriftliche Fertigstellungsmeldung
der Gesamtleistung an den AG zu stellen. Auch eine
Anzeige per Mail wird akzeptiert.

*Hinweis*
Rotberichtigung der Planunterlagen
Pläne und alle sonstigen vom AG beigestellten
Unterlagen sind vom AN auf Basis der
Ausführungsunterlagen mit "Roteintragungen" ("as
built") der Änderungen zu versehen. Sämtliche
Änderungen während der Ausführung sind vom AN umgehend
zu dokumentieren, damit diese mit der BL abgestimmt und
an diese zeitnah übergeben werden können. Hierzu zählt
insbesondere auch die Übersicht der Speedpipezuteilung
pro Hausanschluss (Excelliste). Änderungen können dort
in die vorgegebenen Zeilen eingetragen werden. Der AN
erhält mit der Übergabe des Projektordners außerdem
Übersichtspläne für die NVt-Belegung. Die darauf
festgelegten Vorgaben sind vom AN umzusetzen.
Änderungen in der Einführung der Röhrchen müssen vorab
mit dem AG abgestimmt werden.
Die Dokumentation hat hier neben der lagegenauen
Vermessung eine dxf-Datei mit den vom AG zur
Ausschreibung vorgegebenen Layerstrukturen und
Mindestanforderungen zu liefern. Eine Änderung oder das
Einfügen von nicht abgestimmten Layern ist nicht
zulässig, da die Dateien im Nachgang in ein
Dokumentationssystem des AG eingelesen werden müssen.
Bei der Vermessung ist außerdem zu beachten, dass auch
Schächte und Netzverteiler, sowie die Farben der
jeweiligen Verbände und Hausanschlussröhrchen
dokumentiert werden müssen. Ebenso sind bauliche
Besonderheiten, z.B. Minderdeckung zwingend in der
Einmessung zu dokumentieren. Die Übergabe der Dateien
erfolgt im dxf-Format (Koordinatensystem ETRS 89 UTM
32) und als PDF-Übersichtsplan des Projektgebietes.
Sämtliche aus den in diesem Abschnitt beschriebenen
Leistungen entstehenden Aufwendungen sind
Nebenleistungen, sie werden nicht gesondert vergütet
und sind in die Einheitspreise einzurechnen.

*Hinweis*
Aufmaß und technische Kontrolle
Die Aufmaße, Mengenermittlungen, Abrechnungspläne und
Skizzen sind spätestens drei Wochen nach
Oberflächenwiederherstellung vom AN zu fertigen und der
Bauleitung vorzulegen.

Bei Nichteinhaltung der Vorgaben bzw. nicht
nachvollziehbaren Skizzen trägt der AN die Kosten für
die erforderliche Nachvermessung bzw. Datenbeschaffung.

Das Aufmaß wird gemeinsam abgenommen von
einem Vertreter des Auftraggebers oder seines
Beauftragten (Bauleitung)
einem Vertreter des Auftragnehmers
und ist von beiden Parteien anzuerkennen (Unterschrift)
.

Die Aufmaße, Abrechnungspläne oder Skizzen sind
Leistungsnachweise und dienen der Rechnungsprüfung. Sie
müssen alle in der Mengenabrechnung aufgeführte Maße
enthalten. Die Maße müssen übersichtlich und prüfbar
sein.

#### Abschnitt 2.19 Bauleistung für Gasleitung ESM

##### Titel 2.19.0 Erdarbeiten Gasleitung

**2.19.0.01 Schicht ohne Bindemittel aufnehmen und wiedereinbauen**
Schicht ohne Bindemittel im Leitungsgrabenbereich
aufnehmen.
Erschwernisse durch Einbauten werden nicht gesondert
vergütet.
Schicht aus frostunempfindlichem Baustoff oder Baustoffgemisch.
Dicke über 15 bis 20 cm.
Fläche 'Ausbaubereich'
Baustoffgemisch aus natürlichen Gesteinskörnungen
nach Unterlagen des AG.
Baustoff innerhalb der Baustelle fördern und nach Un-
terlagen des AG zwischenlagern und im Baufeldbereich
für Auffüllungen und Angleichungen einbauen.
Menge: 60,000 m2

**2.19.0.02 Leitungsgraben herstellen für Rückbau Bestand**
Leitungsgraben einschließlich Verbau, für Rohrleitungen
Sickereinrichtungen, Kabel und dgl. herstellen.
Die Abrechung des Leitungsgrabenaushubes erfolgt
mit senkrechten Baugrubenwänden (verbauter Graben).
Die Abrechnungsbreiten und -tiefen gelten auch im
Bereich der Schächte, der Arbeitsräume für Rohrverbindungen und Kabelmuffen, soweit die Erdarbeiten
dafür nicht gesondert vergütet werden.
Darüber hinausgehender Aushub gehört zum Leistungsumfang.
Boden lösen, laden und innerhalb der Baustelle
zwischenlagern, nach Rückbau in den Leitungsgraben
fachgerecht einbauen.
Für senkrecht begrenzte Grabenabschnitte
(verbauter Graben).
Schadstoffbelastung DK1
Boden des/der Homogenbereiches/e  B '1 und2'
Beschreibung des Homogenbereichs nach Unterlagen
des AG.
Grabentiefe bis 1,50 m,
für 'Gasleitung, Rückbau'

Boden 'Tone, weich bis halbfest'
Menge: 280,000 m3

**2.19.0.03 Leitungsgraben herstellen für Neubau Wiedereinbau**
Leitungsgraben einschließlich Verbau, für Rohrleitungen
Sickereinrichtungen, Kabel und dgl. herstellen.
Die Abrechung des Leitungsgrabenaushubes erfolgt
mit senkrechten Baugrubenwänden (verbauter Graben).
Die Abrechnungsbreiten und -tiefen gelten auch im
Bereich der Schächte, der Arbeitsräume für Rohrverbindungen und Kabelmuffen, soweit die Erdarbeiten
dafür nicht gesondert vergütet werden.
Darüber hinausgehender Aushub gehört zum Leistungsumfang.
Boden lösen, laden und nach Rückbau in den
Leitungsgraben fachgerecht einbauen.
Für senkrecht begrenzte Grabenabschnitte
(verbauter Graben).
Schadstoffbelastung DK1
Boden des/der Homogenbereiches/e  B '1 und2'
Beschreibung des Homogenbereichs nach Unterlagen
des AG.
Grabentiefe bis 1,50 m,
für 'Gasleitung, Neubau'

Boden 'Tone, weich bis halbfest'
Menge: 150,000 m3

**2.19.0.04 Leitungsgraben herstellen für Neubau**
Leitungsgraben einschließlich Verbau, für Rohrleitungen
Sickereinrichtungen, Kabel und dgl. herstellen.
Die Abrechung des Leitungsgrabenaushubes erfolgt
mit senkrechten Baugrubenwänden (verbauter Graben).
Die Abrechnungsbreiten und -tiefen gelten auch im
Bereich der Schächte, der Arbeitsräume für Rohrverbindungen und Kabelmuffen, soweit die Erdarbeiten
dafür nicht gesondert vergütet werden.
Darüber hinausgehender Aushub gehört zum Leistungsumfang.
Boden lösen, laden und zum Zwischenlager, Förderweg ca.
4km, transportieren.
Fachgerecht zwischenlagern in Haufwerken von ca. 500m³.
Für senkrecht begrenzte Grabenabschnitte
(verbauter Graben).
Schadstoffbelastung DK1
Boden des/der Homogenbereiches/e  B '1 und2'
Beschreibung des Homogenbereichs nach Unterlagen
des AG.
Grabentiefe bis 1,50 m,
für 'Gasleitung'

Boden 'Tone, weich bis halbfest'
Menge: 250,000 m3

**2.19.0.05 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,50 m,
Material 'unbelastetes Auffüllmaterial, Einbauklasse 0,
ein Eignungsnachweis ist zu erbringen'
einbauen und verdichten.
Menge: 80,000 m3

**2.19.0.06 Zwischengel. Leitungsgr.aush. fördern**
Zwischengelagerten belasteten Boden der OZ 'vorh.
Positionen'
aus Zwischenlager laden und fördern.
Förderweg ca. 35km.
Material nach Unterlagen des AG einer
zugelassenen Sammelstelle gegen
Nachweis zuführen.
Schadstoffbelastung Z 'voraussichtlich DKI'

Sammelstelle 'Reststoffdeponie Steinmühle'
Die Entsorgungsgebühren werden vom AG direkt
vergütet.
Menge: 450,000 t

**2.19.0.07 Füllmaterial Sand**
Füllmaterial einbauen für die untere und
Zuschlag zum Rohrgrabenaushub für die Unterquerung
von Gartenmauern, Zäunen, Gebäudemauern usw.
Der anfallende Handschacht ist in
diese Position einzurechnen. Weitere Zuschläge werden nicht gewährt.
Menge: 95,000 m3

**2.19.0.08 Handschacht**
StL-Nr. 204952171
Ausheben von Hand als Zulage zur Bodenbewegung. Handschacht wird nur bei besonderer
Anordnung des AG anerkannt und nach Aufmaß
abgerechnet. Bei Antreffen von Hindernissen wird
kein Handschacht vergütet. Die erforderliche
Handarbeit ist mit der Sicherungs- und Erschwerniszulage für das Hindernis abgegolten.
Menge: 35,000 m3

**2.19.0.09 Warneinr. Kabel herstellen**
Warneinrichtung für erdverlegte Kabel aus Trassenband herstellen.
Trassenband 'für Gasleitung'
Trassenband auf Leitungszonenverfüllung auslegen.
Menge: 365,000 m

*Hinweis*
Vorbemerkung
Hindernisse sichern und ausbauen:
In den EP für die Sicherung von Hindernissen
oder deren Ausbau ist die erforderliche Handarbeit für das Freilegen des Hindernisses
einzurechnen, eine zusätzliche Vergütung für
Handschacht erfolgt nicht.

**2.19.0.10 Suchschlitz herstellen**
Suchschlitz zur Feststellung der Lage von Kabeln,
Leitungen und dgl. herstellen.
Lage gem. Bestandsplänen.
Homogenbereich(e) nach Unterlagen des AG.
Leitungsart 'Ver- und Entsorgungsleitungen'

Tiefe m 'gem. Bestandsplänen'
Boden lösen, laden und zur Zwischenablagerfläche,
Förderweg ca. 4km, fördern. In Haufwerken zu ca. 500 m³
lagern.
Menge: 15,000 m3

**2.19.0.11 Erschwernis querende Rohr- u. Kabelleitungen in Gräben; Zuschlag**
Erschwerniszulage beim Grabenaushub durch Querung von
Rohrleitungen (Gas- und Wasserleitungen oder ähnliches)
und Kabelanlagen (Strom- / Fernmeldeleitungen oder
ähnliches) bei 1 Kabel, 1 Kabelzugrohr oder 1
Kabelzugstein. Bei Kabelbündeln und mehrzügigen
Kabelkanälen wird das Längenmaß mit der Zahl der
Leitungen multipliziert.
Als Zuschlag zu den jeweiligen OZ. der Erdarbeiten für
das Sichern der im Betrieb befindlichen Leitungen und
aller Erschwernisse bei den Erd-, Verbau-, Verlege- und
Betonierarbeiten.
Die Erschwernislänge gilt innerhalb des Regelgrabens
nach örtl. Aufmaß.
Menge: 50,000 m

**2.19.0.12 Erschwernis längsliegende Rohr- u. Kabelleitungen in Gräben; Zuschlag**
Erschwerniszulage beim Grabenaushub für das Freilegen
von längsliegenden Rohrleitungen (Gas- und
Wasserleitungen oder ähnliches) und Kabelanlagen
(Strom- / Fernmeldeleitungen oder ähnliches).
Als Zuschlag zu den jeweiligen OZ. der Erdarbeiten für
das Sichern der im Betrieb befindlichen Leitungen und
aller Erschwernisse bei den Erd-, Verlege- und
sonstigen Bauarbeiten.
Als Erschwernisfläche gilt die äußere Weite der
jeweiligen freigelegten Rohrleitung, Kabelzugrohres
oder -Steines oder Kabel bzw. Kabelbündel zzgl. 15 cm
seitlichem Erschwernisraum (beidseitig), multipliziert
mit der entsprechenden Länge.
Liegen Leitungen jeglicher Art näher als 30 cm zusammen
gilt deren gemeinsame äußere Weite einschl.
Zwischenraum und 15 cm Erschwernisraum auf jeder Seite.
Die maximale abrechenbare Breite ist jedoch auf die
Regelbreite des Rohrleitungs- oder Kabelgrabens
begrenzt.
Die Abrechnung erfolgt nach örtl. Aufmaß.
Menge: 25,000 m2

**2.19.0.13 Schutzrohr gestellt**
Schutzrohr gestellt
einschließlich Sandbettung und Schutzschicht, aus
Schutzrohren aus PVC hart herstellen
Menge: 35,000 m

**2.19.0.14 Lastplattendruckversuch gem. den einschlägigen Richtlinien**
Lastplattendruckversuche gem. den einschlägigen
Richtlinien durchführen,
Personal- und sonstigen Kosten
Kontrollprüfung auf Anordnung des AG.
Verformungsmodul EV2 mindestens 45 MPa.
Menge: 5,000 St

#### Abschnitt 2.20 Bauleistungen Straßenbeleuchtung

##### Titel 2.20.0 Straßenbeleuchtung

**2.20.0.01 Bestehende Kabel ausbauen und entsorgen**
Bestehende bzw. alte Kabel im Zuge des
Straßenkofferaushubs ausbauen, Material in Eigentum des
AN übernehmen und von der Baustelle entfernen.

Einschließlich erforderlicher Kabelschnitte für den
Ausbau
der alten Kabeln.
Menge: 200,000 m
Zuordnung: 445

**2.20.0.02 Erdkabel (Straßenbeleuchtungskabel) verlegen**
*** Bedarfsposition mit GB
Bauseitig gestelltes Erdkabel,
für Telekom-, Breitband-, Niederspannungs-,
Straßenbeleuchtungs- und Mittelspannungskabel,
bis 30 mm Durchmesser,
von Kabeltrommeln abrollen, auslegen und in Kabelgraben
verlegen (einschl. der Grundstückspeitschen).

Vergütung der Sandbettung in gesonderter Position.
Menge: 450,000 m
Zuordnung: 445

**2.20.0.03 Kabelschutzrohre DN 100 liefern und verlegen**
Kabelschutzrohre aus PVC nach DIN 19532,
DN 100 liefern und verlegen,
als Schutzrohre für Kabel auf Sandbett verlegen.

Vergütung der Sandbettung in gesonderter Position.
Menge: 100,000 m
Zuordnung: 445

**2.20.0.04 Zulage für Erdkabel in Kabelschutzrohre DN 100 einziehen**
*** Bedarfsposition mit GB
Zulage für bauseitig gestelltes Erdkabel,
für Telekom-, Breitband-, Niederspannungs-,
Straßenbeleuchtungs- und Mittelspannungskabel,
bis 30 mm Durchmesser,
in Kabelschutzrohre DN 100 einziehen.
Menge: 100,000 m
Zuordnung: 445

**2.20.0.05 Sand für Kabel bzw. Kabelschutzrohre**
Sand für Kabel bzw. Kabelschutzrohre liefern und
einbauen,
als Bettungs- und Umhüllungsmaterial,
Bettungsbreite: von 0,30 bis 0,60 m
Bettungsstärke: 0,30 m (10 cm Auflager und 20 cm
Umhüllung des Kabels)
Menge: 95,000 m3
Zuordnung: 445

**2.20.0.06 Warntrassenband**
Liefern und Einbauen eines Warntrassenbandes,
aus Kunststoff, intensiv leuchtend, 40 mm breit,
für Telekom-, Breitband-, Niederspannungs-,
Straßenbeleuchtungs- und Mittelspannungskabel.
Menge: 450,000 m
Zuordnung: 445

**2.20.0.07 Bestehende Straßenbeleuchtung abbauen**
*** Bedarfsposition mit GB
Bestehenden Straßenbeleuchtungsmast (Höhe bis ca. 5,0
m), einschließlich Betonfundament ausbauen, säubern,
unbrauchbares Material in Eigentum des AN übernehmen,
von der Baustelle entfernen und entsorgen.

Straßenbeleuchtungsmasten laden, zum Bauhof des AG
fördern (einfache Entfernung bis ca. 3 km) und lagern.

Einschließlich erforderlicher Erdarbeiten.

Stromversorgung in Abstimmung mit der
Energieversorgungsunternehmen ab- und anklemmen (Ab-
und Anklemmung erfolgt durch Bayernwerk).
Menge: 5,000 St
Zuordnung: 445

**2.20.0.08 Mastfundament für Straßenbeleuchtungsmast herstellen**
Liefern eines Beton oder PVC Rohres DN 300, 1,00 m
lang.
Senkrecht nach Angabe der Bauleitung aufstellen.

Mit einzurechnen ist das Anfertigen von zwei
Kabeldurchführungen in Höhe der Grabensohle,

Das Mastfundament muß unten mit Beton C25/30
verfüllt und beigestampft werden.

Für Lichtmasten bis 8,0 m Höhe.
Menge: 12,000 St
Zuordnung: 445

**2.20.0.09 Bild-Dokumentation von wichtigen Streckenpunkten**
Dokumentation von besonderen Anschlussbereichen oder
wichtigen Streckenpunkten mittels Bilder.
Die Aufnahmen müssen vor dem Verfüllen der Kabel bzw.
Leerrohre und Formstücke ausgeführt werden.

Die Aufnahmen müssen beschriftet und dem jeweiligen
Streckenpunkt zugeordnet dem AG übergeben werden.

Format:
In digitaler Form als *.jpg-Datei (Größe ca. 2 MB/Bild)
auf CD gebrannt und als Abzug in der Größe 10 X 15 cm
auf DIN A-4 Blätter aufgeklebt und beschriftet (nach
Anschluss).
Menge: 50,000 St
Zuordnung: 445

**2.20.0.10 Parallel verlaufende bzw. spitzwinklig querende Druckleitung**
Parallel verlaufende und spitzwinklig querende
Rohrleitung der Ver- und
Entsorgung während der Erdarbeiten sichern.
Druckleitung DN 100 bis DN 250, Material Kunststoff
bzw.
Stahl/Guss. Leitung mit Medium Gas bzw. Flüssigkeit
gefüllt,
Medium unter Betriebsdruck.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 20,000 m
Zuordnung: 511

**2.20.0.11 Parallel verlaufendes bzw. spitzwinklig querendes Kabel**
Parallel verlaufendes bzw. spitzwinklig querendes Kabel
bzw. Schutzrohr der
Energie- bzw. Informationsversorgung während der
Erdarbeiten sichern.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder
Kleinverdichtungsgeräten ggf. lagenweise durchführen
sind mit dieser Position abgegolten.
Koordinierung der Leistung mit dem Leitungseigentümer
durchführen.
Menge: 100,000 m
Zuordnung: 511

**2.20.0.12 Querende Druckleitung**
Querende Rohrleitung der Ver- und Entsorgung während
der Erdarbeiten sichern.
Leitung quert Rohrtrasse.
Druckleitung DN 25 bis DN 250, Material Kunststoff bzw.
Stahl.
Leitung mit Medium Gas bzw. Flüssigkeit gefüllt,
Medium unter Betriebsdruck.
Leitungsträger und Lage nach Unterlagen des AG.
Arbeiten im Bereich der Leitungstrasse entsprechend den
Vorgaben des zuständigen Rechtsträgers und den
Sicherheitshinweises der BG Bau durchführen.
Mit dieser Position sind alle Erschwernisse und
Mehraufwendungen bei Arbeiten im Bereich der
Leitungszone, einschl. erforderlicher Handschachtungen,
erforderlicher Verbau, Aussparungen im Verbau,
Abfangungen, Anpassung der Kabellage und Verfüllung
einschl. Einsanden abgegolten.
Folgearbeiten im Bereich der Leitungen (Erdarbeiten,
Planum, Tragschichten) in Handarbeit und/oder Kleinverdichtungsgeräten ggf. lagenweise durchführen sind
mit dieser Position abgegolten.
Koordinierung der Leistung mit dem Leitungseigentümer
durchführen.
Menge: 10,000 St
Zuordnung: 511

**2.20.0.13 Querendes Kabel**
Querendes Kabel der Energie- bzw.
Informationsversorgung während der Erdarbeiten sichern.
Leitung quert Rohrtrasse.
Einzelkabel in Betrieb.
Leitungsträger und Lage nach Unterlagen des AG.
Arbeiten im Bereich der Leitungstrasse entsprechend den
Vorgaben des zuständigen Rechtsträgers und den
Sicherheitshinweises der BG Bau durchführen.
Mit dieser Position sind alle Erschwernisse und
Mehraufwendungen bei Arbeiten im Bereich der
Leitungszone, einschl. erforderlicher Handschachtungen,
erforderlicher Verbau, Aussparungen im Verbau,
Abfangungen, Anpassung der Kabellage und Verfüllung
einschl. Einsanden der Kabel abgegolten.
Folgearbeiten im Bereich der Leitungen (Erdarbeiten,
Planum, Tragschichten) in Handarbeit und/oder Kleinverdichtungsgeräten ggf. lagenweise durchführen sind
mit dieser Position abgegolten.
Koordinierung der Leistung mit dem Leitungseigentümer
durchführen.
Menge: 20,000 St
Zuordnung: 511

USt %: 19,00
